# Brücke Mainzer Straße
Angebotsaufforderung (GAEB DA XML 3.0, DA83)
Projekt: P631009
Währung: EUR
Auftraggeber: Stadtverwaltung Koblenz, -Tiefbauamt-, Bahnhofstrasse 47, 56068 Koblnez
Erstellt mit: GXML Toolbox V3.3 R20210630, iTWO_64 V10.0.1018, 23.09.2026

## P631009 Brückenbauwerk über Neustadt B49
Datum: 23.09.2026

### 01 INGENIEUERBAUWERKE

**Ausführungsbeschreibung 1 AUSFÜHRUNGSHINWEISE**
*Ausführung in Teilabschnitten*
Das Brückenbauwerk wird in Teilabschnitten in Anlehnung an das Bauphasenkonzept des AG hergestellt. Erschwernisse und Mehraufwendungen sind, falls keine gesonderten Positionen aufgeführt, in die betreffenden Einheitspreise einzukalkulieren.

#### Kanalbau 01.01 ALLGEMEINE BAUKOSTEN

##### Abschnitt 01.01.01 Technische Bearbeitung

**01.01.01.0010 Baustelleneinrichtungsplan aufstellen**
*** Pauschalposition
Baustelleneinrichtungsplan mit Angaben bezüglich Standort und Ausstattung von Baustellenbüros, Pausenräumen, Sanitärräumen und entsprechender Medienversorgung (Energie, Wasser etc.) aufstellen.
Zeichnerische Darstellung der Lagerflächen und Arbeitsplätze, der Baustellensicherung, Verkehrs- und Transportwege sowie Standorte von mobilen und stationären Großgeräten.
Anforderungen gemäß Vorschriften zum Sicherheits-/ Gesundheitsschutz integrieren.
Ausführungsunterlagen in digitaler Form (PDF-Format) auf mit dem AG abgestimmten Datenträger (CD, USB-Stick) und in 3-facher Druckausfertigung fristgerecht übergeben.
Menge: 1,000 psch

**01.01.01.0020 Bauablauf-/ Bauzeitenplan aufstellen**
*** Pauschalposition
Bauablauf- und Bauzeitenplan inkl. Erläuterung des geplanten Bauablaufs auf Grundlage der vereinbarten Vertragsfristen sowie sämtlicher Vorgaben, Randbedingungen, Zwischenfristen und Ausführungszeiträume aufstellen.
Darstellung des Bauablaufs für alle wesentlichen Teilleistungen, Arbeitsprozesse, Bauteile und Gewerke unter Berücksichtigung der durch den AN zu planenden Bauphasen. Bau- und Zeitabschnitte mit Einschränkung für bestimmte oder sämtliche Arbeiten sind gesondert darzustellen.
Abstimmungen bzw. Koordinierungsleistungen mit dem AG und fachlich Beteiligten (Unternehmer, Behörden, TöB) durchführen und Ergebnisse in den Bauablauf- / Bauzeitenplan einarbeiten.
Unterlagen in digitaler Form (PDF-Format) auf mit dem AG abgestimmten Datenträger (CD, USB-Stick) und in 3-facher Druckausfertigung übergeben.
Menge: 1,000 psch

**01.01.01.0030 Bauablauf-/ Bauzeitenplan fortschreiben**
Kontinuierliche Fortschreibung und Aktualisierung des zuvor genannten und zu Beginn der Ausführung erstellten detaillierten Bauablaufplans. Die Fortschreibung hat den tatsächlichen Baufortschritt sowie etwaige Abweichungen, Behinderungen oder Beschleunigungsmaßnahmen abzubilden.

Berücksichtigung aller wesentlichen Teilleistungen, Abhängigkeiten der Gewerke sowie kritischer Wege.
Aktualisierungsintervall: Monatlich oder nach besonderer Anforderung durch die Bauleitung bei wesentlichen Änderungen des Bauablaufs.
Darstellung des Soll-Ist-Vergleichs.
Übergabe in digitaler Form (PDF-Format) auf mit dem AG abgestimmten Datenträger (CD, DVD, USB-Stick) und in 3-facher Druckausfertigung übergeben.
Die Abrechnung erfolgt als Monatspauschale. Voraussetzung für die Vergütung ist die Vorlage eines prüffähigen, aktualisierten Plans, der den tatsächlichen Bauverlauf widerspiegelt.
Menge: 23,000 Mt

**01.01.01.0040 ZTV-ING Planungskoordinator stellen**
*** Pauschalposition
Stellung eines ZTV-ING Planungskoordinators gem. ZTV-ING Teil 1, Abs 2. Kap. 1.2 (9) für die Dauer der Bauzeit.
Die Position umfasst die Leistungen der ZTV-ING-Koordination für sämtliche Ingenieurbauwerke der gegenständlichen Baumaßnahme einschließlich aller erforderlichen Baubehelfe.
Die Koordination beinhaltet ausdrücklich auch das Planmanagement der Gesamtmaßnahme.
Leistungen gem. ZTV-ING, Teil 1, Abs. 2, Kap. 2.1 (3).
Die erforderliche Qualifikation des Koordinators ist in ZTV-ING, Teil 1, Abs. 2, Kap. 2.1 (2) definiert.
Menge: 1,000 psch

**01.01.01.0050 Bauablauf-Koordination durchführen**
*** Pauschalposition
Koordinierung des Bauablaufs und der technischen Bearbeitung hinsichtlich genehmigungsrechtlicher Auflagen und Schnittstellen mit Fachbehörden, weiterer Träger öffentlicher Belange und der zuständigen Ver- bzw. Entsorgungsunternehmen durchführen.
Abstimmung bzgl. Bauausführung und Organisation der eigenen Leistung, Integration der Leistungen anderer Unternehmer und eigenverantwortliche Wahrnehmung von Ortsterminen.
Dokumentation der Abstimmungsergebnisse durch Protokolle. Protokolle in digitaler Form (PDF-Format) übergeben.
Menge: 1,000 psch

**01.01.01.0060 Standsicherheitsnachweis aufstellen**
*** Pauschalposition
Standsicherheitsnachweis für sämtliche erforderliche Baubehelfe wie u. a. Gerüste, Verbaukonstruktionen,
etc. unter Berücksichtigung aller Bauzustände nach ZTV-ING aufstellen.
Standsicherheitsnachweis 5-fach liefern.
Menge: 1,000 psch

**01.01.01.0070 Ausführungszeichnungen herstellen**
*** Pauschalposition
Ausführungszeichnungen für sämtliche erforderliche Baubehelfe wie u. a. Gerüste, Verbaukonstruktionen, etc. unter Berücksichtigung aller Bauzustände nach ZTV-ING aufstellen.
Ausführungszeichnungen 5-fach liefern.
Menge: 1,000 psch

**01.01.01.0080 Abbruchkonzept aufstellen**
*** Pauschalposition
Ausführungsreifes Abbruchkonzept für den Abbruch des vorhandenen Brückenbauwerks inkl. aller Bauzustände unter Berücksichtigung aller Erschwernisse aufgrund von beengten Platzverhältnissen unter dem Bauwerk erstellen und dem AG spätestens 4 Wochen vor Beginn der Arbeiten übergeben.
Standsicherheitsnachweise und Ausführungszeichnungen für alle Bauzustände des Bauwerks und für alle erforderlichen Gerüste und Hilfskonstruktionen bzgl. des Bauwerksabbruches aufstellen und in geprüfter Form einreichen.

Mindestumfang der Angaben des Abbruchkonzeptes:
     - Beschreibung der Maßnahme
     - Gewählte Verfahrenstechnik, Geräte, Gerüste, Hilfskonstruktionen, Schutzeinrichtungen
     - Geprüfte Abbruchstatik inkl. Pläne für das abzubrechende Bauwerk, für sämtliche Gerüst- und Hilfskonstruktionen inkl. Gründung
     - Umfang der erforderlichen Arbeits- und Lagerflächen für Abbruchmaterial (Darst. in Plänen und Skizzen)
     - Erforderliche Schutzmaßnahmen während der Bauzeit
     - Baulicher und zeitlicher Ablauf der Abbrucharbeiten

Beim Abbruch sind die örtlichen Verhältnisse und die Art der abzubrechenden Konstruktionen nach Unterlagen des AG zu beachten.

Vor Beginn der Abbrucharbeiten ausführliche Unterweisung auf Grundlage des geprüften Abbruchkonzepts unter Mitwirkung des Aufstellers sowie ggf. des Prüfingenieurs mit allen am
Abbruch beteiligten Mitarbeitern des AN eigenverantwortlich durchführen und dokumentieren.

Abbruchkonzept 3-fach liefern.
Menge: 1,000 psch

**01.01.01.0090 Standsicherheitsnachweis aufstellen**
*** Pauschalposition
Standsicherheitsnachweis für BW1 - Ersatzneubau Brücke
unter Berücksichtigung aller Bauzustände nach ZTV-ING aufstellen.
Standsicherheitsnachweis 5-fach liefern.
Menge: 1,000 psch
Leistungsbereichkatalog: 101

**01.01.01.0100 Standsicherheitsnachw. aufst. (Zul.)**
*** Pauschalposition
Zulage für vorstehende Position für den statischen Nachweis infolge Erdbebenlasten.
Spektrale Antwortbeschleunigung S_AP,R = 1,478 m/s², Untergrundklasse R, Baugrundklasse B-C.
Menge: 1,000 psch

**01.01.01.0110 Ausführungszeichnungen herstellen**
*** Pauschalposition
Ausführungszeichnungen für BW1 - Ersatzneubau Brücke
unter Berücksichtigung aller Bauzustände nach ZTV-ING
aufstellen.
Ausführungszeichnungen 5-fach liefern.
Menge: 1,000 psch
Leistungsbereichkatalog: 101

**01.01.01.0120 Standsicherheitsnachweis aufstellen**
*** Pauschalposition
Standsicherheitsnachweis für BW2 - Stützwand Rhein-Mosel-Halle unter Berücksichtigung aller Bauzustände nach ZTV-ING aufstellen.
Standsicherheitsnachweis 5-fach liefern.
Menge: 1,000 psch
Leistungsbereichkatalog: 101

**01.01.01.0130 Standsicherheitsnachw. aufst. (Zul.)**
*** Pauschalposition
Zulage für vorstehende Position für den statischen Nachweis infolge Erdbebenlasten.
Spektrale Antwortbeschleunigung S_AP,R = 1,478 m/s², Untergrundklasse R, Baugrundklasse B-C.
Menge: 1,000 psch

**01.01.01.0140 Ausführungszeichnungen herstellen**
*** Pauschalposition
Ausführungszeichnungen für BW2 - Stützwand Rhein-Mosel-
Halle unter Berücksichtigung aller Bauzustände nach ZTV-ING aufstellen.
Ausführungszeichnungen 5-fach liefern.
Menge: 1,000 psch
Leistungsbereichkatalog: 101

**01.01.01.0150 Standsicherheitsnachweis aufstellen**
*** Pauschalposition
Standsicherheitsnachweis für BW3 - Trogbauwerk - Erneuerung Gesimse
BW4 - Unterführung - Erneuerung Gesimse
BW5 - Stützwand Nord - Erneuerung Gesimse
unter Berücksichtigung aller Bauzustände nach ZTV-ING aufstellen.
Standsicherheitsnachweis 5-fach liefern.
Menge: 1,000 psch
Leistungsbereichkatalog: 101

**01.01.01.0160 Standsicherheitsnachw. aufst. (Zul.)**
*** Pauschalposition
Zulage für vorstehende Position für den statischen Nachweis infolge Erdbebenlasten.
Spektrale Antwortbeschleunigung S_AP,R = 1,478 m/s², Untergrundklasse R, Baugrundklasse B-C.
Menge: 1,000 psch

**01.01.01.0170 Ausführungszeichnungen herstellen**
*** Pauschalposition
Ausführungszeichnungen für BW3 - Trogbauwerk - Erneuerung Gesimse
BW4 - Unterführung - Erneuerung Gesimse
BW5 - Stützwand Nord - Erneuerung Gesimse
aufstellen.
Ausführungszeichnungen 5-fach liefern.
Menge: 1,000 psch
Leistungsbereichkatalog: 101

**01.01.01.0180 Standsicherheitsnachweis aufstellen**
*** Pauschalposition
Standsicherheitsnachweis für Sondergeländer gem. Unterlage des AG aufstellen..
Standsicherheitsnachweis 5-fach liefern.
Menge: 1,000 psch

**01.01.01.0190 Ausführungszeichnungen herstellen**
*** Pauschalposition
Ausführungszeichnungen für Sondergeländer nach Unterlage des AG aufstellen.
Ausführungszeichnungen 5-fach liefern.
Menge: 1,000 psch

**01.01.01.0200 Bestandunterlagen liefern**
*** Pauschalposition
Bestandsunterlagen liefern, bestehend aus Standsicherheitsnachweis, der entsprechend dem Prüf- und Genehmigungsverfahren berichtigt wurde, als farbige PDF-Datei mit Lesezeichen auf Datenträger, einschließlich Inhaltsverzeichnis.
Ausführungszeichnungen, die entsprechend dem Prüf- und Genehmigungsverfahren und der Bauausführung berichtigt wurden, als Pause 1-fach, als Rasterformat TIFF G4 auf Datenträger mit Zeichnungsverzeichnissen.
Stücklisten einschließlich Mengen- und Beschichtungsflächenberechnung als Pause 1-fach sowie als PDF-Datei auf Datenträger.
Menge: 1,000 psch

**01.01.01.0210 Bestandunterlagen liefern**
*** Pauschalposition
Bestandsunterlagen liefern, bestehend aus Bestandsübersichtszeichnungen als Pause 1-fach, im CAD Originalformat mit Definitionsdatei auf Datenträger sowie als DXF-Datei, PDF-Datei und im TIF-Format auf Datenträger.
Bestandsunterlagen nach ZTV-ING aufstellen.
Menge: 1,000 psch

**01.01.01.0220 Bestandunterlagen liefern**
*** Pauschalposition
Bestandsunterlagen liefern, bestehend aus Bestandsdaten gemäß Anweisung Straßeninformationsbank, Teilsystem Bauwerksdaten, mit einem Erfassungsprogramm auf der Datenbasis der ASB-ING erfasst auf Datenträger sowie Bauwerksbuch als Pause 1-fach.
Menge: 1,000 psch

**01.01.01.0230 Lichtbilder herstellen und liefern**
Lichtbilder über den wesentlichen Bauablauf der Bauwerke in digitaler Form, Auflösung mind. 5 Megapixel, herstellen.
Die Übergabe erfolgt monatlich (100 St.) mittels vom AN zur Verfügung gestellten Cloud.
Die Fotos sind nach Datum sortiert mit Datum und Uhrzeit im Bild zu übergeben.
Das Komprimierungsverhältnis bzw. die Bildqualität ist so zu wählen, dass durch die Komprimierung keine für den Sachverhalt wesentlichen Bildinformationen verloren gehen.
Menge: 3000,000 St

**01.01.01.0240 Güteüberwachung Betoneinbau**
*** Pauschalposition
Güteüberwachung des Einbaus von Beton der Überwachungsklasse 2 gemäß DIN 1045-3 durchführen.
Prüfungen durch zugelassene Überwachungsstelle.
Angaben über Überwachungsstelle Beton in der Anlage betontechnologische Überwachung Leistungsumfang gemäß DIN 1045-3, Tragwerke aus Beton, Stahlbeton und Spannbeton, Teil 3 Bauausführung, bzw. ATV DIN 18331, Betonarbeiten.
Baustelle an anerkannte Überwachungsstelle melden;
Anmeldung dem Auftraggeber bzw. der örtlichen Bau-
Überwachung vor Beginn der Arbeiten nachweisen.
Ergebnisse der Überwachungen in Überwachungsberichten festhalten.
Unterlagen dem Auftraggeber nach Beendigung der Betonarbeiten bzw. auf Verlangen in 1-facher Ausfertigung übergeben.
Menge: 1,000 psch

**01.01.01.0250 Vermessungsarbeiten**
*** Pauschalposition
Ausführung und Dokumentation aller zur Durchführung der Baumaßnahme sowie zur Erstellung der Ausführungs- und Bestandspläne erforderlichen Absteckungen und Vermessungen auf der Baustelle und technische Bearbeitung gem. ZTV-ING Teil 1, Abschnitt 2, Nr. 2 und Nr. 3.
Einschließlich des Aufstellens des Messprogrammes gem. ZTV-VERM-StB. Hierfür sind alle Vermessungsschritte, Berechnungen und Besprechungen sind schriftlich und zeichnerisch zu dokumentieren und dem AG in digitaler Form (PDF-Format) zu übergeben.
Die Messergebnisse und das Messprogramm sind dem AG vorzulegen und fortzuführen.
Erforderliche Ergänzungsvermessungen des IST-Zustandes durchführen.
Erforderliche vermessungstechnische Aufnahmen in den entsprechenden Bauphasen bis zur Dokumentation als Grundlage für die abschließende Bestandsplanung durchführen.
Insbesondere wird auf die "Nullmessung" hingewiesen. Die Kosten für die Angaben in die Bestandsunterlagen sind in die Position einzurechnen.
Die Anordnung der Messpunkte ist den RiZ-ING Mess 1 und 2 zu entnehmen.
Einschließlich Vermarkung und Lieferung der Messmarken.

In diese OZ sind alle Kosten für Vermessungsarbeiten, einschl. der Einhaltung des Messprogrammes einzurechnen.

Vom AG wird das Festpunktfeld zur Verfügung gestellt. Das Festpunktfeld ist entsprechend den Erfordernissen zu verdichten.
Das Ausweisen aller erforderlichen Vermessungspunkte sowie sämtliche Vermessungsarbeiten zur Herstellung des vollständigen Bauwerks einschließlich der zugehörigen Baubehelfe hat der AN zu veranlassen und durch qualifizierte Fachkräfte ausführen zu lassen.

Vermessungsunterlagen für
BW1 - Ersatzneubau Brücke
BW2 - Stützwand Rhein-Mosel-Halle
BW3 - Trogbauwerk - Erneuerung Gesimse
BW4 - Unterführung - Erneuerung Gesimse
BW5 - Stützwand Nord - Erneuerung Gesimse
Jeweils inkl. aller Bauteile und alle Leistungen des gesamten Leistungsverzeichnisses.

Zur Herstellung der Bestandsübersichtszeichnungen eventuell erforderliche örtliche Aufmaße und sogar Vermessungsarbeiten werden nicht gesondert vergütet und sind hier einzurechnen.
Bestandsunterlagen sind in Gauß-Krüger-Koordinaten zu liefern.
Menge: 1,000 psch

**01.01.01.0260 Bohrbeginnsanzeige**
*** Pauschalposition
Anzeige nach WHG §49 von Arbeiten, die in das Grundwasser eingreifen (z. B. Bohrpfähle, Verbauarbeiten etc.) bei den zuständigen Behörden.
Mind. 4 Wochen vor Ausführungsbeginn
Menge: 1,000 psch

##### Abschnitt 01.01.02 Baustelleneinrichtung

**01.01.02.0010 Baustelle einrichten Sämtl.LV-Abschnitte**
*** Pauschalposition
Geräte, Werkzeuge und sonstige Betriebsmittel, die zur vertragsgemäßen Ausführung der Bauleistungen erforderlich sind, auf die Baustelle bringen, bereitstellen und soweit der Geräteeinsatz nicht gesondert vergütet wird - betriebsfertig aufstellen einschl. der dafür notwendigen Arbeiten. Die erforderlichen festen Anlagen herstellen. Baubüros, Unterkünfte, Werkstätten, Lagerschuppen und dgl., soweit erforderlich, antransportieren, aufbauen und einrichten. Strom-, Wasser-, Fernsprechanschluss sowie Entsorgungseinrichtungen und dgl.
für die Baustelle, soweit erforderlich, herstellen. Bei Bedarf Lagerplätze, sonstige Platzbefestigungen und Wege im Baustellenbereich anlegen. Oberbodenarbeiten einschl. Beseitigen von Aufwuchs für die Baustelleneinrichtung, soweit erforderlich, ausführen. Flächen beschaffen, sofern die vom AG zur Verfügung gestellten nicht ausreichen. Kosten für Vorhalten, Unterhalten und Betreiben der Geräte, Anlagen und Einrichtungen einschl. Mieten, Pacht, Gebühren und dgl. werden nicht mit dieser Pauschale, sondern mit den Einheitspreisen der betreffenden Teilleistungen vergütet. Soweit nicht für bestimmte Leistungen für das Einrichten der Baustelle gesonderte Positionen im Leistungsverzeichnis enthalten sind, gilt die Pauschale für alle Leistungen sämtlicher Abschnitte des Leistungsverzeichnisses.
Zufahrt zur Baustelle vorhanden.
Menge: 1,000 psch

**01.01.02.0020 Baustelle räumen Sämtl. LV-Abschnitte**
*** Pauschalposition
Baustelle von allen Geräten, Anlagen, Einrichtungen und dgl. räumen. Benutzte Flächen und Wege entsprechend dem ursprünglichen Zustand herrichten. Soweit nicht für bestimmte Leistungen für das Räumen der Baustelle gesonderte Positionen im Leistungsverzeichnis enthalten sind, gilt die Pauschale für alle Leistungen sämtlicher Abschnitte des Leistungsverzeichnisses.
Menge: 1,000 psch

**01.01.02.0030 Baubüro für AG an- und abfahren**
*** Pauschalposition
Baubüro für den AG anfahren, nach Unterlagen des AG, aufstellen, mit allen Einrichtungen, abbauen und abfahren.
Standplatz anlegen und herrichten.
Abmessungen min. 6,00 x 2,40 m.

Bürocontainer ausgestattet mit:
Stromanschluss inklusive Steckdosen
1 Arbeitsplatz mit Schreibtisch, Stuhl, Aktenbock und Aktenschrank
1 zusätzlicher Tisch mit 4 Stühlen
Kleiderschrank
Raum- und Arbeitsplatzbeleuchtung (blendfrei) entsprechend den Vorschriften für die Beleuchtung von Arbeitsplätzen herstellen
WC mit Waschgelegenheit mit fließend kaltem und warmen Wasser, für Abwasserbeseitigung sorgen
Heizgelegenheit im Container
Fensterklimagerät.

Container auf Plattenfundament gründen, Höhendifferenz mit tragfähigem Unterbau ausgleichen. Benutzte Fläche entsprechend dem ursprünglichen Zustand wieder herrichten.
70 v.H. der Pauschale werden nach Übernahme des Baubüros durch den AG, der Rest nach Erfüllung der Leistung vergütet.
Parkplätze für 2 PKW des AG abmarkieren.
Container zum Baubeginn schlüsselfertig bereitstellen.
Vor Aufbau ist der Standort und die entsprechende Ausführungsplanung vom AG freigeben zu lassen.
Menge: 1,000 psch

**01.01.02.0040 Baubüro vorhalten**
Baubüro für den AG mit allen Einrichtungen vor- und unterhalten. Ver- und Entsorgung sicherstellen. Baubüro beheizen und klimatisieren.
Büro wöchentlich reinigen. Teilzeiten nach Tagen werden 1/30 des Einheitspreises vergütet.
Menge: 25,000 Mt

**01.01.02.0050 Bauzaun aufstellen und entfernen Zaunhöhe 2,0 m**
Bauzaun nach Unterlagen des AG einschl. der erforderlichen Tore und Pfosten standsicher aufstellen, während der Bauzeit vorhalten und unterhalten sowie nach Beendigung der Bauzeit entfernen. 70 v.H. des Preises werden nach Aufstellen, der Rest nach Entfernen des Bauzaunes vergütet.
Zaunhöhe = 2,00 m.
Zaun aus Stahlgitter-Fertigteilen.
Menge: 100,000 m

**01.01.02.0060 Bauzaun vorhalten**
Bauzaun, auf unbefestigtem Untergrund, aus Einzelelementen mit verzinktem Stahlrohrrahmen und Vergitterung, mit Standfüßen, Zaunoberkante über Oberfläche Gelände 2 m, vorhalten,
Positionsmenge = Produkt aus 20 m (Vorhaltemenge)
mal 20 d (Vorhaltedauer).
Menge: 400,000 md
Leistungsbereichkatalog: 000

**01.01.02.0070 Baustellenschild anfertigen und aufstellen Folie Typ 1**
Baustelleninformationsschild einschließlich Aufstellvorrichtung nach Unterlagen des AG anfertigen und beschriften, zur Baustelle anfahren und standsicher aufstellen. Notwendige Erdarbeiten ausführen, Fundamente herstellen. Statischen Nachweis erbringen. Bauschild während der Bauzeit unterhalten und säubern.
Verkehrszeichenfolie Typ 1, voll retroreflektierend.
Menge: 2,000 St

**01.01.02.0080 Baustellenschild abbauen und verwerten**
Baustelleninformationsschild und Aufstellvorrichtung abbauen, Fundamente abbrechen. Abbruchgut nach Wahl des AN verwerten. Benutzte Fläche entsprechend dem ursprünglichen Zustand herrichten.
Größe = 4,00/3,00 m.
Baustelleninformationsschild und Aufstellvorrichtung nach Wahl des AN verwerten.
Menge: 2,000 St

**01.01.02.0090 Schutzkonstruktionen Leitungen Dritter herstellen**
*** Pauschalposition
Schutzkonstruktionen für vorhandene Leitungen Dritter nach statischen und konstruktiven Erfordernissen herstellen, unterhalten und nach Fertigstellung der Maßnahme wieder beseitigen. Erdarbeiten ausführen.
Art und Ausführung nach Wahl des AN in Abhängigkeit des gewählten Maschinen- und Geräteeinsatzes. Es muss gewährleistet werden, dass die Leitungen während der Maßnahme nicht beeinträchtigt werden.
Ort = B 49 und Mainzer Straße, jeweils im Bereich der Fahrbahn.
Zu schützende Anlagen = Mischwasserkanal 500 SB, Regenwasserkanal 300 SB, Gasleitung DN 400, Trinkwasserleitung DN 500, Telekommunikationsleitung.
Menge: 1,000 psch

**01.01.02.0100 Spatenstich**
*** Pauschalposition
Die Position beinhaltet das Liefern, Vorhalten (Betreiben) und Entfernen folgender Leistungen für den Spatenstich im Bereich des Brückenbauwerkes.
Dauer 1 Tag.
Herstellung einer Fläche nach Angaben des AG bis 500 m², 5 cm Splittbelag.
Stellung von 4m³ Rheinsand (0/2) und liefern von 15 Stck neuen Edelstahlspaten, diese gehen dann in den Besitz des AG.
Stellung: 1 x  Baustromkasten für das Betreiben einer Mikrofon- und Beschallungsanlage, 1 x Rednerpult, 1 x geeignete Mikrofon- und Beschallungsanlage für den Außenbereich.
1 x Partyzelt PVC-Plane 500, weiß, Maße: Grundfläche 5 x 10 m, Seitenhöhe 2,0 m, Firsthöhe 2,8 m, Eingang 1 - 3,8 x 2,0 m, Eingang 2 - 1,6 x 2,0 m.
Bestückt mit 40 Stück Festzeltbänken 25 x 220 cm und 20 Stück Festzelttischen 50 x 220 cm.
8 Stück Stehtische weiß, Durchmesser 80 cm, inkl. Hussen "Stretch" schwarz, sowie Schutzplatten (Auflage/Acryl-durchsichtig).
4 Stück mobile Fahnenmasten einschließlich temporärer Gründung. Höhe: 5,00 m. Fahnen werden vom AG gestellt.
Stellung Toilettenwagen. Mit einzukalkulieren ist der Frischwasser- und Abwasseranschluss sowie der Stromanschluss/Zuleitung (230 V); Ausstattung:
Damen: 2 x WC, 1 x Waschbecken, 1 x Papierhandtuchspender, 1 x Seifenspender, 1 x Spiegel, 1 x Papierkorb, 1 x Wandheizung 2 kW, 1 x Dachentlüftung.
Herren: 3 x Urinal, 1 x WC, 1 x Waschbecken, 1 x  Papierhandtuchspender, 1 x Seifenspender, 1 x Spiegel, 1 x Papierkorb, 1 x Wandheizung 2 kW, 1 x Dachentlüftung.
Menge: 1,000 psch

**01.01.02.0110 Anwohnerinformation**
*** Pauschalposition
Erstellung, Organisation und Durchführung einer kommunalen Informationskampagne zur geplanten Bauarbeiten.
Inhalte: Baubetrieb, Zeitraum, betroffene Bereiche, Verkehr/Umleitung, Zugangsbeschränkungen, ÖPNV, Sicherheitsmaßnahmen, Lärm-/Staubreduktion, Ansprechpartner, Website/Anschluss.
Erstellung von verlässlichen Kommunikationsmitteln (Informationsblätter, Plakate, Website-Einträge, E-Mail-Verteiler) inkl. gezielter Ansprache von Anwohnern, Geschäftstreibenden und betroffenen Einrichtungen.
Vorab- und Zwischeninformation, regelmäßige Updates bei Plan- und Terminänderungen.
Koordination mit dem Bauleit- bzw. Projektteam des AG, Behörden und Verkehrsbetrieben.
Bereitstellung eines Feedback-Kanals (Rückmeldung der Anwohner erfassen und weiterleiten).
Folgende Leistungen sind zu erbringen:
Erstellung eines Informationskonzeptes (inkl. Kommunikationsziele, Zielgruppen, Kanäle, Frequenz).
Erstellung aller Inhalte (Textbausteine, FAQ, Ansprechpartner, Kontaktdaten).
Produktion von Druckvorlagen (Informationsschilder, Informationsblätter, Plakate) in relevanten Formen.
Terminplan für Veröffentlichung, Verteilstellen, Print- und Online-Verteilung.
Menge: 1,000 psch

##### Abschnitt 01.01.03 Leistungen nach Baustellenverordnung

**01.01.03.0010 Zuarbeit SiGe-Plan**
*** Pauschalposition
Mitwirkung am SiGe-Plan gem. BaustellV.
Der Auftragnehmer verpflichtet sich, an der Erstellung und laufenden Fortschreibung des SiGe-Plans mitzuwirken. Hierzu gehört die Übergabe der tätigkeitsspezifischen Gefährdungsbeurteilung, Betriebsanweisungen, Nachweise der Qualifikation für eingesetztes Personal sowie der Nachweise über die Unterweisung der Mitarbeiter vor Beginn der Arbeiten an den SiGe-Koordinator.
Die für die Arbeitssicherheit erforderlichen Unterlagen (Gefährdungsbeurteilung, Betriebsanweisungen) sind in aktueller Form auf der Baustelle in der Landessprache der Beschäftigten vorzuhalten.
Menge: 1,000 psch

##### Abschnitt 01.01.04 Hilfsleistungen

**01.01.04.0010 Materialprobe entnehmen und übergeben**
Materialprobe nach Unterlagen des AG entnehmen und im Baubereich dem AG übergeben.
Abmessungen 'DIN A 4.'
Material 'Polymerbitumen-Schweißbahn.'
Menge: 1,000 St

**01.01.04.0020 Probegefäß liefern Alu-Schale 25x25x4**
Probegefäß zur Aufnahme von Baustoffproben, für Kontrollprüfungen und für Rückstellproben des AG liefern.
Probegefäß = Aluminium-Schale, 25 x 25 x 4 cm.
Mithilfe bei der Probennahme im Baubereich nach Angaben des AG.
Menge: 2,000 St

**01.01.04.0030 Probegefäß liefern 1-l-Blechdose**
Probegefäß zur Aufnahme von Baustoffproben, für Kontrollprüfungen und für Rückstellproben des AG liefern.
Probegefäß = saubere unlackierte 1-l-Blechdose mit dicht schließendem Eindruckdeckel.
Mithilfe bei der Probennahme im Baubereich nach Angaben des AG.
Menge: 1,000 St

**01.01.04.0040 Belastungsfahrzeug bereitstellen**
Belastungsfahrzeug als Gegengewicht (z.B. ausreichend beladener Lkw) für Plattendruckversuch bei Kontrollprüfungen bereitstellen.
Menge: 5,000 h

##### Abschnitt 01.01.05 Vor- und Nacharbeiten

**01.01.05.0010 Fläche abräumen**
*** Pauschalposition
Fläche nach Unterlagen des AG abräumen.
Strauch- und Baumbestand sowie sonstiger Aufwuchs bis zu 0,10 m Stammdurchmesser, 1,00 m über dem Erdboden gemessen, einschließlich Wurzelwerk.
Wurzelstöcke anderweitig gefällter Bäume bis zu 0,10 m Durchmesser an der Schnittstelle roden.
Astwerk gefällter Bäume, Holzreste.
Steine, Betonreste, Mauerreste und abgängige Zäune.
Übriges Räumgut nach Wahl des AN verwerten.
Menge: 1,000 psch

**01.01.05.0020 Wurzelstöcke roden DU über 0,1 - 0,3 m**
Wurzelstöcke roden. Gemessen wird der Durchmesser der Schnittstelle des Wurzelstocks vor dem Roden.
Durchmesser über 0,10 bis 0,30 m.
Wurzelstöcke nach Wahl des AN verwerten.
Menge: 5,000 St

**01.01.05.0030 Suchgraben herstellen**
Suchgraben nach Unterlagen des AG einschließlich Handschachtung herstellen. Aushub zur Wiederverwendung seitlich lagern. Beschreibung der Homogenbereiche nach Unterlagen des AG.
Homogenbereiche B1 (Auffüllungen), geotechnische Eigenschaften siehe Baugrundgutachten.
Grabentiefe bis ca. 1,25 m, Suchgraben zur Erkundung der Telekommunikationsleitung beidseits der Brücke.
Handschachtung mit Maschinenunterstützung.
Seitlich gelagerten Boden einbauen und verdichten.
Abrechnung nach Abtragsprofilen.
Menge: 50,000 m3

**01.01.05.0040 Suchgraben herstellen**
Suchgraben nach Unterlagen des AG einschließlich Handschachtung herstellen. Aushub zur Wiederverwendung seitlich lagern. Beschreibung der Homogenbereiche nach Unterlagen des AG.
Homogenbereiche B1 (Auffüllungen), geotechnische Eigenschaften siehe Baugrundgutachten.
Grabentiefe bis ca. 5,00 m, Suchgraben zur Erkundung des Regenwasserkanals Seite Pfaffendorfer Brücke.
Handschachtung mit Maschinenunterstützung.
Verbau nach Wahl des AN.
Seitlich gelagerten Boden einbauen und verdichten.
Abrechnung nach Abtragsprofilen.
Menge: 50,000 m3

#### Kanalbau 01.02 KAMPFMITTELSONDIERUNG

*Hinweis: Vorbemerkungen Kampfmittelsondierung*
VORBEMERKUNGEN KAMPFMITTELSONDIERUNG

Es liegen keine Erkenntnisse über das Vorhandensein von Kampfmittel im betreffenden Gebiet vor. Da eine Kampfmittel-
Freiheit nicht vollständig gewährleistet werden kann, erfolgt im Vorfeld der Errichtung der Hilfsbrücke, des Ersatzneubaus und der Stützwand, des Straßenbaus sowie den Arbeiten an den Entwässerungs- und Gasleitungen eine Kampfmittelsondierung.

Für die geplanten Baumaßnahmen ist durch den Auftragnehmer ein Konzept zur Kampfmittelsondierung zu erstellen. Dem AN ist dabei die Wahl der anzuwendenden Untersuchungsverfahren freigestellt.
Das Konzept hat sich am vom Auftragnehmer vorgesehenen Bauablauf zu orientieren und ist auf die jeweilige Eingrifftiefe der einzelnen Gewerke abzustimmen. Die für die finale Konzepterstellung erforderlichen planerischen Leistungen (z. B. Luftbildauswertung, etc.) sowie notwendige örtliche Besichtigungen sind in das Angebot ebenso einzukalkulieren wie die mehrmaligen Anfahrten zur Kampfmittelsondierung.

Bei der Erstellung des Konzeptes sind sämtliche der Ausschreibung beiliegende Unterlagen, wie z. B. Bauwerks-, Lage- und Bauphasenpläne, geotechnische Berichte, Baubeschreibung, etc. heranzuziehen. Diese Unterlagen dienen auch als Kalkulationsgrundlage.
Durch Auffüllungen bzw. Geländemodellierung entstehende Mehrtiefen sind sowohl massenmäßig als auch bei der Wahl des Verfahrens zu berücksichtigen.
Ein Grobkonzept sowie die Kalkulation sämtlicher Positionen dieses Abschnitts des LV sind mit Angebotsabgabe vorzulegen.
Die Vergütung der Pauschalen in diesem Abschnitt erfolgt gemäß Baufortschritt, die Vergütung der restlichen Positionen nach Erfordernis und nach vorheriger Rücksprache mit dem AG.

##### Abschnitt 01.02.01 Technische Bearbeitung, Vorbereitung

**01.02.01.0010 Grundlagenermittlung Kampfmittelsondierung**
*** Pauschalposition
Die Grundlagenermittlung umfasst folgende Einzelleistungen:
 -  Beschaffen, Zusammenstellen und Auswerten aller für die Untersuchung notwendigen Unterlagen, Dokumente, Informationen,
 -  Sichten und auswerten von vorliegenden Bestandsunterlagen zum Untersuchungsgebiet, insbesondere Lagepläne, Bestandspläne, Baupläne, Leitungspläne, Berichte zu Vorerkundungen, Baugrundberichte und dergleichen,
 -  Beschaffung zusätzlicher benötigter Bestandsunterlagen
  (z. B. Lagefestpunkte, Höhenfestpunkte),
 -  Beschaffung zusätzlicher benötigter Medien- und Leitungslagepläne,
 -  Beschaffung zusätzlicher benötigter Daten zu schutzwürdigen Objekten (z. B. Naturschutz),
 -  Beschaffung aller weiteren für die Durchführung der Arbeiten notwendigen Unterlagen, Daten und Informationen,
 -  Begehung des Untersuchungsgebietes zur Ermittlung der für die Arbeiten relevanten Standortfaktoren, für die Einweisung in die Örtlichkeit durch den AG und die notwendigen Abstimmungen mit den örtlichen Vertretern des AG sowie den Ordnungsbehörden und dem Kampfmittelräumdienst.
 -  Zusammenstellen und Werten aller Unterlagen, Anpassung der Planung an die Durchführung, bedarfsweise Geländebegehung zur Überprüfung der Befunde aus den beschaffenen Unterlagen, Abstimmung der endgültigen Vorgehensweise mit dem AG,
Auslagen für Gebühren, Reproduktionskosten, etc. sind einzukalkulieren und werden nicht separat vergütet.
Menge: 1,000 psch

**01.02.01.0020 Sondierungskonzept erstellen, anmelden**
*** Pauschalposition
Aufstellen eines Konzepts zur Durchführung der erforderlichen Kampfmittelsondierungen unter Berücksichtigung der Ergebnisse der Grundlagenermittlung.
Abstimmen des Konzeptes mit dem AG und den zuständigen Behörden, fristgerechte Anmeldung der Räumstelle gemäß §14 SprengG bei den zuständigen Ordnungsbehörden.
Unterlagen in digitaler Form (PDF-Format) auf mit dem AG abgestimmten Datenträger (CD, USB-Stick) und in 3-facher Druckausfertigung übergeben.
Menge: 1,000 psch

**01.02.01.0030 Baustelle einrichten**
*** Pauschalposition
Baustelle zur Durchführung einer abschnittsweisen Kampfmittelsondierung und ggf. dessen Nachuntersuchungen einrichten.
Baustelleneinrichtung für alle Positionen dieses Abschnitts des LV.
Alle für die Untersuchungen erforderlichen Geräte, Werkzeuge und Betriebsmittel zur Baustelle fördern und für die Dauer der Untersuchungsarbeiten betriebsbereit vorhalten und unterhalten.
An- und Abmelden der Arbeiten bei den zuständigen Landesbehörden gem. §14 SprengG.
Menge: 1,000 psch

**01.02.01.0040 Baustelle räumen**
*** Pauschalposition
Räumen der Baustelleneinrichtung nach Abschluss der Kampfmittelsondierung und ggf. dessen Nachuntersuchungen. Alle für die Untersuchungen erforderlichen Geräte, Werkzeuge und Betriebsmittel räumen.
Menge: 1,000 psch

**01.02.01.0050 Verrechnungssatz verantwort. Person**
Stundenlohnarbeiten der verantwortlichen Person für die baubegleitende Kampfmittelräumung. Der Verrechnungssatz umfasst sämtliche Kosten für das hierfür eingesetzte Personal einschließlich aller Personalnebenkosten.
Menge: 25,000 h

**01.02.01.0060 Verrechnungssatz KMR-Arbeiter**
StL-Nr. 21126246
Stundenlohnarbeiten Kampfmittelräumarbeiter für die
baubegleitende Kampfmittelräumung. Der Verrechnungssatz
umfasst sämtliche Kosten für das hierfür eingesetzte
Personal einschließlich aller Personalnebenkosten.
Menge: 25,000 h

##### Abschnitt 01.02.02 Kampfmittelsondierungen

**01.02.02.0010 Kampfmittelsondierung Ingenieurbauten**
*** Pauschalposition
Sondierung zur Freimessung aller Ingenieurbauwerke nach Unterlagen des AG sowie nach dem Konzept des AN.

Vorhalten einer verantwortlichen Person. Erforderliche Leitungsfreigaben sind in die Pauschale einzurechnen.

Freimessung aller Ingenieurbauwerke bzw. deren Gründungen nach Unterlagen des AG.

Erforderliche Arbeitsebenen für sämtliche Sondierungsarbeiten der Kampfmittelerkundung herstellen, unterhalten und beseitigen. Ausführung nach statischen, konstruktiven, bautechnischen und bauablaufspezifischen Erfordernissen.

Ggf. erforderlicher Aufbruch der Bestandsoberfläche bis 30 cm, Umsetzen der Sondierausrüstung, Verschließen der Aufbrüche ist einzurechnen.
Ggf. anfallendes Bohrgut oder Aushub ordnungsgemäß entsorgen. Ggf. entstandene Bohrlöcher oder Schürfe mit entsprechendem Material verfüllen und verdichten.

Übergabe der Freigabemessung in Schriftform an den AG vor Beginn der Gründungsarbeiten.
Menge: 1,000 psch

**01.02.02.0020 Kampfmittelsondierung Straßenbau**
*** Pauschalposition
Sondierung zur Freimessung aller für den Straßenbau benötigten Flächen nach Unterlagen des AG sowie nach dem Konzept des AN.

Vorhalten einer verantwortlichen Person. Erforderliche Leitungsfreigaben sind in die Pauschale einzurechnen.

Freimessungen aller für den Straßenbau benötigten Flächen nach Unterlagen des AG.

Erforderliche Arbeitsebenen für sämtliche Sondierungsarbeiten der Kampfmittelerkundung herstellen, unterhalten und beseitigen. Ausführung nach statischen, konstruktiven, bautechnischen und bauablaufspezifischen Erfordernissen.
Ggf. erforderlicher Aufbruch der Bestandsoberfläche bis 30 cm, Umsetzen der Sondierausrüstung, Verschließen der Aufbrüche ist einzurechnen.
Ggf. anfallendes Bohrgut oder Aushub ordnungsgemäß entsorgen. Ggf. entstandene Bohrlöcher oder Schürfe mit entsprechendem Material verfüllen und verdichten.

Übergabe der Freigabemessung in Schriftform an den AG vor Beginn der Straßenbauarbeiten.
Menge: 1,000 psch

**01.02.02.0030 Kampfmittelsondierung Kanalbau**
*** Pauschalposition
Sondierung zur Freimessung aller für den Kanalbau benötigten Flächen bzw. Kanalgräben, Baugruben und Vortriebe (Tunnelierung) nach Unterlagen des AG sowie nach dem Konzept des AN.

Vorhalten einer verantwortlichen Person. Erforderliche Leitungsfreigaben sind in die Pauschale einzurechnen.

Freimessung aller für den Kanalbau benötigten Flächen bzw. Kanalgräben, Baugruben und Vortriebe (Tunnelierung) nach Unterlagen des AG.

Erforderliche Arbeitsebenen für sämtliche Sondierungsarbeiten der Kampfmittelerkundung herstellen, unterhalten und beseitigen. Ausführung nach statischen, konstruktiven, bautechnischen und bauablaufspezifischen Erfordernissen.

Ggf. erforderlicher Aufbruch der Bestandsoberfläche bis 30 cm, Umsetzen der Sondierausrüstung, Verschließen der Aufbrüche ist einzurechnen.
Ggf. anfallendes Bohrgut oder Aushub ordnungsgemäß entsorgen. Ggf. entstandene Bohrlöcher oder Schürfe mit entsprechendem Material verfüllen und verdichten.

Übergabe der Freigabemessung in Schriftform an den AG vor Beginn der Kanalarbeiten.
Menge: 1,000 psch

**01.02.02.0040 Kampfmittelsondierung Gasleitung**
*** Pauschalposition
Sondierung zur Freimessung aller für den Leitungsbau benötigten Flächen bzw. Leitungsgräben, Baugruben und Vortriebe nach Unterlagen des AG sowie nach dem Konzept des AN.
Vorhalten einer verantwortlichen Person. Erforderliche Leitungsfreigaben sind in die Pauschale einzurechnen.
Freimessung aller für den Leitungsbau benötigten Flächen bzw. Leitungsgräben, Baugruben und Vortriebe nach Unterlagen des AG.
Erforderliche Arbeitsebenen für sämtliche Sondierungsarbeiten der Kampfmittelerkundung herstellen, unterhalten und beseitigen. Ausführung nach statischen, konstruktiven, bautechnischen und bauablaufspezifischen Erfordernissen.
Ggf. erforderlicher Aufbruch der Bestandsoberfläche bis 30 cm, Umsetzen der Sondierausrüstung, Verschließen der Aufbrüche ist einzurechnen.
Ggf. anfallendes Bohrgut oder anderer Aushub ordnungsgemäß entsorgen.
Übergabe der Freimessung in Schriftform an den AG vor Beginn der Leitungsarbeiten.
Menge: 1,000 psch

**01.02.02.0050 Tagessatz Nachuntersuchung der Verdachtspunkte bis 2 m**
Nachuntersuchung von ferromagnetischen Anomalien im Baugrund.
Erarbeitung und Durchführung von Sicherheitsvorkehrungen für das Freilegen der Verdachtspunkte. Öffnen von Verdachtspunkten bis zu einer Tiefe von 2 m, inklusive erforderlichem Verbau.

Bereits eingemessene Verdachtspunkte von Hand oder mit sprenggeschütztem Bagger aufgraben, verifizieren und bereinigen.

Die Beräumung muss durch einen fachkundigen Feuerwerker nach § 20 SprengG sowie einem Munitionsräumarbeiter als auch einen in der Kampfmittelräumung erfahrenen Baggerfahrer durchgeführt werden. Die Kampfmittel werden ausschließlich durch den KMRD abgeholt.

Aushub seitlich lagern und nach Abschluss der Arbeiten wieder lagenweise verfüllen und verdichten.

Die Abrechnung erfolgt unabhängig von der Anzahl der untersuchten Anomalien/Verdachtspunkte oder Räumung von Objekten je Einsatztag für sämtliche Aufwendungen an Gerät, Betriebsmittel und Personal. Der Tagessatz entspricht max. 10,0 Stunden Arbeitszeit. Leistung inkl. An- und Abfahrt.
Menge: 3,000 d

**01.02.02.0060 Tagessatz Nachuntersuchung der Verdachtspunkte bis 4,0m**
Nachuntersuchung von ferromagnetischen Anomalien im Baugrund.
Erarbeitung und Durchführung von Sicherheitsvorkehrungen für das Freilegen der Verdachtspunkte. Öffnen von Verdachtspunkten bis zu einer Tiefe von 4 m, inklusive erforderlichem Verbau.

Bereits eingemessene Verdachtspunkte von Hand oder mit sprenggeschütztem Bagger aufgraben, verifizieren und bereinigen.

Die Beräumung muss durch einen fachkundigen Feuerwerker nach § 20 SprengG sowie einem Munitionsräumarbeiter als auch einen in der Kampfmittelräumung erfahrenen Baggerfahrer durchgeführt werden. Die Kampfmittel werden ausschließlich durch den KMRD abgeholt.

Aushub seitlich lagern und nach Abschluss der Arbeiten wieder lagenweise verfüllen und verdichten.

Die Abrechnung erfolgt unabhängig von der Anzahl der untersuchten Anomalien/Verdachtspunkte oder Räumung von Objekten je Einsatztag für sämtliche Aufwendungen an Gerät, Betriebsmittel und Personal. Der Tagessatz entspricht max. 10,0 Stunden Arbeitszeit. Leistung inkl. An- und Abfahrt.
Menge: 3,000 d

**01.02.02.0070 Tagessatz Nachuntersuchung der Verdachtspunkte bis 6,0m**
Nachuntersuchung von ferromagnetischen Anomalien im Baugrund.
Erarbeitung und Durchführung von Sicherheitsvorkehrungen für das Freilegen der Verdachtspunkte. Öffnen von Verdachtspunkten bis zu einer Tiefe von 6 m, inklusive erforderlichem Verbau.

Bereits eingemessene Verdachtspunkte von Hand oder mit sprenggeschütztem Bagger aufgraben, verifizieren und bereinigen.

Die Beräumung muss durch einen fachkundigen Feuerwerker nach § 20 SprengG sowie einem Munitionsräumarbeiter als auch einen in der Kampfmittelräumung erfahrenen Baggerfahrer durchgeführt werden. Die Kampfmittel werden ausschließlich durch den KMRD abgeholt.

Aushub seitlich lagern und nach Abschluss der Arbeiten wieder lagenweise verfüllen und verdichten.

Die Abrechnung erfolgt unabhängig von der Anzahl der untersuchten Anomalien/Verdachtspunkte oder Räumung von Objekten je Einsatztag für sämtliche Aufwendungen an Gerät, Betriebsmittel und Personal. Der Tagessatz entspricht max. 10,0 Stunden Arbeitszeit. Leistung inkl. An- und Abfahrt.
Menge: 2,000 d

**01.02.02.0080 An- und Abfahrt sprenggeschützter Bagger**
An- und Abfahrt eines sprenggeschützten Baggers für die Nachuntersuchung der ferromagnetischen Anomalien auf der Baustellen.
Sämtliche Transportkosten inbegriffen.
Menge: 3,000 St

**01.02.02.0090 Stundensatz sprenggeschützter Bagger**
Nachuntersuchung von ferromagnetischen Anomalien mit Hilfe eines sprengeschützten Baggers im Anschluss an die ausgewertete Sondierung.

Für die Baggerarbeiten wird ein geschulter Geräteführer, welcher in der Kampfmittelräumung erfahren und fachkundig ist, vorausgesetzt. Der stundenweise Baggereinsatz erfolgt abschnittsweise.

Die Abrechnung erfolgt unabhängig von der Anzahl der untersuchten Anomalien/Verdachtspunkte oder Räumung von Objekten, sondern anhand der tatsächlich benötigten Betriebszeit ohne Arbeitsunterbrechung, für sämtliche Aufwendungen an Gerät, Betriebsmittel und Personal.
Menge: 50,000 h

#### Kanalbau 01.03 BAUBEHELFE, BEHELFSBRÜCKE

##### Abschnitt 01.03.01 Gerüste, Absenkung, Schutzzelte

**01.03.01.0010 Traggerüst herstellen**
*** Pauschalposition
Traggerüst der Bemessungsklasse B für gesamtes Bauwerk nach statischen, konstruktiven und sicherheitstechnischen Erfordernissen herstellen, vorhalten, unterhalten und beseitigen.
Öffnungen nach Unterlagen des AG freihalten.
Gerüst Bauwerk = BW01 - Ersatzneubau Brücke, Bauteil Überbau.
Traggerüst für komplette Herstellung des Überbaus.
Traggerüst stützenfrei über Lichtraumprofil der unterführten Straße herstellen.
Hilfsunterstützungen sind maximal in Achse 20 zulässig.  Lichtraumprofil gemäß Angabe und Abstimmung mit dem AG. Der Überbau wird in erhöhter Lage hergestellt. Entsprechende Vorrichtungen sind am Traggerüst vorzusehen.
Alle Konstruktionen und Einrichtungen, die im Bereich des Straßenquerschnittes vorgesehen sind, müssen für entsprechende Anpralllasten ausgelegt sein oder entsprechend geschützt werden.
Alle Leistungen in Verbindung mit dem beschriebenen Traggerüst einschließlich zugehöriger Leistungen für die Erstellung der Gründungen sind in diese Position einzurechnen. Die Herstellung in zwei Abschnitten ist einzukalkulieren. Die Absenkung wird gesondert vergütet.
Gründung herstellen und beseitigen.
Menge: 1,000 psch

**01.03.01.0020 Einrichtung für Abstapelung Überbau**
*** Pauschalposition
Einrichtung für Abstapelung Überbau herstellen.
Einbau von Pressen- und Absetzstapel, Führungsträgern, hydraulischen weggesteuerten Pressen.
Pressen- und Absetzstapel sind entsprechend dem Lagerungsschema des Überbaus anzuordnen.
Absenkvorrichtung liefern, vorhalten und nach Abschluss des Absenkvorganges von der Baustelle entfernen.
Die Ausführung in zwei Abschnitten ist einzukalkulieren.
Siehe hierzu auch Baubeschreibung Teil-I_Ingenieurbauwerke Abschnitt 3.
Menge: 1,000 psch

**01.03.01.0030 Absenkung 1. Überbauabschnitt**
*** Pauschalposition
Absenkung 1. Überbauabschnitt durchführen.
Absenken des in erhöhter Lage hergestellten und ausgerüsteten Überbaus in seine Endlage.
Die gesamte Durchführung hat gemäß dem gültigen Regelwerk und den einschlägigen zusätzlichen technischen Bestimmungen unter Beachtung der statischen und konstruktiven Erfordernissen zu erfolgen.
Eine geprüfte Absenkanweisung ist zur Genehmigung vorzulegen, siehe hierzu auch Baubeschreibung Teil-I_Ingenieurbauwerke Abschnitt 3.
Menge: 1,000 psch

**01.03.01.0040 Absenkung 2. Überbauabschnitt**
*** Pauschalposition
Absenkung 2. Überbauabschnitt durchführen.
Absenken des in erhöhter Lage hergestellten und ausgerüsteten Überbaus in seine Endlage.
Die gesamte Durchführung hat gemäß dem gültigen Regelwerk und den einschlägigen zusätzlichen technischen Bestimmungen unter Beachtung der statischen und konstruktiven Erfordernissen zu erfolgen.
Eine geprüfte Absenkanweisung ist zur Genehmigung vorzulegen, siehe hierzu auch Baubeschreibung Teil-I_Ingenieurbauwerke Abschnitt 3.
Menge: 1,000 psch

**01.03.01.0050 Traggerüst herstellen**
*** Pauschalposition
Traggerüst der Bemessungsklasse B für gesamtes Bauwerk
nach statischen, konstruktiven und sicherheitstechnischen Erfordernissen herstellen, vorhalten, unterhalten und beseitigen.
Gerüst Bauwerk = BW01 - Ersatzneubau Brücke (außer Überbau)
Bauwerk = BW02 - Stützwand Rhein-Mosel-Halle
Bauwerk = BW03 - Gesimserneuerung Trogbauwerk
Bauwerk = BW04 - Gesimserneuerung Unterführung
Bauwerk = BW05 - Gesimserneuerung Stützwand Nord
Traggerüst für alle Positionen, in denen der AN ein Traggerüst benötigt, außer dem Traggerüst für den Überbau. Dieses wird gesondert vergütet.
Im Rahmen dieser Position sind alle erf. Traggerüste erfasst, die nicht gesondert ausgeschrieben sind. Alle zur Ausführung erforderlichen Arbeiten einschließlich Gründungsarbeiten sind einzukalkulieren.
Gründung herstellen und beseitigen.
Menge: 1,000 psch

**01.03.01.0060 Arbeitsgerüst herstellen Brücke**
*** Pauschalposition
Arbeitsgerüste, einschließlich ggf. erforderlicher Gründung sowie ggf. erforderlicher Treppentürme und weiterer Leitergänge, nach statischen, konstruktiven und sicherheitstechnischen Erfordernissen herstellen und beseitigen, für den Zeitraum der eigenen Leistung vorhalten und unterhalten.
Einsatzort = Brücke.
Tragsystem nach Wahl des AN.
Öffnungen nach Unterlagen des AG freihalten.
Gerüst Arbeitsgerüste inkl. erforderlicher Gründungsarbeiten für die Herstellung das gesamten Bauwerks.
Alle erf. Arbeitsgerüste zur Durchführung sämtlicher vertraglicher Leistungen sind im Rahmen dieser Position einzukalkulieren.
Menge: 1,000 psch

**01.03.01.0070 Schutzgerüst herstellen**
*** Pauschalposition
Schutzgerüst, einschließlich ggf. erforderlicher Gründung, nach statischen, konstruktiven und sicherheitstechnischen Erfordernissen herstellen und beseitigen, für den Zeitraum der eigenen Leistung vorhalten und unterhalten. Art, Zweck und geometrische Abmessung des Gerüstes nach Unterlagen des AG.
Gerüst 'Schutzgerüste und Einrichtungen inkl. erforderlicher Gründungsarbeiten für den Schutz des öffentlichen Verkehrs
(B 49 und Neustadt/MainzerStraße) sowie zum Schutz angrenzender Anlagen.'
Schutzgerüst je Bauphase umstellen.
Alle erf. Schutzgerüste zur Durchführung sämtlicher vertraglicher Leistungen sind im Rahmen dieser Position einzukalkulieren.
Menge: 1,000 psch

##### Abschnitt 01.03.02 Bohrebene, An- und Aufschüttung

**01.03.02.0010 Baustoff liefern und einbauen**
Geeigneten Baustoff liefern, in Auftragsbereichen profilgerecht einbauen und verdichten.
Baustoff 'Gemischtkörniger Boden nach ZTV E-StB.'
Der Boden muss für den späteren Wiedereinbau im Hinterfüllbereich des neuen Bauwerks (BA 2) geeignet sein. Verdichtungsfähiges Material. Lagenweiser Einbau (30 cm je Lage), jede Lage verdichten.
Einbaustelle im Böschungsbereich neben dem Bestandsbauwerk als bauzeitliche Bohrebene und Auf- bzw. Anschüttung der Behelfsbrücke. Der Boden bzw. die Bohrebene muss mit Großgeräten befahren werden können.
Das Herstellen des Planums wird nicht gesondert vergütet.
Abrechnung nach Auftragsprofilen.
Menge: 3000,000 m3
Leistungsbereichkatalog: 106

**01.03.02.0020 Böschungssicherung herstellen**
Böschungssicherung nach Wahl des AN herstellen.
Böschungen der bauzeitlichen Bohrebene bzw. Auf- und Anschüttung.
Schutz vor witterungsbedingten Einflüssen.
Böschungssicherung wieder beseitigen. Nicht wiederverwendbare Materialien entsorgen.
Menge: 280,000 m2

##### Abschnitt 01.03.03 Gründung, Baugrubensicherung

*Hinweis: Hinweise zu Position 01.03.03.0020 bis 01.03.03.0030*
Hinweise zu Position 01.03.03.0020 bis 01.03.03.0030

Homogenbereiche für Bohrarbeiten
Die bei der Ausführung der Bohrarbeiten gemäß DIN 18301 zu durchfahrenden Bodenschichten sind in 2 Homogenbereich eingeteilt:
 -  Homogenbereich B2 (Lockerboden), Abrasivität: überwiegend stark abrasiv
 -  Homogenbereich X1 (Fels), Abrasivität: überwiegend niedrig bis mittel, teils hoch

Die Schichtenfolge und deren Mächtigkeiten sowie die jeweiligen bodenmechanischen Eigenschaften der Bodenschichten sind dem beigefügten geotechnischen Bericht 190078-BE02 vom 21.12.2020 zu entnehmen.

Hinweise zur Behandlung/Entsorgung des Bohrguts:
Die Entsorgung des Bohrguts erfolgt über die Entsorgungspositionen im Abschnitt 01.09. Entsorgung.

**01.03.03.0010 Geräteeinsatz für Bohrpfahlwände**
Geräte für das Herstellen von Bohrpfahlwänden nach Unterlagen des AG liefern und betreiben. Der Einsatz umfasst das einmalige Aufstellen und das Abbauen sowie das Umsetzen im Bereich des Bauteils.
Bauteil 'Gründung bzw. Widerlager der Behelfsbrücke und Baugrubenverbau zwischen den Bauabschnitten.'
Das Umsetzen von Achse zu Achse und im Bereich des jeweiligen Bauteils wird nicht gesondert vergütet.
Bohrplanum herstellen.
Menge: 1,000 St

**01.03.03.0020 Bohrpfahlwand herstellen aufgelöste Bohrpfahlwand**
Bohrpfahlwand entsprechend statischen und konstruktiven Erfordernissen nach Unterlagen des AG herstellen. Bewehrung wird gesondert vergütet. Flachstahl für Abstandskreuze und Distanzringe werden als Betonstahl abgerechnet. Herrichten des Kopfes der Pfahlwand wird gesondert vergütet. Erforderliche Verankerung und die Durchführung von erforderlichen Probebelastungen werden gesondert vergütet. Abrechnung nach Länge in der Wandachse, horizontal, multipliziert mit der Pfahllänge bis Unterkante Kopfbalken.
Homogenbereiche nach Unterlagen des AG.
Pfahlwand zur Gründung bzw. als Widerlager der Behelfsbrücke.
Ausführung als aufgelöste Pfahlwand. Ausfachung der Zwischenräume herstellen.
Pfahldurchmesser = 90 cm.
Pfahllänge '8,0 - 12,0 m.'
Achsabstand bis ca. 2,25 m.
Baustoff 'Stahlbeton Druckfestigkeitsklasse C 30/37.'
Spritzbetonausfachung nach innen gewölbt (R = 5,0 m),
Stärke min. 20 cm.
Ausführung der Ausfachung in Teilabschnitten je nach Bauabschnitten.
Pfähle durch verrohrtes Bohren herstellen.
Bohrgut der Verwertung nach Wahl des AN zuführen.
Menge: 320,000 m2

**01.03.03.0030 Bohrpfahlwand herstellen tangierende Bohrpfahlwand**
Bohrpfahlwand entsprechend statischen und konstruktiven Erfordernissen nach Unterlagen des AG herstellen. Bewehrung wird gesondert vergütet. Flachstahl für Abstandskreuze und Distanzringe werden als Betonstahl abgerechnet. Herrichten des Kopfes der Pfahlwand wird gesondert vergütet. Erforderliche Verankerung und die Durchführung von erforderlichen Probebelastungen werden gesondert vergütet. Abrechnung nach Länge in der Wandachse, horizontal, multipliziert mit der Pfahllänge bis Unterkante Kopfbalken.
Homogenbereiche nach Unterlagen des AG.
Pfahlwand als Baugrubenverbau zwischen den Bauabschnitten. (Flügelwand der Behelfsbrücke).
Ausführung mit berührenden Pfählen.
Pfahldurchmesser = 90 cm.
Pfahllänge über 6,00 bis 10,00 m.
Baustoff 'Stahlbeton Druckfestigkeitsklasse C 30/37'
Pfähle durch verrohrtes Bohren herstellen.
Bohrgut der Verwertung nach Wahl des AN zuführen.
Menge: 113,000 m2

**01.03.03.0040 Integritätsprüfung von Pfählen durchführen Pfahl-DU 120 cm**
Low-Strain-Integritätsprüfung von Pfählen nach Unterlagen des AG gemäß "Empfehlungen für statische und dynamische Pfahlprüfungen" der Deutschen Gesellschaft für Geotechnik durchführen. Pfähle für Prüfung vorbereiten.
Bauteil 'Aufgelöste Bohrpfahlwand, tangierende Bohrpfahlwand.'
Pfahl = Ortbetonbohrpfahl.
Pfahldurchmesser = 90 cm.
Menge: 20,000 St

**01.03.03.0050 Betonstahl einbauen aufgelöste Bohrpfahlwand**
Betonstahl entsprechend statischen und konstruktiven Erfordernissen einbauen.
Bauteil 'aufgelöste Bohrpfahlwand.'
Stahlsorte 'B 500 B.'
Menge: 19,000 t

**01.03.03.0060 Betonstahl einbauen tangierte Bohrpfahlwand**
Betonstahl entsprechend statischen und konstruktiven Erfordernissen einbauen.
Bauteil 'tangierende Bohrpfahlwand.'
Stahlsorte 'B 500 B.'
Menge: 15,000 t

**01.03.03.0070 Kolonneneinsatz f. Hindernisbeseitigung Bohrpfähle**
Kolonne zur Beseitigung von Hindernissen einsetzen.
Vergütet wird ein Verrechnungssatz, der sämtliche Aufwendungen für den Einsatz, insbesondere Gerätevorhalte- und Betriebsstoffkosten sowie die Kosten für das Bedienungspersonal einschließlich sämtlicher Zuschläge umfasst. Abrechnung nach den tatsächlich geleisteten Einsatzstunden, ohne Stillstand.
Einsatz bei der Herstellung von Ortbetonbohrpfählen.
Menge: 10,000 h

**01.03.03.0080 Bohrpfahlwand säubern aufgelöste Bohrpfahlwand**
Bohrpfahlwand säubern. Anhaftenden Boden von freigelegter Fläche der Bohrpfahlwand entfernen. Abrechnung nach Länge in der Wandachse, horizontal, multipliziert mit der freigelegten Höhe.
Pfahlwand 'Aufgelöste Bohrpfahlwand mit Ausfachung.'
Säubern durch Abkratzen.
Menge: 173,000 m2

**01.03.03.0090 Bohrpfahlwand säubern tangierende Bohrpfahlwand**
Bohrpfahlwand säubern. Anhaftenden Boden von freigelegter Fläche der Bohrpfahlwand entfernen. Abrechnung nach Länge in der Wandachse, horizontal, multipliziert mit der freigelegten Höhe.
Pfahlwand 'Tangierende Bohrpfahlwand.'
Säubern durch Abkratzen.
Menge: 38,000 m2

**01.03.03.0100 Kopf der Bohrpfahlwand herrichten**
Kopf der Bohrpfahlwand für den Anschluss herrichten. Freigelegte Bewehrung richten. Abrechnung nach Länge in der Wandachse.
Pfahlwand 'Gründung bzw. Widerlager der Behelfsbrücke.
Aufgelöste Bohrpfahlwand mit Ausfachung (beide Widerlagerachsen).'
Pfahldurchmesser = 90 cm.
Abbruchgut nach Wahl des AN verwerten.
Menge: 34,000 m

**01.03.03.0110 Kopf der Bohrpfahlwand herrichten**
Kopf der Bohrpfahlwand für den Anschluss herrichten. Freigelegte Bewehrung richten. Abrechnung nach Länge in der Wandachse.
Pfahlwand 'Verbau zw. den Bauabschnitten.
Tangierende Bohrpfahlwand (beide Widerlagerachsen).'
Pfahldurchmesser = 90 cm.
Abbruchgut nach Wahl des AN verwerten.
Menge: 19,000 m

**01.03.03.0120 Aufstockung Bohrpfahlwand herstellen**
Trägerbohlwand entsprechend statischen und konstruktiven Erfordernissen nach Unterlagen des AG als Aufstockung der tangierenden Bohrpfahlwand herstellen.
Abgerechnet wird nach Länge in der Wandachse, horizontal, multipliziert mit der Höhe ab OK Bohrpfahl.
Träger einbringen 'im Kopfbereich des Baugrubenverbaus
bzw. der tangierenden Bohrpfahlwand zw. den Bauabschnitten.'

Träger = I-Träger.
Trägerlänge 'ca. 4-6 m.
Einbindelänge in den Bohrpfahl bis ca. 2 m.'

Ausfachung mit Holzbohlen.
Trägerbohlwand freistehend.
Träger ausbauen und entfernen.
Ausfachung ausbauen und entfernen.
Menge: 40,000 m2

**01.03.03.0130 Geräteeinsatz für Verpressanker**
Geräte für das Herstellen von Verpressankern nach Unterlagen des AG liefern und betreiben. Der Einsatz umfasst das einmalige Aufstellen und Abbauen, sowie das Umsetzen im Bereich des Bauteils.
Bauteil tangierende und aufgelöste Bohrpfahlwände im
nord-östlichen und nord-westlichen Baustellenbereich zur Gründung der Behelfsbrücke und zur Baugrubensicherung zwischen den beiden Bauabschnitten
Ankerlänge '10-15 m.'
Das Umsetzen von Achse zu Achse und im Bereich des jeweiligen Bauteile wird nicht gesondert vergütet.
Menge: 1,000 St

**01.03.03.0140 Verpressanker einbauen aufgelöste Bohrpfahlwand obere Ankerlage**
Verpressanker entsprechend statischen und konstruktiven Erfordernissen nach Unterlagen des AG einbauen. Verankerungsbohrung durchführen einschließlich erforderlicher Durchdringungen von Konstruktionsteilen. Verpressanker auf die Festlegekraft anspannen. Abnahmeprüfung durchführen. Herstellen der Endausbildung (Ankerkopf und Ankerfuß) wird gesondert vergütet. Abrechnung nach Länge zwischen Außenkante Ankerplatte am Ankerkopf und Außenkante Stahlzugglied am Ankerfuß.
Homogenbereiche nach Unterlagen des AG.
Bauteil 'Rückverankerung der aufgelösten Bohrpfahlwand, obere Ankerlage, Neigung gegen die Horizontale bis 15°.'
Anker als Kurzzeitanker.
Ankerlänge über 10,00 bis 12,00 m.
Ankerkraft über 350 bis 400 KN.
Bohrgut der Verwertung nach Wahl des AN zuführen.
Menge: 168,000 m

**01.03.03.0150 Verpressanker einbauen aufgelöste Bohrpfahlwand untere Ankerlage**
Verpressanker entsprechend statischen und konstruktiven Erfordernissen nach Unterlagen des AG einbauen. Verankerungsbohrung durchführen einschließlich erforderlicher Durchdringungen von Konstruktionsteilen. Verpressanker auf die Festlegekraft anspannen. Abnahmeprüfung durchführen. Herstellen der Endausbildung (Ankerkopf und Ankerfuß) wird gesondert vergütet. Abrechnung nach Länge zwischen Außenkante Ankerplatte am Ankerkopf und Außenkante Stahlzugglied am Ankerfuß.
Homogenbereiche nach Unterlagen des AG.
Bauteil 'Rückverankerung der aufgelösten Bohrpfahlwand, untere Ankerlage, Neigung gegen die Horizontale bis 15°.'
Anker als Kurzzeitanker.
Ankerlänge über 10,00 bis 12,00 m.
Ankerkraft über 450 bis 500 KN.
Bohrgut der Verwertung nach Wahl des AN zuführen.
Menge: 168,000 m

**01.03.03.0160 Verpressanker einbauen tangierende Bohrpfahlwand Bereich 1 bis 200 kN**
Verpressanker entsprechend statischen und konstruktiven Erfordernissen nach Unterlagen des AG einbauen. Verankerungsbohrung durchführen einschließlich erforderlicher Durchdringungen von Konstruktionsteilen. Verpressanker auf die Festlegekraft anspannen. Abnahmeprüfung durchführen. Herstellen der Endausbildung (Ankerkopf und Ankerfuß) wird gesondert vergütet. Abrechnung nach Länge zwischen Außenkante Ankerplatte am Ankerkopf und Außenkante Stahlzugglied am Ankerfuß.
Homogenbereiche nach Unterlagen des AG.
Bauteil 'tangierende Bohrpfahlwand, Bereich 1, Neigung gegen die Horizontale bis 15°.'
Anker als Kurzzeitanker.
Ankerlänge über 12,00 bis 14,00 m.
Ankerkraft bis 200 kN
Bohrgut der Verwertung nach Wahl des AN zuführen.
Menge: 56,000 m

**01.03.03.0170 Verpressanker einbauen tangierende Bohrpfahlwand Bereich 2 bis 200 kN**
Verpressanker entsprechend statischen und konstruktiven Erfordernissen nach Unterlagen des AG einbauen. Verankerungsbohrung durchführen einschließlich erforderlicher Durchdringungen von Konstruktionsteilen. Verpressanker auf die Festlegekraft anspannen. Abnahmeprüfung durchführen. Herstellen der Endausbildung (Ankerkopf und Ankerfuß) wird gesondert vergütet. Abrechnung nach Länge zwischen Außenkante Ankerplatte am Ankerkopf und Außenkante Stahlzugglied am Ankerfuß.
Homogenbereiche nach Unterlagen des AG.
Bauteil 'tangierende Bohrpfahlwand, Bereich 2, Neigung gegen die Horizontale bis 15°.'
Anker als Kurzzeitanker.
Ankerlänge über 10,00 bis 12,00 m.
Ankerkraft bis 200 kN
Bohrgut der Verwertung nach Wahl des AN zuführen.
Menge: 72,000 m

**01.03.03.0180 Enden für Verpressanker herstellen aufgelöste Bohrpfahlwand obere Ankerlage 350 bis 400 kN**
Enden (Ankerkopf und Ankerfuß) für Verpressanker entsprechend statischen und konstruktiven Erfordernissen herstellen. Abrechnung nach Anzahl der Anker.
Bauteil 'Rückverankerung aufgelöste Bohrpfahlwand, Seite Ost und West, obere Ankerlage.'
Anker als Kurzzeitanker.
Ankerkraft über 350 bis 400 kN.
Menge: 14,000 St

**01.03.03.0190 Enden für Verpressanker herstellen aufgelöste Bohrpfahlwand untere Ankerlage 450 bis 500 kN**
Enden (Ankerkopf und Ankerfuß) für Verpressanker entsprechend statischen und konstruktiven Erfordernissen herstellen. Abrechnung nach Anzahl der Anker.
Bauteil 'Rückverankerung aufgelöste Bohrpfahlwand, Seite Ost und West, untere Ankerlage'
Anker als Kurzzeitanker.
Ankerkraft über 450 bis 500 kN.
Menge: 14,000 St

**01.03.03.0200 Enden für Verpressanker herstellen tangierende Bohrpfahlwand bis 200 kN**
Enden (Ankerkopf und Ankerfuß) für Verpressanker entsprechend statischen und konstruktiven Erfordernissen herstellen. Abrechnung nach Anzahl der Anker.
Bauteil 'Rückverankerung tangierende Bohrpfahlwände Seite Ost und West, alle Teilbereiche'
Anker als Kurzzeitanker.
Ankerkraft bis 200 kN.
Menge: 10,000 St

**01.03.03.0210 Böschungssicherung herstellen**
*** Pauschalposition
Böschungssicherung zwischen bauzeitlicher Böschung bzw. Auf- und Anschüttung und öffentlichem Verkehr der unterführten Straße nach statischen und konstruktiven Erfordernissen herstellen, vorhalten, ggf. umsetzen und beseitigen.
Art nach Wahl des AN, beispielsweise mittels Betonblocksteinen oder Mauerscheiben.
Abmessungen: l/h = ca. 8/1,2 m.
Einbaustelle: Nordöstlicher bauzeitlicher Böschungsbereich.
Menge: 1,000 psch

##### Abschnitt 01.03.04 Beton, Stahlbeton

**01.03.04.0010 Beton f. Sauberkeitsschicht herstellen C12/15 X0 Dicke min. 10 cm**
Beton für Sauberkeitsschicht einschließlich ggf. erforderlicher Schalung nach Unterlagen des AG herstellen.
Ggf. erforderliche Schalung vorhalten und beseitigen.
Druckfestigkeitsklasse C12/15.
Expositionsklasse X0.
Dicke 'min. 10 cm'.
Ausführung unter dem Pfahlkopfbalken der aufgelösten Bohrpfahlwand.
Ausführung in Teilabschnitten.
Menge: 63,000 m2

**01.03.04.0020 Bew. Beton einschl. Schalung herstellen C30/37 XC2, XD2, XF1, WA**
Bewehrten Beton einschließlich Schalung nach Unterlagen des AG herstellen. Schalung vorhalten und beseitigen.
Bewehrung und Traggerüst der Bemessungsklasse B werden gesondert vergütet.
Bauteil 'Pfahlkopfbalken inkl. Auflager- und Kammerwand.'
Oberer Abschluss der aufgelösten Bohrpfahlwand.
Art der Verwendung = Stahlbeton.
Druckfestigkeitsklasse C30/37.
Expositionsklasse XC2, XD2, XF1, WA .
Menge: 110,000 m3

**01.03.04.0030 Bew. Beton einschl. Schalung herst. C30/37 XC2, XD2, XF1, WA**
Bewehrten Beton einschließlich Schalung nach Unterlagen des AG herstellen. Schalung vorhalten und beseitigen.
Bewehrung und Traggerüst der Bemessungsklasse B werden gesondert vergütet.
Bauteil 'Behelfsflügel zwischen den Bauabschnitten.'
Verbindungselement zwischen Widerlager BA1 und tangierender Bohrpfahlwand.
Art der Verwendung = Stahlbeton.
Druckfestigkeitsklasse C30/37.
Expositionsklasse XC2, XD2, XF1, WA
Menge: 43,000 m3

**01.03.04.0040 Betonstahl einbauen Pfahlkopfbalken**
Betonstahl entsprechend statischen und konstruktiven Erfordernissen einbauen.
Bauteil 'Pfahlkopfbalken inkl. Auflager- und Kammerwand.'
Stahlsorte 'B 500 B.'
Menge: 17,000 t

**01.03.04.0050 Betonstahl einbauen Behelfsflügel**
Betonstahl entsprechend statischen und konstruktiven Erfordernissen einbauen.
Bauteil 'Behelfsflügel zwischen den Bauabschnitten.'
Stahlsorte 'B 500 B.'
Menge: 7,000 t

**01.03.04.0060 Auflagerplatten für Vekehrsbehelfsbrücke liefern und einbauen**
Zur Montage der Verkehrsbehelfbrücke erforderliche Auflagerplatten liefern und einbauen.
Auflagerplatten in Pfalkopfbalken des Behelfswiderlagers lagegerecht einbauen.
Auflagerplatten aus Stahl inklusive Rückverankerung nach konstruktiven und statischen Erfordernis.
Größe mindestens 600x650x15 mm
Auflagerlasten zur Bemessung nach Unterlagen des AG.
Menge: 16,000 St

**01.03.04.0070 Auflagerplatten für Fußgängerbehelfsbrücke liefern und einbauen**
Zur Montage der Fußgängerbehelfsbrücke erforderliche Auflagerplatten liefern und einbauen.
Auflagerplatten in Pfalkopfbalken des Behelfswiderlagers lagegerecht einbauen.
Auflagerplatten aus Stahl inklusive Rückverankerung nach konstruktiven und statischen Erfordernis.
Größe mindestens 500x410x15mm
Auflagerlasten zur Bemessung nach Unterlagen des AG.
Menge: 4,000 St

##### Abschnitt 01.03.05 Sonstiges

**01.03.05.0010 Koodinationsleistung Einbau Behelfsbrücke**
*** Pauschalposition
Koodinationsleistung für die Ausführung des Einbaus der bauseits gestellten Behelfsbrücken.
Der Leistungsumfang umfasst die Koordination der Ausführung, einschließlich Terminabstimmung.
Erstellung, Pflege und Fortschreibung eines Koordinationsplans (Bauablauf-, Sicherheits- und Fachkoordination).
Abstimmung der Terminketten der beteiligten Unternehmen; Schnittstellenmanagement und Bauablaufplanung.
Abstimmung der Baustelleneinrichtung, Lager- und Anfahrtswege.
Stellung eines qualifizierten, entscheidungsbefugten Ansprechpartners während des (nächtlichen) Einhubs der Behelfsbrücken.
Koordination der Arbeitssicherheit (SiGeKo) und Umsetzung einschlägiger Vorschriften, Normen und Richtlinien.
Menge: 1,000 psch

**01.03.05.0020 Koordinationsleistung Verkehrssicherung mit dem Verkehrssicherer des AG**
*** Pauschalposition
Koordinationsleistung für die Abstimmung und Durchführung der Verkehrs- und Baustellensicherung mit dem vom AG separat beauftragten Verkehrssicherungsunternehmen.
Der Leistungsumfang umfasst insbesondere:
Terminliche Abstimmung: Rechtzeitige Anzeige von benötigten Phasenwechseln, Auf-, Um- oder Abbauten der Verkehrssicherung unter Beachtung der in der verkehrsrechtlichen Anordnung genannten Fristen. Die Vorlaufzeit von 4 Wochen ist zu beachten.
Örtliche Einweisung. Gemeinsame Begehungen zur Festlegung von Baufeldgrenzen, Zufahrten und Lagerflächen unter Berücksichtigung der Verkehrsführung.
Sicherheitskoordination: Mitwirkung bei der Erstellung/Anpassung von Verkehrszeichenplänen, sofern diese die Arbeitsabläufe des AN betreffen.
Teilnahme an regelmäßigen Koordinationsgesprächen zur Synchronisation von Baufortschritt und Verkehrsführung.

Die Koordination dient der Vermeidung von Stillstandszeiten und der Gewährleistung der Verkehrs- und Arbeitssicherheit. Verzögerungen, die aus einer mangelhaften oder verspäteten Abstimmung durch den AN resultieren, gehen zu dessen Lasten.
Menge: 1,000 psch

**01.03.05.0030 Temporäre Baustellenbeleuchtung für den nächtlichen Einhub der Behelfsbrücken**
Ausreichende, blendfreie und schattenarme Beleuchtung der Baustelle für die Durchführung des nächtlichen Einhubs und der Montage der Behelfsbrücke planen, liefern, installieren, betreiben, während der Arbeiten vorhalten und anschließend vollständig zurückbauen und abtransportieren.
Die Beleuchtung ist jeweils für den Auf- und Abbau der Behelfsbrücken herrzurichten und zurückzubauen.
Auszuleuchten sind insbesondere:
Kranstandplätze und Kranarbeitsbereiche
Vormontage- und Anschlagbereiche
vollständiger Einhub- und Schwenkbereich
Widerlager und Lagerbereiche
Arbeitsgerüste und Arbeitsplattformen
Montage- und Verbindungsstellen
Zufahrten, Verkehrswege und Fluchtwege
Be- und Entladebereiche
Aufenthalts- und Bereitstellungsbereiche des Montagepersonals
In den Montage-, Anschlag- und Lagerbereichen ist eine mittlere Beleuchtungsstärke von mindestens 100 Lux sicherzustellen. Auf Verkehrs-, Zugangs- und Fluchtwegen ist eine Beleuchtungsstärke von mindestens 50 Lux vorzusehen. Sofern es die Gefährdungsbeurteilung oder die örtlichen Arbeitsbedingungen erfordern, ist die Beleuchtungsstärke entsprechend zu erhöhen.
Die Beleuchtung ist so anzuordnen, dass der Kranführer, die Anschläger und das Montagepersonal die Last, die Anschlagmittel, die Einweiser sowie die Auflagerbereiche jederzeit eindeutig erkennen können. Blendungen, harte Schlagschatten und Beeinträchtigungen angrenzender Verkehrsflächen sind zu vermeiden.
Die Beleuchtung ist redundant über mindestens zwei voneinander unabhängige Stromkreise auszuführen, sodass beim Ausfall eines Stromkreises keine vollständige Verdunkelung des Arbeitsbereichs eintritt. Beleuchtungsmasten und Leitungen sind außerhalb des Kran-, Schwenk- und Transportbereichs aufzustellen beziehungsweise sicher gegen Beschädigung zu schützen.
Die Beleuchtungsanlage muss für den Einsatz im Freien geeignet und gegen Witterungseinflüsse geschützt sein. Sämtliche elektrotechnischen Anlagen und Betriebsmittel sind nach den geltenden Vorschriften zu errichten, zu prüfen und zu betreiben.
Die genaue Anordnung ist vor Beginn der Arbeiten mit der Bauleitung, dem Kranunternehmen und dem Montageunternehmen abzustimmen.
Abgerechnet wird je Nacht Betrieb.
Menge: 6,000 St

**01.03.05.0040 Arbeits- und Schutzgerüst an den Widerlagern für die Montage der Behelfsbrücken**
Arbeits- und Schutzgerüst im Bereich der Widerlager zur sicheren Durchführung der Montage und des Einhubs der Behelfsbrücke liefern, standsicher aufbauen, für die Dauer der Arbeiten vorhalten, erforderlichenfalls anpassen und nach Abschluss der Montagearbeiten vollständig zurückbauen und abtransportieren. Die Arbeitsgerüste sind jeweils für den Auf- und Abbau der Behelfsbrücken herrzurichten und zurückzubauen.
Das Gerüst ist insbesondere für das Erreichen der Lagerbereiche, das Ausrichten und Absetzen der Brücke sowie für sämtliche Anschluss- und Restarbeiten vorzusehen.
Die genaue Lage, Höhe und Abmessung der Arbeitsplattformen ist rechtzeitig vor der Ausführung mit der Bauleitung, dem Brückenlieferanten und dem Montageunternehmen abzustimmen. Das Gerüst darf den Kranbetrieb, den vorgesehenen Einhubweg, das Absetzen der Brücke sowie die Montage der Lager und Anschlussbauteile nicht behindern.
Sämtliche erforderlichen Gerüstplanungen, statischen Nachweise, Montage- und Verankerungspläne sowie Prüfungen und Freigaben sind in die Leistung einzurechnen. Nach Fertigstellung ist das Gerüst durch eine befähigte Person zu prüfen und sichtbar zur Benutzung freizugeben.
Die Ausführung hat nach den geltenden Arbeitsschutzvorschriften, technischen Regeln sowie den einschlägigen Normen für Arbeits- und Schutzgerüste zu erfolgen.
In die Position einzurechnen sind insbesondere Lieferung, Auf- und Abbau, Transport, Vorhaltung, Verankerungen, Aussteifungen, Zugänge, Gerüstbeläge, Seitenschutz, statische Nachweise, Prüfungen, Freigaben und sämtliche erforderlichen Nebenleistungen.
Abrechnungseinheit: Stück je Widerlager für je Auf- und Abbau der Behelfsbrücken.
Menge: 4,000 St

##### Abschnitt 01.03.06 Rückbau, Abbruch

**01.03.06.0010 Auf- und Anschüttung entfernen**
Boden lösen und für den Wiedereinbau seitlich lagern.
Bohrebene bzw. An- und Aufschüttung im Bereich der Behelfsbrücke.
Ausführung in Teilabschnitten ist einzukalkulieren.
Material: Gemischtkörniger Boden nach ZTV E-StB.
Boden wird anschließend im Hinterfüllbereich des neuen Bauwerks (BA 2) eingebaut. Boden für den Wiedereinbau vorbereiten. Restliche Material nach Wahl des AN verwerten.
Menge: 3000,000 m3

**01.03.06.0020 Beton abbrechen Stahlbeton C20/25 bis C35/45**
Beton nach Unterlagen des AG abbrechen.
Bauteil 'Pfahlkopfbalken und Kammerwände der aufgelösten Bohrpfahlwand im Bereich der Behelfsbrücken.'
Abbruchgut für den Abtransport zerkleinern.
Material = Stahlbeton.
Druckfestigkeitsklasse über C20/25 bis C35/45.
Abbruchgut entsorgen. Entsorgung wird gesondert vergütet.
Menge: 110,000 m3

**01.03.06.0030 Beton abbrechen Stahlbeton C20/25 bis C35/45**
Beton nach Unterlagen des AG abbrechen.
Bauteil 'Teilbereiche der Bohrpfahlwände inkl. Spritzbetonausfachung im Bereich der Behelfsbrücken.'
Abbruchgut für den Abtransport zerkleinern.
Material = Stahlbeton.
Druckfestigkeitsklasse über C20/25 bis C35/45.
Abbruchgut entsorgen. Entsorgung wird gesondert vergütet.
Menge: 68,000 m3

#### Kanalbau 01.04 ABBRUCH

##### Abschnitt 01.04.01 Straßenbefestigung

*Hinweis: Hinweis zu den Positonen 01.04.01.0010 bis 01.04.01.0070*
Die Positionen 01.04.01.0010 bis 01.04.01.0080 beziehen sich auf Abbrucharbeiten im Zuge des Rückbaus des bestehenden Brückenbauwerks (BW1 - Ersatzneubau Brücke)

**01.04.01.0010 Asphaltbefestigung trennen Tiefe ü. 20-30 cm**
Asphaltbefestigung geradlinig trennen.
Bereich 'Straßenbau im Baugrubenbereich vor und hinter dem Bauwerk.'
Die Ausführung in Teilabschnitten in Abhängigkeit von den Bauabschnitten ist einzukalkulieren und wird nicht gesondert vergütet.
Trennen durch Schneiden.
Dicke der Asphaltbefestigung variabel, über 20 bis 30 cm
Menge: 32,000 m
Leistungsbereichkatalog: 113

**01.04.01.0020 Asphaltbefestigung aufnehmen Tiefe ü. 20-30 cm**
Asphaltbefestigung aufbrechen und aufnehmen.
Fläche 'Straßenbau im Baugrubenbereich vor und hinter dem Bauwerk.'
Die Ausführung in Teilabschnitten in Abhängigkeit von den Bauabschnitten ist einzukalkulieren und wird nicht gesondert vergütet.
Dicke der Asphaltbefestigung variabel.
Gesamtaufbruchtiefe über 20 bis 30 cm.
Aufbruchstücke für den Abtransport zerkleinern.
Aufbruchgut beseitigen. Entsorgung wird gesondert vergütet.
Menge: 320,000 m2

**01.04.01.0030 Asphaltbefestigung aufnehmen Tiefe ü. 20-30 cm**
Asphaltbefestigung aufbrechen und aufnehmen.
Fläche 'Straßenbau der unterführten Mainzer Straße/Neustadt.'
Dicke der Asphaltbefestigung variabel.
Gesamtaufbruchtiefe über 20 bis 30 cm.
Aufbruchstücke für den Abtransport zerkleinern.
Aufbruchgut beseitigen. Entsorgung wird gesondert vergütet.
Menge: 688,000 m2

**01.04.01.0040 Asphalt fräsen Asphaltdeck- und Schutzschicht Tiefe b. 8 cm**
Asphalt fräsen und Fräsgut aufnehmen. Anschlusskante geradlinig auf Frästiefe herstellen. Der Schnittlinienabstand darf maximal 15 mm betragen.
Asphalt 'Asphaltdeck- und Schutzschicht.'
Frästiefe bis ca. 8 cm.
Fläche im Fahrbahnbereich auf dem Bauwerk. Die Ausführung in Teilabschnitten gem. Bauphasenkonzept ist einzukalkulieren und wird nicht gesondert vergütet.
Fräsasphalt entsorgen. Entsorgung wird gesondert vergütet.
Menge: 556,000 m2

**01.04.01.0050 Asphalt fräsen Asphalt im Kappenbereich Tiefe b. 4 cm**
Asphalt fräsen und Fräsgut aufnehmen. Anschlusskante geradlinig auf Frästiefe herstellen. Der Schnittlinienabstand darf maximal 15 mm betragen.
Asphalt 'Asphaltbelag im Kappenbereich.'
Frästiefe bis ca. 4 cm.
Fläche im Gehwegbereich auf dem Bauwerk. Erschwernisse aufgrund vorh. Einbauten sind einzukalkulieren.
Die Ausführung in Teilabschnitten gem. Bauphasenkonzept ist einzukalkulieren und wird nicht gesondert vergütet.
Fräsasphalt entsorgen. Entsorgung wird gesondert vergütet.
Menge: 197,000 m2
Leistungsbereichkatalog: 113

**01.04.01.0060 Bordstein aufnehmen Hochbord Beton**
Bordstein 'Hoch- und Rundbordstein aus Beton, Breite bis 18 cm, Höhe bis 30 cm. aufnehmen.'
Fundament und Rückenstütze aus Beton aufbrechen. Abmessungen nach Unterlagen des AG.
Aufbruchgut entsorgen. Entsorgung wird gesondert vergütet.
Borde im Bauwerks- und Streckenbereich.
Menge: 146,000 m

**01.04.01.0070 Plattenbelag aus Beton aufnehmen 4 cm**
Plattenbelag mit Platten aus Beton aufnehmen. Aufnehmen der Tragschicht wird gesondert vergütet.
Platte 'ca. 4 cm dick.'
Mit Fugenfüllung aus ungebundenem Fugenmaterial.
Bettung aus Mörtel und Magerbeton (Dicke ca. 10 cm) aufnehmen.
Waschbetonplatten im Geh- und Radwegbereich vor, hinter, neben und unter dem Bauwerk.
Platten und übriges Aufbruchgut nach Unterlagen des AG fördern und beseitigen. Entsorgung wird gesondert vergütet.
Menge: 640,000 m2

**01.04.01.0080 Fuge ausräumen**
Bestehende Fuge ausräumen. Ausbaustoffe nach Wahl des AN verwerten. Erforderliche Schutzmaßnahmen nach den Arbeitsschutzvorschriften beachten und ausführen. PAK belastete Fugenmasse.
Fuge 'an den Fahrbahnübergängen.'

In Asphaltdeck- und -schutzschicht.
Einzellängen bis 20,00 m.
Fugenspaltbreite 'ca. 20 mm'
Fugenspalttiefe 'bis ca. 80 mm.'

Abfallschlüssel 170303*.
Gefährlicher Abfall (DK1).
Menge: 32,000 m

*Hinweis: Hinweis zu den Positionen 01.04.01.0090 bis 01.04.01.0100*
Hinweis zu den Positionen 01.04.01.0090 bis 01.04.01.0100

Die Positionen 01.04.01.0090 bis 01.04.01.0100 beziehen sich auf Abbrucharbeiten im Zuge des Rückbaus der bestehenden Stützwand und des Neubaus der Stützwand entlang der B49 (BW2 - Stützwand Rhein-Mosel-Halle).

**01.04.01.0090 Asphaltbefestigung trennen Tiefe ü. 20-30 cm**
Asphaltbefestigung geradlinig trennen.
Bereich 'Straßenbau im Baugrubenbereich.'
Trennen durch Schneiden.
Dicke der Asphaltbefestigung variabel, über 20 bis 30 cm.
Menge: 84,000 m
Leistungsbereichkatalog: 113

**01.04.01.0100 Asphaltbefestigung aufnehmen Tiefe ü. 20-30 cm**
Asphaltbefestigung aufbrechen und aufnehmen.
Fläche 'Straßenbau im Baugrubenbereich.'
Dicke der Asphaltbefestigung variabel.
Gesamtaufbruchtiefe über 20 bis 30 cm.
Aufbruchstücke für den Abtransport zerkleinern.
Aufbruchgut beseitigen. Entsorgung wird gesondert vergütet.
Menge: 402,000 m2

*Hinweis: Hinweis zu den Positionen 01.04.01.0110 bis 01.04.01.0130*
Hinweis zu den Positionen 01.04.01.0110 bis 01.04.01.0130

Die Positionen 01.04.01.0110 bis 01.04.01.0130 beziehen sich auf Abbrucharbeiten im Zuge des Rückbaus des bestehenden Gesimse der Stützwand entlang der B49 (Nord- und Südseite) und der Auffahrt "Rhein-Mosel-Halle".

**01.04.01.0110 Plattenbelag aus Beton aufnehmen 4 cm dick**
Plattenbelag mit Platten aus Beton aufnehmen. Aufnehmen der Tragschicht wird gesondert vergütet.
Platte 'ca. 4 cm dick.'
Mit Fugenfüllung aus ungebundenem Fugenmaterial.
Bettung aus Mörtel und Magerbeton (Dicke ca. 10 cm) aufnehmen.
Waschbetonplatten im Gehwegbereich neben der B49 im Bereich der neuen Stützwand.
Platten und übriges Aufbruchgut nach Unterlagen des AG
fördern und beseitigen. Entsorgung wird gesondert vergütet.
Menge: 230,000 m2

**01.04.01.0120 Bordstein aufnehmen Hochbord Beton**
Bordstein 'Hoch- und Rundbordstein aus Beton, Breite bis 18 cm, Höhe bis 30 cm aufnehmen.'
Fundament und Rückenstütze aus Beton aufbrechen. Abmessungen nach Unterlagen des AG.
Aufbruchgut entsorgen. Entsorgung wird gesondert vergütet.
Borde im Bauwerks- und Streckenbereich.
Menge: 73,000 m

**01.04.01.0130 Asphaltbefestigung trennen**
Asphaltbefestigung geradlinig trennen.
Bereich BW03 - Trogbauwerk
BW04 - Unterführung
BW05 - Stützwand Nord
Trennen durch Schneiden.
Dicke der Asphaltbefestigung variabel, über 20 bis 30 außerhalb der Unterführung, bis 12 cm auf der Unterführung.
Menge: 93,000 m
Leistungsbereichkatalog: 113

**01.04.01.0140 Asphaltbefestigung aufnehmen Tiefe ü. 20-30 cm**
Asphaltbefestigung aufbrechen und aufnehmen.
Fläche 'Straßenbau im Baugrubenbereich.'
Dicke der Asphaltbefestigung variabel.
Gesamtaufbruchtiefe über 20 bis 30 cm.
Aufbruchstücke für den Abtransport zerkleinern,
Aufbruchgut beseitigen. Entsorgung wird gesondert vergütet.
Menge: 125,000 m2
Leistungsbereichkatalog: 113

**01.04.01.0150 Asphalt fräsen Bauwerk mit Kappe Tiefe b. 8 cm Breite ü. 50-100 cm**
Asphalt fräsen und Fräsgut aufnehmen. Anschlusskante geradlinig auf Frästiefe herstellen. Der Schnittlinienabstand darf maximal 15 mm betragen.
Asphalt 'Asphaltdeck- und -schutzschicht.'
Frästiefe 'bis ca. 8 cm.'
Auf Bauwerk mit Erschwernissen infolge Arbeiten bis an Kappen oder Fugen.
Fläche = Fahrbahn.
Breite der Fläche über 50 bis 100 cm.
Fräsasphalt entsorgen. Entsorgung wird gesondert vergütet.
Menge: 22,000 m2
Leistungsbereichkatalog: 113

**01.04.01.0160 Bordstein aufnehmen Hochbord Beton**
Bordstein 'Hoch- und Rundbordstein aus Beton, Breite bis 18 cm, Höhe bis 30 cm aufnehmen.'
Fundament und Rückenstütze aus Beton aufbrechen. Abmessungen nach Unterlagen des AG.
Aufbruchgut entsorgen. Entsorgung wird gesondert vergütet.
Borde im Bauwerksbereich.
Menge: 97,000 m
Leistungsbereichkatalog: 115

##### Abschnitt 01.04.02 Beton, Stahlbeton, Spannbeton

*Hinweis: Hinweis zum Abbruch*
Der Abbruch der Lager und Übergangskonstruktionen erfolgt im Zuge des Abbruches des angrenzen Bauteils. Mehraufwendungen und Erschwernisse werden nicht gesondert vergütet und sind in die betreffenden Positionen einzukalkulieren.

*Hinweis: Hinweis zu den Positionen 01.04.02.0010 bis 01.04.02.0060*
Hinweis zu den Positionen 01.04.02.0010 bis 01.04.02.0060

Die Positionen 01.04.02.0010 bis 01.04.02.0060 beziehen sich auf den Abbruch des bestehenden Brückenbauwerks einschließlich der vorhandenen Stützwände unter der Brücke.

**01.04.02.0010 Beton abbrechen Stahlbeton B 225 bis C60/67**
Beton nach Unterlagen des AG abbrechen.
Bauteil 'Kappen und Gesims, Nordseite auf der Brücke.'
Material = Stahlbeton.
Druckfestigkeitsklasse B 225 (alte Bezeichnung) bis C60/67 (neue Bezeichnung).
Abbruch subtanzschonend für den zu erhaltenden Überbau. Abbruchgut für den Abtransport zerkleinern.
Ausführung in Teilabschnitten unter zeitweise Sperrung der unterführten Straße.
Abbruchgut entsorgen. Entsorgung wird gesondert vergütet.
Menge: 21,000 m3
Leistungsbereichkatalog: 118

**01.04.02.0020 Beton abbrechen Stahlbeton B 225 bis C60/67**
Beton nach Unterlagen des AG abbrechen.
Bauteil 'Kappen und Gesims, Südseite auf der Brücke.'
Material = Stahlbeton.
Druckfestigkeitsklasse B 225 (alte Bezeichnung) bis C60/67 (neue Bezeichnung).
Abbruch in Teilabschnitten. Abbruchgut für den Abtransport zerkleinern.
Abbruchgut entsorgen. Entsorgung wird gesondert vergütet.
Menge: 21,000 m3
Leistungsbereichkatalog: 118

**01.04.02.0030 Beton abbrechen Spannbeton B 450 bis C60/67**
Beton nach Unterlagen des AG abbrechen.
Bauteil = Überbau.
Material = Spannbeton.
Druckfestigkeitsklasse B 450 (alte Bezeichnung) bis C60/67 (neue Bezeichnung).
Abbruch in Teilabschnitten. Abbruchgut für den Abtransport zerkleinern
Abbruchgut entsorgen. Entsorgung wird gesondert vergütet.
Menge: 327,000 m3
Leistungsbereichkatalog: 118

**01.04.02.0040 Zulage für Abbruch Überbau**
*** Pauschalposition
Zulage für den Abbruch des Überbaus aufgrund beengter Platzverhältnisse durch die angrenzende Behelfsbrücke (lichte Höhe unter Behelfsbrücke ≤ 1,10 m). In diese Pauschale sind alle Mehraufwendungen, Erschwernisse und ggf. erforderliche Schutzmaßnahmen aufgrund der beengten Platzverhältnisse als Zulage zum konventienellen Überbau-Abbruch einzukalkulieren.
Menge: 1,000 psch

**01.04.02.0050 Beton abbrechen Stahlbeton B450 bis C60/67**
Beton nach Unterlagen des AG abbrechen.
Bauteil 'Pfeiler, Widerlager und Gründung der Entlastungskonstruktion inkl. Betonschutzwand.'
Material = Stahlbeton.
Druckfestigkeitsklasse ≤ B 450 (alte Bezeichnung) bis C60/67 (neue Bezeichnung).
Abbruchgut für den Abtransport zerkleinern.
Abbruchgut entsorgen. Entsorgung wird gesondert vergütet.
Menge: 164,000 m3
Leistungsbereichkatalog: 118

**01.04.02.0060 Beton abbrechen Stahlbeton bis C60/67**
Beton nach Unterlagen des AG abbrechen.
Bauteil 'Stützwände neben und unter dem Bauwerk.'
Art: flachgegründete Stb.-Konstruktionen.
Material = Stahlbeton.
Druckfestigkeitsklasse bis C60/67 (neue Bezeichnung)
Abbruchgut für den Abtransport zerkleinern.
Abbruchgut entsorgen. Entsorgung wird gesondert vergütet.
Menge: 168,000 m3
Leistungsbereichkatalog: 118

*Hinweis: Hinweise zu den Positionen 01.04.02.0070 bis 01.04.02.0080*
Hinweise zu den Positionen 01.04.02.0070 bis 01.04.02.0080

Die Positionen 01.04.02.0070 bis 01.04.02.0080 beziehen sich auf Abbrucharbeiten im Zuge des Rückbaus der bestehenden Stützwand und des Neubaus der Stützwand entlang der B49 (BW2 - Stützwand Rhein-Mosel-Halle).

**01.04.02.0070 Beton abbrechen Stahlbeton B225 bis C60/67**
Beton nach Unterlagen des AG abbrechen.
Bauteil 'bestehende Stützwand entlang B 49.'
Material = Stahlbeton.
Druckfestigkeitsklasse B 225 (alte Bezeichnung) bis C60/67 (neue Bezeichnung).
Abbruchgut entsorgen. Entsorgung wird gesondert vergütet.
Menge: 39,000 m3
Leistungsbereichkatalog: 118

**01.04.02.0080 Beton abbrechen. Unbewehrter Beton B225 bis C60/67**
Beton nach Unterlagen des AG abbrechen.
Bauteil 'Magerbeton- und Sauberkeitsschicht unter Stützwand.'
Material = Unbewehrter Beton.
Druckfestigkeitsklasse ≤ B 225 (alte Bezeichnung) bis C60/67 (neue Bezeichnung).
Abbruchdicke '15 cm Magerbetonschicht, 10 cm Sauberkeitsschicht.'
Beton in Teilbereichen abbrechen.
Abbruchgut entsorgen. Entsorgung wird gesondert vergütet.
Menge: 50,000 m2
Leistungsbereichkatalog: 118

*Hinweis: Hinweis zu Position 01.04.02.0090*
Hinweis zu Position 01.04.02.0090

Die Position 01.04.02.0090 bezieht sich auf Abbrucharbeiten im Zuge des Rückbaus des bestehenden Gesimse der Stützwand entlang der B49 (Nord- und Südseite), der Unterführungen BW M413 und M414 und der Auffahrt "Rhein-Mosel-Halle" (BW3, BW4 und BW5 gem. Übersichtsplan).

**01.04.02.0090 Beton abbrechen Stahlbeton B225 bis C60/67**
Beton nach Unterlagen des AG abbrechen.
Bauteil 'Gesimse der Stützwand entlang B49 (Nord- und Südseite), der Unterführungen BW M413 und M414 und der Auffahrt "Rhein-Mosel-Halle".'
Material = Stahlbeton.
Druckfestigkeitsklasse B 225 (alte Bezeichnung) bis C60/67 (neue Bezeichnung).
Abbruch substanzschonend für die zu erhaltende Stützwand.
Anschlussbewehrung erhalten.
Abbruchgut entsorgen. Entsorgung wird gesondert vergütet.
Menge: 28,000 m3
Leistungsbereichkatalog: 118

##### Abschnitt 01.04.03 Mauerwerk

*Hinweis: Hinweis zu Position 01.04.03.0010*
Position 01.04.03.0010 bezieht sich auf den Abbruch des bestehenden Brückenbauwerks einschließlich der vorhandenen Stützwände unter der Brücke.

**01.04.03.0010 Mauerwerk abbrechen Naturstein**
Mauerwerk nach Unterlagen des AG abbrechen. Abgerechnet wird das abgebrochene Mauerwerk, wobei Öffnungen und Nischen bis zu 0,5 m³ Einzelgröße und Schlitze bis zu 0,1 m³/m übermessen werden.
Bauteil 'Verblendmauerwerk vor den Widerlagern bestehende Brücke.'
Mauerwerk aus Naturstein.
Sämtliche Steine und übriges Abbruchgut entsorgen, Entsorgung wird gesondert vergütet.
Menge: 22,000 m3

*Hinweis: Hinweis zu Position 01.04.03.0020*
Position 01.04.03.0020 bezieht sich auf Abbrucharbeiten im Zuge des Rückbaus der bestehenden Stützwand und des Neubaus der Stützwand entlang der B49.

**01.04.03.0020 Mauerwerk abbrechen Naturstein**
Mauerwerk nach Unterlagen des AG abbrechen. Abgerechnet wird das abgebrochene Mauerwerk, wobei Öffnungen und Nischen bis zu 0,5 m³ Einzelgröße und Schlitze bis zu 0,1 m³/m übermessen werden.
Bauteil 'Verblendmauerwerk der bestehenden Stützwand und am bestehenden Wandkopf.'
Mauerwerk aus Naturstein.
Sämtliche Steine und übriges Abbruchgut entsorgen, Entsorgung wird gesondert vergütet.
Menge: 7,000 m3

*Hinweis: Hinweis zu Position 01.04.03.0030*
Position 01.04.03.0030 bezieht sich auf Abbrucharbeiten im Zuge des Rückbaus des bestehenden Gesimse der Stützwand entlang der B49 (Nord- und Südseite) und der Auffahrt "Rhein-Mosel-Halle".

**01.04.03.0030 Mauerwerk abbrechen Naturstein**
Mauerwerk nach Unterlagen des AG abbrechen. Abgerechnet wird das abgebrochene Mauerwerk, wobei Öffnungen und Nischen bis zu 0,5 m³ Einzelgröße und Schlitze bis zu 0,1 m³/m übermessen werden.
Bauteil 'Verblendmauerwerk der bestehenden Stützwand/Wandkopf im Rahmen der Erneuerung der Gesimse.'
Mauerwerk aus Naturstein.
Sämtliche Steine und übriges Abbruchgut entsorgen, Entsorgung wird gesondert vergütet.
Menge: 4,000 m3

##### Abschnitt 01.04.04 An- und Einbauteile, Sonstiges

*Hinweis: Hinweis zu den Positionen 01.04.04.0010 bis 01.04.04.0070*
Die Positionen 01.04.04.0010 bis 01.04.04.0070 beziehen sich auf den Abbruch des bestehenden Brückenbauwerks.

**01.04.04.0010 Geländer abbauen Stahl H = 1200 mm**
Geländer nach Unterlagen des AG abbauen und nach Wahl des AN verwerten.
Abrechnung nach Länge des Handlaufs zwischen den Achsen der Endpfosten bzw. Endstäbe.
Geländer 'Holmgeländer auf dem Bauwerk.'
Erforderliche Schutzmaßnahmen beim Abbruch nach den Arbeitsschutzvorschriften beachten und ausführen.
Abfallschlüssel 170409*, Deponieklasse > DK2 (gefährlicher Abfall).
Baustoff = Stahl.
Höhe des Geländers 1200 mm.
Pfosten abtrennen.
Menge: 76,000 m
Leistungsbereichkatalog: 121

**01.04.04.0020 Geländer abbauen Stahl H = 1000 mm**
Geländer nach Unterlagen des AG abbauen und nach Wahl des AN verwerten.
Abrechnung nach Länge des Handlaufs zwischen den Achsen der Endpfosten bzw. Endstäbe.
Geländer 'Holmgeländer auf den angrenzenden Stützwänden neben und unter dem Bauwerk.'
Erforderliche Schutzmaßnahmen beim Abbruch nach den Arbeitsschutzvorschriften beachten und ausführen.
Abfallschlüssel 170409*, Deponieklasse > DK2 (gefährlicher Abfall).
Baustoff = Stahl.
Höhe des Geländers 1000 mm.
Pfosten abtrennen.
Menge: 88,000 m
Leistungsbereichkatalog: 121

**01.04.04.0030 Geländer abbauen Stahl H = 1000 mm**
Geländer nach Unterlagen des AG abbauen und nach Wahl des AN verwerten.
Abrechnung nach Länge des Handlaufs zwischen den Achsen der Endpfosten bzw. Endstäbe.
Geländer 'Rohrgeländer entlang der Geh- und Radwege
neben dem Bauwerk.'
Erforderliche Schutzmaßnahmen beim Abbruch nach den Arbeitsschutzvorschriften beachten und ausführen.
Abfallschlüssel 170409*, Deponieklasse > DK2 (gefährlicher Abfall).
Baustoff = Stahl.
Höhe des Geländers 1000 mm.
Pfosten abtrennen.
Menge: 74,000 m
Leistungsbereichkatalog: 121

**01.04.04.0040 Stahlkonstruktion abbrechen**
Stahlkonstruktion nach Unterlagen des AG abbrechen und nach Wahl des AN verwerten.
Bauteil 'Entlastungskonstruktion unter dem Überbau.'
Konstruktion bestehend aus:
Längsträger HEB 320, Länge ca. 5 m, Anzahl 18 St.
Stützen HEB 280, Länge ca. 3,1 m, Anzahl 24 St.
Elastomerlager Anzahl ca. 14 St.
Sonstige kleinere Anbauteile.
Abfallschlüssel 170405.
Abbruch einschl. Lager.
Abgerechnet wird nach Masse durch Wiegen.
Menge: 21,000 t

**01.04.04.0050 Abdichtung aufnehmen**
Abdichtung nach Unterlagen des AG aufnehmen. Erforderliche Trennschnitte herstellen.
Abdichtung auf 'Überbau Bestandsbrücke und Bestandsunterführungen.'
Dichtungsschicht aus bituminösen Dichtungsbahnen.
Abfallschlüssel 170302.
Ausführung in Teilflächen.
Ausgebaute Stoffe entsorgen. Entsorgung wird gesondert vergütet.
Menge: 797,000 m2

**01.04.04.0060 Anstrich Widerlager entfernen**
Erdseitiger Anstrich der Widerlager entfernen. Anstrich mittels geeigneten Verfahren (z. B. Fräsen o.ä.) entfernen. Erforderliche Schutzmaßnahmen ausführen. PAK belasteter Anstrich.
Fräsgut in geeigneten Behältern (Bigbags) sammeln und lagern.
Abfallschlüssel 170303*, Deponieklasse DK1 bis > DK2 (gefährlicher Abfall).
Entsorgung wird gesondert vergütet.
Menge: 97,000 m2

*Hinweis: Hinweis zu den Positionen 01.04.04.0070 bis 01.04.04.0080*
Hinweis zu den Positionen 01.04.04.0070 bis 01.04.04.0080

Die Positionen 01.04.04.0070 bis 01.04.04.0080 beziehen sich auf den Rückbau der vorhandenen Stützwand entlang der B49.

**01.04.04.0070 Schutzeinrichtung aus Stahl abbauen Profil A A 1,33 m**
Schutzeinrichtung (SE) aus Stahl einschließlich sämtlicher Einzelteile abbauen.
SE 'Einfache Schutzplanke.'
Holm Profil A.
Mit Pfosten, Abstand = 1,33 m.
Pfosten in Betonkonstruktion der Stützwand einbetoniert.
Konstruktionsteile in Baustelle lagern und entsorgen.
Entsorgung wird gesondert vergütet.
Menge: 15,000 m

**01.04.04.0080 AEK aus Stahl abbauen Profil A Kurzabs. 4,37 m**
Anfangs-/Endkonstruktion (AEK) aus Stahl abbauen.
Anfangskonstruktion.
SE = Einfache Schutzplanke.
Holm Profil A.
Kurzabsenkung 4,37 m mit Zusatzpfosten.
Pfosten in Betonkonstruktion der Stützwand einbetoniert.
Konstruktionsteile in Baustelle lagern und entsorgen.
Entsorgung wird gesondert vergütet.
Menge: 1,000 St

*Hinweis: Hinweis zu den Positionen 01.04.04.0090 bis 01.04.04.0100*
Hinweis zu den Positionen 01.04.04.0090 bis 01.04.04.0100

Die Positionen 01.04.04.0090 bis 01.04.04.0100 beziehen sich auf Abbrucharbeiten im Zuge des Rückbaus des bestehenden Gesimse der Stützwand entlang der B49 (Nord- und Südseite), der Unterführungen M413 und M414 und der Auffahrt "Rhein-Mosel-Halle".

**01.04.04.0090 Schutzeinrichtung aus Stahl abbauen Profil A A 1,33 m**
Schutzeinrichtung (SE) aus Stahl einschließlich sämtlicher Einzelteile abbauen.
SE 'Einfache Schutzplanke.'
Holm Profil A.
Mit Pfosten, Abstand = 1,33 m.
Pfosten in Betonkonstruktion der Stützwand einbetoniert
Konstruktionsteile in Baustelle lagern und entsorgen.
Entsorgung wird gesondert vergütet.
Menge: 85,000 m
Leistungsbereichkatalog: 129

**01.04.04.0100 AEK aus Stahl abbauen Profil A Kurzabs. 4,37 m**
Anfangs-/Endkonstruktion (AEK) aus Stahl abbauen.
Endkonstruktion.
SE = Einfache Schutzplanke.
Holm Profil A.
Kurzabsenkung 4,37 m mit Zusatzpfosten.
Pfosten in Betonkonstruktion der Stützwand/Unterführung einbetoniert.
Konstruktionsteile in Baustelle lagern und entsorgen.
Entsorgung wird gesondert vergütet.
Menge: 3,000 St
Leistungsbereichkatalog: 129

#### Kanalbau 01.05 BW1 - BRÜCKENBAUWERK

*Hinweis: Hinweis zu Abschnitt 01.05. Brückenbauwerk*
HINWEIS ZU ABSCHNITT 01.05. BRÜCKENBAUWERK
Die Herstellung des Brückenbauwerks erfolgt in zwei Bauabschnitten:
Der 1. Abschnitt besteht aus dem südlichen Teil der Brücke, der hergestellt wird, während der Verkehr über die Behelfsbrücken geführt wird. Die Herstellung des Überbaus erfolgt in erhöhter Lage auf einem Traggerüst.
Der 2. Abschnitt besteht aus dem nördlichen Teil der Brücke und wird nach Fertigstellung des BA 1 (inkl. Absenkung des Überbaus) und Rückbau der Behelfsbrücken hergestellt. Die Herstellung des Überbaus erfolgt ebenfalls in erhöhter Lage auf einem Traggerüst.
Der Absenkvorgang wird gesondert vergütet. Ansonsten sind alle Mehraufwendungen für die Herstellung in zwei Bauabschnitten sowie für die Herstellung des Überaus in erhöhter Lage in die entsprechenden Positionen einzukalkulieren und werden nicht gesondert vergütet.

##### Abschnitt 01.05.01 Erarbeiten, Bauw.-Hinterfüllung

*Hinweis: Hinweis zu Erdarbeiten*
HINWEIS ZU ABSCHNITT 01.05.01 ERDARBEITEN
Beschreibung der Homogenbereiche gemäß beigefügten geotechnischen Berichten.

**01.05.01.0010 Oberboden abtragen Abtrag ü. 10-30 cm**
Oberboden ggf. einschließlich Vegetationsdecke abtragen. Homogenbereiche nach Unterlagen des AG.
Homogenbereich O1 (Oberboden)
Neigung der Abtragsfläche bis 1:1,5
Dicke des Abtrages über 10 bis 30 cm.
Oberboden nach Wahl des AN verwerten.
Abrechnung nach Abtragsprofilen.
Menge: 360,000 m3
Leistungsbereichkatalog: 106

**01.05.01.0020 Baugrube herstellen Tiefe b. 6 m**
Baugrube nach Unterlagen des AG herstellen.
Beschreibung der Homogenbereiche nach Unterlagen des AG. Verbau wird gesondert vergütet.
Homogenbereiche 'B1 (Auffüllung).'
Baugrube zur Herstellung des neuen Brückenbauwerks.
Baugrube im Hinterfüll- und Böschungsbereich des
vorhandenen Bauwerks. Ausführung in Teilabschnitten ist einzukalkulieren.
Baugrubentiefe bis ca. 6 m.
Aushub entsorgen. Entsorgung wird gesondert vergütet.
Abrechnung erfolgt nach Abtragsprofilen.
Menge: 3000,000 m3

**01.05.01.0030 Baustoff liefern, als BW-Hinterfüllung einbauen Widerlager/Flügelwand**
Baustoff liefern und als Bauwerkshinterfüllung profilgerecht einbauen und verdichten.
Hinterfüllung für Widerlager und Flügelwand.
Baustoff verdichtungsfähiges, schwachdurchlässiges Material nach ZTV E-StB als Dichtungsschicht im Bereich des Betonsockels (Grundrohr).
Ausführung der Hinterfüllung nach RiZ-ING Was 7.
Hinterfüllbereich ohne Entwässerungsbereich.
Abrechnung nach Auftragsprofilen.
Menge: 226,000 m3

**01.05.01.0040 Baustoff liefern, als BW-Hinterfüllung einbauen Widerlager/Flügelwand Entwässerungsbereich**
Baustoff liefern und als Bauwerkshinterfüllung profilgerecht einbauen und verdichten.
Hinterfüllung für Widerlager und Flügelwand.
Baustoff grobkörniger Boden nach ZTV-E-StB. Einbau im Entwässerungsbereich. Einbaubreite >= 1,0 m.
Ausführung der Hinterfüllung nach RiZ-ING Was 7.
Entwässerungsbereich.
Abrechnung nach Auftragsprofilen.
Menge: 260,000 m3

**01.05.01.0050 Baustoff liefern, als BW-Hinterfüllung einbauen Widerlager/Flügelwand**
Baustoff liefern und als Bauwerkshinterfüllung profilgerecht einbauen und verdichten.
Hinterfüllung für Widerlager und Flügelwand.
Baustoff gemischtkörniger Boden nach ZTV E-StB im
Hinterfüllbereich BA 1. Ausführung der Hinterfüllung nach RiZ-ING Was 7. Hinterfüllbereich bis Planum ausführen.
Hinterfüllbereich ohne Entwässerungsbereich.
Abrechnung nach Auftragsprofilen.
Menge: 957,000 m3

**01.05.01.0060 Boden als BW-Hinterfüllung einbauen Widerlager/Flügelwand**
Boden des AG als Bauwerkshinterfüllung profilgerecht einbauen und verdichten einschließlich ggf. erforderlicher Wasserzugabe.
Hinterfüllung für Widerlager und Flügelwand.
Boden gemischtkörniger Boden nach ZTV E-StB, Boden lagert innerhalb der Baustelle. Boden, der zuvor für die bauzeitliche Aufschüttung verwendet wurde. Einbau im übrigen Hinterfüllbereich BA 2. Ausführung der Hinterfüllung nach RiZ-ING Was 7. Hinterfüllung bis Planum ausführen.
Hinterfüllbereich ohne Entwässerungsbereich. Entwässerungsbereich wird gesondert vergütet.
Abrechnung nach Auftragsprofilen.
Menge: 406,000 m3

**01.05.01.0070 Gelagerten Boden bzw. Fels des AG aufnehmen**
Gelagerten Boden bzw. Fels des AG aufnehmen. Beschreibung der Homogenbereiche nach Unterlagen des AG.
Einbaustelle 'Böschungen und Anschüttungen im Flügelbereich.'
Herzustellende Böschungsneigung = 1:1,5.
Boden, der zuvor für die bauzeitliche Aufschüttung verwendet wurde und seitlich lagert. Ausführung in Teilmengen.
Boden bzw. Fels lagert innerhalb der Baustelle. Boden
bzw. Fels in Auftragsbereichen profilgerecht einbauen und verdichten einschließlich ggf. erforderlicher Wasserzugabe.
Abrechnung nach Auftragsprofilen.
Menge: 750,000 m3

**01.05.01.0080 Oberboden liefern und andecken Andeckung 20 cm**
Oberboden liefern und profilgerecht andecken. Abrechnung nach angedeckten Flächen.
Andeckung auf Böschungen. Vorhandene Böschung vor Auftrag des Oberbodens aufrauen und mit Rillen versehen.
Einbau im Böschungsbereih mit der Neigung 1:1,5.
Böschungen und angrenzende Grünflächen im Flügelbereich des Bauwerks.
Dicke der Andeckung = 20 cm.
Menge: 400,000 m2

##### Abschnitt 01.05.02 Gründung

*Hinweis: Hinweise zu Positionen 01.05.02.0010 bis 01.05.02.0040*
Hinweise zu Position 01.05.02.0010 bis 01.05.02.0040

Homogenbereiche für Bohrarbeiten
Die bei der Ausführung der Bohrarbeiten gemäß DIN 18301 zu durchfahrenden Bodenschichten sind in 2 Homogenbereiche eingeteilt:
 -  Homogenbereich B2 (Lockerboden), Abrasivität: überwiegend stark abrasiv
 -  Homogenbereich X1 (Fels), Abrasivität: überwiegend niedrig bis mittel, teils hoch

Die Schichtenfolge und deren Mächtigkeiten sowie die jeweiligen bodenmechanischen Eigenschaften der Bodenschichten sind dem beigefügten geotechnischen Bericht 190078-BE02 vom 21.12.2020 zu entnehmen.

Hinweise zur Behandlung/Entsorgung des Bohrguts:
Die Entsorgung des Bohrguts erfolgt über die Entsorgungpositionen im Abschnitt 09.02 Erdaushub.

**01.05.02.0010 Geräteeinsatz für Pfähle Ortbetonbohrpfähle BA 1**
Geräte für das Herstellen von Pfählen nach Unterlagen des AG liefern und betreiben. Der Einsatz umfasst das einmalige Aufstellen und Abbauen sowie das Umsetzen im Bereich des Bauteils.
Bauteil 'Gründung Widerlager, Flügelwände und Pfeiler (Achse 10, 20, 30) im Bauabschnitt 1.'
Das Umstellen von Achse zu Achse und im Bereich des jeweiligen Bauteils wird nicht gesondert vergütet.
Einsatz für Ortbetonbohrpfähle.
Arbeitsebene herstellen in jeder Achse.
Menge: 1,000 St

**01.05.02.0020 Geräteeinsatz für Pfähle Ortbetonbohrpfähle BA 2**
Geräte für das Herstellen von Pfählen nach Unterlagen des AG einsetzen. Der Einsatz umfasst das einmalige Aufstellen und Abbauen sowie das Umsetzen im Bereich des Bauteils.
Bauteil 'Gründung Widerlager, Flügelwände und Pfeiler (Achse 10, 20, 30) im Bauabschnitt 2.'
Das Umstellen von Achse zu Achse und im Bereich des jeweiligen Bauteils wird nicht gesondert vergütet.
Einsatz für Ortbetonbohrpfähle.
Arbeitsebene herstellen in jeder Achse.
Menge: 1,000 St

**01.05.02.0030 Ortbetonbohrpfahl herstellen Pfahl-DU 120 cm Länge ü. 15-20 m vertikal bis n=10 C30/37 XC2, XD2, XF1, WA**
Ortbetonbohrpfahl entsprechend statischen und konstruktiven Erfordernissen nach Unterlagen des AG herstellen.
Bewehrung wird gesondert vergütet. Flachstahl für Abstandskreuz und Distanzringe werden als Betonstahl abgerechnet. Herrichten des Pfahlkopfes bzw. Herstellen eines Köchers, Herstellen eines Pfahlfußes und Einbau eines Hülsenrohres sowie die Durchführung von Probebelastungen werden gesondert vergütet. Abrechnung nach Länge von der Pfahlsohle bis Unterkante der Pfahlkopfplatte bzw. des an den Pfahl anschließenden Bauteils.
Homogenbereiche nach Unterlagen des AG.
Bauteil 'Gründung Widerlager, Flügelwände und Pfeiler
(Achse 10, 20, 30).'
Ausführung in Teilabschnitten (Bauabschnitt 1 und 2) ist einzukalkulieren und wird nicht gesondert vergütet.
Pfahldurchmesser = 120 cm.
Pfahllänge über 15,00 bis 20,00 m.
Neigung vertikal bis n = 10.
Baustoff Stahlbeton C 30/37, XC2, XD2, XF1, WA, r < 0,3/0,5.
Abrasivitätskoeffizient Homogenbereich B2 (g/t):
LAK ≥ 1.020
Pfahl mindestens 1,5 m in den Fels einbinden.
Herstellung in Festgestein wird gesondert vergütet.
Pfahl durch verrohrtes Bohren herstellen.
Bohrgut beseitigen. Entsorgung wird gesondert vergütet.
Menge: 478,000 m

**01.05.02.0040 Pfahl in Festgestein herstellen (Zulage) Bohrpfahl Pfahl-DU 120 cm vertikal bis n = 10**
Pfahl in Festgestein bzw. Fels mit einer einaxialen Druckfestigkeit > 100 MPa nach Unterlagen des AG herstellen.
Vergütet wird der Mehraufwand für das Herstellen in Festgestein gegenüber dem Herstellen in Lockergestein.
Bauteil 'Gründung Widerlager, Flügelwände und Pfeiler
(Achse 10, 20, 30).'
Ausführung in Teilabschnitten (Bauabschnitt 1 und 2) ist einzukalkulieren und wird nicht gesondert vergütet.
Pfahl = Bohrpfahl.
Pfahldurchmesser = 120 cm.
Neigung vertikal bis n = 10.
Menge: 78,000 m

**01.05.02.0050 Ortbetonpfahl in Wasser herstellen (Zulage) vertikal bis leicht geneigt**
Zulage für Ortbetonpfahl im Grundwasser herstellen. Abgerechnet wird der Mehraufwand gegenüber dem Herstellen außerhalb des Grundwassers.
Die Position beinhaltet die Mehraufwendungen bei der Bohrpfahlherstellung sowie das kontrollierte Auffangen des herausgedrückten Wassers während der Betonage. Dieses Wasser ist durch Absetzen im Absetzbecken von Schwebstoffen zu reinigen und vorzubehandeln.
Kriterien: ph-Wert zwischen 6,5 und 8,5 sowie Schwebstoffanteil < 0,3 ml pro Liter. Diese Kriterien sind vor Ort vor dem Abpumpen zu messen und entsprechend einzuhalten.
Das verunreinigte Restwasser muss vom AN auf seine Kosten entsorgt werden. Die Kosten für die Beprobung des Wassers sind einzukalkulieren.
Der Auf- und Abbau aller erforderlichen Anlagenteile ist einzukalkulieren.
Alle für die Durchführung dieses Verfahrens notwendigen Geräte, Dokumentation, Arbeiten und Materialien sind in die OZ einzukalkulieren.
Dokumentation ist bei Rechnungsstellung vorzulegen.
Bauteil 'Gründung Widerlager, Flügelwände und Pfeiler
(Achse 10, 20 ,30).'
Ausführung in Teilabschnitten (Bauabschnitt 1 und 2) ist einzukalkulieren und wird nicht gesondert vergütet.
Pfahldurchmesser = 120 cm.
Pfahllänge über 15 bis 20 m.
Neigung vertikal bis leicht geneigt.
Menge: 308,000 m

**01.05.02.0060 Ortbetonpfahl in Wasser herstellen (Zulage) n bis = 10**
Zulage für Ortbetonpfahl im Grundwasser herstellen. Abgerechnet wird der Mehraufwand gegenüber dem Herstellen außerhalb des Grundwassers.
Die Position beinhaltet die Mehraufwendungen bei der Bohrpfahlherstellung sowie das kontrollierte Auffangen des herausgedrückten Wassers während der Betonage. Dieses Wasser ist durch Absetzen im Absetzbecken von Schwebstoffen zu reinigen und vorzubehandeln.
Kriterien: ph-Wert zwischen 6,5 und 8,5 sowie Schwebstoffanteil < 0,3 ml pro Liter. Diese Kriterien sind vor Ort vor dem Abpumpen zu messen und entsprechend einzuhalten.
Das verunreinigte Restwasser muss vom AN auf seine Kosten entsorgt werden. Die Kosten für die Beprobung des Wassers sind einzukalkulieren.
Der Auf- und Abbau aller erforderlichen Anlagenteile ist einzukalkulieren.
Alle für die Durchführung dieses Verfahrens notwendigen Geräte, Dokumentation, Arbeiten und Materialien sind in die OZ einzukalkulieren.
Dokumentation ist bei Rechnungsstellung vorzulegen.
Bauteil 'Gründung Widerlager, Flügelwände und Pfeiler
(Achse 10, 20 ,30).'
Ausführung in Teilabschnitten (Bauabschnitt 1 und 2) ist einzukalkulieren und wird nicht gesondert vergütet.
Pfahldurchmesser = 120 cm.
Pfahllänge über 15 bis 20 m.
Neigung bis n = 10.
Menge: 308,000 m

**01.05.02.0070 Kolonneneinsatz für Hindernisbeseitigung Bohrpfähle**
Kolonne zur Beseitigung von Hindernissen einsetzen.
Vergütet wird ein Verrechnungssatz, der sämtliche Aufwendungen für den Einsatz, insbesondere Gerätevorhalte- und Betriebsstoffkosten sowie die Kosten für das Bedienungspersonal einschließlich sämtlicher Zuschläge umfasst. Abrechnung nach den tatsächlich geleisteten Einsatzstunden, ohne Stillstand.
Einsatz bei der Herstellung von Ortbetonbohrpfählen.
Menge: 25,000 h

**01.05.02.0080 Pfahlkopf herrichten Ortbetonbohrpfahl Pfahl-DU 120 cm**
Pfahlkopf für den Anschluss der Pfahlkopfplatte bzw. des an den Pfahl anschließenden Bauteils herrichten.
Freigelegte Bewehrung richten.
Bauteil 'Gründung Widerlager, Flügelwände und Pfeiler (Achse 10, 20, 30).'
Ausführung in Teilabschnitten (Bauabschnitt 1 und 2) ist einzukalkulieren und wird nicht gesondert vergütet.
Pfahl = Ortbetonbohrpfahl.
Pfahldurchmesser = 120 cm.
Abbruchgut nach Wahl des AN verwerten.
Menge: 27,000 St

**01.05.02.0090 Integritätsprüfung von Pfählen durchführen Pfahl-DU 120 cm vertikal bis n=10**
Low-Strain-Integritätsprüfung von Pfählen nach Unterlagen des AG gemäß "Empfehlungen für statische und dynamische Pfahlprüfungen" der Deutschen Gesellschaft für Geotechnik durchführen. Pfähle für Prüfung vorbereiten.
Bauteil 'Gründung Widerlager, Flügelwände, und Pfeiler
(Achse 10, 20, 30).'
Ausführung in Teilabschnitten (Bauabschnitt 1 und 2) ist einzukalkulieren und wird nicht gesondert vergütet.
Pfahl = Ortbetonbohrpfahl.
Pfahldurchmesser = 120 cm.
Neigung vertikal bis n = 10.
Menge: 27,000 St

**01.05.02.0100 Betonstahl einbauen**
Betonstahl entsprechend statischen und konstruktiven Erfordernissen einbauen.
Bauteil 'Pfahlgründung.'
Ausführung in Teilabschnitten (Bauabschnitt 1 und 2) ist einzukalkulieren und wird nicht gesondert vergütet.
Flachstahl für Abstandskreuz und Distanzringe sowie Abstandshalter sind in die Position einzukalkulieren und werden nicht gesondert vergütet.
Stahlsorte B 500 B für Betonstahl, S 235 für Abstandskreuz und Distanzringe usw.
Menge: 72,000 t

##### Abschnitt 01.05.03 Beton, Stahlbeton, Spannbeton

**01.05.03.0010 Beton für Sauberkeitsschicht herstellen C12/15 X0 Dicke min. 10 cm**
Beton für Sauberkeitsschicht einschließlich ggf. erforderlicher Schalung nach Unterlagen des AG herstellen.
Ggf. erforderliche Schalung vorhalten und beseitigen.
Druckfestigkeitsklasse C12/15.
Expositionsklasse X0.
Dicke min. 10 cm. Ausführung unter den Pfahlkopfplatten und Pfahlkopfbalken Achse 10, 20, 30.
Die Ausführung in Teilabschnitten (Bauabschnitt 1 und 2) ist einzukalkulieren und wird nicht gesondert vergütet.
Menge: 356,000 m2

**01.05.03.0020 Bew. Beton einschl. Schalung herstellen Pfahlkopfbalken Achse 10, 30 C30/37 XC2, XD2, XF1, WA**
Bewehrten Beton einschließlich Schalung nach Unterlagen des AG herstellen. Schalung vorhalten und beseitigen.
Bewehrung und Traggerüst der Bemessungsklasse B werden gesondert vergütet.
Bauteil 'Pfahlkopfplatten Achse 10 und 30.' Ausführung in Teilabschnitten (Bauabschnitt 1 und 2) ist einzukalkulieren und wird nicht gesondert vergütet.
Art der Verwendung = Stahlbeton.
Druckfestigkeitsklasse C30/37.
Expositionsklasse XC2, XD2, XF1, WA.
Menge: 369,000 m3

**01.05.03.0030 Bew. Beton einschl. Schalung herstellen Pfahlkopfbalken Achse 20 C30/37 XC4, XD2, XF1, WA**
Bewehrten Beton einschließlich Schalung nach Unterlagen des AG herstellen. Schalung vorhalten und beseitigen.
Bewehrung und Traggerüst der Bemessungsklasse B werden gesondert vergütet.
Bauteil 'Pfahlkopfbalken Achse 20.'
Ausführung in Teilabschnitten (Bauabschnitt 1 und 2) ist einzukalkulieren und wird nicht gesondert vergütet.
Art der Verwendung = Stahlbeton.
Druckfestigkeitsklasse C30/37.
Expositionsklasse XC4, XD2, XF1, WA.
Menge: 41,000 m3

**01.05.03.0040 Bew. Beton einschl. Schalung herstellen Widerlager und Flügelwand Achse 10, 30 C30/37 XC4, XD1, XF2, WA**
Bewehrten Beton einschließlich Schalung nach Unterlagen des AG herstellen. Schalung vorhalten und beseitigen.
Bewehrung und Traggerüst der Bemessungsklasse B werden gesondert vergütet.
Bauteil 'Widerlager und Flügelwand Achse 10 und 30.'
Ausführung in Teilabschnitten (BA 1 und BA 2) ist einzukalkulieren.
Art der Verwendung = Stahlbeton.
Druckfestigkeitsklasse C30/37.
Expositionsklasse XC4, XD1, XF2, WA..
Sichtflächenschalung gehobelte Brettschalung aus ca. 12 cm breiten Brettern. Brettstöße regelmäßig, min. 1 m versetzt anordnen. Ankerlöcher mit eingeklebten Betonstopfen bündig schließen. Sichtbetonklasse SB2 des DBV-Merkblattes "Sichtbeton". Schalungsverlauf vertikal.
Menge: 395,000 m3
Leistungsbereichkatalog: 118

**01.05.03.0050 Unbewehrten Beton herstellen C12/15 X0**
Unbewehrten Beton nach Unterlagen des AG herstellen.
Beton zum Unterfüllen der Flügelwände
Druckfestigkeitsklasse C12/15.
Expositionsklasse X0.
Beton einschließlich Schalung herstellen. Schalung vorhalten und beseitigen.
Abgerechnet wird die eingebaute Frischbetonmenge.
Menge: 21,000 m3
Leistungsbereichkatalog: 118

**01.05.03.0060 Bew. Beton einschl. Schalung herstellen Gesimse der Flügelwände C30/37 XC4, XD3, XF4, WA**
Bewehrten Beton einschließlich Schalung nach Unterlagen des AG herstellen. Schalung vorhalten und beseitigen.
Bewehrung und Traggerüst der Bemessungsklasse B werden gesondert vergütet.
Bauteil 'Gesimse der Flügelwände.'
Ausführung in Teilabschnitten (BA1 und BA2) ist einzukalkulieren.
Art der Verwendung = Stahlbeton.
Druckfestigkeitsklasse C30/37.
Expositionsklasse XC4, XD3, XF4, WA..
Zusätzliche Anforderungen Mindestluftporengehalt nach ZTV-ING 3-1, Tab. 3.1.1, max w/z-Wert 0,50 nach ZTV-ING 3-1.
Sichtflächenschalung glatte, saugend mit regelmäßigen Fugenabständen in Sichtbetonklasse SB3 des DBV-Merkblattes
"Sichtbeton". Ankerlöcher sind in der Gesimskappenschalung nicht zulässig.
Schalungsverlauf parallel zur Gradiente.
Oberfläche mit Besenstrich (Rosshaar) versehen.
Menge: 5,000 m3
Leistungsbereichkatalog: 118

**01.05.03.0070 Bew. Beton einschl. Schalung herstellen Pfeilerreihe Achse 20 C30/37 XC4, XD1, XF2, WA**
Bewehrten Beton einschließlich Schalung nach Unterlagen des AG herstellen. Schalung vorhalten und beseitigen.
Bewehrung und Traggerüst der Bemessungsklasse B werden gesondert vergütet.
Bauteil 'Pfeilerreihe Achse 20.'
Ausführung in Teilabschnitten (BA1 und BA2) ist einzukalkulieren.
Art der Verwendung = Stahlbeton.
Druckfestigkeitsklasse C30/37.
Expositionsklasse XC4, XD1, XF2, WA .
Sichtflächenschalung gehobelte Brettschalung aus ca. 12 cm breiten Brettern.
Brettstöße regelmäßig, min. 1 m versetzt anordnen.
Ankerlöcher mit eingeklebten Betonstopfen bindig schließen.
Sichbetonklasse SB2 des DBV-Merkblattes "Sichtbeton".
Schalungsverlauf vertikal.
Menge: 37,000 m3
Leistungsbereichkatalog: 118

**01.05.03.0080 Zulage für Herst. der Ablaufrinne Auflagerbank**
*** Pauschalposition
Zulage für die Herstellung der Ablaufrinnen in den Auflagerbänken der Widerlager in Achse 10 und Achse 30.
Ausführung nach Unterlage des AG. Alle Erschwernisse und Mehraufwendungen aufgrund der Herstellung der Ablaufrinnen ist in diese Position einzukalkulieren.
Bauteil = Auflagerbank Achse 10 und Achse 30.
Menge: 1,000 psch

**01.05.03.0090 Zulage für Herst. der Fallrohrnische**
*** Pauschalposition
Zulage für die Herstellung des nördlichen Pfeilers aufgrund der Herstellung der Fallrohrnische. Ausführung nach Unterlage des AG. Alle Erschwernisse und Mehraufwendungen aufgrund der Herstellung der Nische sind in diese Position einzukalkulieren.
Bauteil = Nördlicher Pfeiler (Achse 20).
Abdeckplatte wird gesondert vergütet.
Nischenbreite = ca. 40 cm
Nischentiefe = ca. 30 cm
Nischenlänge = ca. 3,8 m
Menge: 1,000 psch

**01.05.03.0100 Zulage für Herst. Pfeilerköpfe**
*** Pauschalposition
Zulage für die Herstellung der Pfeiler aufgrund von Mehraufwendungen und Erschwernisse bei der Herstellung der verbreiterten Pfeilerköpfe.
Alle Erschwernisse und Mehraufwendungen für die Herstellung der Geometrie im Bereich der Pfeilerköpfe (Abrundungen, Verbreiterungen etc.) sind einzukalkulieren und werden in dieser Position als Zulage zur Grundposition vergütet.
Bauteil = Pfeilerscheiben (Achse 20).
Ausführung nach Unterlage des AG.
Menge: 1,000 psch

**01.05.03.0110 Bew. Beton einschl. Schalung herstellen Lagersockel Achse 10, 20, 30 C40/50 XC4, XD1, XF2, WA**
Bewehrten Beton einschließlich Schalung nach Unterlagen des AG herstellen. Schalung vorhalten und beseitigen.
Bewehrung und Traggerüst der Bemessungsklasse B werden gesondert vergütet.
Bauteil 'Lagersockel Achse 10, 20, 30.'
Ausführung in Teilabschnitten (BA 1 und BA 2).
Art der Verwendung = Stahlbeton.
Druckfestigkeitsklasse C 40/50.
Expositionsklasse XC4, XD1, XF2, WA.
Sichtflächenschalung 'glatte Schalung.'
Menge: 2,000 m3
Leistungsbereichkatalog: 118

**01.05.03.0120 Bew. Beton einschl. Schalung herstellen Spannbeton Überbau C50/60 XC4, XD1, XF2, WA**
Bewehrten Beton einschließlich Schalung nach Unterlagen des AG herstellen. Schalung vorhalten und beseitigen.
Bewehrung und Traggerüst der Bemessungsklasse B werden gesondert vergütet.
Bauteil = Überbau.
Art der Verwendung = Spannbeton.
Druckfestigkeitsklasse C 50/60.
Expositionsklasse XC4, XD1, XF2, WA.
Mehraufwendungen aufgrund der Herstellung in überhöhter Lage und das Herstellen der Bauabschnittsfuge wird gesondert vergütet.
Ausführung in Teilabschnitten (BA 1 und BA 2) ist einzukalkulieren.
Sichtflächenschalung gehobelte Brettschalung aus ca. 12 cm breiten Brettern. Brettstöße regelmäßig, min. 1 m versetzt anordnen. Ankerlöcher mit eingeklebten Betonstopfen bündig schließen. Sichtbetonklasse SB2 des DBV-Merkblattes "Sichtbeton".
Schalungsverlauf parallel zur Gradiente.
Menge: 453,000 m3

**01.05.03.0130 Bew. Beton einschl. Schalung herstellen Kappe C30/37 XC4, XD3, XF4, WA**
Bewehrten Beton einschließlich Schalung nach Unterlagen des AG herstellen. Schalung vorhalten und beseitigen.
Bewehrung und Traggerüst der Bemessungsklasse B werden gesondert vergütet.
Bauteil = Kappe.
Art der Verwendung = Stahlbeton.
Druckfestigkeitsklasse C30/37.
Expositionsklasse XC4, XD3, XF4, WA
Zusätzliche Anforderungen Mindestluftporengehalt nach ZTV-ING 3-1, Tab. 3.1.1, max w/z-Wert 0,50 nach ZTV-ING 3-1. Sichtflächenschalung glatte, saugende mit regelmäßigen
Fugenabständen in Sichbetonklasse SB3 des DBV-Merkblattes
"Sichtbeton". Ankerlöcher sind in der Gesimskappenschalung nicht zulässig.
Die Ausführung in Teilabschnitten (BA 1 und BA 2) ist einzukalkulieren.
Schalungsverlauf parallel zur Gradiente.
Oberfläche mit Besenstrich (Rosshaar) versehen.
Menge: 62,000 m3
Leistungsbereichkatalog: 118

**01.05.03.0140 Pos.-Schraubmuffen liefern und einbauen d = 16 - 20 mm**
Schraubmuffe zur Herstellung von Betonstahl-Verbindungen nach statischen und konstruktiven Erfordernissen liefern und einbauen.
Schraubmuffe inkl. Gewindeschutzstopfen, zur Verbindung von Bewehrungsstäben als Zug- oder Druckstoß liefern und gemäß Montageanleitung des Herstellers einbauen.
Erforderliche Gewinde am Betonstahl (Muffenteil und Anschlussteil) nach bauaufsichtlicher Zulassung und Herstellerrichtlinien aufbringen.
Schraubmuffenverbindung mit allgemeiner bauaufsichtlicher Zulassung für vorwiegend ruhende, nicht vorwiegend ruhende und außergewöhnliche Belastung.
Muffen und Anschlußstäbe mit einem Drehmomentschlüssel auf die vom Hersteller vorgeschriebenen Drehmomentwerte anziehen.
Muffen-Typ = Positionsmuffe.
Betonstahl-Durchmesser = 16 - 20 mm.
Einbau im Überbaubereich (Fuge zwischen den Bauabschnitten).
Menge: 560,000 St

**01.05.03.0150 Fuge zw. Bauabschnitten vergießen**
Herstellung der Bauabschnittsfuge im Überbau zwischen den Bauabschnitten. Ausführung nach Unterlage des AG. Betonstahl wird gesondert vergütet.
Bauteil = Fuge der Überbauteile in Längsrichtung.
Abmessungen b/h/l = 1,02/0,40/28,0 m.
Fuge im Vorfeld mit geeignetem Material abdichten.
Verwendung: Stahlbeton C 50/60.
Expositionsklassen XC4, XD1, XF2, WA.
Menge: 12,000 m3

**01.05.03.0160 Betonstahl einbauen Pfahlkopfplatten, Pfahlkopfbalken, Widerlager u. Flügelwand Achse 10 u. 30, Pfeiler Achse 20, Lagersockel**
Betonstahl entsprechend statischen und konstruktiven Erfordernissen einbauen.
Bauteil 'Pfahlkopfplatten, Pfahlkopfbalken, Widerlager u. Flügelwand Achse 10 u. 30, Pfeiler Achse 20, Lagersockel.'
Ausführung in Teilabschnitten (BA 1 und BA 2).
Stahlsorte 'B 500 B.'
Menge: 128,000 t
Leistungsbereichkatalog: 118

**01.05.03.0170 Betonstahl einbauen Pfeiler Achse 20**
Betonstahl entsprechend statischen und konstruktiven Erfordernissen einbauen.
Bauteil 'Horizontale Bewehrung Pfeiler Achse 20 bis ca. 1,30 m ü. GOK.'
Stahlsorte 'nichtrostender Betonstahl mit allgemeiner bauaufsichtlicher Zulassung, Werkstoffnummer 1.4401 o. glw.'
Die Ausführung in Teilabschnitten (BA 1 und BA 2) ist einzukalkulieren.
Menge: 1,500 t
Leistungsbereichkatalog: 118

**01.05.03.0180 Betonstahl einbauen Überbau**
Betonstahl entsprechend statischen und konstruktiven Erfordernissen einbauen.
Bauteil 'Überbau.'
Ausführung in Teilabschnitten (BA 1 und BA 2).
Stahlsorte 'B 500 B.'
Menge: 73,000 t
Leistungsbereichkatalog: 118

**01.05.03.0190 Betonstahl einbauen Kappe**
Betonstahl entsprechend statischen und konstruktiven Erfordernissen einbauen.
Bauteil 'Kappe.'
Ausführung in Teilabschnitten (BA 1 und BA 2).
Stahlsorte 'B 500 B.'
Menge: 10,000 t
Leistungsbereichkatalog: 118

**01.05.03.0200 Spannstahl einbauen Überbau**
Spannstahl entsprechend statischen und konstruktiven Erfordernissen einbauen. Unterstützungen sowie ggf. erforderliche Spanngliedkopplungen herstellen. Spanngliedverankerungen einschließlich Zubehör einbauen.
Spannglieder spannen. Bei der Ermittlung des Abrechnungsgewichtes wird nur das theoretische Gewicht des Spannstahls berücksichtigt, ermittelt aus den Nennquerschnitten und den Spanngliedlängen zwischen den Außenflächen der Ankerplatten bzw. bei Haftankern (z.B. Fächer-, Besen-, Haken-, Schlaufenanker usw.) bis zum Austritt aus dem Hüllrohr. Unterstützungen werden als Betonstahl gesondert vergütet.
Bauteil = Überbau.
Vorspannung längs.
Spannstahlgüte 1660/1860 N/mm².
Zul. Spannkraft/Glied bis 2500 kN.
Vorspannung mit nachträglichem Verbund. Spannglieder auspressen.
Menge: 21,000 t

##### Abschnitt 01.05.04 Lager, ÜKO, Absturzsicherung

**01.05.04.0010 Elastomerlager einbauen Widerlager Achse 30, Lagerreihe 2**
Elastomerlager einschließlich oberer und unterer Ankerplatte nach Unterlagen des AG einbauen. Für den Korrosionsschutz zu beachten:
Bei betonberührten Flächen Randstreifen von 5 cm mitbeschichten. Bei Berührungsflächen Stahl/Elastomer nur Randstreifen von 2 cm beschichten. Ggf. vorhandene Kontaktfläche zwischen Lager- und Ankerplatte vorbereiten, Vorbereitungsgrad Sa 2 1/2, und beschichten mit einer Grundbeschichtung auf Alkalisilikat-Grundlage mit Zinkstaub nach Blatt 85, Sollschichtdicke = 40 mym.
Einbau 'Widerlager Achse 30, Lagerreihe 2.'
Art = allseits fest.
Ausführung nach RiZ-ING Lag 11.
Elastomerlager mit Festhaltekonstruktion für zwei Achsen.
Lager rechteckig, aufnehmbare Normalkraft bis ca. 3,9 MN
Aufnehmbare Kraft in Bauwerkslängsrichtung bis ca. 1,2 MN
Aufnehmbare Kraft in Bauwerksquerrichtung bis ca. 0,4 MN
Korrosionsschutz Stahlflächen vorbereiten, Vobereitungsgrad SA 3, spritzverzinken, Sollschichtdicke 100 mym. Zwischenbeschichtung und Deckbeschichtung mit Eisenglimmer auf Epoxidharz-Grundlage nach Blatt 100, mit Airless-Spritzgerät auftragen, Sollschichtdicke je 80 mym.
Menge: 1,000 St
Leistungsbereichkatalog: 121

**01.05.04.0020 Elastomerlager einbauen Widerlager Achse 10, Lagerreihe 2**
Elastomerlager einschließlich oberer und unterer Ankerplatte nach Unterlagen des AG einbauen. Für den Korrosionsschutz zu beachten:
Bei betonberührten Flächen Randstreifen von 5 cm mitbeschichten. Bei Berührungsflächen Stahl/Elastomer nur Randstreifen von 2 cm beschichten. Ggf. vorhandene Kontaktfläche zwischen Lager- und Ankerplatte vorbereiten, Vorbereitungsgrad Sa 2 1/2, und beschichten mit einer Grundbeschichtung auf Alkalisilikat-Grundlage mit Zinkstaub nach Blatt 85, Sollschichtdicke = 40 mym.
Einbau 'Widerlager Achse 10 / Lagerreihe 2.'
Art = quer fest.
Ausführung nach RiZ-ING Lag 10.
Elastomerlager mit Festhaltekonstruktion für eine Achse.
Zulässige Verschiebung bis ca. 45 mm
Lager rechteckig, aufnehmbare Normalkraft bis ca. 3,7 MN
Aufnehmbare Kraft in Bauwerksquerrichtung bis ca. 0,4 MN
Korrosionsschutz Stahlflächen vorbereiten, Vobereitungsgrad SA 3, spritzverzinken, Sollschichtdicke 100 mym. Zwischenbeschichtung und Deckbeschichtung mit Eisenglimmer auf Epoxidharz-Grundlage nach Blatt 100, mit Airless-Spritzgerät auftragen, Sollschichtdicke je 80 mym.
Menge: 1,000 St
Leistungsbereichkatalog: 121

**01.05.04.0030 Elastomerlager einbauen Widerlager und Pfeiler Achse 10, Lagerreihen 1 und 3 Achse 20, Lagerreihen 1 bis 4 Achse 30, Lagerreihen 1 und 3**
Elastomerlager einschließlich oberer und unterer Ankerplatte nach Unterlagen des AG einbauen. Für den Korrosionsschutz zu beachten:
Bei betonberührten Flächen Randstreifen von fünf cm
mitbeschichten. Bei Berührungsflächen Stahl/Elastomer
nur Randstreifen von zwei cm beschichten. Ggf. vorhandene Kontaktfläche zwischen Lager- und Ankerplatte vorbereiten, Vorbereitungsgrad Sa 2 1/2, und beschichten
mit einer Grundbeschichtung auf Alkalisilikat-Grundlage
mit Zinkstaub nach Blatt 85, Sollschichtdicke = 40 mym.
Einbau Widerlager und Pfeiler
Achse 10, Lagerreihen 1 und 3
Achse 20, Lagerreihen 1 bis 4
Achse 30, Lagerreihen 1 und 3
Art = allseits beweglich
Ausführung nach RiZ-ING Lag 9
Zulässige Verschiebung bis 41 mm
Lager rechteckig, aufnehmbare Normalkraft bis ca. 5,5 MN.
Korrosionsschutz Stahlflächen vorbereiten,Vobereitungsgrad SA 3, spritzverzinken,Sollschichtdicke 100 mym. Zwischenbeschichtung undDeckbeschichtung mit Eisenglimmer aufEpoxidharz-Grundlage nach Blatt 100, Sollschichtdicke
je 80 mym.
Menge: 8,000 St
Leistungsbereichkatalog: 121

**01.05.04.0040 Übergangskonstruktion, wasserundurchl., einbauen Achse 10 Fahrbahnbereich**
Wasserundurchlässige Übergangskonstruktion aus Stahl entsprechend statischen und konstruktiven Erfordernissen einschliesslich Schrammbord- und Gesimsausbildung nach Unterlagen des AG einbauen.
Abrechnung nach Länge der Konstruktion in der Profilachse, horizontal.
Einbau 'Achse 10 - im Fahrbahnbereich der B 49.'
Ausführung in Teilmengen je Bauabschnitt ist einzukalkulieren.
Konstruktion mit Dehnungshohl- oder Faltprofil und Unterkonstruktion nach RiZ Übe 1.
Übergangskonstruktion lärmgemindert.
Gesamtdilatation bis ca. 42 mm
Korrosionsschutz Stahlflächen vorbereiten.
Vorbereitungsgrad Sa 2 1/2. Grundbeschichtung auf Epoxidharz-Zinkstaub-Grundlage nach Blatt 100, Sollschichtdicke 70 mym. 3 Zwischenbeschichtungen und eine Deckbeschichtung auf Epoxidharz-Grundlage nach Blatt 100, Sollschichtdicke je 80 mym.
Menge: 18,000 m
Leistungsbereichkatalog: 121

**01.05.04.0050 Übergangskonstruktion, wasserundurchl., einbauen Kappe**
Wasserundurchlässige Übergangskonstruktion aus Stahl entsprechend statischen und konstruktiven Erfordernissen einschliesslich Schrammbord- und Gesimsausbildung nach Unterlagen des AG einbauen.
Abrechnung nach Länge der Konstruktion in der Profilachse, horizontal.
Einbau in Kappe.
Konstruktion mit Dehnungshohl- oder Faltprofil und Unterkonstruktion nach RiZ Übe 1.
Gesamtdilatation bis ca. 42 mm.
Einbau in Achse 10
Ausführung in Teilmengen je Bauabschnitt ist einzukalkulieren.
Korrosionsschutz Stahlflächen vorbereiten.Vorbereitungsgrad Sa 2 1/2. Grundbeschichtung auf Epoxidharz-Zinkstaub-Grundlage nach Blatt 100, Sollschichtdicke 70 mym. 3 Zwischenbeschichtungen und eine Deckbeschcihtung auf Epoxidharz-Grundlage nach Blatt 100, Sollschichtdicke je 80 mym.
Abdeckung im Gesims- und Kappenbereich.
Menge: 9,000 m
Leistungsbereichkatalog: 121

**01.05.04.0060 Fahrbahnabschlußprofil einbauen hintere Kammerwände**
Fahrbahnabschlußprofil für Abdichtung nach Unterlagen des AG einbauen.
Abrechnung nach Länge in der Profilachse, horizontal.
Abschlußprofil T 90.
Ausführung in Teilmengen je Bauabschnitt ist einzukalkulieren.
Einbau = hintere Kammerwände
Verankerung gem. RiZ. Abs. 4 mit Ankerblech und Ankerhaken.
Sickerschlitze herstellen.
Korrosionsschutz feuerverzinkt.
Menge: 35,000 m

**01.05.04.0070 Stahlgeländer einbauen H = 1300 mm**
Geschweißtes Stahlgeländer nach Unterlagen des AG einbauen.
Abrechnung nach Länge des Handlaufs zwischen den Achsen der Endpfosten bzw. Endstäbe.
Geländer im Kappen- und Gesimsbereich.
Baustoff = Stahl
Höhe des Geländers 1,30 m.
Ausbildung als Sondergeländer mit vertikalen Füllstäben. Geländer zur Geh- und Fahrbahn leicht geneigt. Farbton: DB 703.
Ausführung nach Unterlage des AG.
Ausbildung von Montage- und Bewegungsstößen nach ZTV-Ing 6-9.
Im Handlauf feuerverzinktes Drahtseil, Durchmesser 20 mm, einziehen und verankern.
Anschlagkonstruktion für Drahtseil nach RiZ Gel 11 herstellen.
Verankerung mit Verbundankern M16 oder Betonschrauben M16 und Fußplatte 315 x 230 x 20 mm, Bohrungen gem. Dübelzulassungen, Mörtel nach ZTV-ING 6-11. Fußplatte im Bereich von Dilatationsstößen getrennt.
Korrosionsschutz 'Geländer feuerverzinken, zu beschichtende Flächen sweep-strahlen. Zwei Zwischenbeschichtungen auf Epoxidharz-Grundlage nach Blatt 100, Sollschichtdicke je 80 mym. Deckbeschichtung auf Polyurethan-Grundlage nach Blatt 100, mit Airless-Spritzgerät auftragen, Sollschichtdicke 80 mym, Farbton DB 703.'
Menge: 75,000 m
Leistungsbereichkatalog: 121

*Hinweis: Hinweis zu den Positionen 01.05.04.0080 bis 01.05.04.0210*
Hinweis zu den Positionen 01.05.04.0080 bis 01.05.04.0210

In den folgenden Positionen werden die Geländer und deren Gründung im Erdreich außerhalb des Bauwerkes beschrieben.

**01.05.04.0080 Stahlgeländer einbauen H = 1300 mm**
Geschweißtes Stahlgeländer nach Unterlagen des AG einbauen.
Abrechnung nach Länge des Handlaufs zwischen den Achsen der Endpfosten bzw. Endstäbe.
Geländer außerhalb des Bauwerks als Verlängerung der Geländer auf dem Bauwerk.
Baustoff = Stahl
Höhe des Geländers 1,30 m.
Ausbildung als Sondergeländer mit vertikalen Füllstäben. Geländer zur Geh- und Fahrbahn leicht geneigt. Farbton DB 703.
Ausführung nach Unterlage des AG.
Ausbildung von Montage- und Bewegungsstößen nach ZTV-Ing 6-9.
Im Handlauf feuerverzinktes Drahtseil, Durchmesser 20 mm, einziehen und verankern.
Anschlagkonstruktion für Drahtseil nach RiZ Gel 11 herstellen.
Verankerung mit Verbundankern M16 oder Betonschrauben M16 und Fußplatte 315 x 230 x 20 mm, Bohrungen gem. Dübelzulassungen, Mörtel nach ZTV-ING 6-11. Fußplatte im Bereich von Dilatationsstößen getrennt.
Korrosionsschutz 'Geländer feuerverzinken, zu beschichtende Flächen sweep-strahlen. Zwei Zwischenbeschichtungen auf Epoxidharz-Grundlage nach Blatt 100, Sollschichtdicke je 80 mym. Deckbeschichtung auf Polyurethan-Grundlage nach Blatt 100, mit Airless-Spritzgerät auftragen, Sollschichtdicke 80 mym, Farbton DB 703.'
Menge: 80,000 m
Leistungsbereichkatalog: 121

**01.05.04.0090 Bew. Beton ohne Schalung herstellen C20/25 XC2, XD1, XF1, W0**
Bewehrten Beton ohne Schalung nach Unterlagen des AG herstellen. Bewehrung wird gesondert vergütet.
Bauteil 'Fundament für Sondergeländer außerhalb des Bauwerks' in Anlehnung an RiZ Ing Gel 7, Abmessungen des Fundamentes nach statischen und konstruktiven Erfordernissen
Druckfestigkeitsklasse C20/25.
Expositionsklasse XC2, XD1, XF1, W0.
Zusätzliche Anforderungen LP, F3.
Menge: 12,000 m3
Leistungsbereichkatalog: 118

**01.05.04.0100 Betonstahl einbauen**
Betonstahl entsprechend statischen und konstruktiven Erfordernissen einbauen.
Bauteil 'Fundament für Geländerpfosten (Sondergeländer).'
Stahlsorte 'B 500 B.'
Menge: 0,600 t
Leistungsbereichkatalog: 118

**01.05.04.0110 Boden Einzelfundament lösen mit Gerät laden transp. LKW AN entsorgen B 0,5 bis 0,75 m L 0,5 - 0,75 m T bis 1 m GU**
Boden für Einzelfundament, ab Geländeoberfläche, profilgerecht lösen, direkt laden, Arbeiten mit Gerät, auf LKW des AN laden, transportieren, entsorgen,
Vergütung der Entsorgung übernimmt AG, Abfall ist nicht gefährlich, nicht schadstoffbelastet, Werte gemäß Ersatzbaustoffverordnung 2023 sind eingehalten, Charakterisierung Bodenmaterial Klasse BM-0 bis BM-F2 nach EBV 2023,  Abfallschlüssel nach AVV (Abfallverzeichnis-Verordnung) 170504 Boden/Stein, zur Bodenbehandlungsanlage, Transportweg bis 32 km,
Gesamtbreite über 0,5 bis 0,75 m,
Gesamtlänge über 0,5 bis 0,75 m,
Aushubtiefe bis 1 m,
Mengenermittlung nach Aufmaß an der Entnahmestelle.
Menge: 12,000 m3
Leistungsbereichkatalog: 002

**01.05.04.0120 Stahlgeländer einbauen H = 1000 mm**
Geschweißtes Stahlgeländer nach Unterlagen des AG einbauen.
Abrechnung nach Länge des Handlaufs zwischen den Achsen der Endpfosten bzw. Endstäbe.
Geländer neben Treppe Nord-West auf Einzelfundamenten.
Baustoff = Stahl
Höhe des Geländers 1000 mm.
Ausbildung als Füllstabgeländer nach RiZ ING Gel 4 mit Bewegungs- und Montagefugen nach RiZ ING Gel 9, Ausführung in Teillängen.
Verankerung mit Fußplatte gem. RiZ ING Gel 14 und Verbundankern bzw. Betonschrauben nach statischen und konstruktiven Erfordernissen. Herstellung der Bohrung als Kernbohrung.
Korrosionsschutz 'Geländer feuerverzinken, zu beschichtende Flächen sweep-strahlen. Zwei Zwischenbeschichtungen auf Epoxidharz-Grundlage nach Blatt 100, Sollschichtdicke je 80 mym. Deckbeschichtung auf Polyurethan-Grundlage nach Blatt 100, mit Airless-Spritzgerät auftragen, Sollschichtdicke 80 mym, Farbton DB 703.'
Menge: 10,000 m
Leistungsbereichkatalog: 121

**01.05.04.0130 Handlauf einbauen**
Handlauf einschließlich der Halterungen nach Unterlagen des AG einbauen.
Handlauf d = 42,4 x 2,5 mm mit Rundstab d = 10 mm gem. den Vorgaben der DIN 18040-1 an vorgenanntem Geländer anbringen.
Baustoff = Stahl.
Korrosionsschutz 'Handlauf feuerverzinken, zu beschichtende Flächen sweep-strahlen. Zwei Zwischenbeschichtungen auf Epoxidharz-Grundlage nach Blatt 100, Sollschichtdicke je 80 mym. Deckbeschichtung auf Polyurethan-Grundlage nach Blatt 100, mit Airless-Spritzgerät auftragen, Sollschichtdicke 80 mym, Farbton DB 703.'
Menge: 10,000 m
Leistungsbereichkatalog: 121

**01.05.04.0140 Stahlgeländer einbauen H = 1300 mm**
Geschweißtes Stahlgeländer nach Unterlagen des AG einbauen.
Abrechnung nach Länge des Handlaufs zwischen den Achsen der Endpfosten bzw. Endstäbe.
Geländer neben nordwestlichem Gehweg B49 Altstadt.
Baustoff = Stahl.
Höhe des Geländers 1300 mm.
Ausbildung als Füllstabgeländer nach RiZ ING Gel 4 mit Bewegungs- und Montagefugen nach RiZ ING Gel 9, Ausführung in Teillängen.
Verankerung mit Fußplatte nach RiZ ING Gel 14 und Verbundanker bzw. Betonschrauben nach statischen und konstruktiven Erfordernissen. Herstellung der Bohrung als Kernbohrung.
Korrosionsschutz 'Geländer feuerverzinken, zu beschichtende Flächen sweep-strahlen. Zwei Zwischenbeschichtungen auf Epoxidharz-Grundlage nach Blatt 100, Sollschichtdicke je 80 mym. Deckbeschichtung auf Polyurethan-Grundlage nach Blatt 100, mit Airless-Spritzgerät auftragen, Sollschichtdicke 80 mym, Farbton DB 703.'
Menge: 18,000 m
Leistungsbereichkatalog: 121

**01.05.04.0150 Handlauf einbauen**
Handlauf einschließlich der Halterungen nach Unterlagen des AG einbauen.
Handlauf d = 42,4 x 2,5 mm mit Rundstab d = 10 mm gem. den Vorgaben der DIN 18040-1 an vorgenanntem Geländer anbringen.
Baustoff = Stahl.
Korrosionsschutz 'Handlauf feuerverzinken, zu beschichtende Flächen sweep-strahlen. Zwei Zwischenbeschichtungen auf Epoxidharz-Grundlage nach Blatt 100, Sollschichtdicke je 80 mym. Deckbeschichtung auf Polyurethan-Grundlage nach Blatt 100, mit Airless-Spritzgerät auftragen, Sollschichtdicke 80 mym, Farbton DB 703.'
Menge: 18,000 m
Leistungsbereichkatalog: 121

**01.05.04.0160 Stahlgeländer einbauen H = 1300 mm**
Geschweißtes Stahlgeländer nach Unterlagen des AG einbauen.
Abrechnung nach Länge des Handlaufs zwischen den Achsen der Endpfosten bzw. Endstäbe.
Geländer entlang Rampe Süd-West.
Baustoff = Stahl.
Höhe des Geländers 1300 mm.
Ausbildung als Rohrgeländer in Anlehnung an RiZ ING Gel 7 mit Rohren 60,3 x 2,9 mm, Ausführung ohne Zwischenholme.
Verankerung mit Fußplatte in Anlehnung an RiZ ING Gel 14 und
Verbundankern bzw. Betonschrauben nach statischen und konstruktiven Erfordernissen, Herstellung der Bohrung als Kernbohrung.
Korrosionsschutz 'Geländer feuerverzinken, zu beschichtende Flächen sweep-strahlen. Zwei Zwischenbeschichtungen auf Expoidharz-Grundlage nach Blatt 100, Sollschichtdicke je 80 mym. Deckbeschichtung auf Polyurethan-Grundlage nach Blatt 100, mit Airless-Spritzgerät auftragen, Sollschichtdicke 80 mym, Farbton DB 703.'

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Menge: 27,000 m
Leistungsbereichkatalog: 121

**01.05.04.0170 Handlauf einbauen**
Handlauf einschließlich der Halterungen nach Unterlagen des AG einbauen.
Handlauf d = 42,4 x 2,5 mm mit Rundstab d = 10 mm gem. den Vorgaben der DIN 18040-1 an vorgenanntem Geländer anbringen, ca. 90 cm Höhe.
Baustoff = Stahl.
Korrosionsschutz 'Handlauf feuerverzinken, zu beschichtende Flächen sweep-strahlen. Zwei Zwischenbeschichtungen auf Epoxidharz-Grundlage nach Blatt 100, Sollschichtdicke je 80 mym. Deckbeschichtung auf Polyurethan-Grundlage nach Blatt 100, mit Airless-Spritzgerät auftragen, Sollschichtdicke 80 mym, Farbton DB 703.'
Menge: 27,000 m
Leistungsbereichkatalog: 121

**01.05.04.0180 Handlauf einbauen**
Handlauf einschließlich der Halterungen nach Unterlagen des AG einbauen.
Handlauf d = 42,4 x 2,5 mm mit Rundstab d = 10 mm gem. den Vorgaben der DIN 18040-1 an vorgenanntem Geländer anbringen, ca. 65 cm Höhe.
Baustoff = Stahl.
Korrosionsschutz 'Handlauf feuerverzinken, zu beschichtende Flächen sweep-strahlen. Zwei Zwischenbeschichtungen auf Epoxidharz-Grundlage nach Blatt 100, Sollschichtdicke je 80 mym. Deckbeschichtung auf Polyurethan-Grundlage nach Blatt 100, mit Airless-Spritzgerät auftragen, Sollschichtdicke 80 mym, Farbton DB 703.'
Menge: 27,000 m
Leistungsbereichkatalog: 121

**01.05.04.0190 Radabweiser einbauen**
Radabweiser einschließlich Halterung nach Unterlagen des AG einbauen.
Radabweiser d = 42,4 x 2,5 mm mit Rundstab d = 10 mm gem. den Vorgaben der DIN 18040-1 an vorgenanntem Geländer anbringen, ca. 10 cm Höhe.
Baustoff = Stahl.
Korrosionsschutz 'Handlauf feuerverzinken, zu beschichtende Flächen sweep-strahlen. Zwei Zwischenbeschichtungen auf Epoxidharz-Grundlage nach Blatt 100, Sollschichtdicke je 80 mym. Deckbeschichtung auf Polyurethan-Grundlage nach Blatt 100, Sollschichtdicke 80 mym, Farbton DB 703.'
Menge: 27,000 m

**01.05.04.0200 Stahlgeländer einbauen H = 850 bis 900 mm**
Geschweißtes Stahlgeländer nach Unterlagen des AG einbauen.
Abrechnung nach Länge des Handlaufs zwischen den Achsen der Endpfosten bzw. Endstäbe.
Geländer entlang Treppe/Rampe Süd-West und Treppe Süd-Ost, teilweise beidseitig der Treppenläufe.
Baustoff = Stahl.
Höhe des Geländers 850 mm bis 900 mm.
Ausbildung in Anlehnung an Rohrgeländer gem. RiZ ING Gel 7, mit Handlauf d = 42,4 x 2,5 mm, befestigt mit Rundstab d = 10 mm auf Pfosten 60,3 x 2,9 mm.
Freies Geländerende 180° nach unten gebogen.
Verankerung mit Fußplatte in Anlehnung an RiZ ING Gel 14 und Verbundankern bzw. Betonschrauben nach statischen und konstruktiven Erfordernissen, Herstellung der Bohrung als Kernbohrung.
Korrosionsschutz 'Geländer feuerverzinken, zu beschichtende Flächen sweep-strahlen. Zwei Zwischenbeschichtungen auf Epoxidharz-Grundlage nach Blatt 100, Sollschichtdicke je 80 mym. Deckbeschichtung auf Polyurethan-Grundlage nach Blatt 100, mit Airless-Spritzgerät auftragen, Sollschichtdicke 80 mym, Farbton DB 703.'
Menge: 66,000 m
Leistungsbereichkatalog: 121

**01.05.04.0210 Bew. Beton ohne Schalung herstellen C25/30 XC2, XD1, XF1, WF**
Bewehrten Beton ohne Schalung nach Unterlagen des AG herstellen. Bewehrung wird gesondert vergütet.
Bauteil 'Fundament für Geländerpfosten außerhalb des Bauwerks in Anlehnung an RiZ ING Gel 7, Abmessungen des Fundamentes nach statischen und konstruktiven Erfordernissen.'
Druckfestigkeitsklasse C25/30.
Expositionsklasse XC2, XD1, XF1, WF.
Zusätzliche Anforderungen LP, F3.
Menge: 13,000 m3
Leistungsbereichkatalog: 118

**01.05.04.0220 Betonstahl einbauen**
Betonstahl entsprechend statischen und konstruktiven Erfordernissen einbauen.
Bauteil 'Fundament für Geländerpfosten.'
Stahlsorte 'B 500 B.'
Menge: 1,130 t
Leistungsbereichkatalog: 118

**01.05.04.0230 Boden Einzelfundament lösen mit Gerät laden transp. LKW AN entsorgen B bis 0,5 m L bis 0,5 m T bis 1,25 m GU**
Boden für Einzelfundament, ab Geländeoberfläche, profilgerecht lösen, direkt laden, Arbeiten mit Gerät, auf LKW des AN laden, transportieren, entsorgen,
Vergütung der Entsorgung übernimmt AG, Abfall ist nicht gefährlich, nicht schadstoffbelastet, Werte gemäß Ersatzbaustoffverordnung 2023 sind eingehalten, Charakterisierung Bodenmaterial Klasse BM-0 bis BM-F2 nach EBV 2023,
Abfallschlüssel nach AVV (Abfallverzeichnis-Verordnung) 170504 Boden/Stein, zur Bodenbehandlungsanlage, Transportweg bis 32 km,
Gesamtbreite bis 0,5 m,
Gesamtlänge bis 0,5 m,
Aushubtiefe bis 1,25 m,
Mengenermittlung nach Aufmaß an der Entnahmestelle.
Menge: 13,000 m3
Leistungsbereichkatalog: 002

##### Abschnitt 01.05.05 Entwässerung, Bauwerksfugen

**01.05.05.0010 Dränschicht an Bauwerk herstellen Widerlager**
Dränschicht an erdberührten Flächen von Bauwerken nach Unterlagen des AG herstellen. Abgerechnet wird die bedeckte Wandfläche.
Dränschicht für Widerlager.
Dränschicht aus Dränmatte nach Richtzeichnung Was 7.
Menge: 237,000 m2

**01.05.05.0020 Grundrohr für Dränschicht verlegen C12/15**
Grundrohr für Dränschicht mit Anschluss an Entwässerungsleitung nach Unterlagen des AG verlegen.
Grundrohr aus teilporösem Beton außen quadratisch, Innendurchmesser 100 mm.
Sockel mit Gefälle aus Beton, Druckfestigkeitsklasse C 12/15, herstellen.
Menge: 47,000 m

**01.05.05.0030 Rohr einbauen Widerlager nichtrost.Stahl DN/ID 100**
Rohr nach Unterlagen des AG einbauen.
Einbauort = Widerlager.
Verwendungszweck 'Entwässerung des Hinterfüllbereiches.'
Baustoff = nichtrostender Stahl, Werkstoff-Nr. 1.4571.
Rohr DN/ID 100.
Länge über 2,0 m bis 2,5 m.
Menge: 2,000 St

**01.05.05.0040 Rohr einbauen Widerlager nichtrost.Stahl DN/ID 100**
Rohr nach Unterlagen des AG einbauen.
Einbauort 'Widerlager.'
Verwendungszweck 'Entwässerung der Auflagerbank.'
Baustoff = nichtrostender Stahl, Werkstoff-Nr. 1.4571.
Rohr DN/ID 100.
Länge über 1,5 m bis 2,5 m.
Endstück mit Überstand nach RiZ-ING Was 5.
Menge: 2,000 St

**01.05.05.0050 Brückenablauf in Betonbauteil einbauen Rost 300 x 500 mm**
Brückenablauf aus Gusseisen mit Sickerschlitzen in Betonbauteil nach Unterlagen des AG einbauen. Dichtungsschicht anschließen. Sickerschicht aus kunstharzgebundenem Einkornbeton 8-16 mm rundum einbauen.
Einbauort Spannbetonüberbau nache Achse 20.
Rost 300 x 500 mm.
Ablauf mit dämpfender Einlage.
Unterteil mit seitlichem Abgang, DN/ID 150.
Rostverriegelung durch Verschraubung.
Menge: 1,000 St

**01.05.05.0060 Rohrleitung aus nichtrost. Stahl herstellen DN/ID 150 Wanddicke 2 mm**
Rohrleitung aus nichtrostendem Stahl, Werkstoff-Nr. 1.4571, längsgeschweißt, für Brückenentwässerung aus muffenlosen Rohren und Formstücken einschließlich Reinigungsöffnungen, Verankerungen, Aufhängungen, Aussteifungen, Unterstützungen und Anschlüssen entsprechend statischen und konstruktiven Erfordernissen nach Unterlagen des AG herstellen. Abgerechnet wird nach Länge in der Achse der Rohrleitung.
Einbauort 'Überbau und Pfeiler Achse 20.'
Anschluss an Brückenablauf herstellen.
Rohr DN/ID 150.
Wanddicke = 2 mm.
Ankerschienen aus nichtrostendem Stahl der Werkstoff-Nr. 1.4401 oder 1.4571 einbauen.
Menge: 6,000 m

**01.05.05.0070 Abdeckung für Fallrohrnische herstellen Nichtrost. Stahl Blechdicke min. 3 mm**
Abdeckung für Fallrohrnische nach Unterlagen des AG herstellen.
Baustoff = nichtrostender Stahl Werkstoffnummer 1.4401 bzw. 1.4571. Blechdicke min. 3 mm.
Nischenbreite 40 cm.
Einbauort = Stirnseite nördlicher Pfeiler Achse 20.
Menge: 4,000 m

**01.05.05.0080 Bauwerksfuge herstellen Dicke 100 - 150 cm**
Bauwerksfuge nach Unterlagen des AG herstellen. Fugenbänder und Fugeneinlagen einbauen. Stöße und Verbindungen herstellen.
Bauteil 'Widerlager Achse 10 und 30.'
Senkrechte Fugenausbildung.
Scheinfuge nach RiZ "Fug 2" Bild 2 ausbilden.
Mittlere Dicke des Bauteiles über 100 bis 150 cm.
Menge: 27,000 m

**01.05.05.0090 Bauwerksfuge herstellen**
Bauwerksfuge nach Unterlagen des AG herstellen. Fugenbänder und Fugeneinlagen einbauen. Stöße und Verbindungen herstellen.
Bauteil 'Zwischen hinterer Kammerwand und Überbau Achse 10.'
Fuge Ausführung gemäß RiZ-ING Abs 3 Blatt 1 mit Fugeneinlage und Fugenband AM 250.
Fugenband seitlich hoch führen.
Fugeneinlage nach der Fertigstellung wieder entfernen.
Menge: 19,000 m

**01.05.05.0100 Bauwerksfuge herstellen**
Bauwerksfuge nach Unterlagen des AG herstellen. Fugenbänder und Fugeneinlagen einbauen. Stöße und Verbindungen herstellen.
Bauteil 'Zwischen Kappe und aufgehende Widerlagerkonstruktion Achse 10.'
Fuge Ausführung gemäß RiZ-ING Abs 3 Blatt 1 bzw. RiZ-ING Fug 3 mit Fugeneinlage und Fugenband FAE 50.
Menge: 11,000 m

##### Abschnitt 01.05.06 Abdichtung, Belag, bit. Fugen

**01.05.06.0010 Betonunterlage vorbereiten**
Betonunterlage nach Unterlagen des AG vorbereiten. Vorbereitete Flächen säubern.
Bauteil Überbauoberseite und hintere Kammerwände.
Oberfläche waagerecht bis 20 v.H. geneigt.
Ausführung in Teilflächen.
Vorbereitungsverfahren = Betonunterlage mit festen Strahlmitteln strahlen bei gleichzeitigem Absaugen.
Abfall entsorgen.
Menge: 710,000 m2

**01.05.06.0020 Betonunterlage versiegeln**
Vorbereitete Betonunterlage vor dem Herstellen der Dichtungsschicht mit Epoxidharz nach ZTV-ING Teil 7, Abschnitt 1 versiegeln:
Erste Epoxidharzschicht (400 g/m²) vollflächig mit Gummischieber auftragen, nach Einwirkzeit mit Fellrolle nachrollen.
Vollflächiges Absanden mit Quarzsand 0,7-1,2 mm in das frische Harz der ersten Epoxidharzschicht im Überschuss.
Überschüssiges Streugut in Eigentum des AN übernehmen und von der Baustelle entfernen.
Zweite Epoxidharzschicht (600 g/m²) vollflächig auftragen.
Bauteil = Überbau und hintere Kammerwände.
Epoxidharz wird gesondert vergütet.
Ausführung in Teilflächen.
Letzte Lage der Versiegelung farbig.
Überlappungsbereich und Abstreugut sind einzukalkulieren.
Menge: 710,000 m2

**01.05.06.0030 Epoxidharz liefern, Versiegelung**
Epoxidharz liefern. Abgerechnet wird das Nettogewicht der Gebinde in der Lieferform.
Epoxidharz für Versiegelung unter bituminöser Schweißbahn. Reaktionsharz entsprechend den Anforderungen der TL-BEL-EP für die Verwendung auf jungem Beton.
Menge: 710,000 kg

**01.05.06.0040 Dichtungsschicht aus 1 Bitumenbahn herstellen Überbau im Kappenbereich**
Dichtungsschicht aus einer Polymerbitumen-Schweißbahn gemäß ZTV-ING, Teil 6, Abschnitt 1 nach Unterlagen des AG herstellen. Dichtungsschicht an bestehende Abdichtungen, Konstruktionen, Durchdringungskörper und sonstige
Einbauten anschließen. Anschlussflächen sind vorzubereiten. Das Einbauen von Verstärkungsstreifen und Schutzlage wird gesondert vergütet.
Bauteil 'Überbau im Kappenbereich.
Abgerechnet wird die von der Kappe bedeckten Fläche. Überlappungen sind einzukalkulieren.'

Ausführung in Teilflächen.
Menge: 225,000 m2

**01.05.06.0050 Dichtungsschicht aus 1 Bitumenbahn herstellen Überbau zwischen den Kappen**
Dichtungsschicht aus einer Polymerbitumen-Schweißbahn gemäß ZTV-ING, Teil 6, Abschnitt 1 nach Unterlagen des AG herstellen. Dichtungsschicht an bestehende Abdichtungen, Konstruktionen, Durchdringungskörper und sonstige
Einbauten anschließen. Anschlussflächen sind vorzubereiten. Das Einbauen von Verstärkungsstreifen und Schutzlage wird gesondert vergütet.
Bauteil 'Überbau zwischen den Kappen und auf den hinteren Kammerwänden.
Abgerechnet wird die Fläche zwischen den Kappen. Überlappungen sind einzukalkulieren.'

Ausführung in Teilflächen.
Menge: 485,000 m2

**01.05.06.0060 Verstärkungsstreifen einbauen Schrammbord**
Verstärkungsstreifen nach Unterlagen des AG einbauen und ggf. an Konstruktionen und Durchdringungskörper anschließen.
Einbau im Schrammbordbereich.
Stoff = edelstahlkaschierte Bitumen-Schweißbahn.
Breite min. 30 cm.
Ausführung in Teilabschnitten.
Menge: 56,000 m

**01.05.06.0070 Schutzlage herstellen**
Schutzlage nach Unterlagen des AG aus GlasvliesBitumendachbahn V 13 unter Kappen herstellen. Bahn an Längs- und Querstößen min. 10 cm überlappen. Querstöße versetzt anordnen. Überstand im Fahrbahnbereich mindestens 30 cm, davon 25 cm lose auflegen und min. 5 cm aufkleben.
Menge: 225,000 m2

**01.05.06.0080 Asphaltschutzschicht herstellen MA 11 S BK100 bis BK3,2 Dicke 4 cm**
Asphaltschutzschicht auf Dichtungsschicht herstellen.
Fugen herstellen und verfüllen wird gesondert vergütet.
Einbaubreiten nach Unterlagen des AG.
Bauteil 'Vorlegestreifen am Schrammbord.'
Breite = 30 cm, Einbau nach Wahl des AN.
Erforderliche Schalung bereitstellen, entsprechend der Deckenplanung ausrichten und zurückbauen.
Asphaltschutzschicht aus MA 11 S. Einbau in Verkehrsflächen der Belastungsklassen BK100 bis BK3,2.
Einbaudicke = 4 cm.
Bindemittel 20/30 und viskositätsvermindernder Zusatz. Art der Zusammensetzung: Anteil an feiner Gesteinskörnung mit
Ecs35 = 50 M.-%, Eindringtiefe 1,7 nach 30 Minuten, Zunahme nach 30 Minuten < 0,3.

Erforderliche Abschlaung ist einzukalkulieren.
Ausführung in Teilflächen.
Menge: 17,000 m2
Leistungsbereichkatalog: 113

**01.05.06.0090 Asphaltschutzschicht herstellen MA 11 S BK100 bis BK3,2 Dicke 4 cm**
Asphaltschutzschicht auf Dichtungsschicht herstellen.
Fugen herstellen und verfüllen wird gesondert vergütet.
Einbaubreiten nach Unterlagen des AG.
Bauteil Überbau zwischen den Kappen bzw. zwischen den Vorlegestreifen.
Erforderliche Schalung (BA 1 und BA 2) bereitstellen, entsprechend der Deckenplanung ausrichten und zurückbauen.
Asphaltschutzschicht aus MA 11 S. Einbau in Verkehrsflächen der Belastungsklassen BK100 bis BK3,2.
Einbaudicke = 4 cm.
Bindemittel 20/30 und viskositätsvermindernder Zusatz. Art der Zusammensetzung: Anteil an feiner Gesteinskörnung mit
Ecs35 = 50 M.-%. Eindringtiefe 1,7 nach 30 Minuten, Zunahme nach 30 Minuten < 0,3.

Erforderliche Abschalung ist einzukalkulieren.
Ausführung in Teilflächen, Überlappungsbereich BA1 und BA2 herstellen
Einbau maschinell.
Menge: 468,000 m2
Leistungsbereichkatalog: 113

*Hinweis: HINWEIS zu Pos. 01.05.06.0100 bis 01.05.06.0110*
Hinweis zu Positionen 01.05.06.0100 bis 01.05.06.0110:

Es handelt sich um eine MA-Deckschicht mit lärmtechnisch verbesserten Eigenschaften.

**01.05.06.0100 Asphaltdeckschicht herstellen MA 8 S Dicke 3,5 cm**
Asphaltdeckschicht aus Gussasphalt MA 8 S herstellen.
Einbaubreiten nach Unterlagen des AG.
Auf Bauwerken in Randstreifen / Entwässerungsrinnen.
Einbaudicke = 3,5 cm einschl. eingedrückter Abstreukörnung.
Bindemittel 20/30 und viskositätsvermindernder Zusatz.
Eindringtiefe 1,7 nach 30 Minuten, Zunahme nach 30
Minuten < 0,3.
Fremdfüller 'Kalksteinfüllter Kategorie CC 70.'

Erforderliche Schalung bereitstellen, entsprechend der Deckenplanung ausrichten und zurückbauen.
Erforderliche Abschalung ist einzukalkulieren.
Einbau von Hand.
Menge: 17,000 m2
Leistungsbereichkatalog: 113

**01.05.06.0110 Asphaltdeckschicht herstellen MA 8 S BK100 Dicke 3,5 cm**
Asphaltdeckschicht aus Gussasphalt MA 8 S herstellen.
Einbaubreiten nach Unterlagen des AG.
Auf Bauwerken mit Verkehrsflächen der Belastungsklasse BK100.
Einbaudicke = 3,5 cm einschl. eingedrückter Abstreukörnung.
Bindemittel 20/30 und viskositätsvermindernder Zusatz. Eindringtiefe 1,7 nach 30 Minuten, Zunahme nach 30
Minuten < 0,3.

Erforderliche Schalunng (BA 1 und BA 2) bereitstellen, entsprechend der Deckenplanung ausrichten und zurückbauen. Erforderliche Abschalung ist einzukalkulieren.
Überlappungsbereich BA 1 und BA 2 herstellen.
Einbau maschinell.
Fremdfüller = Kalksteinfüller Kategorie CC 70.
Menge: 468,000 m2
Leistungsbereichkatalog: 113

*Hinweis: HINWEIS*
Hinweis zu Pos. 01.05.06.0120 bis 01.05.06.0130:

Die Korngrößenverteilung und Kornform des Abstreusplittes sind vom AN zu prüfen. Die Ergebnisse sind dem AG rechtzeitig vor dem Einbau vorzulegen. Der Abstreusplitt ist in Thermobehältern zu liefern und bis zum Einbau mit mind.
150 °C in diesen zu lagern.

**01.05.06.0120 Gussasphaltoberfläche bearbeiten Verfahren B**
Oberfläche der Gussasphaltschicht bearbeiten.
Grobe Gesteinskörnung, leicht bituminiert, auf die noch heiße Oberfläche aufbringen.
Verfahren B, mit Lieferkörnung 2/4.
Grobe Gesteinskörnung = Kategorie PSV angegeben (51).
Gesteinskörnung 'Quarzit als Aufheller.'
Erkaltete Asphaltdeckschicht aus Gussasphalt abkehren, nicht gebundene grobe Gesteinskörnung durch Walzen lösen und nochmals abkehren. Nicht gebundene und gelöste Abstreukörnungen nach Wahl des AN verwerten.
Menge: 468,000 m2

**01.05.06.0130 Gussasphaltoberfläche bearbeiten Verfahren C**
Oberfläche der Gussasphaltschicht bearbeiten.
Feine Gesteinskörnung auf die noch heiße Oberfläche des Randstreifens/Vorlegestreifens aufbringen.
Verfahren C.
Erkaltete Asphaltdeckschicht aus Gussasphalt abkehren und nicht gebundene und gelöste Abstreukörnungen nach Wahl des AN verwerten.
Menge: 17,000 m2
Leistungsbereichkatalog: 113

**01.05.06.0140 Anschluss als Fuge mit Fugenmasse herstellen Deckschicht Tiefe 35 mm Breite 20 mm Fugenmasse N2**
Anschluss als Fuge mit Fugenmasse herstellen.
Fuge Querfuge über den Abschlussprofilen.
In der Asphaltdeckschicht ausbilden.
Fugenspalttiefe = 35 mm.
Fugenspaltbreite = 20 mm.
Mit heiß verarbeitbarer Fugenmasse Typ N2, einschließlich zugehörigem und zuvor aufgetragenem Voranstrichmittel.
Menge: 35,000 m

**01.05.06.0150 Anschluss als Fuge mit Fugenmasse herstellen Fuge vor Kappen Breite 20 mm Fugenmasse N1**
Anschluss als Fuge mit Fugenmasse herstellen.
Randfuge vor Brückenkappen.
In Asphaltdeck- und -schutzschicht ausbilden.
Fugenspalttiefe ca. 75 mm
Fugenspaltbreite = 20 mm.
Fugenspalt verfüllen in mehreren Lagen.
Ausführung nach RiZ-ING Dicht 9.
Mit heiß verarbeitbarer Fugenmasse Typ N1, einschließlich zugehörigem und zuvor aufgetragenem Voranstrichmittel.
Menge: 56,000 m

**01.05.06.0160 Anschluss als Fuge mit Fugenmasse herstellen Deckschicht Tiefe 40 mm Breite 20 mm Fugenmasse N2**
Anschluss als Fuge mit Fugenmasse herstellen.
Fuge Längsfuge am Randstreifen und zwischen den Bauabschnitten (BA 1 und BA 2).
In der Asphaltdeckschicht ausbilden.
Fugenspalttiefe = 40 mm.
Fugenspaltbreite = 20 mm.
Mit heiß verarbeitbarer Fugenmasse Typ N2, einschließlich zugehörigem und zuvor aufgetragenem Voranstrichmittel.
Menge: 85,000 m

##### Abschnitt 01.05.07 Sonstige An- und Einbauteile

**01.05.07.0010 Jahreszahl-Matrize einbauen**
Jahreszahl-Matrize nach RIZ "Jahr 1" einbauen.
Menge: 1,000 St

**01.05.07.0020 Messbolzen einbauen Kappe Messing DU 10 - 20 mm**
Messbolzen einbauen.
Einbauort = Kappe.
Baustoff = Messing.
Schaftdurchmesser 10 bis 20 mm.
Einbau vertikal.
Bolzen in Bohrungen einsetzen. Bohrungen herstellen und mit Mörtel verfüllen.
Messbolzen mit Zentrierbohrung.
Messbolzen für Lage- und Höhenmessungen, Anordnung nach RiZ-ING Mess1, Blatt 1.
Menge: 18,000 St

**01.05.07.0030 Messbolzen einbauen Widerlager und Pfeiler Stahl DU 20 - 30 mm**
Messbolzen einbauen.
Einbauort = Widerlager und Pfeiler.
Baustoff = Stahl, feuerverzinkt.
Schaftdurchmesser über 20 bis 30 mm.
Einbau horizontal.
Bolzen in Bohrungen einsetzen. Bohrungen herstellen und mit Mörtel verfüllen.
Messbolzen mit Zentrierbohrung.
Messbolzen für Höhenmessung, Einbau nach RiZ-ING Mess 2.
Menge: 16,000 St

**01.05.07.0040 Kabelschutzrohr in Bauwerk verlegen**
Kabelschutzrohr in Bauwerk vor dem Betonieren nach Unterlagen des AG verlegen, gegen Aufschwimmen sichern und Stöße dichten. Bögen, Passstücke, Tropfmanschetten, bewegliche Rohrverbindungen an den Bewegungsfugen und Abschlusskappen werden nicht gesondert vergütet.
Kabelschutzrohr in den Bauwerkskappen verlegen.
Rohr aus Kunststoff (Flexrohr), ≤ DN50.
Innenwand = glatt.
Einziehhilfe aus verzinktem rundem Stahldraht, Durchmesser mind. 3 mm, mit je 2,00 m Überstand einziehen.
Menge: 112,000 m

**01.05.07.0050 Vogel-Einflugschutz einbauen**
Vogel-Einflugschutz nach RiZ VES 1 einbauen.
Einbauort 'Widerlager Achse 10 und 30, Pfeiler Achse 20.'
Abdeckung aus Maschendraht auf Stahlrahmen, feuerverzinkt.
Menge: 39,000 m2
Leistungsbereichkatalog: 121

**01.05.07.0060 Verankerung einbauen Überbau**
Verankerung aus Stahl entsprechend statischen und konstruktiven Erfordernissen nach Unterlagen des AG einbauen.
Einbauort = Überbau.
Verankerung für Verkehrszeichen seitlich am Gesims in Anlehnung an RiZ-ING Mast 1.
Baustoff der Ankerteile und Verbindungsmittel aus nichtrostendem Stahl, Stahlsorte A4 oder A5 bzw. Werkstoff-Nr. 1.4401 oder 1.4571.
Korrosionsschutz gem. RiZ-ING Mast 1: Feuerverzinkung, 1 ZB 3P, 1 DB PUR nach ZTV-ING 4-3, Verbindungsmittel und Scheiben nach DIN EN ISO 10684.
Verankerung vor dem Betonieren einsetzen.
Menge: 9,000 St
Leistungsbereichkatalog: 121

#### Kanalbau 01.06 BW1 - FERTIGTEILSTÜTZWÄNDE UNTER BRÜCKE

##### Abschnitt 01.06.01 Baugruben / Erdarbeiten

**01.06.01.0010 Baugrube herstellen Tiefe 1,00 m b. 4,00 m**
Baugrube nach Unterlagen des AG herstellen.
Beschreibung der Homogenbereiche nach Unterlagen des AG. Verbau wird gesondert vergütet.
Homogenbereiche B1 (Auffüllung) - Böschungsbereiche neben dem Widerlager.
Baugrube zur Herstellung der Stützwände. Ausführung in Teilmenge.
Baugrubentiefe variabel von ca. 1,00 bis 4,00 m.
Aushub entsorgen. Entsorgung wird gesondert vergütet.
Abrechnung erfolgt nach Abtragsprofilen.
Menge: 990,000 m3

**01.06.01.0020 Baustoff liefern, in Baugrube einbauen**
Baustoff nach Unterlagen des AG liefern, in Baugrube nach Unterlagen des AG einbauen und verdichten. Einbaudokumentation nach Unterlagen des AG übergeben.
Baustoff 'Schottertrag- bzw. Frostschutzschicht.'
Material lagenweise verdichten (DPR = 98%). Bodenaustausch unter den Stützwänden in den Böschungsbereichen neben dem Brückenbauwerk und vor den Widerlagern; Einbaudicke nach statischer und konstruktiver Erfordernis.
Baugrube für Herstellung der Stützwände.
Abrechnung nach Auftragsprofilen.
Menge: 47,000 m3

**01.06.01.0030 Baustoff liefern, als BW-Hinterfüllung einbauen**
Baustoff liefern und als Bauwerkshinterfüllung profilgerecht einbauen und verdichten.
Hinterfüllung für Stützwände in den Böschungsbereichen neben dem Brückenbauwerk und vor den Widerlagern.
Baustoff verdichtungsfähiges, schwach durchlässiges
Material.
Einbau im Bereich des Grundrohres.
Hinterfüllbereich ohne Entwässerungsbereich.
Abrechnung nach Auftragsprofilen.
Menge: 580,000 m3

**01.06.01.0040 Baustoff liefern, als BW-Hinterfüllung einbauen Entwässerungsbereich**
Baustoff liefern und als Bauwerkshinterfüllung profilgerecht einbauen und verdichten.
Hinterfüllung für Stützwände in den Böschungsbereichen neben dem Brückenbauwerk und vor den Widerlagern.
Baustoff grobkörnige Böden nach ZTV-E StB.
Einbau im Bereich des Grundrohres.
Entwässerungsbereich.
Abrechnung nach Auftragsprofilen.
Menge: 187,000 m3

**01.06.01.0050 Baustoff liefern, als BW-Hinterfüllung einbauen gesamter Bereich**
Baustoff liefern und als Bauwerkshinterfüllung profilgerecht einbauen und verdichten.
Hinterfüllung für Stützwände in den Böschungsbreichen neben dem Brückenbauwerk und vor den Widerlagern.
Baustoff gemischtkörniger Boden nach ZTV E-Stb.
Auffüllung bis OK Planum. Planum herstellen.
Gesamter Hinterfüllbereich.
Abrechnung nach Auftragsprofilen.
Menge: 565,000 m3

##### Abschnitt 01.06.02 Entwässerung d. Hinterfüllung

**01.06.02.0010 Dränschicht an Bauwerk herstellen**
Dränschicht an erdberührten Flächen von Bauwerken nach Unterlagen des AG herstellen. Abgerechnet wird die bedeckte Wandfläche.
Dränschicht an den Stützwänden in den Böschungsbereichen neben dem Brückenbauwerk und vor den Widerlagern.
Dränschicht aus Dränmatte nach Richtzeichnung Was 7.
Menge: 371,000 m2

**01.06.02.0020 Grundrohr für Dränschicht verlegen C12/15**
Grundrohr für Dränschicht mit Anschluss an Entwässerungsleitung nach Unterlagen des AG verlegen.
Grundrohr aus teilporösem Beton außen quadratisch, Innendurchmesser 100 mm.
Sockel mit Gefälle aus Beton, Druckfestigkeitsklasse C 12/15, herstellen.
Menge: 182,000 m

**01.06.02.0030 Kernbohrung herstellen**
Kernbohrung herstellen.
Bauteil = Fertigteil-Stützwinkel vor den Widerlagern.
Material = Stahlbeton.
Rohrdurchführung für Entwässerungsrohr DN 100.
Bauteildicke bis 20 cm.
Menge: 8,000 St

**01.06.02.0040 Rohrdurchführung herstellen Mantel DN/ID 200 Außen-DU bis 145 mm**
Rohrdurchführung mit Mantelrohr nach Unterlagen des AG herstellen.
Einbauort Stützwinkel.
Mantelrohr DN/ID 200.
Mantelrohr aus Faserzement.
Außendurchmesser des durchzuführenden Rohres bis 145 mm.
Rohrdurchführung mit Dichtungseinsatz aus Elastomer und nichtrostendem Stahl Werkstoffnummer 1.4401 bzw. 1.4571.
Dichtend gegen drückendes Wasser.
Menge: 8,000 St

##### Abschnitt 01.06.03 Winkelstützwand

**01.06.03.0010 Unbewehrten Beton herstellen C12/15 X0**
Unbewehrten Beton nach Unterlagen des AG herstellen.
Beton unter den Stützwinkeln als Ausgleichsschicht bzw. zur Lastverteilung.
Dicke = ca. 20 cm.
Druckfestigkeitsklasse C12/15.
Expositionsklasse X0.
Beton ohne Schalung herstellen.
Abgerechnet wird die eingebaute Frischbetonmenge.
Menge: 63,000 m3

**01.06.03.0020 Beton für Sauberkeitsschicht herstellen C12/15 X0**
Beton für Sauberkeitsschicht einschließlich ggf. erforderlicher Schalung nach Unterlagen des AG herstellen.
Ggf. erforderliche Schalung vorhalten und beseitigen.
Druckfestigkeitsklasse C12/15.
Expositionsklasse X0.
Dicke 5 - 10 cm.
Abgrechnet wird über die von den Stützwinkeln abgedeckte Fläche.
Menge: 314,000 m2

**01.06.03.0030 Betonfertigteile einbauen**
Bewehrte Betonfertigteile entsprechend statischen und konstruktiven Erfordernissen nach Unterlagen des AG herstellen und einbauen.
Bauteil 'Stützwand aus Fertigteil-Stützwinkeln.
Einbauort = Vor den Widerlagern und in den Böschungsbereichen neben dem Bauwerk.'

Fertigteile aus Stahlbeton.
Druckfestigkeitsklasse 'C30/37.'
Expositionsklasse 'XC4, XF1.
Höhe = von ca. 1,0 bis 2,0 m.
Baulänge = 1,0 m.
Fußlänge und Bauteildicke nach statischen und konstruktiven Erfordernissen bzw. nach Herstellerangaben, die Mindestabmessungen nach ZTV-ING sind zu beachten.'
Menge: 8,000 m2

**01.06.03.0040 Betonfertigteile einbauen**
Bewehrte Betonfertigteile entsprechend statischen und konstruktiven Erfordernissen nach Unterlagen des AG herstellen und einbauen.
Bauteil 'Stützwand aus Fertigteil-Stützwinkeln.
Einbauort = Vor den Widerlagern und in den Böschungsbereichen neben dem Bauwerk.'

Fertigteile aus Stahlbeton.
Druckfestigkeitsklasse 'C30/37.'
Expositionsklasse 'XC4, XF1.
Höhe = von ca. 2,0 bis 3,0 m,
Baulänge = 1,0 m.
Fußlänge und Bauteildicke nach statischen und konstruktiven Erfordernissen bzw. nach Herstellerangaben. Die Mindestabmessungen nach ZTV-ING sind zu beachten.'
Menge: 328,000 m2

**01.06.03.0050 Betonfertigteile einbauen**
Bewehrte Betonfertigteile entsprechend statischen und konstruktiven Erfordernissen nach Unterlagen des AG herstellen und einbauen.
Bauteil 'Stützwand aus Fertigteil-Stützwinkeln.
Einbauort = Vor den Widerlagern und in den Böschungsbereichen neben dem Bauwerk.'

Fertigteile aus Stahlbeton.
Druckfestigkeitsklasse 'C30/37.'
Expositionsklasse 'XC4, XF1.
Höhe = von ca. 3,0 bis 4,0 m,
Baulänge = 1,0 m.
Fußlänge und Bauteildicke nach statischen und konstruktiven Erfordernissen bzw. nach Herstellerangaben. Die Mindestabmessungen nach ZTV-ING sind zu beachten.'
Menge: 108,000 m2

##### Abschnitt 01.06.04 Geländer

**01.06.04.0010 Stahlgeländer einbauen H = 1300 mm**
Geschweißtes Stahlgeländer nach Unterlagen des AG einbauen.
Abrechnung nach Länge des Handlaufs zwischen den Achsen der Endpfosten bzw. Endstäbe.
Geländer auf Stützwand vor den Widerlagern und in den Böschungsbereichen neben dem Brückenbauwerk.
Baustoff = Stahl
Höhe des Geländers 1300 mm .
Ausbildung als Füllstabgeländer nach RiZ ING Gel 4 mit Bewegungs- und Montagefugen nach RiZ ING Gel 9 Ausführung in Teillängen.
Verankerung mit Fußplatte in Anlehnung an RiZ ING Gel 14 und Verbundankern bzw. Betonschrauben nach statischen und konstruktiven Erfordernissen herstellen.
Herstellung der Bohrung als Kernbohrung.
Korrosionsschutz Geländer feuerverzinken, zu beschichtende Flächen sweep-strahlen. Zwei Zwischenbeschichtungen auf Epoxidharz-Grundlage nach Blatt 100, Sollschichtdicke je 80 mym. Deckbeschichtung auf Polyurethan-Grundlage nach Blatt 100, mit Airless-Spritzgerät auftragen, Sollschichtdicke 80 mym, Farbton DB 703.
Menge: 176,000 m
Leistungsbereichkatalog: 121

**01.06.04.0020 Zulage zur vorher. Position**
*** Pauschalposition
Zulage zur Position "Stahlgeländer einbauen" für Mehraufwendungen und Erschwernisse infolge der im Grundriss geknickten und abgewinkelten Geometrie sowie aufgrund der Höhenversprünge in der Ansicht nach Unterlage des AG.
Menge: 1,000 psch

**01.06.04.0030 Handlauf einbauen**
Handlauf einschließlich der Halterungen nach Unterlagen des AG einbauen.
Handlauf Handlauf d = 42,4 x 2,5 mit Rundstab d = 10 mm gem. den Vorgaben der DIN 18040-1 an vorgenanntem Geländer anbringen
Baustoff = Stahl.
Korrosionsschutz Geländer feuerverzinken, zu beschichtende Flächen sweep-strahlen. Zwei Zwischenbeschichtungen auf Epoxidharz-Grundlage nach Blatt 100, Sollschichtdicke je 80 mym. Deckbeschichtung auf Polyurethan-Grundlage nach Blatt 100, mit Airless-Spritzgerät auftragen, Sollschichtdicke 80 mym, Farbton DB 703.
Menge: 132,000 m
Leistungsbereichkatalog: 121

#### Kanalbau 01.07 BW2 - STÜTZWAND RHEIN-MOSEL-HALLE

##### Abschnitt 01.07.01 Baugruben / Erarbeiten

**01.07.01.0010 Baugrube herstellen Tiefe 2,00 m b. 3,50 m**
Baugrube nach Unterlagen des AG herstellen.
Beschreibung der Homogenbereiche nach Unterlagen des AG. Verbau wird gesondert vergütet.
Homogenbereiche B1 (Oberbau der Verkehrsfläche) und B2 (Auffüllungen)
Baugrube zur Herstellung der Stützwand.
Baugrubentiefe variabel von ca. 2,00 m bis 3,50 m
Aushub entsorgen. Entsorgung wird gesondert vergütet.
Abrechnung nach Abtragsprofilen
Menge: 895,000 m3

**01.07.01.0020 Baustoff liefern, in Baugrube einbauen**
Baustoff nach Unterlagen des AG liefern, in Baugrube nach Unterlagen des AG einbauen und verdichten. Einbaudokumentation nach Unterlagen des AG übergeben.
Baustoff 'Schottertrag- bzw. Frostschutzschicht.'
Material lagenweise verdichten (DPR = 98 %). Bodenaustausch unter der Stützwand.
Baugrube für zur Herstellung der Stützwand.
Abrechnung nach Auftragsprofilen.
Menge: 146,000 m3

**01.07.01.0030 Baustoff liefern, als BW-Hinterfüllung einbauen**
Baustoff liefern und als Bauwerkshinterfüllung profilgerecht einbauen und verdichten.
Hinterfüllung für Stützwand.
Baustoff grobkörniger Boden nach ZTV E-StB. Einbau im gesamten Verfüllbereich vor und hinter der Stützwand. Ausführung der Verfüllung nach RiZ-ING Was 7. Verfüllung bis Planum ausführen.
Gesamter Hinterfüllbereich.
Abrechnung nach Auftragsprofilen.
Menge: 515,000 m3

##### Abschnitt 01.07.02 Unterfangung DIN 4123 Trogbauwerk

*Hinweis: Hinweise zur Unterfangung Trogbauwerk*
Hinweise zur Unterfangung Trogbauwerk

Angaben zu bodenmechanischen Eigenschaften
Angaben zu den bodenmechanischen Eingeschaften des anstehenden Bodens sind dem beiliegenden geotechnischen Bericht zu entnehmen.

Festlegung der Unterfangungsunterkante
Die Unterfangung des Trogbauwerks ist mindestens bis 50 cm unter UK des erforderlichen Bodenaustausch zur Gründung der Stützwand zu führen.
Gemäß den Baugrunderkundungen sowie den Angaben des Baugrundsachverständigen ist ein Aushub bis ca. +70,80 m ü. NHN erforderlich.
Die Unterkante der Unterfangung ist im Zuge der Bauausführung durch die Fachbauleitung vor Ort festzulegen.

Erd- und Ausschachtungsarbeiten
Zur abschnittweisen Herstellung der Unterfangungskörper sind Stichgräben zu erstellen und nach Herstellung der jeweiligen Segmente wieder zu verfüllen und zu verdichten.
Die Vorausschachtung erfolgt bis max. 50 cm über OK Bestandsfundament. Die Stichgräben zur Herstellung der Unterfangungswand sind abschnittsweise (4 Arbeitstakte) mit einer max. Breite von 1,25 m auszuführen. Die Ausschachtung erfolgt planmäßig bis zur Aushubtiefe der Baugrube der Stützwand. Die Schachttiefe beträgt über 2,00 bis 2,25 m.
Unterhalb der Bodenplatte des Trogbauwerks ist der Boden ab-schnittsweise mit einer Breite von max. 1,25 m bis zur planmäßigen Hinterkante des Unterfangungskörpers profilgerecht zu lösen. Die Stichgräben sind seitlich vollständig bis unter die bestehende Bodenplatte bzw. Hinterkante Unterfangungskörper zu vebauen.
Die Unterfangung ist mindestens bis zur Aushubsohle der Baugrube Stützwand zu führen. Die Unterkante der Unterfangung wird im Zuge der Bauausführung von der Fachbauleitung vor Ort festgelegt.

Betonarbeiten Unterfangungsköper
Der Unterfangungskörper wird abschnittsweise (4 Arbeitstakte) in einzelnen Segmenten mit einer max. Breite von 1,25 m her-gestellt. Die Stichgräben sind im Zuge der Ausschachtung bis zur planmäßigen Hinterkante der Unterfangung seitlich zu verbauen. Die Segmente sind an Vorderkante vorh. Bodenplatte mit einer Schalung abzustellen.
Die Größe der einzelnen Unterfangungssegmente beträgt ca. B/H/T = 1,25/1,25-1,75 / ≥ 0,50 m.
Die Herstellung der Unterfangungskörper erfolgt in Ortbeton C16/20 mit Quellmittelzugabe. Der Einbau erfolgt mit Fülltrichter. Dabei ist der Kraftschluss zu der bestehenden Bodenplatte sicher zu stellen.

**01.07.02.0010 Boden Unterfangungen lösen, lagern, verfüllen, verdichten**
Boden für Unterfangungen, ab Zwischensohle, profilgerecht lösen, seitlich lagern, verfüllen, verdichten, verdrängten Boden seitlich lagern.
Aushub für Stichräben bis Vorderkante vorh. Bodenplatte Trogbauwerk.
Aushub abschnittsweite in Stichgräben bis max. 1,25 m Breite.
Ausführung seitlich mit senkrechten Wänden, einschließlich seitlichem Verbau der einzelnen Stichgräben.
Grabenbreite über 1,00 bis 1,25 m,
Grabenlänge über 2,00 bis 2,50 m,
Aushub ab Zwischensohle,
Aushubtiefe  über 2,00 bis 2,25 m.
Homogenbereich B1 (Auffüllung).
Ausführung gemäß Zeichnung, Mengenermittlung nach Aufmaß an der Entnahmestelle.
Menge: 24,000 m3

**01.07.02.0020 Boden Unterfangungen lösen, lagern, entsorgen**
Boden für Unterfangungen, ab Zwischensohle, profilgerecht lösen, seitlich lagern und entsorgen. Entsorgung wird gesondert vergütet.
Aushub unterhalb vorh. Bodenplatte Trogbauwerk
Aushub abschnittsweise in Segmenten bis max. 1,25 m Breite.
Ausführung seitlich mit senkrechten Wänden, einschließlich seitlichem Verbau der einzelnen Segmente.
Grabenbreite über 1,00 bis 1,25 m,
Grabenlänge bis 0,50 m,
Aushub ab Zwischensohle,
Aushubtiefe über 1,50 m bis 1,75 m.
Homogenbereich B1 (Auffüllung).
Ausführung gemäß Zeichnung, Mengenermittlung nach Aufmaß an der Entnahmestelle.
Menge: 4,000 m3

**01.07.02.0030 Unbewehrten Beton herstellen C16/20 X0**
Unbewehrten Beton nach Unterlagen des AG herstellen.
Beton für Unterfangung einbauen.
Einbauabschnittsweise, mit Fülltrichter, kraftschlüssig, in Segmenten bis max. 1,25 m Breite.
Segmentbreite 1,25 m,
Segmentdicke >0,50 m,
Segmenthöhe 1,00 bis 1,25 m.
einschl. Schalung an Vorderkante Bestandsfundament.
Druckfestigkeitsklasse C 16/20.
Expositionsklasse X0.
Beton einschließlich Schalung herstellen. Schalung vorhalten und beseitigen.
Abgerechnet wird die eingebaute Frischbetonmenge.
Menge: 4,000 m3
Leistungsbereichkatalog: 118

##### Abschnitt 01.07.03 Entwässerung d. Hinterfüllung

**01.07.03.0010 Dränschicht an Bauwerk herstellen**
Dränschicht an erdberührten Flächen von Bauwerken nach Unterlagen des AG herstellen. Abgerechnet wird die bedeckte Wandfläche.
Dränschicht für Stützwand.
Dränschicht aus Dränmatte nach Richtzeichnung Was 7.
Menge: 137,000 m2

##### Abschnitt 01.07.04 Winkelstützwand

**01.07.04.0010 Beton für Sauberkeitsschicht herstellen C12/15 X0 Dicke min. 10 cm**
Beton für Sauberkeitsschicht einschließlich ggf. erforderlicher Schalung nach Unterlagen des AG herstellen.
Ggf. erforderliche Schalung vorhalten und beseitigen.
Druckfestigkeitsklasse C12/15.
Expositionsklasse X0.
Dicke min. 10 cm.
Menge: 146,000 m2

**01.07.04.0020 Bew. Beton einschl. Schalung herstellen Fundament C30/37 XC2, XD2, XF1, WA**
Bewehrten Beton einschließlich Schalung nach Unterlagen des AG herstellen. Schalung vorhalten und beseitigen.
Bewehrung und Traggerüst der Bemessungsklasse B werden gesondert vergütet.
Bauteil = Fundament.
Art der Verwendung = Stahlbeton.
Druckfestigkeitsklasse C30/37.
Expositionsklasse XC2, XD2, XF1, WA.
Menge: 50,000 m3

**01.07.04.0030 Bew. Beton einschl. Schalung herstellen Stützwand C30/37 XC4, XD1, XF2, WA**
Bewehrten Beton einschließlich Schalung nach Unterlagen des AG herstellen. Schalung vorhalten und beseitigen.
Bewehrung und Traggerüst der Bemessungsklasse B werden gesondert vergütet.
Bauteil = Stützwand.
Art der Verwendung = Stahlbeton.
Druckfestigkeitsklasse C30/37.
Expositionsklasse XC4, XD1, XF2, WA.
Menge: 44,000 m3

**01.07.04.0040 Bew. Beton einschl. Schalung herstellen Gesims der Stützwand C30/37 XC4, XD3, XF4, WA**
Bewehrten Beton einschließlich Schalung nach Unterlagen des AG herstellen. Schalung vorhalten und beseitigen.
Bewehrung und Traggerüst der Bemessungsklasse B werden gesondert vergütet.
Bauteil 'Gesims der Stützwand.'
Art der Verwendung = Stahlbeton.
Druckfestigkeitsklasse C30/37.
Expositionsklasse XC4, XD3, XF4, WA.
Zusätzliche Anforderungen Mindestluftporengehalt nach ZTV-ING 3-1, Tab. 3.1.1, max w/z-Wert 0,50 nach ZTV-ING 3-1.
Sichtflächenschalung glatte, saugende mit regelmäßigen Fugenabständen in Sichtbetonklasse SB3 des DBV-Merkblattes "Sichtbeton". Ankerlöcher sind in der Gesimsschalung nicht zulässig.
Schalungsverlauf parallel zur Gradiente.
Oberfläche mit Besenstrich (Rosshaar) versehen.
Menge: 14,000 m3

**01.07.04.0050 Betonstahl einbauen Fundament**
Betonstahl entsprechend statischen und konstruktiven Erfordernissen einbauen.
Bauteil = Fundament.
Stahlsorte 'B 500 B.'
Menge: 6,000 t

**01.07.04.0060 Betonstahl einbauen Stützwand, Gesims**
Betonstahl entsprechend statischen und konstruktiven Erfordernissen einbauen.
Bauteil = Stützwand und Gesims.
Stahlsorte 'B 500 B.'
Menge: 6,500 t

**01.07.04.0070 Querkraftdorn liefern, einbauen d = 20mm Querkraft bis 20 kN**
Querkraftdorn als Set aus Einzelschubdorn und Gleithülse zur Querkraftübertragung in Dehnungsfuge gem. Unterlage AG liefern und einbauen für Verschiebungen in Dornlängsrichtung.
Hülse aus Edelstahl A2, Dorn aus Edelstahl A4 (Werkstoffnummer 1.4571/1.4462).
Hülsenlänge ≤ 160 mm,
Dorndurchmesser ≥ 20 mm,
Dornlänge ≤ 300 mm.
Ausführung nach statischen und konstruktiven Anforderungen. Die technischen Unterlagen des Herstellers sind zu beachten.
Menge: 42,000 St

**01.07.04.0080 Ankerschienen gem. RiZ-ING Verb 1 liefern, einbauen**
Ankerschienen für Verblendmauerwerk aus Natursteinen gem. RiZ-ING Verb 1 herstellen.
Ankerschienen einschl. Verankerungsteile liefern und einbauen.
Verankerungsteile aus nicht rostendem Stahl, Stahlsorte A4 bzw. A5, Werkstoff-Nr. 1.4401 bzw. 1.4571.
Ankerschiene mit bauaufsichtlicher Zulassung.
Menge: 203,000 m

**01.07.04.0090 Naturstein-Verblendung herstellen Hammerrechtes MW Muschelkalk Steinhöhe 10 - 30 cm 18 - 25 cm breit**
Verblendung aus Natursteinen nach Unterlagen des AG einschließlich Form- und Ecksteinen sowie deren besondere Bearbeitung nachträglich herstellen. Verblendung verankern. Zwischenraum mit Mörtel verfüllen. Fugen auskratzen. Ausfugen wird besonders vergütet.
Verblendung für Stützwand.
Art = Hammerrechtes Schichtenmauerwerk.
Gesteinsart = Muschelkalk.
Sichtflächen bruchrauh.
Steinhöhe 10 bis 30 cm.
Steinbreite über 18 bis 25 cm.
Mörtel MG IIa.
Menge: 103,000 m2

**01.07.04.0100 Naturstein- Mauerwerk ausfugen MG IIa Grau**
Naturstein-Mauerwerk nach Unterlagen des AG ausfugen.
Abgerechnet werden die Sichtflächen des Mauerwerks.
Mauerwerk 'Verblendung aus Natursteinen.'
Mauerwerk aus Muschelkalk.
Mörtel MG IIa.
Farbton der Fugen = Grau.
Art = Hammerrechtes Schichtenmauerwerk.
Menge: 103,000 m2

##### Abschnitt 01.07.05 Geländer

**01.07.05.0010 Stahlgeländer einbauen H = 1000 mm**
Geschweißtes Stahlgeländer nach Unterlagen des AG einbauen.
Abrechnung nach Länge des Handlaufs zwischen den Achsen der Endpfosten bzw. Endstäbe.
Geländer für Stützwand.
Baustoff = Stahl.
Höhe des Geländers 1000 mm.
Ausbildung als Füllstabgeländer nach RiZ-ING Gel 4.
Im Handlauf feuerverzinktes Drahtseil, Durchmesser 20 mm, einziehen und verankern.
Anschlagkonstruktion für Drahtseil nach RiZ Gel 11 herstellen.
Verankerung mit Fußplatte und Verbundankern oder Betonschrauben nach RiZ-ING Gel 14.
Korrosionsschutz 'Geländer feuerverzinken, zu beschichtende Flächen sweep-strahlen. Zwei Zwischenbeschichtungen auf Epoxidharz-Grundlage nach Blatt 100, Sollschichtdicke je 80 mym. Deckbeschichtung auf Polyurethan-Grundlage nach Blatt 100, mit Airless-Spritzgerät auftragen, Sollschichtdicke 80 mym, Farbton DB 703.'
Menge: 68,000 m
Leistungsbereichkatalog: 121

**01.07.05.0020 Geländerabschluss RiZ-Ing. Gel 19 Blatt 1**
Ausführung als abgerundeter Geländeranfang/Geländerabschluss entsprechend den geometrischen Vorgaben der RiZ-ING Gel 19, Blatt 1.
Ausführung mit passgenauem Anschluss an das weiterführende Handlaufprofil und die Geländerpfosten. Alle Verbindungen sind nach statischen Erfordernissen und den konstruktiven Details der RiZ-ING Gel 19, Blatt 1 auszuführen.
Korrosionsschutz 'Geländer feuerverzinken, zu beschichtende Flächen sweep-strahlen. Zwei Zwischenbeschichtungen auf Epoxidharz-Grundlage nach Blatt 100, Sollschichtdicke je 80 mym. Deckbeschichtung auf Polyurethan-Grundlage nach Blatt
100, mit Airless-Spritzgerät auftragen, Sollschichtdicke 80 mym, Farbton DB 703.'
Menge: 1,000 St

##### Abschnitt 01.07.06 Bauwerksfugen

**01.07.06.0010 Bauwerksfuge herstellen Dicke 30 - 50 cm**
Bauwerksfuge nach Unterlagen des AG herstellen. Fugenbänder und Fugeneinlagen einbauen. Stöße und Verbindungen herstellen.
Bauteil 'Anschluss neue Stützwand an Bestand.'
Raumfuge nach RiZ "Fug 1", Bild 2 ausbilden,
Fugenband einseitig einbetoniert und an Bestand angedübelt.
Luftseitiger Fugenabschluss nach RiZ "Fug 2", Bild 3.
Mittlere Dicke des Bauteiles über 30 bis 50 cm.
Menge: 3,000 m

**01.07.06.0020 Bauwerksfuge herstellen Dicke 30 - 50 cm**
Bauwerksfuge nach Unterlagen des AG herstellen. Fugenbänder und Fugeneinlagen einbauen. Stöße und Verbindungen herstellen.
Bauteil = Stützwand.
Raumfuge nach RiZ "Fug 1", Bild 2 ausbilden.
Luftseitiger Fugenabschluss nach RiZ "Fug 2", Bild 3.
Mittlere Dicke des Bauteiles über 30 bis 50 cm.
Menge: 20,000 m

#### Kanalbau 01.08 BW3, BW4, BW5 - ERNEUERUNG GESIMSE

*Hinweis: Ausführungshinweis*
Ausführungshinweis:

Die nachfolgenden Positionen betreffen die Erneuerung der Gesimse folgender Bauwerke:
- M413-1 - Unterführung: nördliches Gesims
- M414-1 - Unterführung: nördliches und südliches Gesims
- M414-2 - Trogbauwerk - Stützwand entlang B49 (Südseite) und Stützwand entlang Auffahrt "Rhein-Mosel-Halle"
- M414-3 - Stützwand entlang B49 (Nordseite)

Dabei gilt folgende Zuordnung:
M414-2 = BW 3 - Trogbauwerk
M413-1, M414-1 = BW 4 - Unterführung
M414-3 = BW 5 - Stützwand Nord

##### Abschnitt 01.08.01 Baugruben / Erdarbeiten

**01.08.01.0010 Baugrube herstellen Tiefe bis 1,25 m**
Baugrube nach Unterlagen des AG herstellen.
Beschreibung der Homogenbereiche nach Unterlagen des AG. Verbau wird gesondert vergütet.
Homogenbereiche B1 (Oberbau der Verkehrsfläche) und B2 (Auffüllungen).
Baugrube zur Erneuerung der Gesimse des bestehenden Trogbauwerks.
Baugrubentiefe bis 1,25 m.
Aushub entsorgen. Entsorgung wird gesondert vergütet.
Abrechnung nach Abtragsprofilen.
Menge: 68,000 m3
Leistungsbereichkatalog: 108

**01.08.01.0020 Baustoff liefern, als BW-Hinterfüllung einbauen gesamter Bereich**
Baustoff liefern und als Bauwerkshinterfüllung profilgerecht einbauen und verdichten.
Hinterfüllung für Erneuerung der Gesimse der bestehenden Stützwand.
Baustoff grobkörniger Boden nach ZTV E-StB. Verfüllung bis Planum Straßenbau ausführen.
Gesamter Hinterfüllbereich.
Abrechnung nach Auftragsprofilen.
Menge: 67,000 m3
Leistungsbereichkatalog: 106

##### Abschnitt 01.08.02 Entwässerung d. Hinterfüllung

**01.08.02.0010 Dränschicht an Bauwerk herstellen**
Dränschicht an erdberührten Flächen von Bauwerken nach Unterlagen des AG herstellen. Abgerechnet wird die bedeckte Wandfläche.
Dränschicht für Stützwand.
Dränschicht aus Dränmatte nach Richtzeichnung Was 7.
Menge: 38,000 m2

##### Abschnitt 01.08.03 Beton, Stahlbeton

**01.08.03.0010 Bew. Beton einschl. Schalung herstellen Stützwandkopf und Kappen C30/37 XC4, XD3, XF4, WA**
Bewehrten Beton einschließlich Schalung nach Unterlagen des AG herstellen. Schalung vorhalten und beseitigen.
Bewehrung und Traggerüst der Bemessungsklasse B werden gesondert vergütet.
Bauteil 'Stützwandkopf und Kappen auf Unterführungen.'
Art der Verwendung = Stahlbeton.
Druckfestigkeitsklasse C30/37.
Expositionsklasse XC4, XD3, XF4, WA.
Zusätzliche Anforderungen Mindestluftporengehalt nach ZTV-ING 3-1, Tab. 3.1.1, max w/z-Wert 0,50 nach ZTV-ING 3-1.
Sichtflächenschalung glatte, saugende mit regelmäßigen Fugenabständen in Sichtbetonklasse SB3 des DBV-Merkblattes "Sichtbeton". Ankerlöcher sind in der Gesimsschalung nicht zulässig.
Schalungsverlauf parallel zur Gradiente.
Oberfläche mit Besenstrich (Rosshaar) versehen.
Menge: 20,000 m3
Leistungsbereichkatalog: 118

**01.08.03.0020 Bew. Beton einschl. Schalung herstellen Stützwand C30/37 XC4, XD1, XF2, WA**
Bewehrten Beton einschließlich Schalung nach Unterlagen
des AG herstellen. Schalung vorhalten und beseitigen.
Bewehrung und Traggerüst der Bemessungsklasse B werden
gesondert vergütet.
Bauteil = Stützwand.
Art der Verwendung = Stahlbeton.
Druckfestigkeitsklasse C30/37.
Expositionsklasse XC4, XD1, XF2, WA.
Zusätzliche Anforderungen r ≤ 0,3/0,5.
Menge: 21,000 m3
Leistungsbereichkatalog: 118

**01.08.03.0030 Bew. Beton einschl. Schalung herstellen Überbau C35/45 XC4, XD1, XF2, WA**
Bewehrten Beton einschließlich Schalung nach Unterlagen des AG herstellen. Schalung vorhalten und beseitigen.
Bewehrung und Traggerüst der Bemessungsklasse B werden gesondert vergütet.
Bauteil = Überbau.
Art der Verwendung = Stahlbeton.
Druckfestigkeitsklasse C35/45.
Expositionsklasse XC4, XD1, XF2, WA.
Zusätzliche Anforderungen r ≤ 0,3/0,5.
Menge: 7,000 m3
Leistungsbereichkatalog: 118

**01.08.03.0040 Betonstahl einbauen Gesimse der bestehenden Stützwand**
Betonstahl entsprechend statischen und konstruktiven Erfordernissen einbauen.
Bauteil 'Gesimse der bestehenden Stützwand.'
Stahlsorte B 500 B.
Menge: 3,199 t
Leistungsbereichkatalog: 118

**01.08.03.0050 Betonstahl einbauen Überbau**
Betonstahl entsprechend statischen und konstruktiven Erfordernissen einbauen.
Bauteil = Überbau.
Stahlsorte B 500 B.
Menge: 0,500 t
Leistungsbereichkatalog: 118

**01.08.03.0060 Betonstahl einbauen Kappe**
Betonstahl entsprechend statischen und konstruktiven Erfordernissen einbauen.
Bauteil = Kappe.
Stahlsorte B 500 B.
Menge: 1,300 t
Leistungsbereichkatalog: 118

**01.08.03.0070 Verbundanker herstellen Länge 0,6 - 0,9 m DU 12 mm**
Verbundanker nach statischen und konstruktiven Erfordernissen herstellen.
Bauteil 'Gesimse Trogbauwerk und Unterführungen.'
Verbundanker in Stahlbeton.
Stahlsorte BSt 500 B.
Ankerlänge über 0,60 bis 0,90 m.
Anker-Durchmesser 12 mm.
Bohrloch herstellen.
Verfüllgut = Zementmörtel.
Menge: 729,000 St
Leistungsbereichkatalog: 118

**01.08.03.0080 Naturstein-Verblendung herstellen Hammerrechtes MW Muschelkalk Steinh. 10 - 30 cm 18 - 25 cm breit**
Verblendung aus Natursteinen nach Unterlagen des AG einschließlich Form- und Ecksteinen sowie deren besondere Bearbeitung nachträglich herstellen. Verblendung verankern. Zwischenraum mit Mörtel verfüllen. Fugen auskratzen. Ausfugen wird besonders vergütet.
Verblendung 'bestehende Stützwand, Anschluss an bestehende Verblendung.'
Art = Hammerrechtes Schichtenmauerwerk.
Gesteinsart = Muschelkalk.
Sichtflächen bruchrauh.
Steinhöhe 10 bis 30 cm.
Steinbreite über 18 bis 25 cm.
Mörtel MG IIa.
Menge: 19,000 m2

**01.08.03.0090 Naturstein- Mauerwerk ausfugen MG IIa Grau**
Naturstein-Mauerwerk nach Unterlagen des AG ausfugen.
Abgerechnet werden die Sichtflächen des Mauerwerks.
Mauerwerk 'Verblendung aus Natursteinen.'
Mauerwerk aus Muschelkalk.
Mörtel MG IIa.
Farbton der Fugen = Grau.
Art = Hammerrechtes Schichtenmauerwerk.
Menge: 19,000 m2

##### Abschnitt 01.08.04 Geländer

**01.08.04.0010 Stahlgeländer einbauen H = 1000 mm**
Geschweißtes Stahlgeländer nach Unterlagen des AG einbauen.
Abrechnung nach Länge des Handlaufs zwischen den Achsen der Endpfosten bzw. Endstäbe.
Geländer auf Stützwand und Brücke.
Baustoff = Stahl.
Höhe des Geländers 1000 mm.
Ausbildung als Füllstabgeländer nach RiZ-ING Gel 4.
Im Handlauf feuerverzinktes Drahtseil, Durchmesser 20 mm, einziehen und verankern.
Anschlagkonstruktion für Drahtseil nach RiZ Gel 11 herstellen.
Verankerung mit Fußplatte und Verbundankern oder Betonschrauben nach RiZ-ING Gel 14.
Korrosionsschutz 'Geländer feuerverzinken, zu beschichtende Flächen sweep-strahlen. Zwei Zwischenbeschichtungen auf Epoxidharz-Grundlage nach Blatt 100, Sollschichtdicke je 80 mym. Deckbeschichtung auf Polyurethan-Grundlage nach Blatt 100, mit Airless-Spritzgerät auftragen, Sollschichtdicke 80 mym, Farbton DB 703.'
Menge: 107,000 m
Leistungsbereichkatalog: 121

**01.08.04.0020 Geländerabschluss RiZ-Ing. Gel 19 Blatt 1**
Ausführung als abgerundeter Geländeranfang/Geländerabschluss entsprechend den geometrischen Vorgaben der RiZ-ING Gel 19, Blatt 1.
Ausführung mit passgenauem Anschluss an das weiterführende Handlaufprofil und die Geländerpfosten. Alle Verbindungen sind nach statischen Erfordernissen und den konstruktiven Details der RiZ-ING Gel 19, Blatt 1 auszuführen.
Korrosionsschutz 'Geländer feuerverzinken, zu beschichtende Flächen sweep-strahlen. Zwei Zwischenbeschichtungen auf Epoxidharz-Grundlage nach Blatt 100, Sollschichtdicke je 80 mym. Deckbeschichtung auf Polyurethan-Grundlage nach Blatt
100, mit Airless-Spritzgerät auftragen, Sollschichtdicke 80 mym, Farbton DB 703.'
Menge: 2,000 St

**01.08.04.0030 Stahlgeländer einbauen H = 1000 mm**
Geschweißtes Stahlgeländer nach Unterlagen des AG einbauen.
Abrechnung nach Länge des Handlaufs zwischen den Achsen der Endpfosten bzw. Endstäbe.
Geländer außerhalb von Bauwerken entlang Ausfahrtsrampe Schloss.
Baustoff = Stahl.
Höhe des Geländers 1000 mm.
Ausbildung als Füllstabgeländer nach RiZ-ING Gel 4.
Im Handlauf feuerverzinktes Drahtseil, Durchmesser 20 mm, einziehen und verankern.
Anschlagkonstruktion für Drahtseil nach RiZ Gel 11 herstellen.
Verankerung gem. RiZ ING Gel 14 mit Fußplatte und Verbundankern oder Betonschrauben.
Korrosionsschutz 'Geländer feuerverzinken, zu beschichtende Flächen sweep-strahlen. Zwei Zwischenbeschichtungen auf Epoxidharz-Grundlage nach Blatt 100, Sollschichtdicke je 80 mym. Deckbeschichtung auf Polyurethan-Grundlage nach Blatt 100, mit Airless-Spritzgerät auftragen, Sollschichtdicke 80 mym, Farbton DB 703.'
Menge: 95,000 m
Leistungsbereichkatalog: 121

**01.08.04.0040 Bew. Beton ohne Schalung herstellen C20/25 XC2, XD1, XF1, W0**
Bewehrten Beton ohne Schalung nach Unterlagen des AG herstellen. Bewehrung wird gesondert vergütet.
Bauteil 'Fundament für Füllstabgeländer H = 10m0 mm außerhalb von Bauwerken in Anlehnung an RiZ ING Gel 7, Abmessungen des Fundamentes nach statischen und konstruktiven Erfordernissen.
Druckfestigkeitsklasse C20/25.
Expositionsklasse XC2, XD1, XF1, W0.
Zusätzliche Anforderungen LP, F3.
Menge: 10,000 m3
Leistungsbereichkatalog: 118

**01.08.04.0050 Betonstahl einbauen Fundament für Geländerpfosten**
Betonstahl entsprechend statischen und konstruktiven Erfordernissen einbauen.
Bauteil 'Fundament für Geländerpfosten.'
Stahlsorte B 500 B.
Menge: 0,700 t
Leistungsbereichkatalog: 118

**01.08.04.0060 Boden Einzelfundament lösen mit Gerät laden transp. LKW AN entsorgen B bis 0,5 m L bis 0,5 m T bis 1,25 m GU**
Boden für Einzelfundament, ab Geländeoberfläche, profilgerecht lösen, direkt laden, Arbeiten mit Gerät, auf LKW des AN laden, transportieren, entsorgen,
Vergütung der Entsorgung übernimmt AG, Abfall ist nicht gefährlich, nicht schadstoffbelastet, Werte gemäß Ersatzbaustoffverordnung 2023 sind eingehalten, Charakterisierung Bodenmaterial Klasse BM-0 bis BM-F2 nach EBV 2023,
Abfallschlüssel nach AVV (Abfallverzeichnis-Verordnung) 170504 Boden/Stein, zur Bodenbehandlungsanlage, Transportweg bis 32 km,
Gesamtbreite bis 0,5 m,
Gesamtlänge bis 0,5 m,
Aushubtiefe bis 1,25 m,
Mengenermittlung nach Aufmaß an der Entnahmestelle.
Menge: 10,000 m3
Leistungsbereichkatalog: 002

##### Abschnitt 01.08.05 Abdichtung, Belag, bit. Fugen

**01.08.05.0010 Betonunterlage vorbereiten**
Betonunterlage nach Unterlagen des AG vorbereiten. Vorbereitete Flächen säubern.
Bauteil Überbauoberseite der Unterführungen.
Oberfläche waagerecht bis 20 v.H. geneigt.
Ausführung in Teilflächen.
Vorbereitungsverfahren = Betonunterlage mit festen Strahlmitteln strahlen bei gleichzeitigem Absaugen.
Abfall entsorgen.
Menge: 44,000 m2

**01.08.05.0020 Betonunterlage versiegeln**
Vorbereitete Betonunterlage vor dem Herstellen der Dichtungsschicht mit Epoxidharz nach ZTV-ING Teil 7, Abschnitt 1 versiegeln:
Erste Epoxidharzschicht (400 g/m²) vollflächig mit Gummischieber auftragen, nach Einwirkzeit mit Fellrolle nachrollen.
Vollflächiges Absanden mit Quarzsand 0,7-1,2 mm in das frische Harz der ersten Epoxidharzschicht im Überschuss.
Überschüssiges Streugut in Eigentum des AN übernehmen und von der Baustelle entfernen.
Zweite Epoxidharzschicht (600 g/m²) vollflächig auftragen.
Bauteil = Überbau der Unterführungen.
Epoxidharz wird gesondert vergütet.
Ausführung in Teilflächen.
Letzte Lage der Versiegelung farbig.
Überlappungsbereich und Abstreugut sind einzukalkulieren.
Menge: 44,000 m2

**01.08.05.0030 Epoxidharz liefern, Versiegelung**
Epoxidharz liefern. Abgerechnet wird das Nettogewicht der Gebinde in der Lieferform.
Epoxidharz für Versiegelung unter bituminöser Schweißbahn. Reaktionsharz entsprechend den Anforderungen der TL-BEL-EP für die Verwendung auf jungem Beton.
Menge: 44,000 kg

**01.08.05.0040 Dichtungsschicht aus 1 Bitumenbahn herstellen**
Dichtungsschicht aus einer Polymerbitumen-Schweißbahn gemäß ZTV-ING, Teil 6, Abschnitt 1 nach Unterlagen des AG herstellen. Dichtungsschicht an bestehende Abdichtungen, Konstruktionen, Durchdringungskörper und sonstige
Einbauten anschließen. Anschlussflächen sind vorzubereiten. Das Einbauen von Verstärkungsstreifen und Schutzlage wird gesondert vergütet.
Bauteil 'Überbau der Unterführungen im Kappenbereich.
Abgerechnet wird die von der Kappe bedeckten Fläche. Überlappungen sind einzukalkulieren, Überlappungen bauzeitlich schützen.'

Ausführung in Teilflächen.
Menge: 11,000 m2

**01.08.05.0050 Dichtungsschicht aus 1 Bitumenbahn herstellen**
Dichtungsschicht aus einer Polymerbitumen-Schweißbahn gemäß ZTV-ING, Teil 6, Abschnitt 1 nach Unterlagen des AG herstellen. Dichtungsschicht an bestehende Abdichtungen, Konstruktionen, Durchdringungskörper und sonstige
Einbauten anschließen. Anschlussflächen sind vorzubereiten. Das Einbauen von Verstärkungsstreifen und Schutzlage wird gesondert vergütet.
Bauteil 'Überbau der bestehenden Unterführungen zwischen Kappe und bestehender Abdichtung.
Überlappungen sind einzukalkulieren, Überlappungen bauzeitlich schützen.'

Ausführung in Teilflächen.
Menge: 33,000 m2

**01.08.05.0060 Verstärkungsstreifen einbauen Schrammbord**
Verstärkungsstreifen nach Unterlagen des AG einbauen und ggf. an Konstruktionen und Durchdringungskörper anschließen.
Einbau im Schrammbordbereich.
Stoff = edelstahlkaschierte Bitumen-Schweißbahn.
Breite min. 30 cm.
Ausführung in Teilabschnitten.
Menge: 22,000 m

**01.08.05.0070 Schutzlage herstellen**
Schutzlage nach Unterlagen des AG aus Glasvlies-Bitumendachbahn V 13 unter Kappen herstellen. Bahn an Längs- und Querstößen min. 10 cm überlappen. Querstöße versetzt anordnen. Überstand im Fahrbahnbereich mindestens 30 cm, davon 25 cm lose auflegen und min. 5 cm aufkleben.
Menge: 11,000 m2

**01.08.05.0080 Asphaltschutzschicht herstellen MA 11 S BK100 bis BK3,2 Dicke 4 cm**
Asphaltschutzschicht auf Dichtungsschicht herstellen.
Fugen herstellen und verfüllen wird gesondert vergütet.
Einbaubreiten nach Unterlagen des AG.
Bauteil 'Vorlegestreifen am Schrammbord.'
Breite = 30 cm, Einbau von Hand.
Asphaltschutzschicht aus MA 11 S. Einbau in Verkehrsflächen der Belastungsklassen BK100 bis BK3,2.
Einbaudicke = 4 cm.
Bindemittel 20/30 und viskositätsvermindernder Zusatz. Art der Zusammensetzung: Anteil an feiner Gesteinskörnung mit
Ecs35 = 50 M.-%, Eindringtiefe 1,7 nach 30 Minuten, Zunahme nach 30 Minuten < 0,3.

Ausführung in Teilflächen
Menge: 7,000 m2

**01.08.05.0090 Asphaltschutzschicht herstellen MA 11 S BK100 bis BK3,2 Dicke 4 cm**
Asphaltschutzschicht auf Dichtungsschicht herstellen.
Fugen herstellen und verfüllen wird gesondert vergütet.
Einbaubreiten nach Unterlagen des AG.
Bauteil 'Überbau zwischen Kappe und bestehendem Asphalt. bzw. zwischen Vorlegestreifen und bestehendem Asphalt.
Asphaltschutzschicht aus MA 11 S. Einbau in Verkehrsflächen der Belastungsklassen BK100 bis BK3,2.
Einbaudicke = 4 cm.
Bindemittel 20/30 und viskositätsvermindernder Zusatz. Art der Zusammensetzung: Anteil an feiner Gesteinskörnung mit
Ecs35 = 50 M.-%. Eindringtiefe 1,7 nach 30 Minuten, Zunahme nach 30 Minuten < 0,3.

Ausführung in Teilflächen.
Menge: 26,000 m2
Leistungsbereichkatalog: 113

**01.08.05.0100 Asphaltszwischenschicht herstellen MA11S BK100 bis BK3,2 Dicke 4,5 cm**
Asphaltzwischenschicht auf Asphaltschutzschicht herstellen.
Fugen herstellen und verfüllen wird gesondert vergütet.
Einbaubreiten nach Unterlagen des AG.
Bauteil 'Überbau zwischen Kappe und bestehendem Asphalt.'

Asphaltzwischenschicht aus MA 11 S. Einbau in Verkehrsflächen der Belastungsklassen BK100 bis BK3,2.
Einbaudicke = 4,5 cm.
Bindemittel '20/30 und viskositätsvermindernder Zusatz. Art der Zusammensetzung: Anteil an feiner Gesteinskörnung mit Ecs35 = 50 M.-%. Eindringtiefe 1,7 nach 30 Minuten, Zunahme nach 30 Minuten < 0,3.

Ausführung in Teilflächen.'
Menge: 33,000 m2
Leistungsbereichkatalog: 113

*Hinweis: Hinweis zu Position 01.08.05.0110 bis 01.08.05.0120:*
Hinweis zu Position 01.08.05.0110 bis 01.08.05.0120:

Es handelt sich um eine MA-Deckschicht mit lärmtechnisch verbesserten Eigenschaften.

**01.08.05.0110 Asphaltdeckschicht herstellen MA 8 S Dicke 3,5 cm**
Asphaltdeckschicht aus Gussasphalt MA 8 S herstellen.
Einbaubreiten nach Unterlagen des AG.
Auf Bauwerken in Randstreifen / Entwässerungsrinnen.
Einbaudicke = 3,5 cm einschl. eingedrückter Abstreukörnung.
Bindemittel 20/30 und viskositätsvermindernder Zusatz.
Eindringtiefe 1,7 nach 30 Minuten, Zunahme nach 30
Minuten < 0,3.
Fremdfüller = Kalksteinfüller Kategorie CC 70.
Einbau von Hand.
Menge: 7,000 m2

**01.08.05.0120 Asphaltdeckschicht herstellen MA 8 S BK100 Dicke 3,5 cm**
Asphaltdeckschicht aus Gussasphalt MA 8 S herstellen.
Einbaubreiten nach Unterlagen des AG.
Auf Bauwerken mit Verkehrsflächen der Belastungsklasse BK100.
Einbaudicke = 3,5 cm einschl. eingedrückter Abstreukörnung.
Bindemittel 20/30 und viskositätsvermindernder Zusatz.
Eindringtiefe 1,7 nach 30 Minuten, Zunahme nach 30
Minuten < 0,3.
Fremdfüller = Kalksteinfüller Kategorie CC 70.
Einbau von Hand.
Menge: 26,000 m2

*Hinweis: Hinweis zu Pos. 01.08.05.0130 bis 01.08.05.0140*
Hinweis zu Pos. 01.08.05.0130 bis 01.08.05.0140:

Die Korngrößenverteilung und Kornform des Abstreusplittes sind vom AN zu prüfen. Die Ergebnisse sind dem AG rechtzeitig vor dem Einbau vorzulegen. Der Abstreusplitt ist in Thermobehältern zu liefern und bis zum Einbau mit mind.
150 °C in diesen zu lagern.

**01.08.05.0130 Gussasphaltoberfläche bearbeiten Verfahren C**
Oberfläche der Gussasphaltschicht bearbeiten.
Feine Gesteinskörnung auf die noch heiße Oberfläche des Randstreifens/Vorlegestreifens aufbringen.
Verfahren C.
Erkaltete Asphaltdeckschicht aus Gussasphalt abkehren und nicht gebundene und gelöste Abstreukörnungen nach Wahl des AN verwerten.
Menge: 7,000 m2
Leistungsbereichkatalog: 113

**01.08.05.0140 Gussasphaltoberfläche bearbeiten Verfahren B PSV (51)**
Oberfläche der Gussasphaltschicht bearbeiten.
Grobe Gesteinskörnung, leicht bituminiert, auf die noch heiße Oberfläche aufbringen.
Verfahren B, mit Lieferkörnung 2/4.
Grobe Gesteinskörnung = Kategorie PSV angegeben (51).
Gesteinskörnung 'Quarzit als Aufheller.'
Erkaltete Asphaltdeckschicht aus Gussasphalt abkehren, nicht gebundene grobe Gesteinskörnung durch Walzen lösen und nochmals abkehren. Nicht gebundene und gelöste Abstreukörnungen nach Wahl des AN verwerten.
Menge: 26,000 m2

**01.08.05.0150 Anschluss als Fuge mit Fugenmasse herstellen Fuge vor Kappen Tiefe 75 mm Breite 20 mm Fugenmasse N1**
Anschluss als Fuge mit Fugenmasse herstellen.
Randfuge vor Brückenkappen.
In Asphaltdeck- und -schutzschicht ausbilden.
Fugenspalttiefe ca. 75 mm
Fugenspaltbreite = 20 mm.
Fugenspalt verfüllen in mehreren Lagen
Ausführung nach RiZ-ING Dicht 9.
Mit heiß verarbeitbarer Fugenmasse Typ N1, einschließlich zugehörigem und zuvor aufgetragenem Voranstrichmittel.
Menge: 22,000 m

#### Kanalbau 01.09 ENTSORGUNG

*Hinweis: HINWEISE ZUR ENTSORGUNG*
Für alle folgenden Positionen gilt:
Entsorgung erfolgt beim Abfall-Zweckverband Rhein-Mosel Eifel in Ochtendung (Deponie Eiterköpfe). Es ist von einer einfachen Wegstrecke von 30 km auszugehen. Die Durchführung des eANV hat zu erfolgen. Die aus der Wegstrecke und der Durchführung des eANV entstehenden Kosten sind in die einzelnen Positionen einzurechnen und werden nicht gesondert vergütet.
Die anfallenden Deponiegebühren werden vom Betreiber der Deponie direkt mit dem AG abgerechnet und müssen nicht einkalkuliert werden.

##### Abschnitt 01.09.01 Straßenbefestigung

**01.09.01.0010 Nicht gefährl. Abfall aus Abbruch entsorgen Schwarzdecke**
Nicht gefährlichen Abfall aus Abbruch laden, fördern und entsorgen. Schadstoffbelastung nach Unterlagen des AG.
Abgerechnet wird nach Wiegescheinen.
Abfall 'Schwarzdecke, Abfallschlüssel 170302.
Verwertungsklasse A.'
Entsorgung nach Unterlagen des AG.
Gebühren der Abfallentsorgung werden dem Entsorgungsträger vom AG vergütet.
Nachweis nach Unterlagen des AG führen.
Menge: 886,000 t

**01.09.01.0020 Nicht gefährl. Abfall aus Abbruch entsorgen Plattenbelag aus Waschbeton**
Nicht gefährlichen Abfall aus Abbruch laden, fördern und entsorgen. Schadstoffbelastung nach Unterlagen des AG.
Abgerechnet wird nach Wiegescheinen.
Abfall 'Plattenbelag aus Waschbeton, Abfallschlüssel 170101.'
Entsorgung nach Unterlagen des AG.
Gebühren der Abfallentsorgung werden dem Entsorgungsträger vom AG vergütet.
Nachweis nach Unterlagen des AG führen.
Menge: 293,000 t

**01.09.01.0030 Nicht gefährl. Abfall aus Abbruch entsorgen Bordsteine**
Nicht gefährlichen Abfall aus Abbruch laden, fördern und entsorgen. Schadstoffbelastung nach Unterlagen des AG.
Abgerechnet wird nach Wiegescheinen.
Abfall 'Bordsteine, Abfallschlüssel 170101.'
Entsorgung nach Unterlagen des AG.
Gebühren der Abfallentsorgung werden dem Entsorgungsträger vom AG vergütet.
Menge: 35,000 t

##### Abschnitt 01.09.02 Erdaushub

**01.09.02.0010 Bodenprobe aus Haufwerken LAGA PN 98 200 bis 500 m³**
Entnahme von Bodenproben aus Haufwerken, nach LAGA PN 98, Volumen über 200 bis 500 m3, einschl. Protokoll.
Menge: 48,000 St
Leistungsbereichkatalog: 087

**01.09.02.0020 Untersuchung EBV Anl.1 Tab.3**
STLB-Bau 2025-04 087
Untersuchung nach EBV 2023, Anlage 1, Tabelle 3.
Menge: 48,000 St
Leistungsbereichkatalog: 087

**01.09.02.0030 Nicht gefährl. Abfall aus Abbruch entsorgen Erdaushub**
Nicht gefährlichen Abfall aus Abbruch laden, fördern und entsorgen. Schadstoffbelastung nach Unterlagen des AG.
Abgerechnet wird nach Wiegescheinen.
Abfall 'Erdaushub, Abfallschlüssel 170504. Einstufung
nach LAGA Z0 - Z1.2. Einstufung nach EBV BM-0 - BM-F2.'
Entsorgung nach Unterlagen des AG.
Gebühren der Abfallentsorgung werden dem Entsorgungsträger vom AG vergütet.
Nachweis nach Unterlagen des AG führen.
Menge: 8922,000 t

##### Abschnitt 01.09.03 Beton, Stahlbeton, Spannbeton

**01.09.03.0010 Probe aus Haufwerken LAGA PN 98 200 bis 500 m³**
Entnahme von Proben aus Haufwerken, nach LAGA PN 98, Volumen über 200 bis 300 m3, einschl. Protokoll.
Menge: 28,000 St
Leistungsbereichkatalog: 087

**01.09.03.0020 Untersuchung EBV Anl.1 Tab.1**
STLB-Bau 2025-04 087
Untersuchung nach EBV 2023, Anlage 1, Tabelle 1.
Menge: 28,000 St
Leistungsbereichkatalog: 087

**01.09.03.0030 Nicht gefährl. Abfall aus Abbruch entsorgen Beton, Stahlbeton, Spannbeton**
Nicht gefährlichen Abfall aus Abbruch laden, fördern und entsorgen. Schadstoffbelastung nach Unterlagen des AG.
Abgerechnet wird nach Wiegescheinen.
Abfall 'Beton, Stahlbeton, Spannbeton, Abfallschlüssel 170101. Einstufung nach LAGA Z1.1  Einstufung nach EBV RC-1.'
Entsorgung nach Unterlagen des AG.
Gebühren der Abfallentsorgung werden dem Entsorgungsträger vom AG vergütet.
Nachweis nach Unterlagen des AG führen.
Menge: 2383,000 t

**01.09.03.0040 Nicht gefährl. Abfall aus Abbruch entsorgen Beton**
Nicht gefährlichen Abfall aus Abbruch laden, fördern und entsorgen. Schadstoffbelastung nach Unterlagen des AG.
Abgerechnet wird nach Wiegescheinen.
Abfall 'Beton. Abfallschlüsselnummer 17 01 01.'
Entsorgung nach Unterlagen des AG.
Gebühren der Abfallentsorgung werden dem Entsorgungsträger vom AG vergütet.
Nachweis nach Unterlagen des AG führen.
Menge: 120,000 t

##### Abschnitt 01.09.04 Mauerwerk

**01.09.04.0010 Probe aus Haufwerken bis 30m³**
Entnahme von Proben aus Haufwerken, Volumen bis 30 m³, einschl. Protokoll.
Menge: 6,000 St
Leistungsbereichkatalog: 087

**01.09.04.0020 Untersuchung EBV Anl.1 Tab.1**
STLB-Bau 2025-04 087
Untersuchung nach EBV 2023, Anlage 1, Tabelle 1.
Menge: 6,000 St
Leistungsbereichkatalog: 087

**01.09.04.0030 Nicht gefährl. Abfall aus Abbruch entsorgen Mauerwerk**
Nicht gefährlichen Abfall aus Abbruch laden, fördern und entsorgen. Schadstoffbelastung nach Unterlagen des AG.
Abgerechnet wird nach Wiegescheinen.
Abfall 'Mauerwerk, Abfallschlüssel 170904.'
Entsorgung nach Wahl des AN.
Gebühren der Abfallentsorgung sind einzurechnen.
Menge: 93,000 t

##### Abschnitt 01.09.05 Stahl

**01.09.05.0010 Gefährl. Abfall aus Abbruch entsorgen Metall**
Gefährlichen Abfall aus Abbruch laden, fördern und entsorgen. Art der Belastung und Entsorgung nach Unterlagen des AG. Entsorgungsnachweis nach Unterlagen des AG führen.
Abgerechnet wird nach Wiegescheinen.
Abfall 'Metallabfälle, die durch gefährliche Stoffe verunreinigt sind, Abfallschlüsselnummer = 17 04 09.'
Gebühren der Abfallentsorgung werden dem Entsorgungsträger vom AG vergütet.
Menge: 13,000 t

**01.09.05.0020 Nicht gefährl. Abfall aus Abbruch entsorgen Eisen, Stahl**
Nicht gefährlichen Abfall aus Abbruch laden, fördern und entsorgen. Schadstoffbelastung nach Unterlagen des AG.
Abgerechnet wird nach Wiegescheinen.
Abfall 'Eisen und Stahl, Abfallschlüsselnummer 17 04 05.'
Entsorgung nach Unterlagen des AG.
Gebühren der Abfallentsorgung werden dem Entsorgungsträger vom AG vergütet.
Nachweis nach Unterlagen des AG führen.
Menge: 27,000 t

##### Abschnitt 01.09.06 Sonstiges

**01.09.06.0010 Nicht gefährl. Abfall aus Abbruch entsorgen bituminöse Abdichtung**
Nicht gefährlichen Abfall aus Abbruch laden, fördern und entsorgen. Schadstoffbelastung nach Unterlagen des AG.
Abgerechnet wird nach Wiegescheinen.
Abfall 'bituminöse Abdichtung auf Überbau, Abfallschlüssel 170302.'
Entsorgung nach Unterlagen des AG.
Gebühren der Abfallentsorgung werden dem Entsorgungsträger vom AG vergütet.
Nachweis nach Unterlagen des AG führen.
Menge: 5,000 t

**01.09.06.0020 Gefährl. Abfall aus Abbruch entsorgen Anstrich Rückseite Bestandswiderlager**
Gefährlichen Abfall aus Abbruch laden, fördern und entsorgen. Art der Belastung und Entsorgung nach Unterlagen des AG.
Abgerechnet wird nach Wiegescheinen.
Abfall 'Anstrich Rückseite Bestandswiderlager, Abfallnummer 170303*, Deponieklasse DK1 bis >DK2 (gefährlicher Abfall).'
Gebühren der Abfallentsorgung werden dem Entsorgungsträger vom AG vergütet.
Entsorgungsnachweis nach Unterlagen des AG führen.
Menge: 1,000 t

### 02 STRASSENBAU

#### Kanalbau 02.01 Straßenbauarbeiten

##### Abschnitt 02.01.01 Beräumung, Abbrüche, Schutzmaßnahmen

**02.01.01.0010 Fläche abräumen Aufwuchs*Wurzelstöcke Astwerk*Steine/Mauer/Zaun*Wst. Verwert. AN S.Abr.Verwert.AN*übr.Räumg.Verw.AN**
*** Pauschalposition
StL-Nr. 2410600311119111
Fläche nach Unterlagen des AG abräumen.
Strauch- und Baumbestand sowie sonstiger Aufwuchs bis
zu 0,10 m Stammdurchmesser, 1,00 m über dem Erdboden
gemessen, einschließlich Wurzelwerk.
Wurzelstöcke anderweitig gefällter Bäume bis zu 0,10 m
Durchmesser an der Schnittstelle roden.
Astwerk gefällter Bäume, Holzreste.
Steine, Betonreste, Mauerreste und abgängige Zäune.
Neigung der Abräumfläche 'bis 1:2, Fläche = gesamtes Baufeld'

Wurzelstöcke nach Wahl des AN verwerten.
Schlagabraum nach Wahl des AN verwerten.
Übriges Räumgut nach Wahl des AN verwerten.
Menge: 1,000 psch
Leistungsbereichkatalog: 106

**02.01.01.0020 Strauchbestand roden verfüll/Boden AG*Wst.Verw.AN S.Abr. Verw. AN**
StL-Nr. 24106010991101
Strauchbestand und sonstiger Aufwuchs bis 0,10 m Stammdurchmesser, in 1,00 m Höhe über dem Erdboden gemessen,
mit Wurzelwerk roden. Abrechnung nach Fläche der
größten Ausdehnung des Strauchwerks.
Mittlere Höhe 'bis 5,00 m'
Neigung der Rodungsfläche 'bis 1:2'

Wurzellöcher mit geeignetem Boden verfüllen.
Boden aus Abtragsbereichen profilgerecht lösen.
Wurzelstöcke nach Wahl des AN verwerten.
Schlagabraum nach Wahl des AN verwerten.
Menge: 600,000 m2
Leistungsbereichkatalog: 106

**02.01.01.0030 Wurzelstöcke ausfräsen DU über 0,3-0,5 m*Tiefe über30-60cm*verd.Grobk.Bod. Fräsgut Verw. AN**
StL-Nr. 24106023229501
Wurzelstöcke einschließlich Wurzelansätze ausfräsen.
Gemessen wird der Durchmesser der Schnittstelle des
Wurzelstocks.
Durchmesser über 0,30 bis 0,50 m.
Frästiefe über 30 bis 60 cm.
Neigung der Fräsfläche 'steiler als 1:2'

Wurzellöcher mit grobkörnigem Boden verfüllen und verdichten.
Fräsgut aufnehmen und nach Wahl des AN verwerten.
Menge: 20,000 St
Leistungsbereichkatalog: 106

**02.01.01.0040 Wurzelstöcke ausfräsen DU über 0,5-0,75m*Tiefe über30-60cm*verd.Grobk.Bod. Fräsgut Verw. AN**
StL-Nr. 24106023329501
Wurzelstöcke einschließlich Wurzelansätze ausfräsen.
Gemessen wird der Durchmesser der Schnittstelle des
Wurzelstocks.
Durchmesser über 0,50 bis 0,75 m.
Frästiefe über 30 bis 60 cm.
Neigung der Fräsfläche 'steiler als 1:2'

Wurzellöcher mit grobkörnigem Boden verfüllen und verdichten.
Fräsgut aufnehmen und nach Wahl des AN verwerten.
Menge: 10,000 St
Leistungsbereichkatalog: 106

**02.01.01.0050 Schutz für Baumstamm herstellen*Polst. Wahl AN Bohle 40 mm*Höhe mind. 3,00m Schutz Verwert.AN**
StL-Nr. 21107004932301
Schutz für Baumstamm durch Mantel mit Polsterung herstellen und während der Bauzeit vor- und unterhalten.
Der Mantel darf den Baumstamm und die Wurzelanläufe
nicht berühren.
Stammumfang 'über 30 bis 100 cm.'

Polsterung des Stammes nach Wahl des AN.
Mantel aus Bohlen, 40 mm dick, lückenlos befestigen.
Mantelhöhe mindestens 3,00 m.
Schutz nach Beendigung der Bauarbeiten abbauen und nach
Wahl des AN verwerten.
Menge: 42,000 St

**02.01.01.0060 Schutz f. Baumwurzelbereich herst.*Schutz entfernen**
Schutz für Baumwurzelbereich, zum Schutz vor Verdichtung, nach Unterlagen des AG herstellen und während der
Bauzeit unterhalten. Pflanzendecken, Laub und sonstige
organische Stoffe von der Oberfläche des Wurzelbereichs
vorher von Hand entfernen und nach Wahl des AN verwerten.
Schutzschicht aufbringen und mit Stahlplatten, Baggermatratze oder dgl. Verrutsch sicher abdecken. Un-
geschützten Baumwurzelbereich nicht befahren
und belasten.
Schutzschicht = 20 cm Kisessand 0/35 mm.
Schutz nach Beendigung der Bauarbeiten entfernen. Materialreste von Hand abräumen und Oberfläche von Hand lockern. Material einer Verwertung nach Wahl des AN zuführen.
Menge: 3300,000 m2

**02.01.01.0070 Schutzzaun f.Pflanzenbestand herst. um Einzelbaum*Verl.1,50 m außen Höhe 2,00 m*Bretter mind.24mm Zaun Verwert. AN**
Schutzzaun für Baumschutz, einschließlich der erforderlichen Verstrebungen, Tore und Pfosten zur Verhinderung von Schäden im Wurzelbereich vor Beginn der Bauarbeiten
herstellen und während der Bauzeit vor- und unterhalten.
Schutzzaun um Einzelbaum.
Verlauf 1,50 m außerhalb der Kronentraufe.
Zaunhöhe = 2,00 m.
Zaun = Bretter unbesäumt, mind. 24 mm dick, Zwischenabstand max. 20 cm.
Schutzzaun nach Beendigung der Bauarbeiten abbauen und
nach Wahl des AN verwerten.
70 v.H des Preises werden nach Aufstellen, der Rest nach Entfernen des Bauzauns vergütet.
Baumschutz nach DIN 18920 un R SBB mit Hohlbrettern.
Menge: 200,000 m

**02.01.01.0080 Verkehrsschild abbauen Größe bis 1,1 m2*Rohrpf. bis 76,1 Fundament entf. Stoffe d.Verw.zuf*Boden a.Bst.verf.**
StL-Nr. 2113001110051921
Verkehrsschild ggf. mit Aufstellvorrichtung abbauen.
Schildgröße bis 1,1 m2.
Aufstellvorrichtung = Rohrpfosten, DU bis 76,1 mm abbauen.
Fundament entfernen.
Schild 'neben oder über der der Fahrbahn. Abgerechnet
wird die Anzahl der Masten. Bis zu 3 Schilder je Mast.'

Abgebaute Stoffe nach Wahl des AN verwerten.
Fundamentlöcher mit Boden aus dem Baubereich flächenhaft verfüllen und verdichten.
Menge: 15,000 St
Leistungsbereichkatalog: 130

**02.01.01.0090 Geländer abbauen*Stahl*Pfosten ausbauen**
StL-Nr. 241213039193
Geländer nach Unterlagen des AG abbauen und nach Wahl
des AN verwerten.
Abrechnung nach Länge des Handlaufs zwischen den
Achsen der Endpfosten bzw. Endstäbe.
Geländer 'geschweißtes Hand- und
Knielaufgeländer,
Pfosten in Betonfundamenten, Fundament
abbrechen,Fundamentgröße bis 60 x 60 x 80
cm.'

Baustoff = Stahl.
Höhe des Geländers 'bis 1,20 m über
Gelände'

Pfosten ausbauen.
Menge: 320,000 m
Leistungsbereichkatalog: 121

**02.01.01.0100 SE aus Stahl abbauen*Pfost. A 2,00 m Pfost.in bef.Fl.*Teile verwerten**
StL-Nr. 2112900390220001
Schutzeinrichtung (SE) aus Stahl einschließlich sämtlicher Einzelteile abbauen.
SE '= ESP,in Einzelabschnitten'

Mit Pfosten, Abstand = 2,00 m.
Pfosten in befestigter Fläche nach Unterlagen des AG.
Pfostenlöcher entsprechend der sie umgebenden Fläche
schließen.
Konstruktionsteile nach Wahl des AN verwerten.
Menge: 210,000 m
Leistungsbereichkatalog: 129

**02.01.01.0110 AEK aus Stahl abbauen ESP Pfost. in bef.Fl.*Teile verwerten**
StL-Nr. 2112900701090201
Anfangs-/Endkonstruktion (AEK) aus Stahl abbauen.
SE = Einfache Schutzplanke.
Konstruktion 'Kurzabsenkung, Länge ca. 5,00
m'

Pfosten in befestigter Fläche nach Unterlagen des AG.
Pfostenlöcher entsprechend der sie umgebenden Fläche
schließen.
Konstruktionsteile nach Wahl des AN verwerten.
Menge: 2,000 St
Leistungsbereichkatalog: 129

**02.01.01.0120 SE aus Beton abbauen Teile verwerten*Verwertung AN**
StL-Nr. 21129012909101
Schutzeinrichtung (SE) aus Beton mit Bewehrung eineinschließlich sämtlicher Einzelteile
abbauen. SE nach Unterlagen des AG.
SE 'aus Betonfertigteilen oder Ortbeton'
Fundament 'abbrechen'

Konstruktionsteile nach Wahl des AN verwerten.
Abbruchgut nach Wahl des AN verwerten.
Menge: 100,000 m
Leistungsbereichkatalog: 129

**02.01.01.0130 Straßenmöblierung beräumen Papierkörbe**
Straßenmöblierung beräumen,
Bestehend aus:
Papierkorb, Stahlausführung

1 Pfosten in Betonfundament,
Fundament bis 0,60 x 0,60 m, Tiefe bis 0,80 m,
Aufbruch und Erdarbeiten zur Freilegung in befestigter
Fläche ausführen,
Fundament abbrechen.
Stahlpfosten von Hand vom Fundamentbeton freistemmen,
Demontieren, aufnehmen, säubern, laden und
Transportieren zum Betriebshof der Stadt Koblenz,
Einfache Transportentfernung bis 10 km,
Material abladen und sortiert lagern.
Menge: 2,000 St

**02.01.01.0140 Fussgängerhilfsbrücke herst.u.beseitig.**
Fussgängerhilfsbrücke in Geländehöhe herstellen,
Über die gesamte Bauzeit vorhalten,
Ständig verkehrssicher unterhalten und beseitigen.
Mit 2 Aufgängen,
Mit Schutzgeländer,
Lauffläche rutschsicher,
Nutzbreite über 1,50 bis 2,25 m,
Länge bis 5,00 M.
Ausführung und Lauffläche nach Wahl des AN.
Mehrmaliges Umsetzen innerhalb eines Straßenabschnittes
Ist einzurechnen.
Menge: 4,000 St

**02.01.01.0150 Kfz-Hilfsbrücke in Geländehöhe herst.u.beseitig.**
Kfz-Hilfsbrücke in Geländehöhe herstellen,
Über die gesamte Bauzeit vorhalten,
Ständig verkehrssicher unterhalten und beseitigen.
Material: Stahlplatte,
Nutzbreite ueber 3,00 bis 3,50 m,
Laenge bis 3,00 M.
Dicke der Platte nach statischen und konstruktiven
Erfordernissen für Einzelachslast = 10 t.
Mehrmaliges Umsetzen innerhalb eines Straßenabschnittes
Ist einzurechnen.
Menge: 2,000 St

**02.01.01.0160 Bauzaun aufstellen und entfernen Zaunhöhe 2,0 m*Holzbretter**
Bauzaun nach Unterlagen des AG einschl. der erforderlichen Tore und Pfosten standsicher aufstellen, während
der Bauzeit vorhalten und unterhalten sowie nach Beendigung der Bauzeit entfernen. 70 v.H. des Preises werden nach Aufstellen, der Rest nach Entfernen des Bauzaunes vergütet.
Zaunhöhe = 2,00 m.
Zaun aus Holzbrettern, dicht verschalt.
Menge: 250,000 m
Leistungsbereichkatalog: 101

**02.01.01.0170 Asphalttragsch. aus AC 16 T S herst**
Asphalttragschicht aus Asphalttragschichtmischgut
AC 16 T S herstellen. Anlieferung des Asphaltmischguts
in thermoisolierten Transportbehältern.
In Verkehrsflächen für provisorische Anrampungen und Ankeilungen.
Einbau Dicke bis 20cm, ggf. mehrlagig und in mehreren Einzelabschnitten, Handeinbau.
Bindemittel = 50/70 // 50/80 VL.
Menge: 120,000 m3
Leistungsbereichkatalog: 113

**02.01.01.0180 Geotextil als Schutzlage einbauen*Dicke mind. 10 mm**
Geotextil als Schutzlage für Straßenbefestigungen für provisorische Nutzung einbauen.
Erforderliche Nutzungsdauer über die gesamte Bauzeit. Überlappung mind. 0,50 m. Abrechnung nach überdeckter Fläche ohne Überlappung.
Schutzlage für  vorhandnen Asphaltbefestigungen.
Dicke mindestens 10 mm.
Schutzlage hitzebeständig, geeignet für das Überbauen mit Asphaltmischgut.
Material nach Nutzung einer Verwertung nach Wahl des AN zuführen.
Mehraufwendungen für das Trennen des Geotextils von der Asphaltbefestigung beim Aufbruch sind einzurechnen.
Menge: 500,000 m2
Leistungsbereichkatalog: 106

**02.01.01.0190 Asphaltbefestigung aufnehmen Aufbr. Verw.**
StL-Nr. 2311303390990903
Asphaltbefestigung aufbrechen und aufnehmen. Abrechnung
erfolgt nach Abtragsprofilen.
Fläche 'provisorische Anrampungen
und Ankeilungen'
Einschließlich 'unterlagerndes vom AN eingebautes Geotextil'
Dicke der Asphaltbefestigung 'bis 20 cm'
Gesamtaufbruchtiefe 'bis 20 cm,Material =
zuvor vom AN eingebaute
provisorische Asphalttragschicht, Aufwendunge
n für alle Maßnahmen zur Trennung
des Geotextils von der Unterlage und
vom Tragschichtmaterial sind enthalten.'

Aufbruchgut nach Wahl des AN verwerten.
Menge: 120,000 m3
Leistungsbereichkatalog: 113

**02.01.01.0200 Aufschüttung als Überfahrt**
Aufschüttung als Überfahrt
Für Zufahrten und Überfahrten (Anliegerverkehr),
Material = Frostschutzmaterial Baustoffgemisch 0/45,
Herstellen, verdichten und beseitigen,
Nach Erfordernis Instandhalten,
Dicke bis 50 cm,
Nutzbare Breite der Überfahrt bis 5,00 M.
Menge: 150,000 m3

**02.01.01.0210 Unbewehrten Beton herstellen*C12/15 X0*Mit Schalung**
StL-Nr. 22118338921020
Unbewehrten Beton nach Unterlagen des AG herstellen.
Beton 'für Auflager, Unterstopfungen,Abfangungen und dgl. in Kleinmengen und Einzelabschnitten'

Druckfestigkeitsklasse C12/15.
Expositionsklasse X0.
Beton einschließlich Schalung herstellen. Schalung vorhalten und beseitigen.
Menge: 50,000 m3
Leistungsbereichkatalog: 118

**02.01.01.0220 Asphaltdecksch. aus AC 8 D N herst. Bitumen 70/100*Aufhellung*h.Zus. n. Unt.AG**
StL-Nr. 2311334899119019
Asphaltdeckschicht aus Asphaltbeton für Asphaltdeckschichten AC 8 D N herstellen. Anlieferung des
Asphaltmischguts in thermoisolierten
Transportbehältern.
In Verkehrsflächen 'zur Unterhaltung und Instandsetzung der provisorischen Fahrbahnen,'
Einbau 'in allen Bauabschnitten und Bauphasen, in Schad- und Fehlstellen, in nicht zusammenhängenden Kleinstflächen.
Kleinstmengen unter 1,0 To im Thermobehälter anliefern und einbauen.
Einsatzzeit außerhalb der verkehrsreichen Zeiten in den Morgenstunden vor 07:00 Uhr bzw. in den Abendstuden nach 18:00 Uhr.'

Bindemittel = 70/100.
Grobe Gesteinskörnung mit Anteil und Art von Aufhellungsgestein nach Unterlagen des AG.
Grobe Gesteinskörnung = Kategorie PSV '53'

Haftverbessernde Zusätze nach Unterlagen des AG.
Einbau 'inklusive provisorischer Verkehrssicherung.'
Menge: 400,000 m2
Leistungsbereichkatalog: 113

**02.01.01.0230 Asphaltbefestigung trennen*schneiden**
StL-Nr. 231130389109
Asphaltbefestigung geradlinig trennen.
Bereich 'zur Unterhaltung und Insatndsetzung der provisorischen Fahrbahnen,'

Trennen durch Schneiden.
Dicke der Asphaltbefestigung '4 cm.
Einsatzzeit außerhalb der verkehrsreichen Zeiten in den Morgenstunden vor 07:00 Uhr bzw. in den Abendstuden nach 18:00 Uhr.
Einbau inklusive provisorischer Verkehrssicherung.'
Menge: 400,000 m
Leistungsbereichkatalog: 113

**02.01.01.0240 Asphaltbefestigung aufnehmen*Aufbr. Verw. AN**
Asphaltbefestigung aufbrechen und aufnehmen.
Bereich
'zur Unterhaltung und Insatndsetzung der provisorischen Fahrbahnen,' zur Unterhaltung der provisorischen Fahrbahnen in allenBauabschnitten und Bauphasen,in Schad- und Fehlstellen,in nicht zusammenhängenden KleinstflächenDicke der Asphaltbefestigung bis 4 cm.
Einsatzzeit außerhalb der verkehrsreichen Zeiten in den Morgenstunden vor 07:00 Uhr bzw. in den Abendstuden nach 18:00 Uhr.
Einbau inklusive provisorischer Verkehrssicherung.
Aufbruchgut nach Wahl des AN verwerten.
Menge: 1500,000 m2
Leistungsbereichkatalog: 113

##### Abschnitt 02.01.02 Provisorien und Schutzmaßnahmen allgemein

*Hinweis: Hinweis Herstellung und Betrieb*
Hinweis:

Die Herstellung aller Leistungen dieses Abschnitts erfolgt ab Verkehrsführungsphase 5b.I, der Rückbau sukzessive nach Baufortschritt. Der AN hat während der gesamten Bauzeit die bauliche Anlage zu unterhalten, zu betreiben und bei Bedarf instand zu setzen.
Alle Aufwendungen hierfür sind einzurechnen und werden nicht gesondert vergütet.

**02.01.02.0010 Boden bzw. Fels lösen und verwerten*profilg. lösen Planum nicht ges. Abrechnung Abtrag*Verwertung nachw.**
StL-Nr. 2410621391019101
Boden bzw. Fels aus Abtragsbereichen profilgerecht
lösen, laden und nach Wahl des AN verwerten. Beschreibung der Homogenbereiche nach Unterlagen des AG. Die
Herstellung von Mulden und Gräben wird gesondert vergütet.
Homogenbereich 'E2'

Profilgerecht lösen.
Das Herstellen des Planums wird nicht gesondert
vergütet.
Materialklasse 'BM-0*
Deponieklasse nach DepV = DK0
Abfallschlüssel AVV =170504'

Abrechnung nach Abtragsprofilen.
Verwertung nach Unterlagen des AG nachweisen.
Menge: 100,000 m3
Leistungsbereichkatalog: 106

**02.01.02.0020 Boden bzw. Fels lösen und verwerten*profilg. lösen Planum nicht ges. Abrechnung Abtrag*Verwertung nachw.**
StL-Nr. 2410621391019101
Boden bzw. Fels aus Abtragsbereichen profilgerecht
lösen, laden und nach Wahl des AN verwerten. Beschreibung der Homogenbereiche nach Unterlagen des AG. Die
Herstellung von Mulden und Gräben wird gesondert vergütet.
Homogenbereich 'E3'

Profilgerecht lösen.
Das Herstellen des Planums wird nicht gesondert
vergütet.
Materialklasse 'BM-0
Deponieklasse nach DepV = DK 0
Abfallschlüssel AVV = 170504'

Abrechnung nach Abtragsprofilen.
Verwertung nach Unterlagen des AG nachweisen.
Menge: 200,000 m3
Leistungsbereichkatalog: 106

**02.01.02.0030 Boden bzw. Fels lösen und verwerten*profilg. lösen Planum nicht ges. Abrechnung Abtrag*Verwertung nachw.**
StL-Nr. 2410621391019101
Boden bzw. Fels aus Abtragsbereichen profilgerecht
lösen, laden und nach Wahl des AN verwerten. Beschreibung der Homogenbereiche nach Unterlagen des AG. Die
Herstellung von Mulden und Gräben wird gesondert vergütet.
Homogenbereich 'E3'

Profilgerecht lösen.
Das Herstellen des Planums wird nicht gesondert
vergütet.
Materialklasse 'BM-0*
Deponieklasse nach DepV = DK 0
Abfallschlüssel AVV = 17 05 04'

Abrechnung nach Abtragsprofilen.
Verwertung nach Unterlagen des AG nachweisen.
Menge: 200,000 m3
Leistungsbereichkatalog: 106

**02.01.02.0040 Baustoff liefern und einbauen*Auftragsbereich Abrechng. Auftrag**
StL-Nr. 24106243901001
Geeigneten Baustoff liefern, in Auftragsbereichen profilgerecht einbauen und verdichten.
Baustoff 'grob- oder gemischtkörniger Bodender Bodengruppen GW, GI oder GU nach DIN18196 oder güteüberwachter Recyclingbaustoffmax. LAGA Einstufung Z 1.1; Körnung 0/45,0/56mm,Feinanteil (d< = 0,063mm) max.10,0%'

Einbaustelle = Auftragsbereich nach Unterlagen des AG.
Abrechnung nach Auftragsprofilen.
Menge: 1700,000 m3
Leistungsbereichkatalog: 106

**02.01.02.0050 Frostschutzschicht herstellen*0/45 URA+Einbaudoku*Abrechng. Auftrag**
StL-Nr. 2411221090061991
Frostschutzschicht herstellen.
In Verkehrsflächen 'Provisorium Überleitung West und Ost auf die Behelfsbrücke'

Baustoffgemisch 0/45.
Umweltrelevante Anforderungen beim Einsatz von Baustoffgemischen einschließlich Einbaudokumentation nach
Unterlagen des AG. Einbaudokumentation übergeben.
Verdichtungsgrad/Verformungsmodul 'EV2 = 120 MN/m2'
Einbaudicke '40 cm'

Abrechnung nach Auftragsprofilen.
Menge: 800,000 m3
Leistungsbereichkatalog: 112

**02.01.02.0060 Asphalttragsch. aus AC 32 TS herst.**
StL-Nr. 23113108999000
Asphalttragschicht aus Asphalttragschichtmischgut
AC 32 T S herstellen. Anlieferung des Asphaltmischguts
in thermoisolierten Transportbehältern.
In Verkehrsflächen 'Bk 3,2 Fahrbahn für Provisorium Überleitung West und Ost auf die Behelfsbrücke'
Einbau 'Dicke 16 cm.'
Bindemittel '30/45 // 35/50 VL'
Menge: 2100,000 m2
Leistungsbereichkatalog: 113

**02.01.02.0070 Bitumenemulsion aufsprühen*Asphalt frisch Rampenspritzgerät*C60BP4-S Menge 300 g/m2*vor A.deckschicht**
StL-Nr. 23113063911133
Bitumenemulsion zur Herstellung des Schichtenverbundes
aufsprühen.
Auf Verkehrsflächen 'Fahrbahn für Provisorium Überleitung West und Ost auf die Behelfsbrücke'

Unterlage = Asphaltbefestigung, frisch.
Mit Rampenspritzgerät.
Bindemittel = C60BP4-S.
Bindemittelmenge = 300 g/m2.
Vor Einbau Asphaltdeckschicht.
Menge: 2100,000 m2
Leistungsbereichkatalog: 113

**02.01.02.0080 Asphaltdecksch. aus AC 11 D SP herst Bk3,2*Dicke 4 cm*h.Zus. n. Unt.AG**
Asphaltdeckschicht aus Asphaltbeton für Asphaltdeckschichten AC 11 D SP herstellen. Anlieferung des
Asphaltmischguts in thermoisolierten
Transportbehältern.
In Verkehrsflächen der Belastungsklasse Bk3,2.
Einbaudicke = 4 cm.
Bindemittel 25/55-55A // PMB 25/45 VL
Grobe Gesteinskörnung =C95/1
Aufhellungsgestein von mindestens 20 M% Quarzit oder alternativ 30 M% alpine Moräne. Die ANteil beziehn sich auf die Gesamtmasse aller Gesteinskörner.
Grobe Gesteinskörnung = Kategorie PSV 53
Fremdfüller Kalksteinmehl mit einem Anteil von 1,5 M% Calciumhydroxid bezogen auf das gesamt Asphaltmischgut.
Haftverbessernde Zusätze nach Unterlagen des AG.
Einbau in Fahrbahn.
Menge: 2100,000 m2
Leistungsbereichkatalog: 113

**02.01.02.0090 Abstumpfungsmaßnahme durchführen bit.LFK 1/3*Gestein wie Aufh.*maschinell**
StL-Nr. 231139523291
Abstumpfungsmaßnahme zur Erhöhung der Anfangsgriffigkeit durch gleichmäßiges Aufbringen und Einwalzen von
Abstreukörnung durchführen. Nicht gebundene Abstreukörnung aufnehmen und nach Wahl des AN verwerten.
Abstreukörnung = leicht bituminierte Lieferkörnung 1/3.
Aus Gestein wie Aufhellungsgestein in Asphaltdeckschicht.
Abstreumenge '1,5 kg/m2'

Maschinell abstreuen.
Menge: 2100,000 m2
Leistungsbereichkatalog: 113

**02.01.02.0100 Asphaltbefestigung aufnehmen*Aufbr. Verw.**
StL-Nr. 2311303390090903
Asphaltbefestigung aufbrechen und aufnehmen. Abrechnung
erfolgt nach Abtragsprofilen.
Fläche 'Provisorium West und Ost'
Dicke der Asphaltbefestigung 'nach Unterlagen des AG'
Gesamtaufbruchtiefe 'bis 25 cm, Material = zuvor vom AN eingebaute provisorische Asphalttrag- und Deckschicht'

Aufbruchgut nach Wahl des AN verwerten.
Menge: 400,000 m3
Leistungsbereichkatalog: 113

**02.01.02.0110 Schicht ohne Bindemittel aufnehmen*Bstoff. Verw. AN Abrechng. Abtrag**
StL-Nr. 24112010999041
Schicht ohne Bindemittel aufnehmen
Schicht 'zuvor vom AN eingebautes
Frostschutzmaterial'
Dicke 'nach Unterlagen des AG'
Fläche 'Provisorium West und Ost'

Baustoffgemisch nach Wahl des AN verwerten. Baustoffgemisch nach Unterlagen des AG.
Abrechnung nach Abtragsprofilen.
Menge: 800,000 m3
Leistungsbereichkatalog: 112

**02.01.02.0120 Boden bzw. Fels lösen und verwerten profilg. lösen*Planum nicht ges.*Abrechnung Abtrag Verwertung nachw.**
StL-Nr. 2410621301019101
Boden bzw. Fels aus Abtragsbereichen profilgerecht
lösen, laden und nach Wahl des AN verwerten. Beschreibung der Homogenbereiche nach Unterlagen des AG. Die
Herstellung von Mulden und Gräben wird gesondert vergütet.
Profilgerecht lösen.
Das Herstellen des Planums wird nicht gesondert
vergütet.
Materialklasse 'zuvor vom AN eingebauter grob- oder gemischtkörniger Boden asu dem Provisorium West und Ost.'

Abrechnung nach Abtragsprofilen.
Verwertung nach Unterlagen des AG nachweisen.
Menge: 1700,000 m3
Leistungsbereichkatalog: 106

##### Abschnitt 02.01.03 Abbruch Befestigungen

**02.01.03.0010 Asphaltbefestigung trennen Einzelfl.*schneiden**
StL-Nr. 231130383109
Asphaltbefestigung geradlinig trennen.
in Einzelflächen längs und quer zur Fahrbahnachse,
Trennen durch Schneiden.
Dicke der Asphaltbefestigung 'bis 20 cm'
Menge: 90,000 m
Leistungsbereichkatalog: 113

**02.01.03.0020 Asphaltbefestigung trennen Einzelfl.*schneiden**
StL-Nr. 231130383109
Asphaltbefestigung geradlinig trennen.
in Einzelflächen längs und quer zur Fahrbahnachse,
Trennen durch Schneiden.
Dicke der Asphaltbefestigung 'über 20 bis 30 cm'
Menge: 30,000 m
Leistungsbereichkatalog: 113

**02.01.03.0030 Asphaltbefestigung trennen Einzelfl.*schneiden**
StL-Nr. 231130383109
Asphaltbefestigung geradlinig trennen.
in Einzelflächen längs und quer zur Fahrbahnachse,
Trennen durch Schneiden.
Dicke der Asphaltbefestigung 'über 30 bis 40 cm'
Menge: 20,000 m
Leistungsbereichkatalog: 113

**02.01.03.0040 Asphaltbefestigung aufnehmen*Aufbr. Verw.**
StL-Nr. 2311303390090903
Asphaltbefestigung aufbrechen und aufnehmen. Abrechnung
erfolgt nach Abtragsprofilen.
Fläche 'Fahrbahn und Nebenflächen'
Dicke der Asphaltbefestigung 'bis 10 cm'
Gesamtaufbruchtiefe 'bis 10 cm,
Zuordnung nach RuVA-StB Klasse
AAVV-Schlüssel 17 03 02
Materialwert BM-F3'

Aufbruchgut nach Wahl des AN verwerten.
Menge: 30,000 m3
Leistungsbereichkatalog: 113

**02.01.03.0050 Asphaltbefestigung aufnehmen*Aufbr. Verw.**
StL-Nr. 2311303390090903
Asphaltbefestigung aufbrechen und aufnehmen. Abrechnung
erfolgt nach Abtragsprofilen.
Fläche 'Fahrbahn und Nebenflächen'
Dicke der Asphaltbefestigung 'über 10 bis 30 cm'
Gesamtaufbruchtiefe 'über 10 bis 30 cm
Zuordnung nach RuVA-StB Klasse
AAVV-Schlüssel 17 03 02
Materialwert BM-F3'

Aufbruchgut nach Wahl des AN verwerten.
Menge: 1600,000 m3
Leistungsbereichkatalog: 113

**02.01.03.0060 Asphaltbefestigung aufnehmen*Aufbr. Verw.**
StL-Nr. 2311303390090903
Asphaltbefestigung aufbrechen und aufnehmen. Abrechnung
erfolgt nach Abtragsprofilen.
Fläche 'Fahrbahn und Nebenflächen'
Dicke der Asphaltbefestigung 'über 30 bis 40 cm'
Gesamtaufbruchtiefe 'über 30 bis 40 cm
Zuordnung nach RuVA-StB Klasse
AAVV-Schlüssel 17 03 02
Materialwert BM-F3'

Aufbruchgut nach Wahl des AN verwerten.
Menge: 1000,000 m3
Leistungsbereichkatalog: 113

**02.01.03.0070 Beton abbrechen*Unbewehrter Beton C20/25 bis C35/45*Verwerten**
StL-Nr. 22118013913001
Beton nach Unterlagen des AG abbrechen.
Bauteil 'Inselköpfe, Treppen und dgl.'

Material = Unbewehrter Beton.
Druckfestigkeitsklasse über C20/25 bis C35/45.
Abbruchgut nach Wahl des AN verwerten.
Menge: 27,000 m3
Leistungsbereichkatalog: 118

**02.01.03.0080 Beton abbrechen*Unbewehrter Beton C12/15 bis C20/25*Verwerten**
StL-Nr. 22118013912001
Beton nach Unterlagen des AG abbrechen.
Bauteil 'Fundamente, Kleinbauteile,
Tragschichtrestein Kleinabschnitten'

Material = Unbewehrter Beton.
Druckfestigkeitsklasse über C12/15 bis C20/25.
Abbruchgut nach Wahl des AN verwerten.
Menge: 50,000 m3
Leistungsbereichkatalog: 118

**02.01.03.0090 Pflasterd.m.Betonpfl.-steinen aufn.*ungeb. Fugenmat. ungeb. Bettung*Verwertung AN**
StL-Nr. 23115011911100
Pflasterdecke mit Pflastersteinen aus Beton aufnehmen.
Aufnehmen der Tragschicht wird gesondert vergütet.
Pflasterstein '= Pflastersteine aus Beton,
bis 10 cm dick.'

Mit Fugenfüllung aus ungebundenem Fugenmaterial.
Bettung aus ungebundenem Bettungsmaterial.
Steine und übriges Aufbruchgut nach Wahl des AN verwerten.
Menge: 600,000 m2
Leistungsbereichkatalog: 115

**02.01.03.0100 Plattenbelag aus Beton aufnehmen*ungeb. Fugenmat. ungeb. Bettung*Verwertung AN**
StL-Nr. 23115021911300
Plattenbelag mit Platten aus Beton aufnehmen. Aufnehmen
der Tragschicht wird gesondert vergütet.
Platte mit Dicke 'Gehwegplatten aus Beton,
Plattenformat bis 40 x 40 cm,
Dicke bis 10 cm,'

Mit Fugenfüllung aus ungebundenem Fugenmaterial.
Bettung aus ungebundenem Bettungsmaterial.
Platten und übriges Aufbruchgut nach Wahl des AN verwerten.
Menge: 1500,000 m2
Leistungsbereichkatalog: 115

**02.01.03.0110 Streifen/Rinne aus Betonst. aufn. ü. 12-15 cm dick*Breite ü. 20-35cm Fugenmörtel*Fund.bet. ü.10-20 Verwertung AN**
StL-Nr. 23115036421201
Streifen oder Rinne mit Pflastersteinen aus Beton aufnehmen. Aufbruch der Tragschicht wird gesondert
vergütet.
Pflasterstein über 12 bis 15 cm dick.
Breite des Streifens/der Rinne über 20 bis 35 cm.
Mit Fugenfüllung aus hydraulisch gebundenem Fu-
genmörtel.
Fundament aus Beton/Mörtel, über 10 bis 20 cm dick,
aufbrechen.
Steine und Aufbruchgut nach Wahl des AN verwerten.
Menge: 1200,000 m
Leistungsbereichkatalog: 115

**02.01.03.0120 Bordstein aufnehmen.*Fund.ü10-20/R-St. alles Verw. AN**
StL-Nr. 23115031950200
Bordstein aufnehmen.
Bordstein 'Betonbordsteine aller Bauformen,
Breite bis 18 cm,
Höhe bis 30 cm'

Fundament aus Beton, über 10 bis 20 cm dick, und
Rückenstütze aus Beton aufbrechen.
Sämtliche Steine und übriges Aufbruchgut nach Wahl des
AN verwerten.
Menge: 700,000 m
Leistungsbereichkatalog: 115

**02.01.03.0130 Straßenablauf ausbauen Betonfertigteile*Tiefe ü1,25-1,75m StrA in bef. Fl.*Ausbau verwerten**
StL-Nr. 24110506122001
Straßenablauf einschließlich Aufsatz ausbauen. An-
schlussleitungen, die bestehen bleiben, soweit erforderlich abdichten. Das Ausbauen von Rohrleitungen wird
gesondert vergütet.
Straßenablauf aus Betonfertigteilen, vollständig ausbauen.
Ausbautiefe ab OK Aufsatz über 1,25 bis 1,75 m.
Straßenablauf liegt in befestigter Fläche. Aufbruch und
Erdarbeiten ausführen.
Sämtliche Ausbaustoffe verwerten nach Wahl des AN.
Menge: 17,000 St
Leistungsbereichkatalog: 110

**02.01.03.0140 Straßenablauf ausbauen BetonFT, teilw.*Tiefe bis 1,25 m StrA in bef. Fl.*Aufs.s.+lagern Ausbau verwerten**
StL-Nr. 24110506212101
Straßenablauf einschließlich Aufsatz ausbauen. An-
schlussleitungen, die bestehen bleiben, soweit erforderlich abdichten. Das Ausbauen von Rohrleitungen wird
gesondert vergütet.
Straßenablauf aus Betonfertigteilen, Bodenteil verbleibt im Boden.
Ausbautiefe ab OK Aufsatz bis 1,25 m.
Straßenablauf liegt in befestigter Fläche. Aufbruch und
Erdarbeiten ausführen.
Aufsatz säubern und innerhalb der Baustelle lagern.
Sämtliche Ausbaustoffe verwerten nach Wahl des AN.
Menge: 5,000 St
Leistungsbereichkatalog: 110

##### Abschnitt 02.01.04 Erdarbeiten

**02.01.04.0010 Oberboden abtragen Oberb.Verw. AN*Abrechnung Abtrag**
StL-Nr. 24106120909101
Oberboden ggf. einschließlich Vegetationsdecke abtragen. Homogenbereiche nach Unterlagen des AG.
Homogenbereich 'Oberbodengemische mit Anteilen aus mineralischen Fremdbestandteilen, Steinen und Bauschutt,Siedlungsabfällen.Oberboden ist durchwurzelt.'
Dicke 'über 10 bis 50 cm'

Oberboden nach Wahl des AN verwerten.
Abrechnung nach Abtragsprofilen.
Menge: 500,000 m3
Leistungsbereichkatalog: 106

**02.01.04.0020 Mehraufwand Oberbod.abtr.a.steilen Flächen**
Mehraufwand Oberbodenabtrag auf steilen Flächen
Alle Mehraufwendungen beim Abtrag des Oberbodens
Auf Flächen mit einer Neigung steiler 1:4.
Ausführung auch in Teilflächen.
Menge: 900,000 m2
Leistungsbereichkatalog: 906

**02.01.04.0030 Oberboden liefern und andecken Abrechng.Auftrag**
StL-Nr. 241061609091
Oberboden liefern und profilgerecht andecken.
Andeckung 'auf Böschungen, Grünflächen,
Seitenflächen, Angleichflächen'
Dicke der Andeckung '10 bis 50 cm'

Abrechnung nach Auftragsprofilen.
Menge: 300,000 m3
Leistungsbereichkatalog: 106

**02.01.04.0040 Boden bzw. Fels lösen und verwerten*profilg. lösen Felsvert.B. verf.*Planum nicht ges.*Abrechnung Abtrag Verwertung nachw.**
StL-Nr. 2410621391119101
Boden bzw. Fels aus Abtragsbereichen profilgerecht
lösen, laden und nach Wahl des AN verwerten. Beschreibung der Homogenbereiche nach Unterlagen des AG. Die
Herstellung von Mulden und Gräben wird gesondert vergütet.
Homogenbereich 'E2'

Profilgerecht lösen.
Örtliche Vertiefungen im Planum, die beim Felsabtrag
entstehen, mit geeignetem, nicht frostempfindlichem Bo-
den verfüllen.
Das Herstellen des Planums wird nicht gesondert
vergütet.
Materialklasse 'BM-0
Deponieklasse nach DepV = DK 0
Abfallschlüssel AVV = 17 05 04'

Abrechnung nach Abtragsprofilen.
Verwertung nach Unterlagen des AG nachweisen.
Menge: 200,000 m3
Leistungsbereichkatalog: 106

**02.01.04.0050 Boden bzw. Fels lösen und verwerten*profilg. lösen Felsvert.B. verf.*Planum nicht ges.*Abrechnung Abtrag Verwertung nachw.**
StL-Nr. 2410621391119101
Boden bzw. Fels aus Abtragsbereichen profilgerecht
lösen, laden und nach Wahl des AN verwerten. Beschreibung der Homogenbereiche nach Unterlagen des AG. Die
Herstellung von Mulden und Gräben wird gesondert vergütet.
Homogenbereich 'E2'

Profilgerecht lösen.
Örtliche Vertiefungen im Planum, die beim Felsabtrag
entstehen, mit geeignetem, nicht frostempfindlichem Bo-
den verfüllen.
Das Herstellen des Planums wird nicht gesondert
vergütet.
Materialklasse 'BM-0*
Deponieklasse nach DepV = DK 0
Abfallschlüssel AVV = 17 05 04'

Abrechnung nach Abtragsprofilen.
Verwertung nach Unterlagen des AG nachweisen.
Menge: 1700,000 m3
Leistungsbereichkatalog: 106

**02.01.04.0060 Boden bzw. Fels lösen und verwerten*profilg. lösen Felsvert.B. verf.*Planum nicht ges.*Abrechnung Abtrag Verwertung nachw.**
StL-Nr. 2410621391119101
Boden bzw. Fels aus Abtragsbereichen profilgerecht
lösen, laden und nach Wahl des AN verwerten. Beschreibung der Homogenbereiche nach Unterlagen des AG. Die
Herstellung von Mulden und Gräben wird gesondert vergütet.
Homogenbereich 'E2'

Profilgerecht lösen.
Örtliche Vertiefungen im Planum, die beim Felsabtrag
entstehen, mit geeignetem, nicht frostempfindlichem Bo-
den verfüllen.
Das Herstellen des Planums wird nicht gesondert
vergütet.
Materialklasse 'BM-F2
Deponieklasse nach DepV = DK II
Abfallschlüssel AVV = 17 05 04'

Abrechnung nach Abtragsprofilen.
Verwertung nach Unterlagen des AG nachweisen.
Menge: 200,000 m3
Leistungsbereichkatalog: 106

**02.01.04.0070 Boden bzw. Fels lösen und verwerten*profilg. lösen Felsvert.B. verf.*Planum nicht ges.*Abrechnung Abtrag Verwertung nachw.**
StL-Nr. 2410621391119101
Boden bzw. Fels aus Abtragsbereichen profilgerecht
lösen, laden und nach Wahl des AN verwerten. Beschreibung der Homogenbereiche nach Unterlagen des AG. Die
Herstellung von Mulden und Gräben wird gesondert vergütet.
Homogenbereich 'E2'

Profilgerecht lösen.
Örtliche Vertiefungen im Planum, die beim Felsabtrag
entstehen, mit geeignetem, nicht frostempfindlichem Bo-
den verfüllen.
Das Herstellen des Planums wird nicht gesondert
vergütet.
Materialklasse 'BM-F3
Deponieklasse nach DepV = DK 0
Abfallschlüssel AVV = 17 05 04'

Abrechnung nach Abtragsprofilen.
Verwertung nach Unterlagen des AG nachweisen.
Menge: 300,000 m3
Leistungsbereichkatalog: 106

**02.01.04.0080 Boden bzw. Fels lösen und verwerten*profilg. lösen Felsvert.B. verf.*Planum nicht ges.*Abrechnung Abtrag Verwertung nachw.**
StL-Nr. 2410621391119101
Boden bzw. Fels aus Abtragsbereichen profilgerecht
lösen, laden und nach Wahl des AN verwerten. Beschreibung der Homogenbereiche nach Unterlagen des AG. Die
Herstellung von Mulden und Gräben wird gesondert vergütet.
Homogenbereich 'E3'

Profilgerecht lösen.
Örtliche Vertiefungen im Planum, die beim Felsabtrag
entstehen, mit geeignetem, nicht frostempfindlichem Bo-
den verfüllen.
Das Herstellen des Planums wird nicht gesondert
vergütet.
Materialklasse 'BM-0
Deponieklasse nach DepV = DK 0
Abfallschlüssel AVV = 17 05 04'

Abrechnung nach Abtragsprofilen.
Verwertung nach Unterlagen des AG nachweisen.
Menge: 700,000 m3
Leistungsbereichkatalog: 106

**02.01.04.0090 Boden bzw. Fels lösen und verwerten*profilg. lösen Felsvert.B. verf.*Planum nicht ges.*Abrechnung Abtrag Verwertung nachw.**
StL-Nr. 2410621391119101
Boden bzw. Fels aus Abtragsbereichen profilgerecht
lösen, laden und nach Wahl des AN verwerten. Beschreibung der Homogenbereiche nach Unterlagen des AG. Die
Herstellung von Mulden und Gräben wird gesondert vergütet.
Homogenbereich 'E3'

Profilgerecht lösen.
Örtliche Vertiefungen im Planum, die beim Felsabtrag
entstehen, mit geeignetem, nicht frostempfindlichem Bo-
den verfüllen.
Das Herstellen des Planums wird nicht gesondert
vergütet.
Materialklasse 'BM-0*
Deponieklasse nach DepV = DK 0
Abfallschlüssel AVV = 17 05 04'

Abrechnung nach Abtragsprofilen.
Verwertung nach Unterlagen des AG nachweisen.
Menge: 200,000 m3
Leistungsbereichkatalog: 106

**02.01.04.0100 Boden bzw. Fels lösen und verwerten*profilg. lösen Felsvert.B. verf.*Planum nicht ges.*Abrechnung Abtrag Verwertung nachw.**
StL-Nr. 2410621391119101
Boden bzw. Fels aus Abtragsbereichen profilgerecht
lösen, laden und nach Wahl des AN verwerten. Beschreibung der Homogenbereiche nach Unterlagen des AG. Die
Herstellung von Mulden und Gräben wird gesondert vergütet.
Homogenbereich 'E3'

Profilgerecht lösen.
Örtliche Vertiefungen im Planum, die beim Felsabtrag
entstehen, mit geeignetem, nicht frostempfindlichem Bo-
den verfüllen.
Das Herstellen des Planums wird nicht gesondert
vergütet.
Materialklasse 'BM-0*
Deponieklasse nach DepV = DK I
Abfallschlüssel AVV = 17 05 04'

Abrechnung nach Abtragsprofilen.
Verwertung nach Unterlagen des AG nachweisen.
Menge: 200,000 m3
Leistungsbereichkatalog: 106

**02.01.04.0110 Boden bzw. Fels lösen und verwerten*profilg. lösen Felsvert.B. verf.*Planum nicht ges.*Abrechnung Abtrag Verwertung nachw.**
StL-Nr. 2410621391119101
Boden bzw. Fels aus Abtragsbereichen profilgerecht
lösen, laden und nach Wahl des AN verwerten. Beschreibung der Homogenbereiche nach Unterlagen des AG. Die
Herstellung von Mulden und Gräben wird gesondert vergütet.
Homogenbereich 'E3'

Profilgerecht lösen.
Örtliche Vertiefungen im Planum, die beim Felsabtrag
entstehen, mit geeignetem, nicht frostempfindlichem Bo-
den verfüllen.
Das Herstellen des Planums wird nicht gesondert
vergütet.
Materialklasse 'BM-F3
Deponieklasse nach DepV = DK 0
Abfallschlüssel AVV = 17 05 04'

Abrechnung nach Abtragsprofilen.
Verwertung nach Unterlagen des AG nachweisen.
Menge: 600,000 m3
Leistungsbereichkatalog: 106

**02.01.04.0120 Boden bzw. Fels lösen und verwerten*profilg. lösen Felsvert.B. verf.*Planum nicht ges.*Abrechnung Abtrag Verwertung nachw.**
StL-Nr. 2410621391119101
Boden bzw. Fels aus Abtragsbereichen profilgerecht
lösen, laden und nach Wahl des AN verwerten. Beschreibung der Homogenbereiche nach Unterlagen des AG. Die
Herstellung von Mulden und Gräben wird gesondert vergütet.
Homogenbereich 'E3'

Profilgerecht lösen.
Örtliche Vertiefungen im Planum, die beim Felsabtrag
entstehen, mit geeignetem, nicht frostempfindlichem Bo-
den verfüllen.
Das Herstellen des Planums wird nicht gesondert
vergütet.
Materialklasse '> BM-F3
Deponieklasse nach DepV = DK 0
Abfallschlüssel AVV = 17 05 04
Boden laden, abfahren zum Abfall-Zweckverband
Rhein-Mosel-Eifel in Ochtendung (Deponie
Eiterköpfe);einfache Wegstrecke ca. 25 km;
Durchführung des eANV;Die anfallenden
Deponiegebühren werden vom Betreiber der
Deponie direkt mit dem AG abgerechnet.'

Abrechnung nach Abtragsprofilen.
Verwertung nach Unterlagen des AG nachweisen.
Menge: 800,000 m3
Leistungsbereichkatalog: 106

**02.01.04.0130 Boden lös. m.gefährl. Inhaltsstoff.*profilger. lösen Felsvert.B. verf.*Abrechnung Abtrag**
StL-Nr. 24106220910101
Boden bzw. Fels mit gefährlichen Inhaltsstoffen sowie
Beschreibung der Homogenbereiche nach Unterlagen des AG
aus Abtragsbereichen profilgerecht lösen und laden.
Entsorgen wird gesondert vergütet.
Homogenbereich 'E3
Materialklasse > BM-F3
Deponieklasse nach DepV = DK I
Abfallschlüssel AVV = 17 05 03*
Boden laden, abfahren zum Abfall-Zweckverband Rhein-Mosel-Eifel in Ochtendung (Deponie Eiterköpfe);einfache Wegstrecke ca. 25 km; Durchführung des eANV;Die anfallenden Deponiegebühren werden vom Betreiber der Deponie direkt mit dem AG abgerechnet.
Das Herstellen des Planums wird nicht gesondert vergütet.'

Profilgerecht lösen.
Örtliche Vertiefungen im Planum, die beim Felsabtrag
entstehen, mit geeignetem, nicht frostempfindlichem Bo-
den verfüllen.
Abrechnung nach Abtragsprofilen.
Menge: 1200,000 m3
Leistungsbereichkatalog: 106

**02.01.04.0140 Boden bzw. Fels lösen und verwerten*bis 0,5 m lösen Felsvert.B. verf.*Planum nicht ges.*Abrechnung Abtrag Verwertung nachw.**
StL-Nr. 2410621392119101
Boden bzw. Fels aus Abtragsbereichen profilgerecht
lösen, laden und nach Wahl des AN verwerten. Beschreibung der Homogenbereiche nach Unterlagen des AG. Die
Herstellung von Mulden und Gräben wird gesondert vergütet.
Homogenbereich 'E3'

Mehraushub unterhalb des Planums bzw. des Dammauflagers
bis 0,50 m Tiefe lösen.
Örtliche Vertiefungen im Planum, die beim Felsabtrag
entstehen, mit geeignetem, nicht frostempfindlichem Bo-
den verfüllen.
Das Herstellen des Planums wird nicht gesondert
vergütet.
Materialklasse 'BM-F3
Deponieklasse nach DepV = DK 0
Abfallschlüssel AVV = 17 05 04'

Abrechnung nach Abtragsprofilen.
Verwertung nach Unterlagen des AG nachweisen.
Menge: 900,000 m3
Leistungsbereichkatalog: 106

**02.01.04.0150 Boden bzw. Fels lösen und verwerten*bis 0,5 m lösen Felsvert.B. verf.*Planum nicht ges.*Abrechnung Abtrag Verwertung nachw.**
StL-Nr. 2410621392119101
Boden bzw. Fels aus Abtragsbereichen profilgerecht
lösen, laden und nach Wahl des AN verwerten. Beschreibung der Homogenbereiche nach Unterlagen des AG. Die
Herstellung von Mulden und Gräben wird gesondert vergütet.
Homogenbereich 'E3'

Mehraushub unterhalb des Planums bzw. des Dammauflagers
bis 0,50 m Tiefe lösen.
Örtliche Vertiefungen im Planum, die beim Felsabtrag
entstehen, mit geeignetem, nicht frostempfindlichem Bo-
den verfüllen.
Das Herstellen des Planums wird nicht gesondert
vergütet.
Materialklasse '> BM-F3
Deponieklasse nach DepV = DK 0
Abfallschlüssel AVV = 17 05 04
Boden laden, abfahren zum Abfall-Zweckverband Rhein-Mosel-Eifel in Ochtendung (Deponie Eiterköpfe);einfache Wegstrecke ca. 25 km; Durchführung des eANV;Die anfallenden Deponiegebühren werden vom Betreiber der Deponie direkt mit dem AG abgerechnet.
Das Herstellen des Planums wird nicht gesondert vergütet.'

Abrechnung nach Abtragsprofilen.
Verwertung nach Unterlagen des AG nachweisen.
Menge: 600,000 m3
Leistungsbereichkatalog: 106

**02.01.04.0160 Boden lös. m.gefährl. Inhaltsstoff.*profilger. lösen Felsvert.B. verf.*Abrechnung Abtrag**
StL-Nr. 24106220910101
Boden bzw. Fels mit gefährlichen Inhaltsstoffen sowie
Beschreibung der Homogenbereiche nach Unterlagen des AG
aus Abtragsbereichen profilgerecht lösen und laden.
Entsorgen wird gesondert vergütet.
Homogenbereich 'E3
Mehraushub unterhalb des Planums bzw. Dammauflagers bis 0,50 m Tiefe lösen.
Materialklasse > BM-F3
Deponieklasse nach DepV = DK I
Abfallschlüssel AVV = 17 05 03*
Boden laden, abfahren zum Abfall-Zweckverband Rhein-Mosel-Eifel in Ochtendung (Deponie Eiterköpfe);einfache Wegstrecke ca. 25 km; Durchführung des eANV;Die anfallenden Deponiegebühren werden vom Betreiber der Deponie direkt mit dem AG abgerechnet.
Das Herstellen des Planums wird nicht gesondert vergütet.'

Profilgerecht lösen.
Örtliche Vertiefungen im Planum, die beim Felsabtrag
entstehen, mit geeignetem, nicht frostempfindlichem Bo-
den verfüllen.
Abrechnung nach Abtragsprofilen.
Menge: 1500,000 m3
Leistungsbereichkatalog: 106

**02.01.04.0170 Baustoff für Bodenaustausch einb.*Baustoff liefern Abrechng. Auftrag**
StL-Nr. 241063309101
Baustoff für Bodenaustausch profilgerecht
einbauen und verdichten einschließlich ggf. erforderlicher Wasserzugabe. Boden bzw. Fels lösen und verwerten
wird gesondert vergütet.
Baustoff 'grob- oder gemischtkörniger Bodender Bodengruppen GW, G I oder GU nach DIN18196 oder güteüberwachter Recyclingbaustoff
max. LAGA Einstufung Z 1.1;
Körnung 0 /45,0/56mm,
Feinanteil ( d< = 0,063mm) max .10,0%'

Baustoff nach Unterlagen des AG liefern. Einbaudokumentation nach Unterlagen des AG übergeben.
Abrechnung nach Auftragsprofilen
Menge: 3000,000 m3
Leistungsbereichkatalog: 106

**02.01.04.0180 Untergrundverbesserung durchführen**
StL-Nr. 2410634090
Untergrundverbesserung nach Unterlagen des AG durchführen. Baustoff in nicht genügend tragfähigen Boden einbringen. Baustoff nach Unterlagen des AG liefern.
Einbaudokumentation nach Unterlagen des AG übergeben.
Baustoff 'Grobschlag 100/200 mm.'
Menge: 700,000 t
Leistungsbereichkatalog: 106

**02.01.04.0190 Probefeld für Untergrundverbesserung herstellen**
Probefeld zur Prüfung und Festlegung des Bauverfahrens und der Tragfähigkeitswerte unter Einsatz der für die Verwendung vorgesehenen Erdbaustoffe im Bereich der Fahrbahn (innerhalb des Baufeldes nach Wahl des AN herstellen.

Probebau beinhaltet kompletten Straßenaufbau ab Unterkante Bodenaustausch bis OK Frostschutzschicht.

Der Einbau der einzelnen Aufbauschichten erfolgt entsprechend der Leistungsbeschreibung der Hauptpositionen für die Herstellung der Untergrundverbesserung, der Frostschutzschicht und ungebundenen Schichten bei Einhaltung aller in der Leistungsbeschreibung der einzelnen vorgegebenen Einbaudicken und sonstigen Einbauparameter.

Probefeld Abmessung (L/B): ca. 10,0 m x 5,0 m
Gesamtdicke 35 cm Oberbau zuzüglich Bodenverbesserung
Dicke der Bodenverbesserung nach Angabe des Bodengutachters einbauen.
Einschl. Abtreppung für unterschiedliche Dicken der Bodenverbesserung.
Somit sind zwei Bereiche mit je 5,0 x 5,0 m herzustellen.
Vergütet wird 1 Probefeld mit 10,0 x 5,0 m = 1 Stk.
Menge: 10,000 St

**02.01.04.0200 Rückbau Probefeld**
Probefeld der Vorposition nach Abschluss des Prüf- und Festsetzungsverfahrens abbauen. Wiedergewonnene Erdbaustoffe, soweit erforderlich, innerhalb der Baustelle zwischenlagern und einer Wiederverwertung bei der Herstellung des Straßenoberbaus zuführen.
Menge: 10,000 St

**02.01.04.0210 Baustoff liefern und einbauen*Auftragsbereich Abrechng. Auftrag**
StL-Nr. 24106243901001
Geeigneten Baustoff liefern, in Auftragsbereichen profilgerecht einbauen und verdichten.
Baustoff 'grob- oder gemischtkörniger Bodender Bodengruppen GW, GI oder GU nach DIN18196 oder güteüberwachter Recyclingbaustoff
max. LAGA Einstufung Z 1.1;
Körnung 0/45,0/56mm,
Feinanteil (d< = 0,063mm) max.10,0%'

Einbaustelle = Auftragsbereich nach Unterlagen des AG.
Abrechnung nach Auftragsprofilen.
Menge: 700,000 m3
Leistungsbereichkatalog: 106

**02.01.04.0220 Nassansaat mit Regiosaatgut**
Nassansaat (Anspritzbegrünung) nach DIN 18918
Regiosaatgut RSM-Regio nach AG-Angaben,
Grundmischung,
Saatmenge 7g/m²
Herkunftsnachweis ist zu erbringen
Schnellbegrünung mit Bromus secalinus: 2 g/m²
Zuschlagstoff ' 60 g/ m² Zellulose, absolut trocken'
Kleber  Kunststoff- Emulsion, 25g / m², bei
Konzentraten 10 g / m².
Begrünung auf saatfertig vorbereitetem Oberboden nach
DIN 18915
Flächenneigung bis 1:1,5
Fläche = Böschungen und Nebenflächen.
Menge: 2200,000 m2

##### Abschnitt 02.01.05 Straßenentwässerung

*Hinweis: Hinweis: Anschlussleitungen einschl.*
Hinweis:
Anschlussleitungen einschl. Anschluss an die Vorflut sind im Los Entwässerung enthalten.

**02.01.05.0010 Straßenablauf einbauen mit Erdarb. Boden Form 1a*Schaftkonus 11 1 ZwTeil 6a*Aufl-Ring 10b*T ü. 1,25-1,75 m Homogenb.,verf.**
StL-Nr. 2411051714129249
Straßenablauf aus Betonfertigteilen einbauen. Fugen mit
Mörtel M20 dichten und glattstreichen. Aufsatz wird gesondert vergütet. Erdarbeiten ausführen.
Boden Form 1a, Abfluss im Boden.
Schaftkonus Form 11 (295 mm hoch).
Ein Zwischenteil Form 6a (295 mm hoch).
Auflagering Form 10b (für rechteckige Aufsätze).
Auflager 'aus Beton C 20/25 X0, 20 cmdick herstellen. Erdarbeiten ausführen.
Anschluß an vorverlegte Anschlußleitung herstellen.'

Aushubtiefe ab OK Straßenablauf über 1,25 bis 1,75 m.
Homogenbereich nach Unterlagen des AG. Aushub seitlich
lagern und zum Verfüllen verwenden. Überschüssigen Aushub nach Wahl des AN verwerten.
Materialklasse 'BM-0*
Deponieklasse nach DepV = DK 0
Abfallschlüssel AVV = 17 05 04'
Menge: 53,000 St
Leistungsbereichkatalog: 110

**02.01.05.0020 Auflagering zusätzlich einbauen**
Zusätzlichen Auflagering 10b einbauen.
Fugen mit Mörtel M20 dichten und glattstreichen.
Menge: 10,000 St

**02.01.05.0030 Zwischenteil zusätzlich einbauen**
Zusätzliches Zwischenteil 6b, 195 mm hoch, einbauen.
Fugen mit Mörtel M20 dichten und glattstreichen.
Menge: 10,000 St

**02.01.05.0040 Aufsatz f. Straßenablauf aufsetzen 300x500, D,34,5mm*Zinkeimer C 3 Höhe Zug um Zug*Mörtel M20**
StL-Nr. 2411052303000421
Aufsatz für Straßenablauf aufsetzen.
Klasse D 400, 300x500, mit Schlitzweite 34,5 mm.
Verzinkter Eimer, Form C 3.
Aufsatz zunächst provisorisch auflegen und entsprechend
Bauablauf Zug um Zug bis auf planmäßige Höhe setzen.
Fuge zwischen Fertigteilen mit Mörtel M20 vollflächig
herstellen, Fugen glattstreichen.
Menge: 49,000 St
Leistungsbereichkatalog: 110

**02.01.05.0050 Aufsatz für Straßenablauf liefern, zum KSB transportieren**
Aufsatz für Straßenablauf liefern,
Produkt wie Vorposition
Aufsatz liefern und auf den Zentralen Betriebshof des Kommunalen Servicebetriebes Koblenz transportieren. Abdeckung eigenständig abladen
Entfernung zur Baustelle ca. 12 km
Die Anlieferung kann nur zu üblichen Geschäftszeiten erfolgen. Eine frühzeitige Abstimmung mit dem Kommunalen Servicebetrieb ist erforderlich.
Menge: 3,000 St

**02.01.05.0060 Aufsatz f. Straßenablauf aufsetzen*Zinkeimer C 3 Höhe Zug um Zug*Mörtel M20**
StL-Nr. 2411052399000421
Aufsatz für Straßenablauf aufsetzen.
Klasse 'D 400, mit Schlitzweite 16 mm,300 x 500 mm'

Verzinkter Eimer, Form C 3.
Aufsatz zunächst provisorisch auflegen und entsprechend
Bauablauf Zug um Zug bis auf planmäßige Höhe setzen.
Fuge zwischen Fertigteilen mit Mörtel M20 vollflächig
herstellen, Fugen glattstreichen.
Menge: 4,000 St
Leistungsbereichkatalog: 110

**02.01.05.0070 Aufsatz für Straßenablauf liefern, zum KSB transportieren**
Aufsatz für Straßenablauf liefern,
Produkt wie Vorposition
Aufsatz liefern und auf den Zentralen Betriebshof des Kommunalen Servicebetriebes Koblenz transportieren. Abdeckung eigenständig abladen
Entfernung zur Baustelle ca. 12 km
Die Anlieferung kann nur zu üblichen Geschäftszeiten erfolgen. Eine frühzeitige Abstimmung mit dem Kommunalen Servicebetrieb ist erforderlich.
Menge: 2,000 St

**02.01.05.0080 Formstück einbauen (Zul.) Bogen DN 150*Kunststoff-Rohr Rohr DN 150**
StL-Nr. 24110369080403
Formstück in Rohrleitung einbauen. Vergütet wird der
Mehraufwand für den Einbau des Formstückes gegenüber
der bis zur Innenfläche der Sammelrohrleitung durchgemessenen Rohrleitung.
Formstück = Bogen DN/ID 150.
Rohr aus Kunststoff.
Durchgangsrohr DN/ID 150.
Menge: 50,000 St
Leistungsbereichkatalog: 110

**02.01.05.0090 Formstück einbauen (Zul.) Abzweig DN 150*Kunststoff-Rohr Rohr DN 150**
StL-Nr. 24110369020403
Formstück in Rohrleitung einbauen. Vergütet wird der
Mehraufwand für den Einbau des Formstückes gegenüber
der bis zur Innenfläche der Sammelrohrleitung durchgemessenen Rohrleitung.
Formstück = Abzweig, Anschlussrohr DN/ID 150.
Rohr aus Kunststoff.
Durchgangsrohr DN/ID 150.
Menge: 25,000 St
Leistungsbereichkatalog: 110

**02.01.05.0100 Formstück einbauen (Zul.)*Kunststoff-Rohr Rohr DN 150**
StL-Nr. 24110369990403
Formstück in Rohrleitung einbauen. Vergütet wird der
Mehraufwand für den Einbau des Formstückes gegenüber
der bis zur Innenfläche der Sammelrohrleitung durchgemessenen Rohrleitung.
Formstück 'Überschiebmuffe'

Rohr aus Kunststoff.
Durchgangsrohr DN/ID 150.
Menge: 29,000 St
Leistungsbereichkatalog: 110

**02.01.05.0110 Handschachtung und kleinvolumiger Aushub**
Handschachtung und geräteunterstützter kleinvolumiger Aushub (handgeführte Kleingeräte) in Bereichen, in denen durch Leitungen, Kanäle, Schächte, Bauwerke, Kabel etc. das Arbeiten mit Maschinen nicht möglich ist, wo dieses aufgrund der Zugänglichkeit erforderlich ist bzw. nach Anweisung durch die örtliche Bauüberwachung.
Menge: 450,000 m3

**02.01.05.0120 Unbewehrten Beton herstellen*C12/15 X0*Mit Schalung**
StL-Nr. 22118338921020
Unbewehrten Beton nach Unterlagen des AG herstellen.
Beton 'für Auflager, Unterstopfungen,
Abfangungen und dgl. in Kleinmengen und
Einzelabschnitten'

Druckfestigkeitsklasse C12/15.
Expositionsklasse X0.
Beton einschließlich Schalung herstellen. Schalung vorhalten und beseitigen.
Menge: 200,000 m3
Leistungsbereichkatalog: 118

**02.01.05.0130 Dokumentation**
*** Pauschalposition
Anfertigung  einer Dokumentation aller neu erstellten Einrichtungen der Straßenentwässerungsleitungen.

In einem Lageplan sind darzustellen :
Alle Leitungs- und Rohrtrassen einschl. Schutzrohren, Abzweigen, Bögen und jeder Richtungsänderung, Straßenabläufen,
Dimensions- und Typenangaben, Verwendungszweck.

Alle Objekte sind georeferenziert im Koordinatensystem ETRS89/UTM32 Format sowie mit Abstandsbemaßung zu oberirdischen Festpunkten (Gebäudeecken o. ä.) zu erfassen. Fremdleitungen, die im Zuge der Arbeiten angetroffen wurden, sind in die Pläne aufzunehmen .

Lieferung der Pläne 1-fach als Papierexemplar sowie als digital im
PDF-Format
DXF-Format
DWG-Datei Format 2004
Auf CD (jeder Leitungsträger auf einem eigenen Layer).

Die Dokumentation ist spätestens vier Wochen nach Abschluss der Baumaßnahmen dem AG zu übergeben. Die Lieferung ist Voraussetzung für die förmliche Abnahme und die Auszahlung der Vertragserfüllungsbürgschaft.
Menge: 1,000 psch

##### Abschnitt 02.01.06 Ungebundener Oberbau

**02.01.06.0010 Frostschutzschicht herstellen Bk100 bis Bk1,0*0/45*Abrechng. Auftrag**
StL-Nr. 2411221010069991
Frostschutzschicht herstellen.
In Verkehrsflächen der Belastungsklassen Bk100 bis
Bk1,0, mehrlagig, obere Lage mit Fertiger.
Baustoffgemisch 0/45.
Umweltrelevante Anforderungen 'nach Unterlagen des AG.'
Verdichtungsgrad/Verformungsmodul 'DPr mind. 103%,
Verformungsmodul mind. 120 MPa'
Einbaudicke 'nach Unterlagen des AG,
in Verkehrsflächen Bk 3,2,
Erschwernisse durch Einbauten, Schächte und
Straßenabläufe werden gesondert vergütet.'

Abrechnung nach Auftragsprofilen.
Menge: 300,000 m3
Leistungsbereichkatalog: 112

**02.01.06.0020 Frostschutzschicht herstellen Bk100 bis Bk1,0*0/45*Abrechng. Auftrag**
StL-Nr. 2411221010069991
Frostschutzschicht herstellen.
In Verkehrsflächen der Belastungsklassen Bk100 bis
Bk1,0, mehrlagig, obere Lage mit Fertiger.
Baustoffgemisch 0/45.
Umweltrelevante Anforderungen 'nach Unterlagen des AG.'
Verdichtungsgrad/Verformungsmodul 'DPr mind. 103%,
Verformungsmodul mind. 120 MPa'
Einbaudicke 'nach Unterlagen des AG,
in Verkehrsflächen Bk 10,
Erschwernisse durch Einbauten, Schächte und
Straßenabläufe werden gesondert vergütet.'

Abrechnung nach Auftragsprofilen.
Menge: 2100,000 m3
Leistungsbereichkatalog: 112

**02.01.06.0030 Frostschutzschicht herstellen*0/45 URA+Einbaudoku Dicke Unterl. AG*Abrechng. Auftrag**
StL-Nr. 2411221090061911
Frostschutzschicht herstellen.
In Verkehrsflächen 'für Gehwege und Geh-/Radwege'

Baustoffgemisch 0/45.
Umweltrelevante Anforderungen beim Einsatz von Baustoffgemischen einschließlich Einbaudokumentation nach
Unterlagen des AG. Einbaudokumentation übergeben.
Verdichtungsgrad/Verformungsmodul 'mind. 80 MPa'

Einbaudicke nach Unterlagen des AG.
Abrechnung nach Auftragsprofilen.
Menge: 700,000 m3
Leistungsbereichkatalog: 112

**02.01.06.0040 Frostschutzschicht herstellen*0/45 URA+Einbaudoku Dicke Unterl. AG*Abrechng. Auftrag**
StL-Nr. 2411221090061911
Frostschutzschicht herstellen.
In Verkehrsflächen 'für Radwege'

Baustoffgemisch 0/45.
Umweltrelevante Anforderungen beim Einsatz von Baustoffgemischen einschließlich Einbaudokumentation nach
Unterlagen des AG. Einbaudokumentation übergeben.
Verdichtungsgrad/Verformungsmodul 'mind. 80 MPa'

Einbaudicke nach Unterlagen des AG.
Abrechnung nach Auftragsprofilen.
Menge: 300,000 m3
Leistungsbereichkatalog: 112

**02.01.06.0050 Bankett profilgerecht herstellen Lage Unterl.AG*Baustoff. C 90/3 URA+Einbaudoku*Breite U.AG 12 tief+ 6 hoch*3 cm tiefer EV2 mind. 100MPa**
StL-Nr. 2411270231111101
Bankett gemäß ZTV E-StB profilgerecht herstellen.
Lage nach Unterlagen des AG.
Baustoffgemisch, Kategorie C 90/3, Größtkorn
von 32 mm. Der Feinkornanteil muss im eingebauten Zu-
Stand 8 M.-v.H. bis 12 M.-v.H. betragen.
Umweltrelevante Anforderungen beim Einsatz von Baustoffgemischen einschließlich Einbaudokumentation nach
Unterlagen des AG. Einbaudokumentation übergeben.
Einbaubreite nach Unterlagen des AG.
Querneigung 12 v.H. am tiefliegenden und 6 v.H. am
hochliegenden Fahrbahnrand.
Einbau 3 cm tiefer als Fahrbahnrand.
Verformungsmodul EV2 auf der Oberfläche mindestens
100 MPa.
Menge: 200,000 m3
Leistungsbereichkatalog: 112

##### Abschnitt 02.01.07 Asphaltoberbau

*Hinweis: Hinweis zur Folgeposition*
Hinweis zur Folgeposition:
Die Vergütung dieser Position erfolgt nur einmalig, auch wenn mehrere Arbeitseinsätze und somit mehrere Konzepterstellungen erforderlich werden.
Der Mehraufwand ist in die OZ einzukalkulieren.

**02.01.07.0010 Einbaukonzept erstellen.**
*** Pauschalposition
Einbaukonzept erstellen.
Einbaukonzept für die Asphaltarbeiten erstellen nach Vorgabe AG. Es sind Angaben zum Lieferwerk, Umlaufplan, Einbau- und Verdichtungstechnik, Thermoisolierung, Einbauplan, Eigenüberwachung sowie Verantwortliche (Organigramm) einzureichen.
Die Unterlagen sind digital und drei-Fach in Papier drei Wochen vor Beginn der Asphaltarbeiten dem AG zu übergeben.
Menge: 1,000 psch

**02.01.07.0020 Asphaltaufkantung herstellen**
Asphaltaufkantung zur Wasserführung herstellen. Asphaltmischgut dreieckförmig einbauen.
Breite mindestens 15 cm, Höhe bis 4 cm.
Asphaltmischgut AC 5 DL
Einbaudicke = 0 bis 4 cm.
Bindemittel = 70/100 // 50/80 VL.
Grobe Gesteinskörnung mit Anteil und Art von Aufhellungsgestein nach Unterlagen des AG.
Fremdfüller Kalksteinmehl mit einem Anteil von
1,5 M-% Calciumhydroxid bezogen auf das gesamte
Asphaltmischgut.
Haftverbessernde Zusätze nach Unterlagen des AG.
Ausführung als Kantenschutz der Rinnen auf der Asphaltbinderschicht.
Ableitungen in vorhande Straßenabläufe. Entsprechende Aussparungen in der Ankeilung und den Abdeckungen herstellen.
Menge: 550,000 m

**02.01.07.0030 Asphaltaufkantung ausbauen**
StL-Nr. 2311397299
Asphaltaufkantung ausbauen. Ausbaustoffe nach Wahl des
AN verwerten. Zeitpunkt des Ausbaus nach Unterlagen des
AG.
Ausführung 'als Kantenschutz der Rinnen auf der Asphaltbinderschicht.'
Ableitungen 'in vorhandene Straßenabläufe. Entsprechende Aussparungen in der Ankeilung und den Abdeckungen herstellen.'
Menge: 550,000 m
Leistungsbereichkatalog: 113

**02.01.07.0040 Asphaltbefestigung Rückschnitt**
Asphaltbefestigung geradlinig trennen.
Bereich Rückschnitt inklusive aufnehmen und verwerten des Aufbruchgutes nach Wahl des AN.
In Einzelflächen längs und quer zur Fahrbahnachse.
Trennen durch Schneiden.
Dicke der Asphaltbefestigung über 24 bis 30 cm.
Breite 15 cm.
Menge: 140,000 m

*Hinweis: Hinweis zur Folgeposition*
Hinweis zur Folgeposition

Ergänzende Mindestanforderungen:
Hohlraumgehalt: ca 16 - 18 Vol %
Marshall-Stabilität: mind 4 N/mm2
Wasserdurchlässigkeitsbeiwert: kf >= 1 x 10 5 m/s
Bindemittelgehalt: 4,0 - 5,4 M %
Versteifende Zusätze: 0,3 - 0,5 M %
Kein Ablaufen des Bindemittels im Bindemittelablauftest

**02.01.07.0050 Wd. Asphalttr. a. PA 22 T WDA herst**
StL-Nr. 23113877999999
Wasserdurchlässige Asphalttragschicht aus PA 22 T WDA
nach Unterlagen des AG herstellen. Anforderungen an
Gesteinskörnungen wie AC B S nach TL Asphalt-StB. Wi-
derstand gegen Zertrümmerung Kategorie SZ 22. Anteil
gebrochener Kornoberflächen Kategorie C 90/1. Anlieferung des Asphaltmischguts in thermoisolierten
Transportbehältern.
In Verkehrsflächen 'BK 10, unter Betondecke Bushaltestelle'
Einbaudicke '10 cm'
Bindemittel '50/70 // 50/80 VL.'
Fremdfüller =Kalksteinfüller Kategorie CC '70'
Seitliche Abböschungen 'entfallen'
Asphaltmischgut 'Verwendung von Asphaltgranulat nach Unterlagen des AG zugelassen.'
Menge: 150,000 m2
Leistungsbereichkatalog: 113

**02.01.07.0060 Zulage Handarbeit PA 22 T WDA 10 cm**
Zulage Handarbeit PA 22 T WDA 10 cm

Einbau in Streifen und Zwickel in Handarbeit als Zulage zur Vorposition. Anlieferung des Asphaltmischguts in thermoisolierten Transportbehältern.
Menge: 20,000 m2

**02.01.07.0070 Asphalttragsch. aus AC 32 TS herst. Bk3,2*Dicke 12 cm Kalksteinfüller**
StL-Nr. 23113108449100
Asphalttragschicht aus Asphalttragschichtmischgut
AC 32 T S herstellen. Anlieferung des Asphaltmischguts
in thermoisolierten Transportbehältern.
In Verkehrsflächen der Belastungsklasse Bk3,2.
Einbaudicke = 12 cm.
Bindemittel '30/45 // 35/50 VL'

Fremdfüller = Kalksteinfüller.
Menge: 500,000 m2
Leistungsbereichkatalog: 113

**02.01.07.0080 Zulage Handarbeit AC 32 TS 12 cm**
Zulage Handarbeit AC 32 TS 12 cm

Einbau in Streifen und Zwickel in Handarbeit als Zulage zur Vorposition. Anlieferung des Asphaltmischguts in thermoisolierten Transportbehältern.
Menge: 100,000 m2

**02.01.07.0090 Asphalttragsch. aus AC 32 TS herst. Bk10*Dicke 14 cm Kalksteinfüller**
StL-Nr. 23113108339100
Asphalttragschicht aus Asphalttragschichtmischgut
AC 32 T S herstellen. Anlieferung des Asphaltmischguts
in thermoisolierten Transportbehältern.
In Verkehrsflächen der Belastungsklasse Bk10.
Einbaudicke = 14 cm.
Bindemittel '30/45 // 35/50 VL'

Fremdfüller = Kalksteinfüller.
Menge: 5200,000 m2
Leistungsbereichkatalog: 113

**02.01.07.0100 Zulage Handarbeit AC 32 TS 14 cm**
Zulage Handarbeit AC 32 TS 14 cm

Einbau in Streifen und Zwickel in Handarbeit als Zulage zur Vorposition. Anlieferung des Asphaltmischguts in thermoisolierten Transportbehältern.
Menge: 400,000 m2

**02.01.07.0110 Asphalttragsch. aus AC 22 T L herst Geh- und Radwege*Dicke 8 cm*Kalksteinfüller**
StL-Nr. 231131781391
Asphalttragschicht aus Asphalttragschichtmischgut
AC 22 T L herstellen. Anlieferung des Asphaltmischguts
in thermoisolierten Transportbehältern.
In Verkehrsflächen für Geh- und Radwege.
Einbaudicke = 8 cm.
Bindemittel '50/70 // 50/80 VL'

Fremdfüller = Kalksteinfüller.
Menge: 600,000 m2
Leistungsbereichkatalog: 113

**02.01.07.0120 Zulage Handarbeit AC 22 TL 8 cm**
Zulage Handarbeit AC 22 TL 8 cm

Einbau in Streifen und Zwickel in Handarbeit als Zulage zur Vorposition. Anlieferung des Asphaltmischguts in thermoisolierten Transportbehältern.
Menge: 100,000 m2

**02.01.07.0130 Asphaltbindersch.a. AC 16 B S herst Bk3,2*Dicke 6 cm Kategorie C 100/0*Gestein SZ 18 Kalksteinfüller*h.Zus. n. Unt.AG**
StL-Nr. 2311321944911110
Asphaltbinderschicht aus Asphaltbinder AC 16 B S herstellen. Anlieferung des Asphaltmischguts in
thermoisolierten Transportbehältern.
In Verkehrsflächen der Belastungsklasse Bk3,2.
Einbaudicke = 6 cm.
Bindemittel '10/40-65 A // PmB 10/25 VL'

Grobe Gesteinskörnung = Kategorie C 100/0.
Grobe Gesteinskörnung = Kategorie SZ 18.
Fremdfüller = Kalksteinfüller.
Haftverbessernde Zusätze nach Unterlagen des AG.
Menge: 500,000 m2
Leistungsbereichkatalog: 113

**02.01.07.0140 Zulage Handarbeit AC 16 BS 6 cm**
Zulage Handarbeit AC 16 BS 6 cm

Einbau in Streifen und Zwickel in Handarbeit als Zulage zur Vorposition. Anlieferung des Asphaltmischguts in thermoisolierten Transportbehältern.
Menge: 100,000 m2

**02.01.07.0150 Asphaltbindersch.a. AC 16 B S herst Bk10*Dicke 8 cm Kategorie C 100/0*Gestein SZ 18 Kalksteinfüller*h.Zus. n. Unt.AG**
StL-Nr. 2311321932911110
Asphaltbinderschicht aus Asphaltbinder AC 16 B S herstellen. Anlieferung des Asphaltmischguts in
thermoisolierten Transportbehältern.
In Verkehrsflächen der Belastungsklasse Bk10.
Einbaudicke = 8 cm.
Bindemittel '10/40-65 A // PmB 10/25 VL'

Grobe Gesteinskörnung = Kategorie C 100/0.
Grobe Gesteinskörnung = Kategorie SZ 18.
Fremdfüller = Kalksteinfüller.
Haftverbessernde Zusätze nach Unterlagen des AG.
Menge: 5200,000 m2
Leistungsbereichkatalog: 113

**02.01.07.0160 Zulage Handarbeit AC 16 BS 8 cm**
Zulage Handarbeit AC 16 BS 8 cm

Einbau in Streifen und Zwickel in Handarbeit als Zulage zur Vorposition. Anlieferung des Asphaltmischguts in thermoisolierten Transportbehältern.
Menge: 400,000 m2

**02.01.07.0170 Asphaltdecksch. aus AC 11 D SP herst 4 cm Bk 3,2**
Asphaltdeckschicht aus Asphaltbeton für Asphaltdeckschichten AC 11 D SP gemäß AP AC D S SP herstellen. Anlieferung des Asphaltmischguts in thermoisolierten Transportbehältern.
In Verkehrsflächen der Belastungsklasse Bk3,2.
Einbaudicke = 4 cm.
Bindemittel = 25/55-55 A // PmB 25/45 VL.
Grobe Gesteinskörnung mit Anteil von 20 M% Quarzit oder 30 M%
alpiner Moräne als Aufhellungsgestein. Die
Anteile beziehen sich auf die Gesamtmasse
Aller Gesteinskörnungen.
Grobe Gesteinskörnung = Kategorie C95/1,
Grobe Gesteinskörnung = Kategorie SZ 18,
Grobe Gesteinskörnung = Kategorie PSV 53
Fremdfüller Kalksteinfüller, Haftverbessernde Zusätze
nach Unterlagen des AG.
Einbau in Fahrbahn Rampe Neustadt/FE-Ring
Menge: 500,000 m2
Leistungsbereichkatalog: 113

**02.01.07.0180 Zulage Handarbeit AC 11 D SP 4 cm**
Zulage Handarbeit AC 11 D SP 4 cm

Einbau in Streifen und Zwickel in Handarbeit als Zulage zur Vorposition. Anlieferung des Asphaltmischguts in thermoisolierten Transportbehältern.
Menge: 100,000 m2

**02.01.07.0190 Asphaltdecksch. aus AC 11 D SP herst 4 cm Bk 10**
Asphaltdeckschicht aus Asphaltbeton für Asphaltdeckschichten AC 11 D SP gemäß AP AC D S SP herstellen. Anlieferung des
Asphaltmischguts in thermoisolierten Transportbehältern.
In Verkehrsflächen der Belastungsklasse Bk 10.
Einbaudicke = 4 cm.
Bindemittel = 25/55-55 A // PmB 25/45 VL.
Grobe Gesteinskörnung mit Anteil von 20 M% Quarzit oder 30 M%
alpiner Moräne als Aufhellungsgestein. Die
Anteile beziehen sich auf die Gesamtmasse
Aller Gesteinskörnungen.
Grobe Gesteinskörnung = Kategorie C95/1,
Grobe Gesteinskörnung = Kategorie SZ 18,
Grobe Gesteinskörnung = Kategorie PSV 53
Fremdfüller Kalksteinfüller, haftverbessernde Zusätze
nach Unterlagen des AG.
Einbau in Fahrbahnen B49, Einfahrrampe B49 Ost, Neustadt, Am Mainzer Tor.
Menge: 5200,000 m2
Leistungsbereichkatalog: 113

**02.01.07.0200 Zulage Handarbeit AC 11 D SP 4 cm**
Zulage Handarbeit AC 11 D SP 4 cm

Einbau in Streifen und Zwickel in Handarbeit als Zulage zur Vorposition. Anlieferung des Asphaltmischguts in thermoisolierten Transportbehältern.
Menge: 400,000 m2

**02.01.07.0210 Asphaltdecksch. aus AC 5 D L herst. Geh- und Radwege h.Zus. n. Unt.AG**
StL-Nr. 2311336819999910
Asphaltdeckschicht aus Asphaltbeton für Asphaltdeckschichten AC 5 D L herstellen. Anlieferung des
Asphaltmischguts in thermoisolierten
Transportbehältern.
In Verkehrsflächen für Geh- und Radwege.
Einbau 'Dicke 4 cm,'
Bindemittel '70/100 // 50/80 VL.'
Grobe Gesteinskörnung 'mit Anteil von 20 M% Quarzit oder 30 M% alpine Moräne als Aufhellungsgestein.'
Grobe Gesteinskörnung = Kategorie PSV '53'
Fremdfüller 'Kalksteinfüller'

Haftverbessernde Zusätze nach Unterlagen des AG.
Menge: 600,000 m2
Leistungsbereichkatalog: 113

**02.01.07.0220 Zulage Handarbeit AC 5 DL 4 cm**
Zulage Handarbeit AC 5 DL 4 cm

Einbau in Streifen und Zwickel in Handarbeit als Zulage zur Vorposition. Anlieferung des Asphaltmischguts in thermoisolierten Transportbehältern.
Menge: 100,000 m2

**02.01.07.0230 Unterlage reinigen Asphaltbefestig.*lose Teile aufn. Einzelflächen*Hochdr.-Sauganl.**
StL-Nr. 231130581122
Unterlage reinigen. Anfallendes Kehrgut nach Wahl des
AN verwerten.
Unterlage = Asphaltbefestigung.
Lose Bestandteile von Schadstellen aufnehmen.
Nicht zusammenhängende Teilflächen.
Selbstaufnehmende Kehrmaschine. Letzter Arbeitsgang mit
Wasserhochdruckreinigungsgeräten mit rotierenden Düsen
und Absaugeinrichtung.
Menge: 12300,000 m2
Leistungsbereichkatalog: 113

**02.01.07.0240 Bitumenemulsion aufsprühen Bk100-Bk3,2*Asphalt frisch Rampenspritzgerät*C60BP4-S Menge 300 g/m2*vor A.bindersch.**
StL-Nr. 23113063111132
Bitumenemulsion zur Herstellung des Schichtenverbundes
aufsprühen.
Auf Verkehrsflächen der Belastungsklassen Bk100 bis
Bk3,2.
Unterlage = Asphaltbefestigung, frisch.
Mit Rampenspritzgerät.
Bindemittel = C60BP4-S.
Bindemittelmenge = 300 g/m2.
Vor Einbau Asphaltbinderschicht.
Menge: 5700,000 m2
Leistungsbereichkatalog: 113

**02.01.07.0250 Bitumenemulsion aufsprühen Bk100-Bk3,2*Asphalt frisch Rampenspritzgerät*C60BP4-S Menge 300 g/m2*vor A.deckschicht**
StL-Nr. 23113063111133
Bitumenemulsion zur Herstellung des Schichtenverbundes
aufsprühen.
Auf Verkehrsflächen der Belastungsklassen Bk100 bis
Bk3,2.
Unterlage = Asphaltbefestigung, frisch.
Mit Rampenspritzgerät.
Bindemittel = C60BP4-S.
Bindemittelmenge = 300 g/m2.
Vor Einbau Asphaltdeckschicht.
Menge: 5700,000 m2
Leistungsbereichkatalog: 113

**02.01.07.0260 Bitumenemulsion aufsprühen Geh- und Radwege*Asphalt frisch Rampenspritzgerät*C40B5-S Menge 300 g/m2*vor A.deckschicht**
StL-Nr. 23113063311233
Bitumenemulsion zur Herstellung des Schichtenverbundes
aufsprühen.
Auf Verkehrsflächen für Geh- und Radwege.
Unterlage = Asphaltbefestigung, frisch.
Mit Rampenspritzgerät.
Bindemittel = C40B5-S.
Bindemittelmenge = 300 g/m2.
Vor Einbau Asphaltdeckschicht.
Menge: 600,000 m2
Leistungsbereichkatalog: 113

**02.01.07.0270 Abstumpfungsmaßnahme durchführen LFK 1/3*Gestein wie Aufh.*maschinell**
StL-Nr. 231139521291
Abstumpfungsmaßnahme zur Erhöhung der Anfangsgriffigkeit durch gleichmäßiges Aufbringen und Einwalzen von
Abstreukörnung durchführen. Nicht gebundene Abstreukörnung aufnehmen und nach Wahl des AN verwerten.
Abstreukörnung = Lieferkörnung 1/3.
Aus Gestein wie Aufhellungsgestein in Asphaltdeckschicht.
Abstreumenge '1,5 kg/m2'

Maschinell abstreuen.
Menge: 6300,000 m2
Leistungsbereichkatalog: 113

**02.01.07.0280 Naht in Asphaltschicht herst. Naht ABS*Längs-/Quernaht PmB heiß**
StL-Nr. 23113907230199
Naht in Asphaltschicht herstellen.
Naht in Asphaltbinderschicht.
Längs- und Quernaht.
Heiß aufzubringendes Polymermodifiziertes Bitumen auf
die Nahtflanke volldeckend auftragen oder anspritzen,
Menge 50 g/m je cm Schichtdicke.
Dicke der Schicht 'über 6 bis 9 cm'
Menge: 1300,000 m
Leistungsbereichkatalog: 113

**02.01.07.0290 Naht in Asphaltschicht herst. Naht ATS*Längs-/Quernaht PmB heiß**
StL-Nr. 23113907330199
Naht in Asphaltschicht herstellen.
Naht in Asphalttragschicht.
Längs- und Quernaht.
Heiß aufzubringendes Polymermodifiziertes Bitumen auf
die Nahtflanke volldeckend auftragen oder anspritzen,
Menge 50 g/m je cm Schichtdicke.
Dicke der Schicht 'über 10 bis 16 cm'
Menge: 1300,000 m
Leistungsbereichkatalog: 113

**02.01.07.0300 Anschluss a. Fuge m. Fugenm. herst. Längs-/Querfuge*Deckschicht Tiefe 40 mm*Breite 10 mm 2 Lag. mit Trstr.*Fugenmasse N2**
StL-Nr. 2311391231061301
Anschluss als Fuge mit Fugenmasse herstellen.
Längs- und Querfuge.
In der Asphaltdeckschicht ausbilden.
Fugenspalttiefe = 40 mm.
Fugenspaltbreite = 10 mm.
Fugenspalt verfüllen in zwei Lagen mit Trennstreifen
zwischen erster und zweiter Lage.
Mit heiß verarbeitbarer Fugenmasse Typ N2, einschließlich zugehörigem und zuvor aufgetragenem Voranstrichmittel.
Menge: 300,000 m
Leistungsbereichkatalog: 113

**02.01.07.0310 Anschluss a. Fuge m. Fugenm. herst.*Deckschicht Tiefe 40 mm*Breite 10 mm Fugenmasse N2**
StL-Nr. 2311391291061001
Anschluss als Fuge mit Fugenmasse herstellen.
Fuge 'Randfuge vor Borden, Rinnen, Übergängen, Abläufenu.ä.'

In der Asphaltdeckschicht ausbilden.
Fugenspalttiefe = 40 mm.
Fugenspaltbreite = 10 mm.
Mit heiß verarbeitbarer Fugenmasse Typ N2, einschließlich zugehörigem und zuvor aufgetragenem Voranstrichmittel.
Menge: 1800,000 m
Leistungsbereichkatalog: 113

##### Abschnitt 02.01.08 Betonoberbau Haltestelle

**02.01.08.0010 Ausführungszeichnungen herstellen**
*** Pauschalposition
StL-Nr. 1910161099
Ausführungszeichnungen herstellen.
Ausführungszeichnungen für 'Fugenplan der Betonfahrbahn, Alle herzustellenden Fugen (Querschein-,Raum- sowie Pressfugen sind im Plan farblich darzustellen und zu bemaßen.'
Ausführungszeichnungen 'in zweifacher Ausfertigung in Papierform dem AG zwei Wochen vor Ausführung der Betonarbeiten vorlegen.'
Menge: 1,000 psch
Leistungsbereichkatalog: 101

**02.01.08.0020 Unterlage f. Betondecke herstellen. Vlies 500 g/m2**
StL-Nr. 2311421002
Unterlage für Betondecke auf Tragschicht mit hydraulischem Bindemittel herstellen. Abgerechnet wird die
überdeckte Fläche ohne Berücksichtigung der Überlappungen.
Mit Vliesstoff mit Masse 500 g/m2.
Menge: 150,000 m2
Leistungsbereichkatalog: 114

**02.01.08.0030 Schalung herstellen und beseitigen.**
StL-Nr. 22118113900099
Schalung für Betonbauteil einschließlich Aussparungen
und Schlitzen nach Unterlagen des AG herstellen, vorhalten und beseitigen.
Bauteil 'Betonfahrbahn inklusive Endfelder'
Schalungsverlauf 'parallel zur Gradiente,keine Holzschalung zugelassen.'
Menge: 150,000 m2
Leistungsbereichkatalog: 118

**02.01.08.0040 Betondecke herstellen Bk100 bis Bk3,2*Busverkehrsfläche Deckendicke 24 cm*einlagig C30/37*über 8mm =C 90/1 PSV angeg. (53)*m.Stahlbesen abz.**
StL-Nr. 2311421513631112
Betondecke herstellen.
In Verkehrsflächen der Belastungsklassen Bk100 bis
Bk3,2.
Einbau in Busverkehrsfläche.
Deckendicke = 24 cm.
Ausführung einlagig.
Festigkeitsklasse C30/37.
Gesteinskörnungen größer 8 mm = 100 M. v.H. Gesteinskörnung C 90/1.
Kategorie PSV angegeben (53).
Oberfläche mit Stahlbesen in Querrichtung abziehen.
Menge: 150,000 m2
Leistungsbereichkatalog: 114

*Hinweis: Hinweis zur Folgeposition*
Hinweis zur Folgeposition

Endfeldergröße je rd 30 qm
Stärke des Betonendfeldes = 50 cm
Herstellung gemäß Bild 10 der ZTV Beton StB 07
Inklusive Verdübelung

**02.01.08.0050 Betonendfeld herstellen (Zulage) Deckverst. Unt AG**
StL-Nr. 2311423501
Zulage für Betonendfeld herstellen. Vergütet wird der
Mehraufwand gegenüber dem Herstellen der Betondecke.
Mit Deckenverstärkung nach Unterlagen des AG.
Menge: 20,000 m2
Leistungsbereichkatalog: 114

**02.01.08.0060 Betondecke nachbeh. und schützen**
StL-Nr. 2311424099
Betondecke nachbehandeln und schützen.
Nachbehandlung 'gemäß ZTV Beton StB 07,
jedoch Aufbringen von Folie ist nicht zulässig.'
Menge: 150,000 m2
Leistungsbereichkatalog: 114

**02.01.08.0070 Erschwernis Abläufe**
Erschwernis bei Herstellung der Betondecke durch Abläufe
Menge: 2,000 St

*Hinweis: Hinweis zur Folgeposition*
Raumfugen entlang fester Einbauten (z. B.  Borde, Rinnen, Abläufe, Schächte)

**02.01.08.0080 Raumfuge herstellen entlang Einbauten*Deckendicke 24 cm einschneiden*20/35, N1 verf.**
StL-Nr. 2311432756991200
Raumfuge in Betondecke mit einer Fugeneinlage herstellen.
Raumfuge entlang fester Einbauten.
Deckendicke = 24 cm.
Fugeneinlage 'Weichfaserplatte'
Fugeneinlagendicke '18 mm'

Oberen Fugenspalt nach dem Erhärten des Betons einschneiden.
Fugenspaltbreite 20 mm, Fugenspalttiefe 35 mm, verfüllen mit heiß verarbeitbarer elastischer Fugenmasse Typ
N1.
Menge: 70,000 m
Leistungsbereichkatalog: 114

*Hinweis: Hinweis zur Folgeposition*
Körbe nach Wahl des AN auf Unterlage aus Asphalttragschicht gegen Verschiebung befestigen,
Einbau nach Fugenplan des AN

**02.01.08.0090 Querscheinfuge herstellen Fb.Bk100 bis Bk10 Dübelabst. 25 cm*8/27, N2 verf.**
StL-Nr. 2311430719100001
Querscheinfuge in Betondecke herstellen. Fugenkerbe
herstellen. Schutzeinlage einbringen. Fugenkerbe durch
Schneiden zum Fugenspalt aufweiten. Fuge verfüllen.
Fuge in Fahrbahn der Belastungsklassen Bk100 bis Bk10.
Deckendicke '24 cm'

Dübel, Regelabstand 25 cm einbauen.
Fugenspaltbreite 8 mm, Fugenspalttiefe 27 mm, Un-
terfüllstoff einbringen, verfüllen mit heiß verarbeitbarer Fugenmasse Typ N2.
Menge: 24,000 m
Leistungsbereichkatalog: 114

**02.01.08.0100 Fremdüberwachung**
*** Pauschalposition
Fremdüberwachung für die Herstellung der Betonfahrbahn gemäß DIN 1045/1084 durch anerkannte Überwachungsstelle,
Inklusive der erforderlichen Prüfungen, Laboruntersuchungen und Dokumentation der Prüfungsergebnisse.
Menge: 1,000 psch

##### Abschnitt 02.01.09 Borde, Rinnen, Pflaster, Sonstiges

**02.01.09.0010 Bordstein aus Beton setzen BSt. TB 10x25 cm*gerader Stein**
StL-Nr. 2311531106099199
Bordstein aus Beton setzen. Breite der Rückenstütze
mind. 15 cm.
Bordstein = TB 10 x 25 cm.
Fuge 'Steine mit engen Fugen Stoßfugen versetzen.'
Bordstein 'Farbe= anthrazit'

Gerader Stein.
Rückenstütze '15 cm breit, bis 10 cm unter OK Bordstein.
Bordsteinfundament 20 cm dick.'
Fundamentbeton 'und Rückenstütze aus Beton C 20/25, X0,
einschließlich Schalung.'
Menge: 800,000 m
Leistungsbereichkatalog: 115

**02.01.09.0020 TB 10x25 Radien R = 1 bis 4 m**
Wie vor, jedoch

Schneidarbeiten und Radien herstellen mit Bordlängen 0,25 M.
TB 10x25
Außenradien 1 m bis 4 M.
Menge: 10,000 m

**02.01.09.0030 TB 10x25 Radien R = 5 bis 12 m**
Wie vor, jedoch

Schneidarbeiten und Radien herstellen mit Bordlängen 0,50 M.
TB 10x25
Außenradien 5 m bis 12 M.
Menge: 30,000 m

**02.01.09.0040 Bordstein aus Beton setzen BSt. HB 15x30 cm*gerader Stein**
StL-Nr. 2311531103099199
Bordstein aus Beton setzen. Breite der Rückenstütze
mind. 15 cm.
Bordstein = HB 15 x 30 cm.
Fuge 'Steine mit engen Fugen Stoßfugen versetzen.'
Bordstein 'Farbe= anthrazit'

Gerader Stein.
Rückenstütze '15 cm breit, bis 10 cm unter OK Bordstein.
Bordsteinfundament 20 cm dick.'
Fundamentbeton 'und Rückenstütze aus Beton C 20/25, X0,
einschließlich Schalung.'
Menge: 300,000 m
Leistungsbereichkatalog: 115

**02.01.09.0050 Bordstein aus Beton setzen BSt. HB 15x30 cm*Halbm. bis 1 m**
StL-Nr. 2311531103099599
Bordstein aus Beton setzen. Breite der Rückenstütze
mind. 15 cm.
Bordstein = HB 15 x 30 cm.
Fuge 'Steine mit engen Fugen Stoßfugen versetzen.'
Bordstein 'Farbe= anthrazit'

Kurvenstein, Halbmesser bis 1,00 m.
Rückenstütze '15 cm breit, bis 10 cm unter OK Bordstein.
Bordsteinfundament 20 cm dick.'
Fundamentbeton 'und Rückenstütze aus Beton C 20/25, X0,
einschließlich Schalung.'
Menge: 10,000 m
Leistungsbereichkatalog: 115

**02.01.09.0060 Bordstein aus Beton setzen BSt. HB 15x30 cm*Halbm. ü. 1-4 m**
Bordstein aus Beton setzen. Breite der Rückenstütze
mind. 15 cm.
Bordstein = HB 15 x 30 cm.
Fuge  Steine mit engen Fugen Stoßfugen versetzen.
Bordstein  'Farbe= anthrazit
Kurvenstein, Halbmesser größer 1,00 bis 4,00 m.
Rückenstütze 15 cm breit, bis 10 cm unter OK Bordstein.
Bordsteinfundament 20 cm dick.
Fundamentbeton und Rückenstütze aus Beton C 20/25, X0,
einschließlich Schalung.
Menge: 10,000 m
Leistungsbereichkatalog: 115

**02.01.09.0070 Bordstein aus Beton setzen BSt. HB 15x30 cm*Halbm. ü. 5-12 m**
StL-Nr. 2311531103099299
Bordstein aus Beton setzen. Breite der Rückenstütze
mind. 15 cm.
Bordstein = HB 15 x 30 cm.
Fuge 'Steine mit engen Fugen Stoßfugen versetzen.'
Bordstein 'Farbe= anthrazit'

Kurvenstein, Halbmesser größer 5,00 bis 12,00 m.
Rückenstütze '15 cm breit, bis 10 cm unter OK Bordstein.
Bordsteinfundament 20 cm dick.'
Fundamentbeton 'und Rückenstütze aus Beton C 20/25, X0,
einschließlich Schalung.'
Menge: 40,000 m
Leistungsbereichkatalog: 115

**02.01.09.0080 Bordstein aus Beton setzen BSt. HB 15x30 cm*Überg./Absenker**
StL-Nr. 2311531103099699
Bordstein aus Beton setzen. Breite der Rückenstütze
mind. 15 cm.
Bordstein = HB 15 x 30 cm.
Fuge 'Steine mit engen Fugen Stoßfugen versetzen.'
Bordstein 'Farbe= anthrazit'

Übergangsstein/Absenkungsstein.
Rückenstütze '15 cm breit, bis 10 cm unter OK Bordstein.
Bordsteinfundament 20 cm dick.'
Fundamentbeton 'und Rückenstütze aus Beton C 20/25, X0,
einschließlich Schalung.'
Menge: 10,000 m
Leistungsbereichkatalog: 115

*Hinweis: Hinweis: Flachbordfarbe*
Alle Flachbordsteine sind in der Farbe betongrau auszuführen und nachträglich weiß zu beschichten.

**02.01.09.0090 Bordstein aus Beton setzen BSt. FB 20x25 cm gerader Stein**
StL-Nr. 2311531113090199
Bordstein aus Beton setzen. Breite der Rückenstütze
mind. 15 cm.
Bordstein = FB 20 x 25 cm.
Fuge 'Steine mit engen Fugen Stoßfugen versetzen.'

Gerader Stein.
Rückenstütze '15 cm breit, bis 10 cm unter OK Bordstein.
Bordsteinfundament 20 cm dick.'
Fundamentbeton 'und Rückenstütze aus Beton C 20/25, X0,
einschließlich Schalung.'
Menge: 110,000 m
Leistungsbereichkatalog: 115

**02.01.09.0100 Beschichtung Flachbordsteine**
Nachträgliche Beschichtung aller Flachbordsteine vor Ort auf Anordnung des AG;
Bordsteine reinigen und aufrauhen durch Sandstrahlen;
Herstellung einer weiß reflektierenden MMA-Harzbeschichtung einschl. Glasreflexkörpern, mehrfach auftragen bis zur vollständigen Sättigung der Oberfläche;
einschl. Aller Nebenarbeiten; Auftrag auch auf Kopfseiten und Steigungsflächen; einschl. 1 cm Überstand der Borde über anliegende Befestigungen.
Menge: 110,000 m

**02.01.09.0110 Bordstein trennen TBSt. 10/30-8/20*BSt.nassschneiden BSt. trennen**
StL-Nr. 231153262101
Bordstein auf Passmaß trennen.
Bordstein aus Beton ca. 10/30 bis 8/20 cm.
Bordstein trennen durch Nassschneiden.
Bordstein quer trennen.
Menge: 190,000 St
Leistungsbereichkatalog: 115

**02.01.09.0120 Bewegungsfuge in Borden herstellen**
StL-Nr. 2311551699
Bewegungsfuge in einer Dicke von 8 mm bis 15mm in Borden herstellen.
Fugenlänge 'bis 30 cm.'
Verfüllen mit 'Dehnscheibe aus Physikalisch vernetzter Polyolefin-Schaumstoff XPE., Dicke 10mm,Stauchhärte 150 - 200 kPa Druckverformung <= 5% bei Stauchung 25% in 24h.Raumdichte von 410 - 60 kg/m³nach DIN EN  ISO 3386-1beständig gegen Frost- und Tausalz.Dehnscheibe passend für Bordsteinprofil liefern und fest eingepresst zwischen die Bordsteine einbauen. Bei Bedarf Schneidarbeiten zur Anpassung an das Bordsteinprofil vornehmen.In Hochbord 15x30 bis 18x30oder Rundbord 15x22 bis 18x22. Einbau alle 6 m im Verlauf der Bordanlage.'
Menge: 220,000 St
Leistungsbereichkatalog: 115

**02.01.09.0130 Bewegungsfuge im Fundament herst. Fuge unter B.m.R.**
StL-Nr. 2311550649
Bewegungsfuge im Fundament von Streifen, Rinnen und
Borden mit einer Dicke von 8 mm bis 15 mm herstellen.
Fuge unter Bord mit Rinne.
Bewegungsfuge 'im Fundament mit EPS-Hartschaumplatte,Dicke 10 mm ausbilden.Bei Bord mit angrenzender Rinne sind dieDehnungsfugen von Bord und Rinne an gleicher Stelle anzuordnen.'
Menge: 220,000 St
Leistungsbereichkatalog: 115

**02.01.09.0140 Bordstein aufnehmen. Naturstein A2-A5*Fund.ü10-20/R-St.*Verwertung AN**
StL-Nr. 23115031759100
Bordstein aufnehmen.
Bordstein = aus Naturstein, Größe A2 bis A5.
Fundament aus Beton, über 10 bis 20 cm dick, und
Rückenstütze aus Beton aufbrechen.
Wiederverwendbare Bordsteine 'säubern,
auf Paletten stapeln, zum Lagerplatz nach Unterlagen des AG fördern, selbsständig abladen.
Förderweg ca. 12 km'

Nicht wiederverwendbare Bordsteine und übriges Aufbruchgut nach Wahl des AN verwerten.
Menge: 1040,000 m
Leistungsbereichkatalog: 115

**02.01.09.0150 Natursteinborde Lager AG, aufladen**
Bordsteine aus Naturstein DIN 482 und DIN EN 1343
Am Lagerplatz des AG auf Paletten gelagert aufladen,
Zu einem natursteinverarbeitenden Fachbetrieb nach Wahl des  AN transportieren und nach der Aufarbeitung wieder zur Baustelle zurück transportieren und zwischenlagern.
Abrechnung erfolgt pro laufendem Meter Bordstein.
Menge: 400,000 m

**02.01.09.0160 Natursteinborde aufarbeiten, Schnitt**
Bordsteine aus Naturstein DIN 482 und DIN EN 1343,
Vorhandene Steine in einem natursteinverarbeitenden
Fachbetrieb aufarbeiten.
Herstellen eines Schnittes senkrecht zur Bordsteinlängskante,
Zum Ablängen gebrochener Ecken (nur unbedingt notwendige Kürzung), und zur Herstellung von Kurzbordsteinen / Paßsteinen.
Abrechnung erfolgt pro Schnitt.
(Vergütung nur bei verwertbaren Bordsteinen)
Steine zur Baustelle transportieren, abladen und lagern.
Menge: 800,000 St

**02.01.09.0170 Natursteinborde aufarbeiten, Diagonalschnitt**
Bordsteine aus Naturstein DIN 482 und DIN EN 1343,
Vorhandene Steine in einem natursteinverarbeitenden
Fachbetrieb aufarbeiten.
Leistung wie zuvor beschrieben,
Jedoch:
Diagonalschnitte von Hochbordsteinen, bei fehlenden Radiensteinen.
Steine zur Baustelle transportieren, abladen und lagern.
Menge: 45,000 St

**02.01.09.0180 Natursteinborde aufarbeiten, Anlauf A5**
Bordsteine aus Naturstein DIN 482 und DIN EN 1343,
Vorhandene Steine in einem natursteinverarbeitenden
Fachbetrieb aufarbeiten.
Herstellen eines gleichmäßigen Querschnittes "A5".
Ausführung Schnitt zur Herstellung der Anlauffläche.
Abrechnung erfolgt pro laufendem Meter Bordstein.
(Vergütung nur bei verwertbaren Bordsteinen)
Steine zur Baustelle transportieren, abladen und lagern.
Menge: 400,000 m

**02.01.09.0190 Natursteinborde aufarbeiten, Querriffelung**
Bordsteine aus Naturstein DIN 482 und DIN EN 1343
Aufarbeiten von Natursteinen,
Herstellen einer gleichmässigen für Naturbordsteine aus
Basaltlava typischen Querriffelung,
Ausführen auf beiden Ansichtsflächen (spätere luftseitige Flächen), Abwicklungslänge ca. 35 cm.
Abrechnung erfolgt pro laufendem Meter Bordstein.
Steine zur Baustelle transportieren, abladen und lagern.
Menge: 400,000 m

**02.01.09.0200 Natursteinborde aufarbeiten, Querriffelung, Zul. Formsteine**
Bordsteine aus Naturstein DIN 482 und DIN EN 1343
Aufarbeiten von Natursteinen,
Herstellen einer gleichmässigen für Naturbordsteine aus
Basaltlava typischen Querriffelung,
Zulage zur vorangeführten Aufarbeitung für den Mehraufwand bei der Bearbeitung von Radiensteinen und Hängern
(Übergangssteine von Hochbord auf abgesenkte Borde)
Steine zur Baustelle transportieren, abladen und lagern.
Menge: 15,000 m

**02.01.09.0210 Natursteinborde aufarbeiten, Querriffelung, Absenksteine**
Bordsteine aus Naturstein DIN 482 und DIN EN 1343
Aufarbeiten von Natursteinen,
Herstellen einer gleichmässigen für Naturbordsteine aus
Basaltlava typischen Querriffelung,
Ausführen auf der oberen Ansichtsfläche (spätere luftseitige Fläche), von Absenksteinen.
Abwicklungslänge ca. 20 cm.
Abrechnung erfolgt pro laufendem Meter Bordstein.
Steine zur Baustelle transportieren, abladen und lagern.
Menge: 15,000 m

**02.01.09.0220 Bordstein trennen NBSt. 30/25-18/30*BSt.nassschneiden BSt. trennen**
StL-Nr. 231153265101
Bordstein auf Passmaß trennen.
Bordstein aus Naturstein ca. 30/25 bis 18/30 cm.
Bordstein trennen durch Nassschneiden.
Bordstein quer trennen.
Menge: 30,000 St
Leistungsbereichkatalog: 115

**02.01.09.0230 Bordstein des AG setzen gerader Stein*St.gelag. i. Bau.**
StL-Nr. 23115321991199
Bordstein des AG setzen. Breite der Rückenstütze mind.
15 cm.
Bordstein 'Basalt mit typischer Querriffelung,auf beiden Ansichtsflächen(spätere luftseitige Flächen), Abwicklungslänge ca.35 cm, Aufgearbeitete Steine des AG.
Bordsteinformat A5.'
Fuge 'Steine mit engen Stoßfugenversetzen.'

Gerader Stein.
Steine lagern innerhalb der Baustelle.
Rückenstütze '15 cm breit, bis 10 cm unterOKBordstein, Betonfundament 20 cm dick.'
Fundamentbeton 'und Rückenstütze aus BetonC20/25, XO.Einschließlich Schalung.'
Menge: 400,000 m
Leistungsbereichkatalog: 115

**02.01.09.0240 Bordstein des AG setzen Überg./Absenker*St.gelag. i. Bau.**
StL-Nr. 23115321996199
Bordstein des AG setzen. Breite der Rückenstütze mind.
15 cm.
Bordstein 'Basalt mit typischer Querriffelung,auf beiden Ansichtsflächen(spätere luftseitige Flächen),Abwicklungslänge ca. 35 cm.Aufgearbeitete Steine des AG.
Format: Absenkstein'
Fuge 'Steine mit engen Stoßfugenversetzen.'

Übergangsstein/Absenkungsstein.
Steine lagern innerhalb der Baustelle.
Rückenstütze '15 cm breit, bis 10 cm unter OK Bordstein,Betonfundament 20 cm dick.'
Fundamentbeton 'und Rückenstütze aus Beton C20/25, XO.Einschließlich Schalung.'
Menge: 15,000 m
Leistungsbereichkatalog: 115

**02.01.09.0250 Bordstein aus Naturstein setzen Naturbordst. A 5*gerader Stein**
StL-Nr. 2311531605991999
Bordstein aus Naturstein mit gleichmäßiger Färbung setzen. Breite der Rückenstütze mind. 15 cm.
Bordsteinformat = A 5.
Bordstein 'Basalt mit typischer Querriffelung,auf beiden Ansichtsflächen(spätere luftseitige Flächen),Abwicklungslänge ca. 35 cm.
Steine liefern und einbauen.'
Fuge 'Steine mit engen Stoßfugen versetzen.'

Gerader Stein.
Rückenstütze '15 cm breit, bis 10 cm unter OK Bordstein,Betonfundament 20 cm dick.'
Fundamentbeton 'und Rückenstütze aus Beton C20/25, XO.Einschließlich Schalung.'
Menge: 50,000 m
Leistungsbereichkatalog: 115

**02.01.09.0260 Profilstein für Haltestellen setzen**
Bordstein aus Beton setzen. Breite der Rückenstütze
mind. 15 cm.
Bordstein nach Straßenbaustandards der Stadt Koblenz:
Kasseler Sonderbord, Grundelement Pos. 1.18,
Breite 30/43,5cm, Höhe15,0/33,4cm,
Länge 1,0m, Gewicht ca. 270 kg/m,
Hersteller:
Fa. Profilbeton GmbH,
34582 Borken
Fuge Dehnscheiben in jeder Fuge werden gesondert vergütet.
Gerader Stein.
Rückenstütze 15 cm breit, bis 10 cm unter OK Bordstein
Betonfundament 20 cm dick
Fundamentbeton und Rückenstütze aus Beton C20/25, XO.
Einschließlich Schalung.
Menge: 23,000 m

**02.01.09.0270 Profilstein Übergangsstein**
Bordstein aus Beton setzen. Breite der Rückenstütze
mind. 15 cm.
Bordstein nach Straßenbaustandards der Stadt Koblenz:
Kasseler Sonderbord, Übergangsstein (rechts/links) von KSB auf HB 150/180*300 (Pos. 7.18 a/b),
Breite 40,1/43,5cm, Höhe15,0/33,4 cm,
Länge 1,0m, Gewicht ca. 270 kg/m,
Hersteller:
Fa. Profilbeton GmbH,
34582 Borken  '
Fuge Dehnscheiben in jeder Fuge werden gesondert vergütet.
Gerader Stein.
Rückenstütze 15 cm breit, bis 10 cm unter OK Bordstein
Betonfundament 20 cm dick.
Fundamentbeton und Rückenstütze aus Beton C20/25, XO.
Einschließlich Schalung.
Menge: 2,000 St

**02.01.09.0280 Fugenscheiben für Profilstein**
Elastische Dehnscheiben passend zum System Kasseler Sonderbord nach Straßenbaustandards der Stadt Koblenz, liefern und nach Herstellerangaben einbauen.
Einbau in jeder Fuge.
Fugenscheiben aus vulkanisiertem Neukautschuk-Recycling- Material, PU-gebunden, ca. 1200 kg/m3.
Sichtbare Kanten weiß beschichtet
Menge: 10,000 St

*Hinweis: Hinweis: Einsatzorte für Querungsstellen*

**02.01.09.0290 Querungsstelle Nullabsenkung**
Bordstein aus Beton setzen

Bordstein nach Straßenbaustandards der Stadt Koblenz:
Kasseler Querungsbord Profilstein Nullabsenkung,
Grundtyp Pos. Q10.3,
Länge 50 cm; Breite 30 cm, Höhe 15/18 cm,
Gewicht ca. 120 kg/m,
Farbe weiß,
Auftrittsfläche rautenförmig genoppt, SRT > 60,

Hersteller:
Profilbeton GmbH, 34582 Borken oder gleichwertig

engfugig versetzen;
Rückenstütze bis 10 cm unter Oberkante Bordstein,
Fundamentbeton C20/25, 20 cm stark.
Hersteller: '....................................................'

Produktbezeichnung: '....................................................'
Menge: 54,000 m

**02.01.09.0300 Querungsstelle Kantenstein**
Bordstein aus Beton setzen

Bordstein nach Straßenbaustandards der Stadt Koblenz:
Profilstein Kantenstein 6 cm, Pos. SBK.6,
Länge 50 cm; Breite 30 cm, Höhe 21/21,4 cm,
Gewicht ca. 160 kg/m,
Farbe weiß,
Auftrittsfläche rautenförmig genoppt, SRT > 60

Hersteller:
Profilbeton GmbH, 34582 Borken oder gleichwertig

engfugig versetzen,
Rückenstütze bis 10 cm unter Oberkante Bordstein,
Fundamentbeton C20/25, 20 cm stark.
Hersteller: '....................................................'

Produktbezeichnung: '....................................................'
Menge: 39,000 m

**02.01.09.0310 Querungsstelle Übergangsstein Nullabsenkung auf Kantenstein**
Bordstein aus Beton setzen

Bordstein nach Straßenbaustandards der Stadt Koblenz:
Profilstein Übergang Nullabsenkung auf Kantenstein rechts/links,
Pos. 7.Q10.3 als/bls,
Länge 50 cm; Breite 30 cm, Höhe 18/21,4 cm,
Gewicht ca. 150 kg/m,
Farbe weiß,
Auftrittsfläche rautenförmig genoppt, SRT > 60,

Hersteller:
Profilbeton GmbH, 34582 Borken oder gleichwertig

engfugig versetzen,
Rückenstütze bis 10 cm unter Oberkante Bordstein,
Fundamentbeton C20/25, 20 cm stark.
Hersteller: '....................................................'

Produktbezeichnung: '....................................................'
Menge: 12,000 m

**02.01.09.0320 Querungsstelle Übergangsstein Nullabsenkung auf Rundbord**
Bordstein aus Beton setzen

Bordstein nach Straßenbaustandards der Stadt Koblenz:
Profilstein Übergang Nullabsenkung auf Rundbord rechts/links,
Pos. 7.Q10.3.a/b RBr5,
Länge 50 cm; Breite 30 cm, Höhe 18/21,4 cm,
Gewicht ca. 150 kg/m,
Farbe weiß,
Auftrittsfläche rautenförmig genoppt, SRT > 60

Hersteller:
Profilbeton GmbH, 34582 Borken oder gleichwertig

engfugig versetzen;
Rückenstütze bis 10 cm unter Oberkante Bordstein,
Fundamentbeton C20/25, 20 cm stark.
Hersteller: '....................................................'

Produktbezeichnung: '....................................................'
Menge: 12,000 m

**02.01.09.0330 Querungsstelle Übergangsstein Kantenstein auf Rundbord**
Bordstein aus Beton setzen

Bordstein nach Straßenbaustandards der Stadt Koblenz:
Profilstein Übergang Kantenstein auf Rundbord rechts/links,
Pos. 7.SBK.6 a/b,
Länge 50 cm; Breite 30 cm, Höhe 21/21,4 cm,
Gewicht ca. 160 kg/m,
Farbe weiß;
Auftrittsfläche rautenförmig genoppt, SRT > 60

Hersteller:
Profilbeton GmbH, 34582 Borken oder gleichwertig

engfugig versetzen,
Rückenstütze bis 10 cm unter Oberkante Bordstein,
Fundamentbeton C20/25, 20 cm stark.
Hersteller: '....................................................'

Produktbezeichnung: '....................................................'
Menge: 12,000 m

**02.01.09.0340 Querungsstelle Profilsteine auf Gehrung schneiden**
Profilstein der Vorposition auf Gehrung schneiden
In Kurven zur Anpassung an beliebige Radien > 7,5 m,
Nass schneiden,
einschl. Ermittlung des örtlich anzupassenden Winkels,
Abrechnung erfolgt pro Schnitt.
Menge: 50,000 St

**02.01.09.0350 Rinne mit Pflast. aus Beton herst. m.F., m. Vorsatz.*2-zeilig Querschn. Unt. AG**
StL-Nr. 2311542199229901
Rinne mit Pflastersteinen aus Beton herstellen. Mehrzeilige Rinne ist mit beidseitigen Schnurkanten herzustellen.
Rinne 'Spitzrinne, Querneigung nach Unterlagen des
AG'
Format für Rastermaß '160/240/140 mm,
Verlegung längs zur Streifenrichtung.'

Mit Fase, mit Vorsatzbeton.
Breite 2-zeilig.
Fundament und Rückenstütze 'aus Beton C20/25, XO. Einschließlich Schalung.
Inklusive herstellen einer Haftbrücke zwischen Rinnenstein und der Betonbettung.Unmittelbar vor dem Einbau ist die Unterseite der Pflastersteine in einen, für den Verwendungszweck abgestimmten Haftkleber (Haftbrücke) einzutauchen. Anschliessend sind die Rinnensteine in die vorverdichtete Bettung mit dem Pflasterhammer einzuklopfen.
Der Beton ist nach entsprechender Anfangsfestigkeit senkrecht abzustechen.'
Fuge 'mit Fertigzementmörtel vergießen,Druckfestigkeitam Würfel mind. 30 N/mm2, ExpositionsklasseXF4, Ausbreitmaßklasse F5.'

Rinnenquerschnitt nach Unterlagen des AG.
Menge: 800,000 m
Leistungsbereichkatalog: 115

**02.01.09.0360 Streifen aus Betonpfl.st. herst. m.F., m. Vorsatz.*1-zeilig**
StL-Nr. 2311540699219990
Streifen aus Pflastersteinen aus Beton herstellen.
Oberfläche der Pflastersteine nach Unterlagen des AG.
Mehrzeiliger Streifen ist mit beidseitigen Schnurkanten
herzustellen.
Streifen 'als Läuferreihe'
Format für Rastermaß '160/240/140 mm, Verlegung längs zur
Streifenrichtung.'

Mit Fase, mit Vorsatzbeton.
Breite 1-zeilig.
Rückenstütze 'aus Beton C 20/25 X0,
Einschl. Schalung'
Fundamentbeton 'aus Beton C 20/25, X0,einschließlich Schalung.
Inklusive herstellen einer Haftbrücke zwischen Rinnenstein und der Betonbettung. Unmittelbar vor dem Einbau ist die Unterseite der Pflastersteine in einen, für den Verwendungszweck abgestimmten Haftkleber (Haftbrücke) einzutauchen. Anschliessend sind die Rinnensteine in die vorverdichtete Bettung mit dem Pflasterhammer einzuklopfen. Der Beton ist nach entsprechender Anfangsfestigkeit senkrecht abzustechen.'
Fuge 'mit Fertigzementmörtel vergießen,
Druckfestigkeit
am Würfel mind. 50 N/mm2, Expositionsklasse
XF4,
Ausbreitmaßklasse F5.'
Menge: 510,000 m
Leistungsbereichkatalog: 115

**02.01.09.0370 Rinnensteine auf Paßmaß trennen**
Rinnensteine auf Paßmaß trennen.

Rinnensteine aus Beton, Dicke 14 cm,
Rastermaß 160/140/140 mm und 160/240/140 mm,
Rinnensteine quer trennen durch Nassschneiden.
Menge: 200,000 St

**02.01.09.0380 Bewegungsf. in Str. u. Ri. herst. Fuge in Rinnen*Breite ü. 30-40cm**
StL-Nr. 231155112399
Bewegungsfuge in Streifen und Rinnen herstellen. Fugenbreite 8 mm bis 15 mm.
Fuge in Rinne.
Streifen-/Rinnenbreite über 30 bis 40 cm.
Verfüllen mit 'Dehnscheibe aus Physikalisch vernetzter Polyolefin-Schaumstoff XPE., Dicke 10mm, Stauchhärte 150 - 200 kPa Druckverformung <= 5% bei Stauchung 25% in 24h.Raumdichte von 410 - 60 kg/m³nach DIN EN  ISO 3386-1beständig gegen Frost- und Tausalz.Dehnscheibe passend für Bordsteinprofil liefern und fest eingepresst zwischen die Bordsteine einbauen. Bei Bedarf Schneidarbeiten zur Anpassung an das Bordsteinprofil vornehmen.Einbau alle 6 m im Verlauf der Rinnenanlage.'
Menge: 140,000 St
Leistungsbereichkatalog: 115

**02.01.09.0390 Bewegungsf. in Str. u. Ri. herst. Fuge in Streifen*Breite bis 20 cm**
StL-Nr. 231155111199
Bewegungsfuge in Streifen und Rinnen herstellen. Fugenbreite 8 mm bis 15 mm.
Fuge in Streifen.
Streifen-/Rinnenbreite bis 20 cm.
Verfüllen mit 'Dehnscheibe aus Physikalisch vernetzter Polyolefin-Schaumstoff XPE., Dicke 10mm, Stauchhärte 150 - 200 kPa Druckverformung <= 5% bei Stauchung 25% in 24h.Raumdichte von 410 - 60 kg/m³nach DIN EN  ISO 3386-1beständig gegen Frost- und Tausalz.Dehnscheibe passend für Bordsteinprofil liefern und fest eingepresst zwischen die Bordsteine einbauen. Bei Bedarf Schneidarbeiten zur Anpassung an das Bordsteinprofil vornehmen.Einbau alle 6 m im Verlauf der Rinnenanlage.'
Menge: 85,000 St
Leistungsbereichkatalog: 115

*Hinweis: Folgeposition Trennung Geh- und Radweg*
Folgeposition zur linienhaften Trennung von Geh- und Radweg

**02.01.09.0400 Trennstreifen mit Trennstein**
Trennstreifen herstellen.

Trennstein nach Straßenbaustandard der Stadt Koblenz:
In Verkehrsflächen für Rad- oder Gehwege.
Herstellung aus:
Kasseler Rad-Gehweg-Trennstein
Aus Weißbeton DIN EN 13748/2
Mit hohem Widerstand gegen Frost/Tausalz
Betongüte C 55/67.
Hersteller:
Profilbeton GmbH, 34582 Borken oder gleichwertig
Format: Breite 30 cm, Dicke 8 cm,
Versetzlänge 52,5 cm,
Zweischichtige Ausführung mit Weißzement (Kern- und
Vorsatzbeton), Oberfläche weiß beschichtet,
rutschhemmend nach DIN 13748 / BGR 181,
Asymmetrisches Schuppenprofil,
radwegseitig asymmetrische Pyramidenstümpfe
mind. 4 mm, max. 5 mm.
Einbau als Trennstreifen zwischen Geh- und Radweg.
Fundament aus Beton C 20/25,
Fundament mind. 20 cm dick.
Mit geradem Abschluss.
Fuge vergießen mit Fertigzementmörtel.
Druckfestigkeit am Würfel mindestens 30 N/mm2,
Ausbreitmaßklasse F5.

Hersteller: '....................................................'

Produktbezeichnung: '....................................................'
Menge: 280,000 m

**02.01.09.0410 Endstein für Trennstreifen**
Endstein für Trennstreifen der Vorposition.
Mit konvexem oder konkavem Anschluß.

Hersteller: '....................................................'

Produktbezeichung: '....................................................'
Menge: 2,000 St

*Hinweis: Hinweis Pflasterbettungsmaterial*
Hinweis zu allen Pflasterpositionen

Als ungebundenes Bettungsmaterial für Pflasterbeläge ist grundsätzlich ein filterstabiles Brechsand-Splittgemisch aus natürlichem Hartgestein, Körnung je nach Pflaster 0/5, 0/8, oder 0/11mm zu verwenden. Für das Material sind folgende Anforderungen nachzuweisen:
Kornverteilung gem. Tab.4, 5 oder 6, jeweils Zeile 1, TL Pflaster-StB 06
Fließkoeffizient Kategorie ECS35
Anteil gebrochener Oberflächen Kategorie C90/3
Widerstand gegen Zertrümmerung SZ 18.

*Hinweis: Hinweis Pflasterfugenfüllungen*
Hinweis zu allen Pflasterpositionen

Als ungebundenes Fugenmaterial ist grundsätzlich eine filterstabiles Brechsand-Splittgemisch aus natürlichem Hartgestein der Körnung 0/5mm einzubauen. Es sind folgende Anforderungen nachzuweisen:
Kornverteilung gem. Tab. 11, Zeile 1, TL Pflaster StB 06
Fließkoeffizient Kategorie ECS35
Anteil gebrochener Oberflächen Kategorie C90/3.
Nach Verlegung des Pflasters sind zunächst die Fugen bis ca. 75% der Fugenhöhe mit dem v. g. Material zu füllen. Danach ist die Fläche abzurütteln. Abschließend ist grundsätzlich ein besonderer Fugenschluss nach Abs. 2.4, ZTV Pflaster-StB 06 mit Baustoffgemisch 0/2mm vorzunehmen. Hierfür gelten folgende Anforderungen:
Fließkoeffizient Kategorie ECS35
Anteil gebrochener Oberflächen Kategorie C90/3
Durchgang auf dem Sieb 1 mm mind. 40 bis 70 M.% Für die Materialien hat der AN vor Verwendung die
Eignungsprüfungen vorzulegen. Die zu verwendenden Bettungs- und Fugenmaterialien sind aufeinander abzustimmen. Der Nachweis der Filterstabilität gem. Abs. 1.5.1.2 der ZTV Pflaster StB 06 ist zu erbringen.

**02.01.09.0420 Pflasterd. aus Betonsteinen herst. F. AG ang. Abst u Läuferverband**
Pflasterdecke aus Verbundsteinpflaster aus Beton herstellen.
In Geh- und Radwegflächen oder Fahrbahnen bis Bk 1,0.

4 cm Bettung aus Brechsand-Splitt-Gemisch 0/8 mm,
Fugenfüllung aus Brechsand-Splitt-Gemisch 0/5 mm,
In mehreren Arbeitsgängen maschinell unter Wasserzusatz
Bis zur standfesten Vollfüllung in Fugen einschlämmen.
Im letzten Arbeitsgang Fugenschluss mit Brechsand 0/2 mm und unter Wasserzusatz herstellen.

Pflastertyp und Hersteller:
Nach Straßenbaustandards der Stadt Koblenz
Pflastersystem Duraton,
Oberfläche betonglatt, Farbe grau, Kanten gefast
Stärke 8 cm.
Fa. Kann, 56158 Bendorf
Menge: 1800,000 m2
Leistungsbereichkatalog: 115

**02.01.09.0430 Zulage Kurvenbereiche in Bändern**
Zulage zur Vorposition

Pflasterdecke mit Verbundpflastersteinen herstellen
Verlegung der Pflastersteine in Kurvenbereichen in Bändern.
Mindestbreite der Bänder beträgt zwei ganze Steine.
Menge: 200,000 m2

**02.01.09.0440 Läuferreihe herstellen**
Zulage zur Vorposition

Läuferreihe als Zulage zur Pflasterpostion herstellen
Verbundsteinpflaster "Duraton-Randstein 100/100/80" Fa. Kann auf Anordnung des AG einbauen.
Menge: 300,000 m

**02.01.09.0450 Pflastersteine zuarbeiten*aus Beton Dicke 6-8 cm**
StL-Nr. 231151959101
Pflastersteine auf Passmaß trennen und Pflastersteine
an Kanten und Einfassungen oder an Aussparungen und
Einbauten über 1,00 m2 Einzelgröße zuarbeiten, nassschneiden oder behauen.
Das Zuarbeiten, Nassschneiden oder Behauen der Pflastersteine an Aussparungen und Einbauten bis zu 1,00 m2
Einzelgröße wird gesondert vergütet.
Pflastersteine 'aus Beton,im Naßschneidverfahren trennen,minimale Steingröße nach erfolgtem Zuschnitt
darf nicht die Hälfte der ursprünglichen
Steingröße unterschreiten.'

Art = Pflastersteine aus Beton.
Dicke 6 bis 8 cm.
Menge: 500,000 m
Leistungsbereichkatalog: 115

**02.01.09.0460 Pflasterdecke Betonpflastersteine Wartezone basananthrazit**
Pflasterdecke mit Pflastersteinen aus Beton mit Vorsatzbeton herstellen.
Oberfläche der Pflastersteine, Trassierung der Pflasterdecke und Verlegung der Pflastersteine in Kurvenbereichen nach Unterlagen des AG.
In Flächen für Wartezone Bushaltestelle.
Einzelflächen nach Unterlagen des AG.
Format für Rastermaß '30x30x8 cm
Erforderliche Rand- und Abschlusssteine sind einzurechnen.
Pflaster: VIANOVA der Firma Kann
Farbe: basananthrazit, wassergestrahlt
Die Vorgabe diese Produktes erfolgt aufgrund der einheitlichen Festlegung der Straßenbaudetails der Stadt Koblenz.
Fase max. 2/2 mm.
Baustoffgemisch für Bettung und Fugen Kategorie
SZ18/LA20.
Bettung aus Baustoffgemisch 0/8, Anteil an Körnung unter 2 mm max. 30 Massenprozent, E CS35, C 90/3.
Fuge 'Brechsand-Splitt-Gemisch 0/5 mm,
In mehreren Arbeitsgängen maschinell unter Wasserzusatz
Bis zur standfesten Vollfüllung in Fugen einschlämmen.
Im letzten Arbeitsgang Fugenschluss mit Brechsand 0/2 mm herstellen.
Steine im Läuferverband verlegen.
Menge: 10,000 m2

**02.01.09.0470 Pflasterdecke Betonpflastersteine Wartezone atlasrot**
Pflasterdecke mit Pflastersteinen aus Beton mit Vorsatzbeton herstellen.
Oberfläche der Pflastersteine, Trassierung der Pflasterdecke und Verlegung der Pflastersteine in Kurvenbereichen nach Unterlagen des AG.
In Flächen für Wartezone Bushaltestelle.
Einzelflächen nach Unterlagen des AG.
Format für Rastermaß '30x30x8 cm
Erforderliche Rand- und Abschlusssteine sind einzurechnen.
Pflaster: VIANOVA der Firma Kann
Farbe: atlasrot, kugelgestrahlt
Die Vorgabe diese Produktes erfolgt aufgrund der einheitlichen Festlegung der Straßenbaudetails der Stadt Koblenz.
Fase max. 2/2 mm.
Baustoffgemisch für Bettung und Fugen Kategorie
SZ18/LA20.
Bettung aus Baustoffgemisch 0/8, Anteil an Körnung unter 2 mm max. 30 Massenprozent, E CS35, C 90/3.
Fuge 'Brechsand-Splitt-Gemisch 0/5 mm,
In mehreren Arbeitsgängen maschinell unter Wasserzusatz
Bis zur standfesten Vollfüllung in Fugen einschlämmen.
Im letzten Arbeitsgang Fugenschluss mit Brechsand 0/2 mm herstellen.
Steine im Läuferverband verlegen.
Menge: 20,000 m2

**02.01.09.0480 Pflastersteine zuarbeiten Dicke 6-8 cm**
StL-Nr. 231151959901
Pflastersteine auf Passmaß trennen und Pflastersteine
an Kanten und Einfassungen oder an Aussparungen und
Einbauten über 1,00 m2 Einzelgröße zuarbeiten, nassschneiden oder behauen.
Das Zuarbeiten, Nassschneiden oder Behauen der Pflastersteine an Aussparungen und Einbauten bis zu 1,00 m2
Einzelgröße wird gesondert vergütet.
Pflastersteine 'trennen durch Naßschneiden.'
Art 'Pflastersteine aus Beton 30x30.'

Dicke 6 bis 8 cm.
Menge: 100,000 m
Leistungsbereichkatalog: 115

**02.01.09.0490 Pflasterdecke Mosaikpflaster Einzelgr. bis 0,5 m2**
Pflasterdecke mit Mosaikpflastersteinen herstellen.
Bearbeitung der Oberfläche der Mosaikpflastersteine nach Unterlagen des AG.
In Flächen zur Umpflasterung von Einbauten wie beispielsweise Ampelmasten, Straßenleuchten, aber auch zur Angleichung an bestehende Bebauung.
Verlegen im Läufer- oder Reihenverband ohne Kreuzfugen. Das Behauen der Zwischenformate, Passstücke ist einzurechnen, ebenso anfallende Erdarbeiten.
Einzelflächen bis 0,5 m2.
Größe = 60/60/60 mm.
Pflastersteine aus Granit.
Bettung aus 10cm Mörtelbett mit Trasszement.
Fuge Fugenmörtel mit Epoxidharz einschichtig verfüllen.
Pflasterdecke Verlegen im Läufer- oder
Reihenverband ohne Kreuzfugen.
Menge: 20,000 St
Leistungsbereichkatalog: 115

**02.01.09.0500 Umpflasterung Einbauteil Kanalschacht**
Umpflasterung um Einbauteil mit Pflasterset aus Betonsteinen herstellen.

Einbauteil = Kanalschachtabdeckung, Durchmesser ca. 785 mm, Pflasterset bestehend aus Einzelsteinen
Gesamtaußenmaß ca. 1200 x 1200 mm. Öffnung für Einbauteil Durchmesser 800 mm
Oberfläche mit Vorsatz, betonglatt, Farbe grau, Kanten gefast. Liefern und unter Beachtung der Herstellerangaben einbauen.

Bettung aus Brechsand-Splitt-Gemisch 0/8 mm. Fugenfüllung aus Brechsand-Splitt-Gemisch 0/5 mm,
In mehreren Arbeitsgängen maschinell unter Wasserzusatz bis zur standfesten Vollfüllung in Fugen einschlämmen.
Im letzten Arbeitsgang Fugenschluss mit Brechsand 0/2 mm herstellen.

Einschl. Pflasterschnitt zur Anpassung der umliegenden Pflasterflächen.
Menge: 6,000 St

**02.01.09.0510 Umpflasterung Einbauteil Hydrantenkappe**
Umpflasterung um Einbauteil mit Pflasterset aus Betonsteinen herstellen.

Einbauteil = Hydrantenkappe, oval, Außenmaße ca. 262/367 mm, Pflasterset bestehend aus Einzelsteinen
Gesamtaußenmaß ca. 600 x 600 mm. Öffnung für Einbauteil oval, ca. 265/370 mm
Oberfläche mit Vorsatz, betonglatt, Farbe grau, Kanten gefast. Liefern und unter Beachtung der Herstellerangaben einbauen.

Bettung aus Brechsand-Splitt-Gemisch 0/8 mm. Fugenfüllung aus Brechsand-Splitt-Gemisch 0/5 mm,
In mehreren Arbeitsgängen maschinell unter Wasserzusatz bis zur standfesten Vollfüllung in Fugen einschlämmen.
Im letzten Arbeitsgang Fugenschluss mit Brechsand 0/2 mm herstellen.

Einschl. Pflasterschnitt zur Anpassung der umliegenden Pflasterflächen.
Menge: 4,000 St

**02.01.09.0520 Umpflasterung Einbauteil Streckenschieber**
Umpflasterung um Einbauteil mit Pflasterset aus Betonsteinen herstellen.

Einbauteil = Streckenschieber, Durchmesser ca. 190 mm Pflasterset bestehend aus Einzelsteinen
Gesamtaußenmaß ca. 400 x 400 mm
Öffnung für Einbauteil Durchmesser 200 mm
Oberfläche mit Vorsatz, betonglatt, Farbe grau, Kanten gefast. Liefern und unter Beachtung der Herstellerangaben einbauen.

Bettung aus Brechsand-Splitt-Gemisch 0/8 mm. Fugenfüllung aus Brechsand-Splitt-Gemisch 0/5 mm,
In mehreren Arbeitsgängen maschinell unter Wasserzusatz bis zur standfesten Vollfüllung in Fugen einschlämmen.
Im letzten Arbeitsgang Fugenschluss mit Brechsand 0/2 mm herstellen.

Einschl. Pflasterschnitt zur Anpassung der umliegenden Pflasterflächen.
Menge: 4,000 St

**02.01.09.0530 Umpflasterung Einbauteil Hauanschlussschieber**
Umpflasterung um Einbauteil mit Pflasterset aus Betonsteinen herstellen.

Einbauteil = Hausanschlussschieber, Durchmesser ca. 145 mm Pflasterset bestehend aus Einzelsteinen
Gesamtaußenmaß ca. 400 x 400 mm
Öffnung für Einbauteil Durchmesser 150 mm

Oberfläche mit Vorsatz, betonglatt, Farbe grau, Kanten gefast. Liefern und unter Beachtung der Herstellerangaben einbauen.

Bettung aus Brechsand-Splitt-Gemisch 0/8 mm. Fugenfüllung aus Brechsand-Splitt-Gemisch 0/5 mm,
In mehreren Arbeitsgängen maschinell unter Wasserzusatz bis zur standfesten Vollfüllung in Fugen einschlämmen.
Im letzten Arbeitsgang Fugenschluss mit Brechsand 0/2 mm herstellen.

Einschl. Pflasterschnitt zur Anpassung der umliegenden Pflasterflächen.
Menge: 10,000 St

*Hinweis: Hinweis: Einsatzorte Haltestellen und*
Hinweis:
Einsatzorte Haltestellen und Querungsstellen

**02.01.09.0540 Pflasterdecke taktile Leitsteine Rillen**
Pflasterdecke aus Betonpflaster herstellen,
In Geh- und Radwegen,
Bettung 0/8 mm, Fugenfüllung 0/5 mm,
Steine in Reihen verlegen,
Einzelflächen bis 2 m2,
Taktile Blindenleitsteine mit Rillenprofil
Nach DIN 32984 (Ausgabe 2012),
Format 30 x 30 cm; Stärke 8 cm,
Farbe weiß: Weißbeton oder Vorsatzschicht mit Weißzement und Weißpigment,

Einbau talbündig (die Täler zwischen den Rillen sind bündig mit der umliegenden Pflasteroberfläche.)
Menge: 38,000 m2

**02.01.09.0550 Pflasterdecke taktile Leitsteine Noppen**
Pflasterdecke aus Betonpflaster herstellen,
In Geh- und Radwegen,
Bettung 0/8 mm, Fugenfüllung 0/5 mm,
Steine in Reihen verlegen,
Einzelflächen bis 2 m2,
Taktile Blindenleitsteine mit Noppenprofil
Nach DIN 32984 (Ausgabe 2012),
Format 30 x 30 cm; Stärke 8 cm,
Farbe weiß: Weißbeton oder Vorsatzschicht mit Weißzement und Weißpigment,

Einbau talbündig (die Täler zwischen den Noppen sind bündig mit der umliegenden Pflasteroberfläche.)
Menge: 26,000 m2

**02.01.09.0560 Pflasterdecke Kontraststreifen**
Pflasterdecke aus Betonpflaster herstellen.
An Querungsstellen in Geh- und Radwegen als Kontraststreifen.
Bettung aus Brechsand-Splittgemisch 0/8 mm
Fugenfüllung 0/5mm zzgl. Fugenschluss.
Format 30/30 cm, Stärke 8 cm
Farbe anthrazit, mit Fase, mit Vorsatzbeton,
Einzelflächen bis 2 m2.
Menge: 33,000 m2

##### Abschnitt 02.01.10 Treppenanlagen und Winkelstützwände

**02.01.10.0010 Blockstufen einbauen Treppe Südost**
Treppenstufen aus Betonwerksteinen DIN 18500
Entsprechend statischen und konstruktiven
Erfordernissen einbauen
Bewehrung wird nicht gesondert vergütet
Steigungshöhe/Auftrittstiefe nach Zeichnung.
Erdarbeiten ausführen und Planum herstellen.
Auflager herstellen.
Stufenlängen = 2,50 m
Farbe: Anthrazit.
Festigkeitsklasse C 30/37 XC4 XD2 XF2.
Oberfläche geschliffen und sandgestrahlt.
Rutschfestigkeitsklasse mind. R11
einschl. Fugenabdichtung nach Herstellerangaben,
Stufen versetzen auf Betonfundament C 20/25 X0, mind. 15 cm stark mit abgestimmtem hydraulischem Haftvermittler gemäß Herstellerangaben,
Auf Kiessand-Sauberkeitsschicht, mind. 10 cm stark.

Gesamte Anlage einschließlich technische Bearbeitung = Ausführungszeichnungen erstellen, einschließlich erforderliches örtliches Aufmaß, einschließlich geprüfter Standsicherheitsnachweis mit äußerer und innerer Standsicherheit aufstellen.
Menge: 55,000 m

**02.01.10.0020 Blockstufen einbauen Treppe Südwest**
Treppenstufen aus Betonwerksteinen DIN 18500
Entsprechend statischen und konstruktiven
Erfordernissen einbauen
Bewehrung wird nicht gesondert vergütet
Steigungshöhe/Auftrittstiefe nach Zeichnung.
Erdarbeiten ausführen und Planum herstellen.
Auflager herstellen.
Stufenlängen = 2,00 m
Farbe: Anthrazit.
Festigkeitsklasse C 30/37 XC4 XD2 XF2.
Oberfläche geschliffen und sandgestrahlt.
Rutschfestigkeitsklasse mind. R11
einschl. Fugenabdichtung nach Herstellerangaben,
Stufen versetzen auf Betonfundament C 20/25 X0, mind. 15 cm stark mit abgestimmtem hydraulischem Haftvermittler gemäß Herstellerangaben,
Auf Kiessand-Sauberkeitsschicht, mind. 10 cm stark.

Gesamte Anlage einschließlich technische Bearbeitung = Ausführungszeichnungen erstellen, einschließlich erforderliches örtliches Aufmaß, einschließlich geprüfter Standsicherheitsnachweis mit äußerer und innerer Standsicherheit aufstellen.
Menge: 30,000 m

**02.01.10.0030 Blockstufen einbauen Treppe Nordwest**
Treppenstufen aus Betonwerksteinen DIN 18500
Entsprechend statischen und konstruktiven
Erfordernissen einbauen
Bewehrung wird nicht gesondert vergütet
Steigungshöhe/Auftrittstiefe nach Zeichnung.
Erdarbeiten ausführen und Planum herstellen.
Auflager herstellen.
Stufenlängen = 2,00 m
Farbe: Anthrazit.
Festigkeitsklasse C 30/37 XC4 XD2 XF2.
Oberfläche geschliffen und sandgestrahlt.
Rutschfestigkeitsklasse mind. R11
einschl. Fugenabdichtung nach Herstellerangaben,
Stufen versetzen auf Betonfundament C 20/25 X0, mind. 15 cm stark mit abgestimmtem hydraulischem Haftvermittler gemäß Herstellerangaben,
Auf Kiessand-Sauberkeitsschicht, mind. 10 cm stark.

Gesamte Anlage einschließlich technische Bearbeitung = Ausführungszeichnungen erstellen, einschließlich erforderliches örtliches Aufmaß, einschließlich geprüfter Standsicherheitsnachweis mit äußerer und innerer Standsicherheit aufstellen.
Menge: 22,000 m

**02.01.10.0040 Winkelstützwandelemente Wand 1**
Betonwinkelstützwandelemente für Wand 1

Stahlbetonfertigteil als Stützwandkonstruktion.
Freistehende Höhe Fertigteil 20 bis 80 cm.
Höhen- , Lot- und fluchtgerecht nach Herstellerangaben versetzen.
Farbe anthrazit,
Sichtflaechen in Sichtbeton, einschl. Fugenabdichtung,
Versetzen auf Betonfundament und Frostschutzschicht nach statischen und konstruktiven Erfordernissen und Herstellerangaben,
Dicke Betonfundament mind. 15 cm.
Wandstärke und Gesamthöhe Fertigteil nach statischen und konstruktiven Erfordernissen.
Verkehrslast auf der Hinterfüllung nach Lastmodell LM 1 mit Berücksichtigung von Geländeneigungen nach Unterlagen des AG.
Hinterfüllung mit frostsicherem Filtermaterial bis Höhe Fahrbahn- oder Gehwegplanum,
Lagenweise einbauen und bis zur Standsicherheit verdichten.
Einschließlich aller Erdarbeiten für Fundamentbaugruben.

Einschließlich technische Bearbeitung = Ausführungszeichnungen erstellen, einschließlich erforderliches örtliches Aufmaß, einschließlich geprüfter Standsicherheitsnachweis mit äußerer und innerer Standsicherheit aufstellen.
Menge: 15,000 m

**02.01.10.0050 Winkelstützwandelemente Wand 2**
Betonwinkelstützwandelemente für Wand 2

Stahlbetonfertigteil als Stützwandkonstruktion.
Freistehende Höhe Fertigteil 20 bis 70 cm.
Höhen- , Lot- und fluchtgerecht nach Herstellerangaben versetzen.
Farbe anthrazit,
Sichtflaechen in Sichtbeton, einschl. Fugenabdichtung,
Versetzen auf Betonfundament und Frostschutzschicht nach statischen und konstruktiven Erfordernissen und Herstellerangaben,
Dicke Betonfundament mind. 15 cm.
Wandstärke und Gesamthöhe Fertigteil nach statischen und konstruktiven Erfordernissen.
Verkehrslast auf der Hinterfüllung nach Lastmodell LM 1 mit Berücksichtigung von Geländeneigungen nach Unterlagen des AG.
Hinterfüllung mit frostsicherem Filtermaterial bis Höhe Fahrbahn- oder Gehwegplanum,
Lagenweise einbauen und bis zur Standsicherheit verdichten.
Einschließlich aller Erdarbeiten für Fundamentbaugruben.

Einschließlich technische Bearbeitung = Ausführungszeichnungen erstellen, einschließlich erforderliches örtliches Aufmaß, einschließlich geprüfter Standsicherheitsnachweis mit äußerer und innerer Standsicherheit aufstellen.
Menge: 15,000 m

**02.01.10.0060 Winkelstützwandelemente Wand 3**
Betonwinkelstützwandelemente für Wand 3
Einbau als Treppenwange,
Einschließlich Abwinkelung mit 100 Gon.

Stahlbetonfertigteil als Stützwandkonstruktion.
Freistehende Höhe Fertigteil 60 bis 200 cm.
Höhen- , Lot- und fluchtgerecht nach Herstellerangaben versetzen.
Farbe anthrazit,
Sichtflaechen in Sichtbeton, einschl. Fugenabdichtung,
Versetzen auf Betonfundament und Frostschutzschicht nach statischen und konstruktiven Erfordernissen und Herstellerangaben,
Dicke Betonfundament mind. 15 cm.
Wandstärke und Gesamthöhe Fertigteil nach statischen und konstruktiven Erfordernissen.
Verkehrslast auf der Hinterfüllung = Treppenanlage mit Fußgängerverkehr.
Hinterfüllung mit frostsicherem Filtermaterial bis Höhe Fahrbahn- oder Gehwegplanum,
Lagenweise einbauen und bis zur Standsicherheit verdichten.
Einschließlich aller Erdarbeiten für Fundamentbaugruben.

Einschließlich technische Bearbeitung = Ausführungszeichnungen erstellen, einschließlich erforderliches örtliches Aufmaß, einschließlich geprüfter Standsicherheitsnachweis mit äußerer und innerer Standsicherheit aufstellen.
Menge: 10,000 m

##### Abschnitt 02.01.11 Anpassungsarbeiten an Grundstücken

**02.01.11.0010 Pflasterd.m.Betonpfl.-steinen aufn.*ungeb. Fugenmat. ungeb. Bettung*Steine lagern**
StL-Nr. 23115011911299
Pflasterdecke mit Pflastersteinen aus Beton aufnehmen.
Aufnehmen der Tragschicht wird gesondert vergütet.
Pflasterstein '= Pflastersteine aus Beton,
bis 10 cm dick.'

Mit Fugenfüllung aus ungebundenem Fugenmaterial.
Bettung aus ungebundenem Bettungsmaterial.
Steine innerhalb der Baustelle fördern und lagern.
Übriges Aufbruchgut nach Wahl des AN verwerten.
Pflastersteine säubern. Anteil wiederverw. Steine '80%.
Restlichen Steine ca. 20% zur Wiederverlegung beistellen.'
Menge: 50,000 m2
Leistungsbereichkatalog: 115

**02.01.11.0020 Pflasterd. aus Betonsteinen herst. F. AG ang. Abst u Läuferverband**
Pflasterdecke aus Pflastersteinen aus Beton herstellen.
Pflasterdecke mit zuvor gelagerten Pflastersteinen
Wieder herstellen.
Oberfläche der Pflastersteine, Trassierung und Verband
Der Pflasterdecke und Verlegung der Pflastersteine in
Einzel- und Kleinabschnitten gemäß Bestand.
4 cm Bettung aus Brechsand-Splitt-Gemisch 0/8 mm,
Fugenfüllung aus Brechsand-Splitt-Gemisch 0/5 mm,
In mehreren Arbeitsgängen maschinell unter Wasserzusatz
Bis zur standfesten Vollfüllung in Fugen einschlämmen.
Im letzten Arbeitsgang Fugenschluss mit Brechsand 0/2 mm herstellen.
Menge: 50,000 m2
Leistungsbereichkatalog: 115

**02.01.11.0030 Pflastersteine zuarbeiten*aus Beton Dicke 6-8 cm**
StL-Nr. 231151959101
Pflastersteine auf Passmaß trennen und Pflastersteine
an Kanten und Einfassungen oder an Aussparungen und
Einbauten über 1,00 m2 Einzelgröße zuarbeiten, nassschneiden oder behauen.
Das Zuarbeiten, Nassschneiden oder Behauen der Pflastersteine an Aussparungen und Einbauten bis zu 1,00 m2
Einzelgröße wird gesondert vergütet.
Pflastersteine 'aus Beton,
im Naßschneidverfahren trennen,
minimale Steingröße nach erfolgtem Zuschnitt darf nicht die Hälfte der ursprünglichen Steingröße unterschreiten.'

Art = Pflastersteine aus Beton.
Dicke 6 bis 8 cm.
Menge: 100,000 m
Leistungsbereichkatalog: 115

**02.01.11.0040 Bordstein aufnehmen.*Fund.ü10-20/R-St. alles Verw. AN**
StL-Nr. 23115031950200
Bordstein aufnehmen.
Bordstein 'Betonbordsteine aller
Bauformen,Breite bis 18 cm, Höhe bis 30 cm'

Fundament aus Beton, über 10 bis 20 cm dick, und
Rückenstütze aus Beton aufbrechen.
Sämtliche Steine und übriges Aufbruchgut nach Wahl des
AN verwerten.
Menge: 200,000 m
Leistungsbereichkatalog: 115

**02.01.11.0050 Bordstein aus Beton setzen BSt. TB 10x25 cm gerader Stein**
StL-Nr. 2311531106090199
Bordstein aus Beton setzen. Breite der Rückenstütze
mind. 15 cm.
Bordstein = TB 10 x 25 cm.
Fuge 'Steine mit engen Stoßfugen versetzen.'

Gerader Stein.
Rückenstütze '15 cm breit, bis 10 cm unter
OK Bordstein,
Betonfundament 20 cm dick.'
Fundamentbeton 'und Rückenstütze aus Beton
C 20/25, X0.
Einschließlich Schalung.'
Menge: 200,000 m
Leistungsbereichkatalog: 115

**02.01.11.0060 Bordstein trennen TBSt. 10/30-8/20*BSt.nassschneiden BSt. trennen**
StL-Nr. 231153262101
Bordstein auf Passmaß trennen.
Bordstein aus Beton ca. 10/30 bis 8/20 cm.
Bordstein trennen durch Nassschneiden.
Bordstein quer trennen.
Menge: 100,000 St
Leistungsbereichkatalog: 115

**02.01.11.0070 Frostschutzschicht herstellen*0/45*Abrechng. Auftrag**
StL-Nr. 2411221090069991
Frostschutzschicht herstellen.
In Verkehrsflächen 'Wiederherstellung und Aufprofilierung von Tragschichten in Höfen und Zufahrten'

Baustoffgemisch 0/45.
Umweltrelevante Anforderungen 'beim Einsatz von Baustoffen einschließlich Einbaudokumentation nach Unterlagen des AG.
Einbaudokumentation übergeben.'
Verdichtungsgrad/Verformungsmodul 'mind. 80
MPa/m2'
Einbaudicke 'nach Unterlagen des AG'

Abrechnung nach Auftragsprofilen.
Menge: 100,000 m3
Leistungsbereichkatalog: 112

##### Abschnitt 02.01.12 Beschilderung

**02.01.12.0010 Bodenhülse für Beschilderung**
Bodenhülse nach Standard der Stadt Koblenz:
Modell A System "Bremicker" liefern und einbauen in befestigter Fläche
Länge: 50 cm.
Menge: 40,000 St

*Hinweis: Hinweis SE*
Die nachbeschriebene Schutzeinrichtung dient der konstruktiven Leitung des Verkehrs in der Einfahrrampe Neustadt - Mainzer Straße / /Mainzer Tor Fahrtrichtung Süd.

**02.01.12.0020 SE am äußeren Fahrbahnrand herst. Stahl*N2*max. W2*max. C o.gel.u.formag.T.**
StL-Nr. 2112910311231009
Schutzeinrichtung (SE) am äußeren Fahrbahnrand einschließlich erforderlicher systembedingter Arbeiten
herstellen. Abgerechnet wird die Baulänge. SE nach den
"Technischen Kriterien für den Einsatz von Fahrzeug-
Rückhaltesystemen in Deutschland".
SE aus Stahl.
Aufhaltestufe = N2.
Wirkungsbereichsklasse maximal W2.
Anprallheftigkeitsstufe maximal C.
Schutzeinrichtung ohne gelöste Teile mit einer Masse
größer 2 kg im Anprallversuch nach DIN EN 1317. Schutzeinrichtung ohne formaggressive Teile.
Aufstellung 'nach Unterlagen des AG.
einschl. technische Bearbeitung = Erstellen der
Ausführungszeichnungen, Werk- und Montageplanung.'
Menge: 104,000 m
Leistungsbereichkatalog: 129

**02.01.12.0030 Passstück herstellen (Zulage)**
Zulage zur Vorposition

Passstück des Fahrzeug-Rückhaltesystems (FRS) herstellen. Vergütet wird der Mehraufwand gegenüber der Her-
Stellung der angegebenen Position als Zulage.
Menge: 2,000 St
Leistungsbereichkatalog: 129

##### Abschnitt 02.01.13 Erschwernisse aufgrund von Ver- und Entsorgungsleitungen

*Hinweis: Hinweis*
Die Erschwernisse gelten für alle erforderlichen Arbeiten im Zuge des Rückbaus, der Anpassungen und des Einbaus (Erdbau, Asphaltbau, Pflasterbau etc.).
Die Positionen gelten für alle v.g. Arbeitsgänge und werden je Objekt nur 1 mal vergütet.

Die Vergütung dieser Positionen erfolgt nur unter der Voraussetzung, dass die Erschwernisse nicht anderweitig von einem Versorgungsunternehmen übernommen werden.

**02.01.13.0010 Erschwernisse infolge Einbauten Hydranten**
Erschwernis infolge Einbauten.
Erschwernis beim Ausführen von Straßenbauarbeiten.
Hydranten.
Menge: 4,000 St

**02.01.13.0020 Erschwernisse infolge Einbauten Schieberkappen**
Erschwernis infolge Einbauten.
Erschwernis beim Ausführen von Straßenbauarbeiten.
Schieberkappen.
Menge: 4,000 St

**02.01.13.0030 Erschwernisse infolge Einbauten Kontrollschächte**
Erschwernis infolge Einbauten.
Erschwernis beim Ausführen von Straßenbauarbeiten.
Kontrollschächte von Entwässerungsleitungen.
Menge: 22,000 St

**02.01.13.0040 Erschwernisse infolge Einbauten Kabelschächte**
Erschwernis infolge Einbauten.
Erschwernis beim Ausführen von Straßenbauarbeiten.
Kabelschächte.
Menge: 15,000 St

**02.01.13.0050 Erschwernisse infolge Einbauten Straßenabläufe**
Erschwernis infolge Einbauten.
Erschwernis beim Ausführen von Straßenbauarbeiten.
Straßenabläufe.
Menge: 53,000 St

**02.01.13.0060 Einbauteile anpassen Hydranten**
Einbauteile in Asphaltbefestigung oder Pflasterbefestigung freilegen und an die neue Höhe anpassen.
Freigelegten Bereich verfüllen und verdichten. Auf- bruchmaterial der Verwertung nach Wahl des AN zuführen. Einbauteil in Gehweg.
Aufbruchtiefe über 20 cm. Höher setzen über 5 bis 10 cm.
Verfüllung = Beton, oberer Bereich aus Pflaster und Verguss.
Einbauteile = Hydranten
Menge: 4,000 St

**02.01.13.0070 Einbauteile anpassen Schieberkappen**
Einbauteile in Asphaltbefestigung oder Pflasterbefestigung freilegen und an die neue Höhe anpassen.
Freigelegten Bereich verfüllen und verdichten. Auf- bruchmaterial der Verwertung nach Wahl des AN zuführen. Einbauteil in Gehweg.
Aufbruchtiefe über 20 cm. Höher setzen über 5 bis 10 cm.
Verfüllung = Beton, oberer Bereich aus Pflaster und Verguss.
Einbauteile = Schieberkappen
Menge: 4,000 St

**02.01.13.0080 Schachtabdeckung anpassen**
Schachtabdeckung freilegen und nach Bauablauf Zug um Zug an die neue planmäßige Höhe anpassen.
Aufbrucharbeiten zum Freilegen der Schachtabdeckung ausführen. Ausbauen sowie eventuelles Liefern und Einbauen von Schachtteilen werden gesondert vergütet.
Fläche aus Pflaster bzw. Plattenbelag. Schachtabdeckung höher setzen über 5 bis 10 cm.
Fuge mit Schachtkopfmörtel nach DIN 19573 unter Verwendung von mindestens 3 Distanzstücken entsprechender Festigkeit füllen. Füllung glattstreichen.
Menge: 7,000 St

**02.01.13.0090 Einbauteile anpassen Kabelschächte**
Einbauteile in Asphaltbefestigung oder Pflasterbefestigung freilegen und an die neue Höhe anpassen.
Freigelegten Bereich verfüllen und verdichten. Aufbruchmaterial der Verwertung nach Wahl des AN zuführen. Einbauteil in Gehweg.
Aufbruchtiefe über 20 cm. Höher setzen über 5 bis 10 cm.
Verfüllung = Beton, oberer Bereich aus Pflaster und Verguss.
Einbauteile = Kabelschächte
Menge: 6,000 St

##### Abschnitt 02.01.14 Hilfsleistungen, Bestandsunterlagen, Vermessung

**02.01.14.0010 Belastungsfahrzeug bereitstellen**
StL-Nr. 19101707
Belastungsfahrzeug als Gegengewicht (z.B. ausreichend
beladener Lkw) für Plattendruckversuch bei Kontrollprüfungen bereitstellen.
Menge: 100,000 h
Leistungsbereichkatalog: 101

**02.01.14.0020 Probegefäß liefern 10-l-Blecheimer*Mithilfe Kprüf.**
StL-Nr. 1910171211
Probegefäß zur Aufnahme von Baustoffproben, für Kontrollprüfungen und für Rückstellproben des AG liefern.
Probegefäß = sauberer 10-l-Blecheimer mit dicht schließendem Deckel.
Mithilfe bei der Probennahme im Baubereich nach Angaben
des AG.
Menge: 50,000 St
Leistungsbereichkatalog: 101

**02.01.14.0030 Gegenpole für Kontrollpr. verlegen AL 30x100cm,0,3mm*Schicht o.Bindem.**
StL-Nr. 191017371304
Gegenpole für Kontrollprüfungen nach Anweisung des AG
für die elektromagnetische Dickenmessung verlegen.
Gegenpol = Aluminium-Blech (0,3mm, 30x100cm),
max. Messtiefe 50 cm
Unterlage = Schicht ohne Bindemittel.
Menge: 20,000 St
Leistungsbereichkatalog: 101

**02.01.14.0040 Gegenpole für Kontrollpr. verlegen AL 30x100cm,0,1mm*Asphalt**
StL-Nr. 191017371101
Gegenpole für Kontrollprüfungen nach Anweisung des AG
für die elektromagnetische Dickenmessung verlegen.
Gegenpol = Aluminium-Folie (0,1 mm 30x100 cm)
max. Messtiefe 50 cm
Unterlage = Asphaltschicht.
Menge: 40,000 St
Leistungsbereichkatalog: 101

#### Kanalbau 02.02 Tiefbauarbeiten

##### Abschnitt 02.02.01 Tiefbau Beleuchtung und Parkleitsystem

*Hinweis: Hinweis: Kabel, Gräben, Fundamente,*
Hinweis:
Kabel, Gräben, Fundamente, Schächte

**02.02.01.0010 Demontage Bestands- Lichtmast, LPH ca. 7,00 m Mastfundament**
Demontage Bestands- Lichtmast, LPH ca. 7,00 m

Bestandsmast mit Erdstück,
Lichtpunkthöhe von ca. 7,00 m
Zu- und Abgangskabel im Kabelübergangskasten abklemmen
Und lösen, Mast im Mastfundament lösen, Magerbeton
Aufstemmen und seitlich lagern, Verfüllsand aufnehmen
Und seitlich lagern, Mast lösen, Mast aufnehmen

Lichtmast komplett demontieren, laden und auf den
Lagerplatz
Des AG transportieren, eigenständig abladen und
Zwischenlagern, einfache Entfernung bis 10 km.

Die Leuchte wird vor der Demontage von den Elektrikern
Des KSK freigeschaltet. Die erforderliche Koordination
Ist
Entsprechend einzukalkulieren
Sämtliche Aufwendungen sind einzurechnen, insbes. Hebe-
Und Steigeinrichtungen.
Menge: 2,000 St

**02.02.01.0020 Rohr- Mastfundament abbrechen**
Rohr-Mastfundament abbrechen

Rohr-Mastfundament abbrechen;
Rohrfundament aus Betonfalzrohr oder Kunststoffrohr,
Rohrdurchmesser bis ca. 40 cm,
Mit unbewehrtem oder gering bewehrtem Beton abbrechen.
Fundament freilegen.
Abbruch ab GOK bis ca. 1,2 m unter Planum.
Abgerechnet wird die feste Masse des abzubrechenden
Materials.
Baugrube nach Abbruch mit geeignetem Material des AN
Verfüllen und verdichten.
Abbruchgut trennen und zerkleinern und der Verwertung
Nach
Wahl des AN zuführen.
Wiederherstellung der Oberfläche wird gesondert
Vergütet.
Menge: 2,000 m3

**02.02.01.0030 Kabel aufnehmen**
Kabel aufnehmen
Im Zuge der Erdarbeiten wird das
Bestands-Beleuchtungskabel freigelegt. Das
Bestandskabel ist in diesem Zuge aufzunehmen und der
Wiederverwertung zuzuführen. Die
Entsorgungsnachweise sind der Dokumentation
Beizufügen.
Erdarbeiten werden gesondert berechnet,
Kabelmasse bis 1,0 kg/M.
Kabel geht in Eigentum des AN über und wird beseitigt.
Menge: 200,000 m

**02.02.01.0040 Mastfundament herstellen (gerader Mast, LPH </= 7,0m)**
Mastfundament herstellen (gerader Mast, LPH </= 7,0m)
Betonrohr-Mastfundament nach "Systemskizze
Leuchten-Fundament", siehe Anhang, des AG
Herstellen,
Für gerade Maste mit 5,00 bis 7,0 m Lichtpunkthöhe,
Aushub durchführen, Handschachtung ist einzurechnen,
Aushubmasse entsorgen, Boden gem. Unterlagen des AG.
Aufbruch der Oberfläche wird gesondert vergütet.
Die Betonrohrhöhe ist der Oberflächengestaltung
(Grünfläche, Pflaster, etc.) anzupassen. Die
Entsprechende Koordination mit den Beteiligten
Obliegt dem AN.

Betonrohr, (Rohr innen ca. 20 cm hoch ausbetonieren,)
Innendurchmesser mind. 30 cm,
Länge in Abhängigkeit der Erdstücklänge, bei

Masten mit Erdstück 0,80 m mind. Bis 1,0 m Rohrlänge,

Bei Masten mit Erdstück 1,00 m mind. 1,2 m Rohrlänge,

Mit zwei gegenüberliegenden Kabeleinführungsschlitzen
Und zwei
Kunststoffkabelzugrohren NW 50,
Auf Sauberkeitsschicht aus Beton C12/15,
Dicke mind. 5 cm aufsetzen,
Einbauhöhe des Rohres entsprechend fertige OK Straße,
Rohr ca. 20 cm hoch ausbetonieren,
Rohrfuß ca. 20 cm hoch und mind. 10 cm dick mit Beton
C20/25 ummanteln,
Gesamtdurchmesser mind. 60 cm.
Vorhandenes Beleuchtungskabel in Fundament einziehen,
Gesamtlänge Kabelschlaufe 5,0 m über fertige OK,
Arbeitsraum verfüllen und verdichten, Kabel einsanden,
Mastfundament in geeigneter Weise abdecken und bis zum
Einbau des Mastes sichern.

Boden gem. geotechnischem Gutachten:
Homogenbereich E3
Materialklasse BM-F3
Deponieklasse nach DepV = DK 0
Abfallschlüssel-Nr. AVV = 17 05 04
Menge: 5,000 St

**02.02.01.0050 Lichtmast des AG, aus Stahl, LPH 7,00m mit Erdstück aufstellen**
Leuchtenmast einbauen ( gerader Mast)
Leuchtenmast für Lichtpunkthöhe 7,00 m
In vorh. Rohrfundament einbauen.
Gerader Mast, Stahl verzinkt und farbig
Lackiert/beschichtet,
Rund, Durchmesser ca. 17 cm,
Lichtpunkthöhe 7,00 m, Erdstück 1,00 m
Gesamtlänge des Mastes 8,00 m
Gewicht ca . 65 kg,
Mast auf dem Betriebshof des AG lagernd,
Einfache Wegstrecke bis 10 km,
Mast eigenständig laden, transportieren und abladen .
Mast vor dem Aufladen auf einwandfreien
Zustand der Beschichtung prüfen; evtl. später
Festgestellte Beschädigungen gehen zu Lasten des AN .
Mast in vorh. Mastfundament einsetzen,
Kabelenden und ggf . Erdungseinrichtung einziehen,
Mast lotrecht ausrichten, Höhenunterschiede zu anderen
Lichtpunkten ausgleichen und fixieren,
Korrosionsschutzmuffe höhenmäßig angleichen und
Einschrumpfen,
Verfüllsand bzw . -kies liefern und einbauen,
Oberer Abschluss der Verfüllung aus Beton C 20/25,
20 cm stark herstellen.
Herstellung der Oberfläche wird gesondert vergütet.
Menge: 5,000 St

**02.02.01.0060 Kabelgraben herstellen**
Kabelgraben herstellen,
Kabelgraben für Beleuchtungskabel herstellen.
Boden bzw. Fels nach Unterlagen des AG aus
Abtragsbereichen lösen, laden, fördern und der
Entsorgung nach Wahl des AN zuführen.
Boden gem. Beiliegendem Bodengutachten.
Grabenbreite: max. 0,40m
Grabentiefe: ca. 0,30m (ab Planum)
Bereich: Gehweg, Fahrbahn
Aufgrund der Lage verschiedener Homogenbereiche im
Baugrund, ist das lagenweise Aufnehmen des Aushub-/
Bodenmaterials einzukalkulieren. Das Herstellen des
Planum wird nicht gesondert vergütet. Die Entsorgung
Ist nachzuweisen.

Boden gem. geotechnischem Gutachten:
Homogenbereich E3
Materialklasse BM-F3
Deponieklasse nach DepV = DK 0
Abfallschlüssel-Nr. AVV = 17 05 04
Menge: 390,000 m

**02.02.01.0070 Trassenwarnband einbauen**
Trassenwarnband einbauen
Trassenwarnband für Beleuchtungskabel,
Aus Kunststoff mit verwitterungsfester Beschriftung,
Liefern und im teilverfüllten Graben einbauen
Menge: 390,000 m

**02.02.01.0080 Bettung für Beleuchtungskabel herstellen**
Bettung für Beleuchtungskabel herstellen
Bettung für Beleuchtungskabel herstellen,
Grabenbreite 40 cm, Stärke ca. 20 cm,
In zwei Lagen einbauen.
Material = steinfreier Sand, Körnung 0/2.
Abgerechnet wird der laufende Meter Kabelgraben
Menge: 390,000 m

**02.02.01.0090 Kabelschutzrohr einbauen**
Kabelschutzrohr einbauen
Kabelschutzrohr, einschl. Fester Rohrverbindung,
Liefern und einbauen. Rohröffnungen dicht verschließen.
Erschwernisse durch vorhandene Leitungen
Werden nicht gesondert berechnet.
Abgerechnet wird nach Länge in der Achse der
Rohrleitung.
Material = PE weich-Rohr Durchmesser 110mm, EN 61386 .
Verlegeart = einrohrig, für schwere Druckbeanspruchung,
Flexibel, gewellt, innen glatt, Verlegung geschlossen,
einschl. Bögen
Und verzinktem runden Zugdraht, Durchmesser min. 3 mm,
Mit je 2 m Überstand einziehen.
Herstellung der Bettung und Trassenband werden
Gesondert vergütet.
Menge: 100,000 m

**02.02.01.0100 Versorgungsleitungen untergraben**
Versorgungsleitungen untergraben
Versorgungsleitungen untergraben, im Bereich des
Kabelgrabens befindliche Versorgungsleitungen (Strom-,
Telefon-Wasserleitungen usw.) in Handschachtung
Vorsichtig
Untergraben, Einzelleistung bis ca. 0,50 m³ Erdaushub
Freilegen und sichern. Nach der Kabelverlegung
Lagenweise wieder Einsanden, Kabeltrassenwarnband
Einlegen. Genaue
Lage einmessen und dokumentieren
Menge: 10,000 St

**02.02.01.0110 Baustoff in Leitungsgraben einbauen,**
Baustoff in Leitungsgraben einbauen,
Baustoff liefern und in Leitungsgraben, oberhalb der
Leitungszone einbauen und verdichten.
Baustoff Bodenmaterial Körnung 0/32, Lava oder
Gebrochenes Basaltmaterial, kein Recyclingmaterial.
Grabentiefe bis ca. 0,85 m,
Grabenbreite bis ca. 0,45 M.
Menge: 390,000 m

**02.02.01.0120 Gründung für Kabelzugschacht (0,6 x 0,6m) herstellen**
Gründung für Kabelzugschacht (0,6 x 0,6m) herstellen

Mittels Lavaschotter und Magerbeton als untere
Aufnahmefläche in ausreichender Stärke,
Lavaschotter mind. 25 cm Stärke
Auf einer Fläche von ca. 1,00m x 1,00 m,
Also ca. 0,25 m³, sowie mind. Ca. 0,20 m Stärke
Magerbeton
In Größe der Schachtgrundfläche mit dem Setzen der
Schacht-Bodenplatte einbringen, Schachtbodenplatte
Waagerecht und höhenmäßig an das Aussenniveau
Anpassen/ausrichten, sodass nach fertigem Aufbau des
Zugschachtes der Deckel bündig mit dem Aussenniveau
abschließt!

Aushub durchführen, Handschachtung ist einzurechnen,
Aushubmasse entsorgen, Boden nach Unterlagen des AG.
Aufbruch der Oberfläche wird gesondert vergütet.

Boden gem. geotechnischem Gutachten:
Homogenbereich E3
Materialklasse BM-F3
Deponieklasse nach DepV = DK 0
Abfallschlüssel-Nr. AVV = 17 05 04
Menge: 1,000 St

**02.02.01.0130 Kabelschacht ca. 0,60x 0,60m Kleinschacht Belastungsklasse B 125**
Kabelschacht ca. 0,60x 0,60m Kleinschacht Belastungsklasse B 125
Liefern und einbauen
Kabelschacht - Kleinschacht aus Stahlbetonfertigteilen,
Brückenklasse 60 DIN 1072, Abdeckung DIN 1229 und DIN
EN 124 Klasse B, Stoß - und Lagerfugen der Elemente mit
Dichtungsprofilen abdichten
Außenabmessungen ca. 0,60 x 0,60 x 0,70 m (lxbxh) mit
Deckel, bestehend aus Bodenplatte, Kastenrahmen mit 1
Aussparung je Seitenwand, 2
Kabel -/ Rohreinführungsplatten
Für 1 Rohr 75 mm, 2 Verschlussplatten für
Ungenutzte Aussparungen, Zwischenrahmen und
Schachtabdeckung mit Deckel und Schmutzschale, Deckel
Mit Entlüftung und an allen 4 Ecken je 2 Aufnahmehülsen
Für Deckelheber mittels Krallen, Deckelabmessung ca. 60
x 60 cm, Montagegrube mit geeignetem Material verfüllen und
Verdichten. Rohre / Kabel einsanden. Herstellung der
Oberfläche wird gesondert vergütet.

Anmerkung: Übergang Zuleitung für Deckenleuchten vom
Erdreich ins Bauwerk
Menge: 1,000 St

**02.02.01.0140 Rohr NW 75 in Öffnungen einziehen und verschließen 1stk**
Rohr NW 75 in Öffnungen einziehen und verschließen 1stk
Leerrohr in Kabeleinführungsplatte / Öffnung
Einziehen und verschließen
Leerrohre NW 75 in den Kabelzugschacht einführen
Und die Einführungsöffnungen unter Zulieferung von
Zementmörtel dauerhaft verschließen, abdichten der
Rohre mittels dafür vorgesehenem selbstklebenden
Dichtungsband
Menge: 1,000 St

*Hinweis: Hinweis zu 3 Folgepositionen Kabelverlegung*
Hinweis zu 3 Folgepositionen Kabelverlegung:

Es gelten die Verlegevorschriften des Kabelherstellers und die Regelungen des Netzbetreibers.

Bei nachfolgenden Positionen ist die Lieferung und fertige Montage der aufgeführten Kabel zu kalkulieren,
einschl. Evtl. erforderlicher Befestigungen, auch wenn in den einzelnen Positionen nicht darauf hingewiesen wird.

**02.02.01.0150 Kabel NYY-J 5x6RE vorh.Rohr/Unterflurkanal**
STLB-Bau 2017-04 053
Kabel DIN VDE 0276-603 (VDE 0276-603) NYY-J 5 x 6 RE,
Cu-Zahl 288, in vorh. Rohre/Unterflurkanäle.
Menge: 100,000 m
Leistungsbereichkatalog: 53

**02.02.01.0160 Kabel NYY-J 5x6RE vorh.Rohrfundament/Mastschlaufe**
Kabel DIN VDE 0276-603 (VDE 0276-603)
NYY-J 5 x 6 RE, Cu-Zahl Cu-Zahl 288,
In vorh. Rohrfundamente als Mastschlaufe in
Rohrfundamente und Maste einziehen.
Menge: 75,000 m

**02.02.01.0170 Kabel NYY-J 5x6RE vorh.Graben/Kabelkanalform**
STLB-Bau 2017-04 053
Kabel DIN VDE 0276-603 (VDE 0276-603) NYY-J 5 x 6 RE,
Cu-Zahl 288, in vorh. Gräben oder geteilte
Kabelkanalformsteine, ohne Einbettung.
Menge: 290,000 m
Leistungsbereichkatalog: 53

**02.02.01.0180 Kabel NYY -J 5 x 10RE vorh. Graben/ Kabelkanalform**
Kabel NYY -J 5 x 10RE vorh. Graben/ Kabelkanalform
Kabel DIN VDE 0276-603 (VDE 0276-603) NYY - J 5 x 10 R,
Cu - Zahl 480, in vorh . Gräben oder geteilte
Kabelkanalformsteine, ohne Einbettung.
Menge: 100,000 m

*Hinweis: Hinweis: Kabelverteilerschränke*

**02.02.01.0190 Erdungseinrichtung aus Runddraht**
Erdungseinrichtung aus Runddraht herstellen.
Runddraht, Durchmesser 10mm aus V4A-Stahl,
Liefern und gem. VDEW-Richtlinien, DIN 18014 und
DIN VDE 01805 im teilverfüllten Graben verlegen.
In Kurzlängen.
Einführung in den Sockel des Verteilerkastens
Wird nicht gesondert vergütet.
Menge: 50,000 m

**02.02.01.0200 Sockel für Kabelverteilerschrank**
Sockel für Kabelverteilerschrank aufbauen.
Sockel aus glasfaserverstärktem Polyester,
Gewicht ca. 25 kg,
Maße (Breite * Höhe * Tiefe) = ca. 125*85*35 cm.

Sockel am Betriebshof des AG eigenständig laden,
Transportieren und abladen,
Einfache Wegstrecke bis 10 km.

Aushub für Fundament und Montagegrube
Durchführen, Aushubmasse entsorgen
Aufbruch der Oberfläche wird gesondert vergütet.
Einbautiefe ca. 60 cm unter OK fertige Höhe.

Fundament aus Beton C12/15, unbewehrt herstellen,
Maße (Breite * Höhe * Tiefe) = ca. 130*40*20 cm.
Sockel Lot- und lagegerecht aufstellen.
Kabeleinführung von unten mit Kabelabfangschiene.
Kabel einführen und bis zum Aufbau des
Kabelverteilerschrankes fixieren und sichern.

Montagegrube mit geeignetem Material verfüllen und
Verdichten. Herstellung der Oberfläche wird gesondert
Vergütet.
Sockel bis zum Einbau des Schaltschrankes in geeigneter
Weise sichern.

Boden gem. geotechnischem Gutachten:
Homogenbereich E3
Materialklasse BM-F3
Deponieklasse nach DepV = DK 0
Abfallschlüssel-Nr. AVV = 17 05 04
Menge: 2,000 St

*Hinweis: Hinweis: Beleuchtungsmasten 23 m*
Hinweis:
Beleuchtungsmasten 23 m aufnehmen und setzen

**02.02.01.0210 Leuchtenmast 23 m demontieren**
Leuchtenmast 23 m demontieren.
Vorhandenen Leuchtenmast aus Stahl demontieren;
Gerader, runder, konischer Mast, Lichtpunkthöhe
Ca. 20m; Masthöhe ca. 23m, Erdstück ca. 2,5m, Gesamtlänge ca. 25,5m,
Durchmesser unten ca. 70cm, Gewicht bis 5t
In Rohrfundament eingebaut
Leuchte freigeschaltet.
Leuchtenköpfe, Aufhängung, Verkabelung und sonstige
Installationen demontieren, Mast ausbauen,
Mast laden und fachgerecht entsorgen, einschl. Entsorgungsnachweis.

6 Hütchen, 6 Leuchten, Verstrebungen und Aufhängungen ohne Beschädigung abbauen. Diese werden nicht entsorgt, sondern auf dem Betriebshof des AG eingelagert.
Transport durch den AN, einfache Wegstrecke bis 10 km, alle Teile eigenständig nach Abstimmung abladen.

Anfallendes Aufbruchgut beseitigen und entsorgen.
Für die vollständige Demontage und Transport
Erforderliche Fahrzeuge sowie Steig - und
Hebeeinrichtungen, sonstige Hilfsmittel, Aufwand für verkehrsbehördliche Anordnungen und
Verkehrssicherungen sind einzurechnen.
Aufbruch der Oberfläche wird gesondert vergütet.
Leuchte wird vorab durch AG freigeschaltet.
Die Freischaltung ist durch den AN zu koordinieren.
Menge: 4,000 St

**02.02.01.0220 Mastfundamente 23-m-Masten abbrechen**
Mastfundamente 23-m-Masten abbrechen;
Betonfundament aus bewehrtem Beton abbrechen.
Fundament freilegen.
Abbruch ab GOK bis ca. 3 m unter Planum.
Abgerechnet wird die feste Masse des abzubrechenden
Materials.
Baugrube nach Abbruch mit geeignetem Material des AN
Verfüllen und verdichten.
Abbruchgut trennen und zerkleinern und der Verwertung
Nach Wahl des AN zuführen.
Menge: 24,000 m3

**02.02.01.0230 Ausführungsplanung inkl. Maststatik**
Erstellung der Ausführungsplanung inkl. der Maststatik für einen
Stahl-Lichtmast gemäß den folgenden Vorgaben: Lichtmast 23 m,
Gemäß beigefügten Unterlagen (siehe beigefügtes Dokument
"Hochmasten Brücke Mainzer Straße", jedoch Abmessungen
Und Konstruktionen der Bestandshochmasten in der Örtlichkeit übernehmen, Kosten dafür sind in dieser Position mit einzukalkulieren)
Mast aus Stahl, konisch, Durchmesser unten ca. 70 cm,
Lichtpunkthöhe ca. 20 m, Masthöhe ab GOK ca. 23 m, Erdstück
Ca. 2,5 m, Gesamtlänge ca. 25,5m, mit allen Anbauteilen und Aufhängungen (6x Hütchen, Verstrebungen, jeweils aus Metall, 6x Leuchten vom Typ: "FLEXIA FG MIDI 5307", Fa.Schreder, Leuchten werden beigestellt, Aufhängung der Leuchte
Abhängig von der Konstruktion, deswegen selbständige Abstimmung des AN mit dem Leuchtenhersteller zur Auswahl des genauen Typs der Leuchte) gemäß beigefügten Unterlagen,
Gewicht ca. 5t, Erdungsanschlusspunkt außen am Mast ca. 25 cm über dem Fußpunkt, mittels innen angeschweißter Mutter M 10 mit Mastbohrung außen nach vorne gerichtet mit Erdungsschraube M 10 von außen aufschraubbar, zum Anschluss des Mastes an eine Erdungseinrichtung, bestehend aus einem umgeformten und längsnahtgeschweißten
Stahlblech, mit einer Stahlqualität von S355J2 und nach
DIN EN ISO 1461 und DASt Richtlinie 022 feuerverzinkt, Fertigung nach DIN EN 40
pulverbeschichtet DB 703 (alle Bestandteile des Mastes) 2x Stahl-Mast-Tür mit Dreikantverschluss aus V2A, Kantenlänge 12 mm, jeweils vorbereitet für die Aufnahme eines geeigneten Verteilerkastens- bzw.- Feldes bzw.
Kabelübergangskastens durch Gerätesteg und Schiebemuttern im Mastinneren und Erdungsschraube, Fertigungsnachweis:
Eignungsnachweis EN 40-5
Erstellen einer prüffähigen statischen Berechnung für den Mast
Mit den vor genannten Eigenschaften und Anbauten und dessen
Einbau in ein Erdfundament, diese ist dem AG zur Genehmigung vorzulegen, Erstellung einer Ausführungsplanung mit Freigabezeichnung des Mastes, die dem AG zur Genehmigung vorzulegen ist. Änderungswünsche des AG und daraus folgende Anpassungen der Ausführungsplanung sind in dieser Position zu berücksichtigen und werden nicht gesondert vergütet. Die fertige Ausführungsplanung inkl. Maststatik soll 6 Wochen nach Auftragsvergabe an den AG geliefert werden.
Menge: 1,000 St

**02.02.01.0240 Statik und Schal- und Bewehrungspläne Mastgründung**
Erstellen einer prüffähigen statischen Berechnung sowie zugehöriger Schal- und Bewehrungspläne, für die Gründung und Aufstellung des 23m - Mastes der Vorposition.
Bei der Auslegung der Fundamentierung und der statischen Berechnung dafür sind Versorgungsleitungen und sonstige Einbauten in der Nähe des Fundamentes zu  berücksichtigen! D.h., wenn z.B. Aufgrund der Lage des Kanals die Breite des Fundamentes  eingeschränkt wird, ist dies dann geometrisch und statisch über eine andere Alternative zu lösen.
Änderungswünsche des AG und daraus folgende Anpassungen der Statik sind in dieser Position zu berücksichtigen und werden nicht gesondert vergütet.
Die Unterlagen sind dem AG mind. Zwei Wochen vor Beginn der Arbeiten an dem Bauteil zur Verfügung zu stellen.
In dieser Position sind alle notwendigen Varianten der Statiken für die 23m-Masten zu berücksichtigen.
Menge: 5,000 St

**02.02.01.0250 Mastfundament 23 m-Mast erstellen**
Mastfundament für 23m-Mast

Nach statischer Berechnung der Vorposition als bewehrtes Betonfundament herstellen,

Aushub durchführen, Handschachtung ist einzurechnen, Aushubmasse entsorgen, Boden nach Unterlagen des AG.

Aufbruch der Oberfläche wird gesondert vergütet.
Überdeckung bis fertiges Geländeniveau mind. 20cm.
Die entsprechende Koordination mit den Beteiligten obliegt dem AN

Bewehrtes Blockfundament mit Köcher, Kubatur zur Angebotserstellung analog Fundament FGÜ-Mast nach Planunterlage des AG.

Abmessungen des Fundamentes und Bewehrung nach statischer Berechnung.
Volumen der äußeren Kubatur bis zu 6 m3.
Schalung herstellen. Bewehrung wird gesondert berechnet.

Beton C25/30, Expositionsklasse XC4/XF1,
Überwachungsklasse 1,
Kabelzuführung mit zwei gegenüberliegenden
Kabeleinführungsschlitzen und zwei
Kunststoffkabelzugrohren NW 50, liefern und einbauen,
Sauberkeitsschicht aus Beton, C12/15, Dicke 5cm
Herstellen

Vorhandenes Beleuchtungskabel in Fundament einziehen,
Gesamtlänge Kabelschlaufe 10,0 m über fertige OK,
Arbeitsraum verfüllen und verdichten, Kabel einsanden,
Mastfundament in geeigneter Weise abdecken und bis zum
Einbau des Mastes sichern.

Boden gem. geotechnischem Gutachten:
Homogenbereich E3
Materialklasse BM-F3
Deponieklasse nach DepV = DK 0
Abfallschlüssel-Nr. AVV = 17 05 04
Menge: 5,000 St

**02.02.01.0260 Betonstahl einbauen Fundament**
StL-Nr. 2111821319
Betonstahl entsprechend statischen und konstruktiven
Erfordernissen einbauen.
Bauteil = Fundament.
Stahlsorte 'B 500 B'
Menge: 2,500 t
Leistungsbereichkatalog: 118

**02.02.01.0270 Leuchtenmast 23 m der Vorposition herstellen, liefern und montieren**
Leuchtenmast 23 m gemäß der Vorposition herstellen, liefern und aufstellen.
Mast aus Stahl, konisch, Durchmesser unten ca. 70cm, Lichtpunkthöhe ca. 20m, Masthöhe ab GOK ca. 23m, Erdstück ca. 2,5m, Gesamtlänge ca. 25,5m, Gewicht bis 5t,
Mast in nach Vorposition erstelltes Fundament nach statischer Berechnung fachgerecht aufstellen, lotrecht ausrichten, fixieren und standsicher einbauen einschl. Aller notwendigen Materialien. Leuchten (beigestellt), Aufhängung und sonstige Anbauteile gemäß Ausführungsplanung montieren, Verkabelung einziehen (auch in Verstrebungen), komplett im Mast verkabeln und  Leuchten anschließen.
Erdkabel und Leerrohre in den Mast einführen, Erdungseinrichtung anschließen, Netzanschluss und Inbetriebnahme erfolgen durch den AG.
Sämtliche für die Aufstellung und Transport erforderlichen Fahrzeuge, Steig- und Hebeeinrichtungen, sonstige Hilfsmittel, Aufwand für verkehrsbehördliche Anordnungen und Verkehrssicherungen sind einzurechnen.
Wiederherstellung der Oberfläche wird gesondert berechnet.
Diese Position beinhaltet ebenfalls den Nachweis einer Standsicherheitsprüfung mit Protokoll  für alle neu aufzustellenden Hochmasten.
Menge: 5,000 St

**02.02.01.0280 Erdungseinrichtung aus Runddraht**
Erdungseinrichtung aus Runddraht herstellen.
Runddraht, Durchmesser 10mm aus V4A-Stahl,
Liefern und gem. VDEW-Richtlinien, DIN 18014 und
DIN VDE 01805 im teilverfüllten Graben verlegen.
In Kurzlängen.
Einführung in das Fundament des 23-m-Mastes.
Menge: 125,000 m

**02.02.01.0290 Ertüchtigg. Bel.kränze (Hütchen, Verstr, Aufhänggn., Anbauten)**
Ertüchtigung der Beleuchtungskränze aller abzubauenden und wieder neu zu errichtenden Bestandshochmasten (5 Stück), damit diese wiederverwendet werden können.
Ein Beleuchtungskranz besteht aus 6 Hütchen, den Verstrebungen, Aufhängungen und sonstigen damit zusammenhängenden Anbauten.

Diese Position beinhaltet alle erforderlichen Maßnahmen (Prüfung, Erstellung Statik, Instandsetzung inkl. Beschichtung, Einbeziehung in die statischen Berechnungen (Mast, Fundament usw.) zur Ertüchtigung aller Beleuchtungskränze der abzubauenden und wieder neu zu errichtenden Bestandshochmasten (5 Stück).
Menge: 5,000 St

*Hinweis: Hinweis: FGÜ-Masten*

**02.02.01.0300 Demontage FGÜ-Rohrmast LPH bis 5,0 m**
Demontage FGÜ-Rohrmast LPH bis 5,0 m
FGÜ-Rohrmast 3-teilig für Fußgängerüberweg bestehend
Aus geradem Grundmast, Bogen- und Verlängerungsstück,
Inkl. Anbauelemente (wie Fußgängerschilder beleuchtet
Über Fahrbahn und im Rohrrahmen seitlich).
Masthöhe inkl. Ausleger ca. 6,0 m ü. GOK.
Einbindetiefe ca. 1,20 M.
Auslegerlänge bis 4,5 M.
Lichtpunkthöhe ca. 5,00 m
Nach bauseitiger Freischaltung fachgerecht demontieren,
Zum Betriebshof des AG transportieren, eigenständig
Abladen. Einfache Entfernung bis 10 km.
Menge: 3,000 St

**02.02.01.0310 Abbruch Betonfundament für FGÜ-Rohrmast bis LPH 5,0 m**
Abbruch Betonfundament für FGÜ-Rohrmast bis LPH 5,0 m
Betonfundament des FGÜ-Rohrmast abbrechen
Bewehrtes Fundament, Abmessungen bis ca. 1,0 x 1,0 x
1,25 m
Aus Beton, inkl. Kunststoffrohr DN 400 für Mastführung,
Rohrlänge (bis 1,20 m Tiefe), einschl. 10 cm
Sauberkeitsschicht
Aus Magerbeton, fachgerecht abbrechen,
Abbruchmaterialien separieren und fachgerecht
Entsorgen, Entsorgungsnachweis führen.

Aushub durchführen, Handschachtung ist einzurechnen,
Aushubmasse entsorgen, Boden gem. Unterlagen des AG.
Aufbruch der Oberfläche wird gesondert vergütet.
Menge: 9,000 m3

**02.02.01.0320 Fundamentstatik FGÜ-Mast**
Erstellen einer prüffähigen statischen Berechnung sowie
Zugehöriger Schal- und Bewehrungspläne, für die
Gründung und Aufstellung eines FGÜ-Mastes.

Leuchtenmast aus Stahl, LPH bis 6 m, Ausleger bis 5 m,
Mit FGÜ-Transparent; eingespanntes, bewehrtes
Blockfundament aus Beton mit Köcher zur Mastaufnahme.

Berechnung auf Grundlage der Mastdaten der zugeh.
Anlage LMPFGÜ60 und der anstehenden
Bodenverhältnisse

Die Unterlagen sind dem AG mind. Zwei Wochen vor Beginn
Der Arbeiten an dem Bauteil zur Verfügung zu stellen.
Menge: 1,000 St

**02.02.01.0330 Betonfundament für FGÜ-Rohrmast**
Mastfundament gem. Stat. Berechnung und Planung für
FGÜ-Mast herstellen.
Bewehrtes Ortbetonfundament mit Kunststoffrohr DN 400
Zur Aufnahme des Mastes.

Aushub durchführen, Handschachtung ist einzurechnen,
Aushubmasse entsorgen, Boden gem. Unterlagen des AG
Aufbruch der Oberfläche wird gesondert vergütet.

Bewehrtes Blockfundament mit Köcher, Kubatur analog
Fundament FGÜ-Mast nach Planunterlage des AG.
Schalung und Bewehrung herstellen.
Abmessungen des Fundamentes bis L*B*H=120*120*170 cm,
Bewehrung Betonstabstahl, bis zu 150 kg pro Fundament.
Überdeckung ab OK fertiges Niveau ca. 20 cm
Schalung und Bewehrung herstellen,
Beton C25/30, Expositionsklasse XC4/XF1,
Überwachungsklasse 1,
Kabelzuführung Leerrohr FFKUS DN75 liefern und
Einbauen,
Sauberkeitsschicht aus Beton, C12/15, Dicke 5cm
Herstellen

Vorhandenes Beleuchtungskabel in Fundament einziehen,
Gesamtlänge Kabelschlaufe 5,0 m über fertige OK,
Arbeitsraum verfüllen und verdichten, Kabel einsanden,
Mastfundament in geeigneter Weise abdecken und bis zum
Einbau des Mastes sichern.

Die Koordination mit allen Beteiligten wird nicht
Gesondert vergütet.

Boden gem. geotechnischem Gutachten:
Homogenbereich E3
Materialklasse BM-F3
Deponieklasse nach DepV = DK 0
Abfallschlüssel-Nr. AVV = 17 05 04

Boden abfahren zum Abfall-Zweckverband
Rhein-Mosel-Eifel in Ochtendung (Deponie Eiterköpfe);
Einfache Wegstrecke ca. 30 km.
Durchführung des eANV.
Die anfallenden Deponiegebühren werden vom
Betreiber der Deponie direkt mit dem AG abgerechnet.
Menge: 1,000 St

**02.02.01.0340 FGÜ-Mast des AG aufstellen, mit Ausleger**
Leuchtenmast des AG bis 5,0 m LPH im Mastfundament als
FGÜ-Rohrmast 3-teilig für Fußgängerüberweg bestehend
Aus geradem Grundmast, Bogen- und Verlängerungsstück,
(Anbauelemente (wie Fußgängerschilder beleuchtet
Über Fahrbahn und im Rohrrahmen seitlich) werden durch
Den AG montiert).

Mast auf dem Betriebshof des AG lagernd,
Einfache Wegstrecke bis 10 km.
Mast eigenständig laden, transportieren und abladen .
Mast vor dem Aufladen auf einwandfreien
Zustand der Beschichtung prüfen; evtl. später
Festgestellte Beschädigungen gehen zu Lasten des AN .

Masthöhe inkl. Ausleger ca. 6,0 m ü. GOK.
Einbindetiefe ca. 1,20 M.
Auslegerlänge bis 4,5 M.
Lichtpunkthöhe ca. 5,00 m
Im bauseitigen Beton-Mastfundament
Aufstellen, Kabelenden einziehen,
Mast lotrecht ausrichten,
Evtl. Höhenunterschiede zu anderen Lichtpunkten
Ausgleichen und fixieren.
Korrosionsschutzmuffe höhenmäßig anpassen und
Beischrumpfen (die Korrosionsschutzmuffe ist höhenmäßig
So zu platzieren, dass diese an allen Lichtmasten
Mit gleicher Höhe über dem fertigen Außenniveau
Platziert ist!)
Gemäß Statik (unter Zulieferung der erforderlichen
Materialien) fachgerecht einbauen.
Menge: 1,000 St

*Hinweis: Hinweis: Provisorische Beleuchtung*

**02.02.01.0350 Fundamentstatik prov. Beleuchtungsmast**
Erstellen einer prüffähigen statischen Berechnung und
-soweit erforderlich- zugehöriger Herstellungspläne,
Für die Gründung und Aufstellung eines provisorischen
Mastes.

Mobiles Mastfundament für provisorische
Straßenbeleuchtung aus ausbetoniertem Betonschachtring;
Durchmesser max. 1,0 m, Höhe 1,00 m,
Betonschachtring mit Köcher zur Mastaufnahme.

Für gerade Leuchtenmaste bis ca. 7,0 m LPH
Mit mind. 1 Leuchtentraverse 2-fach und 2
Aufsatzleuchten
Bis je ca. 15 kg Gewicht,
Mastdaten für LPH: bis 7,0m, gerader Mast,
Zopfdurchmesser 76mm

Leuchtendaten: Leuchtenfamilie Axia der Firma Schréder
Oder Leuchtefamilie Luma der Fa. Signify/Philips
Max. Durchmesser des Fundamentes: 1,0m.

Die Unterlagen sind dem AG mind. Zwei Wochen vor Beginn
Der Arbeiten an dem Bauteil zur Verfügung zu stellen.
Menge: 1,000 St

**02.02.01.0360 Mastfundament für prov. Straßenbeleuchtung**
Mobiles Mastfundament für provisorische
Straßenbeleuchtung aus ausbetoniertem Betonschachtring
Herstellen (Durchmesser max. 1,0m, Höhe 1,00 m).
Betonschachtring mit einer mittig eingebauten
Hülse aus KG-Rohr DN 250 oder Köcher zur Mastaufnahme.
Einschließlich Lieferung aller Stoffe und Materialien,
Mit Transport-/Umsetzoesen zum versetzen des
Fundamentes mit montiertem Leuchtenmast mittels Kran
Oder geeignetem Hubgerät
Die Fundamente sind so zu erstellen, dass sie den
Statischen und Windlastbeanspruchungen standhalten.
Nach Abschluss der Bauarbeiten Betonfundamente
Fachgerecht, nach Wahl des AN, entsorgen.
Menge: 5,000 St

**02.02.01.0370 Prov. Beleuchtungsmast aufstellen**
Beleuchtungsmast LPH 7,0m liefern und in vorhandene
Betonschachtring-Fundamente setzen und als
Provisorische Straßenbeleuchtung auf Anweisung der
Örtlichen Bauüberwachung aufstellen. Während der
Bauzeit vorhalten.
Maste mit Lichtpunkthöhe bis 7,0 m und Gesamthöhe bis
8 M.
Mast in einbetoniertem KG Rohr DN 250 mittig setzen und
Mit Sand und Betonkranz verfüllen (gemäß Statik).
Nach Abschluss der Bauarbeiten Maste vom Betonfundament
Lösen, aufnehmen und zum städtischen Lagerplatz fahren
Und dort nach Anweisung eigenständig ablagern.
An- und Abklemmen und Verkabelung inkl. Beistellung
Leuchte erfolgt durch den
Kommunalen Servicebetrieb der Stadt Koblenz. Der
Koordinierungsaufwand ist mit einzurechnen.
Menge: 5,000 St

**02.02.01.0380 Prov. Beleuchtung umsetzen**
Prov. Beleuchtungsmast inkl. mobiles Fundament auf
Anweisung der örtlichen Bauüberwachung innerhalb der
Baustelle umsetzen. An- und Abklemmen erfolgt durch den
Kommunalen Servicebetrieb der Stadt Koblenz. Der
Koordinierungsaufwand ist mit einzurechnen.
Einschließlich aller Nebenarbeiten wie Mast vom
Fundament lösen, beide Teile zum neuen Standort
Transportieren
Und dort den Mast wieder in das
Betonschachtringfundament
Einbauen.
Menge: 4,000 St

**02.02.01.0390 Mastfundament für provisorische Straßenbeleuchtung**
Mastfundament nach Systemskizze Leuchtenfundament (siehe Anlage) des AG herstellen, Lichtpunkthöhe bis 7,0 m,

Aushub durchführen, Handschachtung ist einzurechnen, Aushubmasse entsorgen, Aufbruch der Oberfläche wird gesondert vergütet, Boden nach Unterlagen des AG.

Betonrohr DN300, Länge bis 1,20m auf Sauberkeitsschicht aus Beton C12/15, Dicke mind. 5 cm aufsetzen, Einbauhöhe des Rohres entsprechend fertige OK Straße, Rohr ca. 20 cm hoch ausbetonieren, Rohrfuß ca. 20 cm hoch und mind. 10 cm dick mit Beton C20/25 ummanteln, Gesamtdurchmesser mind. 60 cm. Kabelzuführung PVC-Flexrohr DN 100 liefern und einbauen.

Vorhandenes Beleuchtungskabel in Fundament einziehen, Gesamtlänge Kabelschlaufe 5,0 m über fertige OK,

Arbeitsraum verfüllen und verdichten, Kabel einsanden,

Mastfundament in geeigneter Weise abdecken und bis zum
Einbau des Mastes sichern. Die entsprechende
Koordination mit den Beteiligten obliegt dem AN

Boden gem. geotechnischem Gutachten:
Homogenbereich E3
Materialklasse BM-F3
Deponieklasse nach DepV = DK 0
Abfallschlüssel-Nr. AVV = 17 05 04
Menge: 5,000 St

**02.02.01.0400 Prov. Beleuchtungsmast liefern und aufstellen**
Prov. Beleuchtungsmast aufstellen
Beleuchtungsmast LPH 7,0m liefern und in vorhandene
Fundamente setzen, als provisorische Straßenbeleuchtung auf Anweisung der örtlichen Bauüberwachung aufstellen. Während der Bauzeit vorhalten.
Maste mit Lichtpunkthöhe bis 7,0 m und Gesamthöhe bis 8m.
Mast in einbetoniertem KG Rohr DN 300 mittig setzen und mit Sand und Betonkranz verfüllen (gemäß Statik).
Nach Abschluss der Bauarbeiten Maste vom Betonfundament
Lösen, aufnehmen und zum städtischen Lagerplatz fahren und dort nach Anweisung eigenständig ablagern.
Betonfundamente fachgerecht, nach Wahl des AN,
Entsorgen.
An- und Abklemmen und Verkabelung inkl. Beistellung
Leuchte erfolgt durch den
Kommunalen Servicebetrieb der Stadt Koblenz. Der
Koordinierungsaufwand ist mit einzurechnen.
Einschließlich aller Nebenarbeiten.
Menge: 5,000 St

**02.02.01.0410 Elektroplanung für temporären Geh- und Radweg Behelfsbrücke**
Elektroplanung für temporären Geh- und Radweg Behelfsbrücke
Planung der Beleuchtung im Bereich des temporären Geh- und Radweges der Behelfsbrücke der Nachfolgeposition,
Koordination aller Beteiligten für Montagetermine, Installation und Montage etc., Erstellung der Ausführungspläne.
Menge: 1,000 St

**02.02.01.0420 Beleuchtungsanlage temporärer Geh- und Radweg Behelfsbrücke**
Beleuchtungsanlage temporärer Geh- und Radweg Behelfsbrücke mit Rampen östlich und westlich
Beleuchtung des temporären Geh- und Radwegs herstellen und nach Beendigung der Maßnahme wieder abbauen.
Beleuchtung nach Wahl des AN
Beleuchtungsstärke im Mittel 5 Lux, Minimalwert 1 Lux.Schutzklasse 1 IP 54
Spannungsversorgung 230 VBeleuchtung mit Energieversorgung und aller erforderlicher Baustoffe und Befestigungsmittel.
Das Ein- und Ausschalten der Beleuchtung erfolgt durch einen Rundsteuerempfänger, der dem AN vom AG beigestellt wird.
Vorhalten, Warten und Betreiben wird gesondert vergütet.
Stromversorgung vandalismusgeschützt verlegen.
Einsatzort : temporäre Behelfsbrücke mit Rampen
Länge ca. 160 M.
Menge: 1,000 St

**02.02.01.0430 Beleuchtung temporärer Geh- und Radweg vorhalten**
Beleuchtung temporärer Geh- und Radweg Behelfsbrücke mit Rampen vorhalten, warten und unterhalten
Abgängige Teile ersetzen.
Einschließlich Energieversorgung.
Menge: 104,000 Wo

*Hinweis: Hinweis: Elektrische Installationen*
Hinweis:
Elektrische Installationen unter Brückenbauwerk - Beleuchtung und dgl.

*Hinweis: Hinweis: Hinweis zu den Installationen:*
Hinweis:
Hinweis zu den Installationen:
Die Rohre sind überwiegend an Stahlbetonwänden und Decken zu montieren. Die Verlegung erfolgt offen.
Installationsgeräte mind. Schutzart IP 54

**02.02.01.0440 Einbaugehäuse Kunststoff elektr. Betriebsmittel H 100mm Ortbetonwand**
Einbau einer Doppel-Geräte-Verbindungsdose in Betonwand des Brückenbauwerks, nähe Übergang Wand/Decke ca. 15cm unter UK Decke

Einbaugehäuse aus Kunststoff, für elektrische Betriebsmittel, Auslassöffnung, Durchmesser 75 mm, Gehäuseeinbauhöhe mind. 100 mm, Arbeitshöhe über 4 bis 6 m, in Ortbetonwand,  Ortbetondose als Doppel-Geräte-Verbindungsdose, geeignet für alle Schalungsarten, Dosenrückteil mit Aufnahme für Stützelemente, Norm-Kombinationsabstand 71 mm,
Dosenlänge 160 mm, reite 75 mm, Tiefe 91 mm, mind. 2 Rohreinführungen bis 40 mm, mit manuell erstellter Rohreinführung 63mm, liefern und an der Schalung, einschl. Stützelement befestigen, Rohr Typ FFKuS NW63 einführen und gegen das Eindringen von Betonschlämpe abdichten,
Nähe Übergang Wand/Decke ca. 15cm unter UK Decke.
Menge: 1,000 St

**02.02.01.0450 Demontage Anbauleuchten inkl. Elektroinstallationen unter der Brücke**
Komplette Demontage und fachgerechte Entsorgung von vorhandenen Anbauleuchten sowie der dazugehörigen Installationskomponenten unter dem Brückenbauwerk.

Die Leistung umfasst insbesondere:

- Koordination und Abstimmung: Rechtzeitige Anmeldung, Terminabstimmung und Beantragung der Freischaltung und Spannungsfreiheit der betroffenen Anlage durch den zuständigen Kommunalen Servicebetrieb.
- Demontage Leuchten: Fachgerechte Demontage von wand- bzw. deckenmontierten Anbauleuchten (inkl. Leuchtmittel).
- Demontage Kabel- und Leitungsnetz: Demontage der freiliegenden bzw. auf Beton verlegten Zuleitungen, Kabel, Leitungen und Kabelschutzrohre im Brückenbereich, die zu den Leuchten führen.
- Demontage Zubehör: Demontage aller zugehörigen Abzweigdosierungen, Kabelabzweigkästen, Befestigungsschellen, Dübel und Montageprofile.
- Entsorgung: Fachgerechter Abtransport und Entsorgung aller demontierten Materialien, Kabel und Altgeräte, inklusive aller anfallenden Entsorgungsgebühren und Nachweise.

Die Arbeiten erfolgen in einer Höhe von bis zu 3m über Geländeoberkante. Alle Hilfsmittel und Werkzeuge sind in die Einheitspreise einzukalkulieren.
Menge: 6,000 St

**02.02.01.0460 Elektroinstallationsrohr PVC-U AD 75mm Beton**
Elektroinstallationsrohr DIN EN 61386 (VDE 0605), Maße DIN EN 60423, aus PVC-U, Außendurchmesser 75 mm,
Druckbeanspruchung schwer, Schlagbeanspruchung schwer,
Verlegung in Beton, Arbeitshöhe über 4 bis 6 m.
Als Elektroinstallationsrohr, geeignet für den Betonbau und für die Verlegung im Erdreich, Typ FFKuS-EM-F, mit hochgleitfähiger Innenschicht, 75 mm Außendurchmesser und 50,5 mm Innendurchmesser, einschl. Zugdraht liefern und in der Schalung an der Armierung und im Erdreich in den Kabelschacht (Übergang Zuleitung für Deckenleuchten vom Erdreich ins Bauwerk) verlegen und befestigen.
Menge: 15,000 m

**02.02.01.0470 Elektroinstallationsrohr Stahl niro AD 32mm AP Abstandsschellen**
Elektroinstallationsrohr DIN EN 61386 (VDE 0605), Maße DIN  EN 60423, aus nichtrostendem Stahl, Werkstoff-Nr 1.4571,
einwandig, glatt, starr, mit Gewinde beidseitig.
Außendurchmesser 32 mm, Druckbeanspruchung schwer,
Schlagbeanspruchung schwer, min. Dauergebrauchs- und Installationstemperatur - 15 Grad C, max. Dauergebrauchs- und Installationstemperatur 60 Grad C, Verlegung offen, auf Putz,
Mit Abstandsschellen, Arbeitshöhe über 4 bis 6 m. Elektroinstallationsrohr aus Edelstahl V4A, Verlegung offen auf Betonwänden mit Abstandsschellen aus Edelstahl und bauaufsichtlich zugelassenen Metalldübel, liefern und montieren.
Menge: 60,000 m

**02.02.01.0480 Rohrbogen 90Grad Stahl Niro AD 32mm liefern**
Elektroinstallationsrohr DIN EN 61386 (VDE 0605), Maße DIN  EN 60423, aus nichtrostendem Stahl, Werkstoff-Nr 1.4571,

90°-Bogen aus Edelstahl für Elektroinstallationsrohre mit Außendurchmesser 32mm, nach EN 61386-1 mit beidseitigem Gewindeenden nach DIN EN 60423 mit gratfreier Innenwand, je Rohrbogen ist eine Verbindungsmuffe als Schraubmuffe mitzuliefern.
Menge: 4,000 St

**02.02.01.0490 Endtülle NW 32 zum Aufstecken auf Rohrenden**
Endtülle NW 32 zum Aufstecken auf Rohrenden
Teilbare Rohrendtülle aus Polyethylen zum Aufstecken auf metrische Elektroinstallationsrohre.
Eine nachträgliche Montage ohne das Abklemmen der Kabel muss möglich sein.
Farbe Lichtgrau RAL 7035.
Menge: 12,000 St

**02.02.01.0500 Anbauleuchte rechteckig LED IP65 IK10 Einzell., beig., mont., anschl.**
Anbauleuchte, Bauform rechteckig, Betriebsgerät in der Leuchte, mit LED-Leuchtmittel, Farbwiedergabeeigenschaften Ra 80 DIN EN 12665, Farbtemperatur '3000' K,Farbtemperaturtoleranz '100' K,
Lichtstrom Leuchte '6660' lm,
Anschlussleistung '47' W, Lebensdauer mind. 100000 h,Schutzart IP 65 DIN EN 60529 (VDE 0470-1), Schutzart IK10
DIN EN 62262 (VDE 0470-100), direkt strahlend, für Decke und Wand, anschlussfertig, Schutzrohr aus Kunststoff, klar und bruchsicher, funkentstört DIN EN 55015 (VDE 0875-15-1), mit integriertem Betriebsgerät, Energieeffizienzklasse A++, A+, A,als Einzelleuchte, Schutzklasse II, vom AG beigestellt,
Montieren.
Bei dieser Leuchte handelt es sich um eine vandalengeschützte Leuchte des Herstellers Norka-Leuchten Typ BELFAST mit einer Baulänge von 1540 mm, 75 mm breit und 75 mm hoch und einem Gewicht von ca. 7,6 kg, Durchgangsverdrahtung 5x1,5qmm.
Abweichungen gegenüber dem Seriendatenblatt: Kabeleinführung stirnseitig,
Mit PG-Verschraubung.
Menge: 6,000 St

**02.02.01.0510 Abzweigk. Kunstst. 150/150mm T 65mm IP65 5x6mm2 Beton**
Verbindungsdose DIN EN 60670-1 (VDE 0606-1) als Abzweigkasten, mit Einführungen für Elektroinstallationsrohre  mit Gewinde, aus Kunststoff, Grundfläche mind. 150/150 mm,  Tiefe mind. 65 mm, Schutzart IP 65 DIN EN 60529 (VDE  0470-1), mit 5 Klemmen 6 mm2, Arbeitshöhe über 4 bis 6 m,  auf Beton,
Als UV-beständige Übergangsdose mitseitlicher Kabel-Rohreinführung für Stahl-/Alurohr NW32 herstellen und über Verschraubungen abdichten, Kabel 5x6 durchverbinden.
Menge: 2,000 St

**02.02.01.0520 Abzweigk. Einf. Rückw., Kunststoff 150/150mm T 65mm IP65 5x6mm2**
Verbindungsdose DIN EN 60670-1 (VDE 0606-1) als Abzweigkasten, mit Einführungen für Elektroinstallationsrohre mit Gewinde, aus Kunststoff, Grundfläche mind. 150/150 mm,
Tiefe mind. 65 mm, Schutzart IP 65 DIN EN 60529 (VDE 0470-1), mit 5 Klemmen 6 mm2, Arbeitshöhe über 4 bis 6 m, auf Beton.
Als UV-beständige Übergangsdose über der UP-Abzweigdose montieren, Kabeleinführung in der Rückwand herstellen für FFKuS NW63 mit NYY-J 5x6 und fachgerecht abdichten, seitliche Kabel-Rohreinführung für Stahl-/Alurohr NW32 herstellen und über Verschraubung abdichten, Kabel 5x6 durchverbinden.
Menge: 1,000 St

*Hinweis: Hinweis zur Kabelverlegung*
Es gelten die Verlegevorschriften des Kabelherstellers und die Regelungen des Netzbetreibers.

Bei nachfolgenden Position ist die Lieferung und fertige Montage der aufgeführten Kabel zu kalkulieren,
einschl. Evtl. erforderlicher Befestigungen, auch wenn in den einzelnen Positionen nicht darauf hingewiesen wird.

**02.02.01.0530 Kabel NYY-J 5x6RE vorh. Rohr/Unterflurkanal**
Kabel DIN VDE 0276-603 (VDE 0276-603) NYY-J 5 x 6 RE, Cu-Zahl 288, in vorh. Rohre/Unterflurkanäle, Arbeitshöhe über 4  bis 6 M.
Menge: 35,000 m

**02.02.01.0540 Kabel NYY-J 5x6RE anschließen Betriebsmittel**
Kabel DIN VDE 0276-603 (VDE 0276-603) NYY-J 5 x 6 RE, Cu-Zahl 288, Arbeitshöhe über 4 bis 6 m, anschließen an  beigestellte Betriebsmittel, einschl. Verbindungsmittel.
Menge: 2,000 St

**02.02.01.0550 Kabel NYY-J 5x6RE Kennzeichnung**
Kabel NYY - J 5x 6RE vorh. Rohr/ Unterflurkanal

Kabel DIN VDE 0276-603 (VDE 0276-603) NYY-J 5 x 6 RE, Cu-Zahl 288, Arbeitshöhe über 4 bis 6 m, nur kennzeichnen je Ende.
Menge: 2,000 St

**02.02.01.0560 Kabel NYY-J 5x1,5RE vorh. Rohr/Unterflurkanal**
Kabel DIN VDE 0276-603 (VDE 0276-603) NYY-J 5 x 1,5 RE, Cu-Zahl 58, in vorh. Rohre/Unterflurkanäle, Arbeitshöhe über 4 bis 6 M.
Menge: 50,000 m

**02.02.01.0570 Kabel NYY-J 5x1,5RE anschließen Betriebsmittel**
Kabel DIN VDE 0276-603 (VDE 0276-603) NYY-J 5 x 1,5 RE, Cu-Zahl 58, Arbeitshöhe über 4 bis 6 m, anschließen an beigestellte Betriebsmittel, einschl. Verbindungsmittel.
Menge: 6,000 St

**02.02.01.0580 Kabel NYY-J 5x1,5RE Kennzeichnung**
Kabel DIN VDE 0276-603 (VDE 0276-603) NYY-J 5 x 1,5 RE, Cu-Zahl 58, Arbeitshöhe über 4 bis 6 m, nur kennzeichnen je Ende.
Menge: 4,000 St

*Hinweis: Hinweis: Parkleitsystem*

**02.02.01.0590 Demontage Parkleitsystem-Schild mit Mast**
Demontage Parkleitsystem-Schild mit Mast
Vorhandenes PLS-Schild mit Mast demontieren.
Schild abbauen, Abmessungen ca. L x B x H = 1700mm x 1200mm x 300mm.
Mast: Höhe ca. 4m, Erdstück ca. 1m, Stahl, Durchmesser ca. 18cm, Gewicht ca. 80kg, im
Fundament mit Ankerkorb.
Mast ausbauen ohne den Mast zu beschädigen, laden und zum Betriebshof des AG
Transportieren, eigenständig nach Vorgaben des AG abladen,
Einfache Wegstrecke bis 10km
Aufbruch der Oberfläche wird gesondert vergütet.
Schild wird vorab durch AG freigeschaltet.
Die Freischaltung ist durch den AN zu koordinieren.
Anfallendes Aufbruchgut entsorgen.
Menge: 1,000 St

**02.02.01.0600 Abbruch Betonfundament für PLS Rohrmast bis LPH 5,0 m**
Abbruch Betonfundament für PLS Rohrmast bis LPH 5,0m
Abbruch Betonfundament für PLS-Rohrmast bis LPH 5,0m
Betonfundament des PLS - Rohrmast abbrechen
Bewehrtes Fundament, Abmessungen bis ca. 1,0 x 1,0 x 1,25m
Aus Beton, inkl. Ankerkorb, einschl. 10cm Sauberkeitsschicht
Aus Magerbeton, fachgerecht abbrechen,
Abbruchmaterialien separieren und fachgerecht entsorgen, Entsorgungsnachweis führen.
Aushub durchführen, Handschachtung ist einzurechnen, Aushubmasse entsorgen, Boden gem.
Unterlagen des AG. Aufbruch der Oberfläche wird gesondert vergütet.
Menge: 3,000 m3

**02.02.01.0610 Fundament Parkleitsystem (PLS) erstellen**
Fundament Parkleitsystem (PLS) erstellen
Mastfundament gemäß beigestellter statischer Berechnung herstellen.
Bewehrtes Ortbetonfundament mit Ankerkorb zur Aufnahme des Mastes
Ankerkorb, Abmessungen bis ca. 1,0 x 1,0 x 1,25m
Bewehrung: Lieferung durch AN, siehe Nachfolgeposition
Aushub durchführen, Handschachtung ist einzurechnen,
Aushubmasse entsorgen, Boden gem. Unterlagen des AG
Aufbruch der Oberfläche wird gesondert vergütet.
Bewehrtes Blockfundament mit Ankerkorb, Kubatur analog nach Vorgabe AG
Schalung und Bewehrung herstellen.
Überdeckung ab OK fertiges Niveau ca. 20cm
Schalung und Bewehrung herstellen,
Kabelzuführung Leerrohr FFKUS DN 75 liefern und einbauen,
Sauberkeitsschicht aus Beton, C12/15, Dicke 5 cm herstellen
Vorhandenes Stromkabel in Fundament einziehen,
Gesamtlänge Kabelschlaufe 5,0 m über fertige OK,
Arbeitsraum verfüllen und verdichten, Kabel einsanden,
Mastfundament in geeigneter Weise abdecken und bis zum Einbau des Mastes sichern.
Die Koordination mit allen Beteiligten wird nicht gesondert vergütet.

Boden gem. geotechnischem Gutachten:
Homogenbereich E3
Materialklasse BM-F3
Deponieklasse nach DepV = DK 0
Abfallschlüssel-Nr. AVV = 17 05 04

Boden abfahren zum Abfall - Zweckverband
Rhein - Mosel - Eifel in Ochtendung (Deponie Eiterköpfe);
Einfache Wegstrecke ca. 30 km.
Durchführung des eANV.
Die anfallenden Deponiegebühren werden vom
Betreiber der Deponie direkt mit dem AG abgerechnet.
Menge: 1,000 St

**02.02.01.0620 Betonstahl einbauen Fundament**
StL-Nr. 2211821319
Betonstahl entsprechend statischen und konstruktiven
Erfordernissen einbauen.
Bauteil = Fundament.
Stahlsorte 'B 500 B'
Menge: 0,500 t
Leistungsbereichkatalog: 118

**02.02.01.0630 Kabel NYY-J 5x6RE vorh.Graben/Kabelkanalform**
STLB-Bau 2017-04 053
Kabel DIN VDE 0276-603 (VDE 0276-603) NYY-J 5 x 6 RE,
Cu-Zahl 288, in vorh. Gräben oder geteilte
Kabelkanalformsteine, ohne Einbettung.
Menge: 50,000 m
Leistungsbereichkatalog: 53

**02.02.01.0640 PLS-Schild mit Mast transportieren und aufstellen**
PLS-Schild mit Mast transportieren und aufstellen
PLS-Schild und Mast auf Betriebshof des AG eigenständig ohne Beschädigungen laden, zur
Baustelle transportieren, eigenständig abladen, einfache Wegstrecke bis 10 km
PLS-Mast gemäß Statik mit Mastfuß / Flanschplatte lotrecht auf Ankerkorb montieren, dabei Zuleitungskabel vorher einziehen
(Überlänge von 5m),
PLS-Schild auf Mast montieren (Abmessungen und Gewicht: siehe Vorposition)
An - und Abklemmen und Verkabelung erfolgt durch den Kommunalen Servicebetrieb der Stadt
Koblenz. Der Koordinierungsaufwand ist mit einzurechnen.
Einschließlich aller Nebenarbeiten
Menge: 1,000 St

*Hinweis: Hinweis: Dokumentation*

**02.02.01.0650 Bestandsdokumentation Beleuchtung & PLS**
Bestandsdokumentation, in 3-facher Ausfertigung, wie
In der Baubeschreibung beschrieben.

Hinweis:
Diese Position beinhaltet auch Grund- und
Nebenleistungen nach VOB/C, die bei der Bildung des
E.P. Entsprechend zu berücksichtigen sind.

Die vollständige Dokumentation ist mind. 5 Werktage vor
Der Abnahme an den Bauherren und Fachplaner zu
Übergeben, auch Digital!
Anfertigung einer Dokumentation aller neu erstellten
Einrichtungen der Straßenbeleuchtung und des Parkleitsystems;
- Leitungs- und Verkabelungspläne als Strangschema mit
Zielbezeichnungen mit Dimensions- bzw. Typenangaben.
- Lageplan aller Leitungen, Leuchtenstandorte,
Verteil-, Anschluss- und Abzweigeinrichtungen mit
Dimensionen, Typenbezeichnungen, techn. Daten,
Hüllrohren, Verwendungszwecken etc.; georeferenziert
Mit UTM32 Koordinaten
- im Zuge der Herstellung angetroffene Fremdkabel sind
In den Lageplan aufzunehmen.
- Lieferung der Pläne als Papierexemplar sowie digital
Als Dateien im PDF-Format und als DWG-Datei Format 2004
Auf CD.
Menge: 1,000 St

##### Abschnitt 02.02.02 Tiefbau für LSA

*Hinweis: Hinweis: Die Signalmaste und Kabel*
Hinweis:
Die Signalmaste und Kabel werden grundsätzlich durch den AG gestellt. Ihre Lieferung ist nicht Bestandteil dieser Ausschreibung.

Die Demontage und Montage von Signalgebern, Steuergeräten etc. erfolgt durch den AG bzw. einen von ihm direkt beauftragten Unternehmer.

Sämtliche durch den AG gestellten Materialien sind am Betriebshof des AG beim Kommunalen Servicebetrieb Koblenz, Hans-Böckler-Straße 8 abzuholen. Sie sind dort vom AN selbstständig aufzuladen. Die Abholung oder Anlieferung kann nur zu üblichen Geschäftszeiten erfolgen. Eine frühzeitige Abstimmung mit dem Kommunalen Servicebetrieb ist unbedingt erforderlich.

Sämtlicher Koordinierungs- und Abstimmungsaufwand an Schnittstellen zu anderen Gewerken sowie zur Abholung und Anlieferung von Materialien wird nicht gesondert vergütet und ist in die jeweiligen Leistungspositionen einzurechnen.

Der AG legt besonderen Wert auf die Beachtung der einschlägigen Unfallverhütungsvorschriften und berufsgenossenschaftlichen Vorgaben.

Dies sind insbesondere:
-A1 - Grundsätze der Prävention
-A3 - Elektrische Anlagen und Betriebsmittel
-C22 - Bauarbeiten
-Bau D55 - Arbeiten in der nähe von elektrischen

Da die Kabelgräben im Zuge der Straßenbauarbeiten und nicht vom späteren Fertigniveau aus erstellt werden, ergeben sich ggf. geringere Aushubtiefen. Die Beleuchtungskabel sind grundsätzlich ca. 80cm unter dem späterem Fertigniveau zu verlegen.

Die max. Grabenbreite für Kabelgräben -soweit sie nur Beleuchtungskabeln dienen- beträgt 40 cm. Aushub und Füllmaterialal werden mit senkrechten Wänden
Abgerechnet.

Bei der Herstellung von Mastfundamenten und der Montage von Leuchtenmasten sind die Kabel mit einer Überlänge von jeweils 2,50 m über OK fertiges Straßenniveau für Zu- und Abgang einzuziehen. Daraus ergibt sich eine Kabelschlaufe von 5 m Länge über OK Straße.

**02.02.02.0010 Betonfundament für Signalrohrmast 3500 mm**
Betonfundament für Signalrohrmast 3500 mm ohne
Ausleger.

Aushub durchführen, Handschachtung ist einzurechnen,
Aushubmasse entsorgen, Boden gem. Unterlagen des AG
Aufbruch der Oberfläche wird gesondert vergütet.

Betonrohr, Innendurchmesser mind. 30 cm, Länge bis 1,20
m,
Mit Kabeleinführungsöffnungen,
Auf Sauberkeitsschicht aus Beton C12/15, Stärke mind.
10 cm,
Einbauhöhe des Rohres entsprechend Fertighöhe Straße,
Überdeckung 20 cm,
Rohr ca. 20 cm hoch ausbetonieren,
Rohrfuß ca. 20 cm hoch und mind. 10 cm dick mit Beton
C20/25 ummanteln,
Gesamtdurchmesser mind. 60 cm.

Flexibles Leerrohr DN75 aus PE-HD, außen gewellt, innen
Glatt einbauen.
Vorhandenes Signalkabel in Fundament einziehen,
Arbeitsraum verfüllen und verdichten, Kabel einsanden,

Mastfundament in geeigneter Weise abdecken und bis zum
Einbau des Mastes sichern.
Die entsprechende Koordination mit den Beteiligten
Obliegt
Dem AN.

Boden gem. geotechnischem Gutachten:
Homogenbereich E3
Materialklasse BM-F3
Deponieklasse nach DepV = DK 0
Abfallschlüssel-Nr. AVV = 17 05 04.
Menge: 5,000 St

**02.02.02.0020 Betonfundament für Signalrohrmast 3500 mm mit Ausleger**
Betonfundament für Signalrohrmast 3500 mm mit Ausleger.
Auslegerlänge 3000-4000 mm

Aushub durchführen, Handschachtung ist einzurechnen,
Aushubmasse entsorgen, Boden gem. Unterlagen des AG
Aufbruch der Oberfläche wird gesondert vergütet.

Mastfundament nach Unterlagen des AG herstellen,
Unbewehrtes Betonfundament als Köcherfundament,
Abmessungen des Fundamentes L*B*H=160*160*120 cm,
Überdeckung ab OK fertiges Straßenniveau ca. 20 cm
Schalung herstellen,
Beton C25/30, Expositionsklasse XC4/XF1,
Überwachungsklasse 1,
Mittige Aussparung für Mastköcher = Betonrohr DN 300,
Tiefe bis 1000 mm
Kabelzuführung PVC-Flexrohr DN 75, außen gewellt, innen
Glatt, liefern und einbauen,
Sauberkeitsschicht aus Beton, C12/15, Dicke 5cm
Herstellen

Vorhandenes Signalkabel in Fundament einziehen,
Arbeitsräume verfüllen und verdichten, Kabel einsanden,
Mastfundament in geeigneter Weise abdecken und bis zum
Einbau des Mastes sichern.

Die entsprechende Koordination mit den Beteiligten
Obliegt
Dem AN.

Boden gem. geotechnischem Gutachten:
Homogenbereich E3
Materialklasse BM-F3
Deponieklasse nach DepV = DK 0
Abfallschlüssel-Nr. AVV = 17 05 04.
Menge: 1,000 St

**02.02.02.0030 Signalrohrmast des AG, 3500mm einbauen**
Signalmast des AG nach statisch-konstruktiven
Erfordernissen einschließlich systembedingtem Zubehör
Nach Unterlagen des AG in vorh. Rohrfundament einbauen.
Gerader Mast aus Stahl, verzinkt, rund,
Masthöhe bis 4000 mm über umgebende Fläche,
Erdstück bis 1000 m

Mast auf dem Betriebshof des AG lagernd,
Einfache Wegstrecke bis 10 km,
Mast eigenständig laden, transportieren und abladen.
Mast vor dem Aufladen auf einwandfreien
Zustand der Beschichtung prüfen; evtl. später
Festgestellte Beschädigungen gehen zu Lasten des AN.
Mast in vorh. Mastfundament einsetzen,
Kabelenden und ggf. Erdungseinrichtung einziehen,
Mast lotrecht ausrichten, Höhenunterschiede zu anderen
Lichtpunkten ausgleichen und fixieren,
Korrosionsschutzmuffe höhenmäßig angleichen und
Einschrumpfen,
Verfüllsand bzw. -kies liefern und einbauen,
Oberer Abschluss der Verfüllung aus Beton C20/25,
20cm stark herstellen.
Herstellung der Oberfläche wird gesondert vergütet.

Die entsprechende Koordination mit den Beteiligten
Obliegt
Dem AN.
Menge: 5,000 St

**02.02.02.0040 Signalrohrmast des AG, 3500mm mit Ausleger einbauen**
Signalmast des AG nach statisch-konstruktiven
Erfordernissen einschließlich systembedingtem Zubehör
Nach Unterlagen des AG in vorh. Rohrfundament einbauen.
Auslegermast aus Stahl, verzinkt, rund,
Masthöhe bis 4000 mm über umgebende Fläche,
Erdstück bis 1000 mm, Ausladung 3000-4000 mm

Mast auf dem Betriebshof des AG lagernd,
Einfache Wegstrecke bis 10 km,
Mast eigenständig laden, transportieren und abladen.
Mast vor dem Aufladen auf einwandfreien
Zustand der Beschichtung prüfen; evtl. später
Festgestellte Beschädigungen gehen zu Lasten des AN.
Mast in vorh. Mastfundament einsetzen,
Kabelenden und ggf. Erdungseinrichtung einziehen,
Mast lotrecht ausrichten, Höhenunterschiede zu anderen
Lichtpunkten ausgleichen und fixieren,
Korrosionsschutzmuffe höhenmäßig angleichen und
Einschrumpfen,
Verfüllsand bzw. -kies liefern und einbauen,
Oberer Abschluss der Verfüllung aus Beton C20/25,
20cm stark herstellen.
Herstellung der Oberfläche wird gesondert vergütet.

Die entsprechende Koordination mit den Beteiligten
Obliegt
Dem AN.
Menge: 1,000 St

**02.02.02.0050 Fundament für Steuergerätesockel herstellen**
Fundament für Steuergerätesockel herstellen.
Fundament für Sockel mit Abmessungen
Ca. 1,50x0,80x 0,40 m (B*H*T),
Samt Öffnungen für Stromzuführung nach Angaben
Des AG herstellen.
Fundament aus Beton C 20/25 hertellen.
Fundamentsockel einschalen und nach Angaben
Des AG beiarbeiten.
Aushub durchführen, Handschachtung ist einzurechnen,
Aushubmasse entsorgen, Boden gem. Unterlagen des AG
Aufbruch der Oberfläche wird gesondert vergütet.

Boden gem. geotechnischem Gutachten:
Homogenbereich E3
Materialklasse BM-F3
Deponieklasse nach DepV = DK 0
Abfallschlüssel-Nr. AVV = 17 05 04.
Menge: 2,000 St

**02.02.02.0060 Banderder liefern und verlegen**
Banderder, bestehend aus feuerverzinktem Band liefern,
Montieren und fachgerecht an Steuerschrank anschließen
Incl. aller Kleinteile.
Boden für Leitungsgraben ca. 30 cm breit und 60 cm
Tief ausheben, Banderder verlegen, Boden wieder
Einbauen und verdichten. Fehlende Verfüllmassen
Liefern.
Menge: 50,000 m

**02.02.02.0070 Leitungsgraben herstellen Tiefe bis 1,25 m**
Kabelgraben herstellen,
Kabelgraben für Signalkabel herstellen.
Boden bzw. Fels nach Unterlagen des AG aus
Abtragsbereichen lösen, laden, fördern und der
Entsorgung nach Wahl des AN zuführen.
Boden gem. Beiliegendem Bodengutachten.

Grabenbreite:
2 bis 4-rohrige Verlegung = 0,55 m,
5 bis 6-rohrige Verlegung = 0,65 m
Grabentiefe: bis 1,25 m
Bereich: Gehweg, Fahrbahn
Aufgrund der Lage verschiedener Homogenbereiche im
Baugrund, ist das lagenweise Aufnehmen des Aushub-/
Bodenmaterials einzukalkulieren. Das Herstellen des
Planums wird nicht gesondert vergütet. Die Entsorgung
Ist nachzuweisen.

Boden gem. geotechnischem Gutachten:
Homogenbereich E3
Materialklasse BM-F3
Deponieklasse nach DepV = DK 0
Abfallschlüssel-Nr. AVV = 17 05 04.
Menge: 140,000 m3

**02.02.02.0080 Kabelschutzrohr OD 110 in Leitungsgraben einbauen**
Kabelschutzrohr OD 110 aus PE- schwarz für schwere
Druckbeanspruchung, flexibel, gewellt, innen glatt,
Mit verzinktem Zugdraht, einschl. Bögen und festen
Rohrverbindungen liefern und im Leitungsgraben inkl.
Sandbettung aus steinfreiem Sand (Rheinsand o.ä.)
Verlegen.
Sandbettung = 10 cm dick.
Rohröffnungen dicht verschließen.
Erschwernisse durch vorhandene Leitungen werden nicht
Gesondert berechnet.
Verlegeart = ein- bis mehrrohrig, bei mehrrohriger
Verlegung sind auf das Rohrsystem abgestimmte
Abstandhalter zu verwenden.
Diese werden gesondert vergütet.
Verlegung unterhalb Fahrbahnflächen, Nebenflächen
Und im Bankettbereich.
Abgerechnet wird nach Länge je verlegte Rohrleitung.
Das Verfüllen der Leitungszone wird gesondert vergütet.
Menge: 290,000 m

**02.02.02.0090 Abstandhalter für DN 110 liefern, 3-zügig**
Abstandhalter aus PP oder PE-Material für Kabelschutz-
Rohre DN 110 an Rohrsystem angepasst liefern und
In Leitungsgraben der mehrrohrigen Schutzrohrverlegung
Einbauen.
Abstandshalter 3-zügig.
Farbe: schwarz.
Menge: 20,000 St

**02.02.02.0100 Abstandhalter für DN 110 liefern, 2-zügig**
Abstandhalter aus PP oder PE-Material für Kabelschutz-
Rohre DN 110 an Rohrsystem angepasst liefern und
In Leitungsgraben der mehrrohrigen Schutzrohrverlegung
Einbauen.
Abstandshalter 2-zügig.
Farbe: schwarz.
Menge: 29,000 St

**02.02.02.0110 Kabelschutzrohr OD 70 in Leitungsgraben einbauen**
Kabelschutzrohr OD 70 aus PE- schwarz für schwere
Druckbeanspruchung, flexibel, gewellt, innen glatt,
Mit verzinktem Zugdraht, einschl. Bögen und festen
Rohrverbindungen liefern und im Leitungsgraben inkl.
Sandbettung aus steinfreiem Sand (Rheinsand o.ä.)
Verlegen.
Sandbettung = 10 cm dick.
Rohröffnungen dicht verschließen.
Erschwernisse durch vorhandene Leitungen werden nicht
Gesondert berechnet.
Verlegeart = ein- bis mehrrohrig, bei mehrrohriger
Verlegung sind auf das Rohrsystem abgestimmte
Abstandhalter zu verwenden.
Diese werden gesondert vergütet.
Verlegung unterhalb Fahrbahnflächen, Nebenflächen
Und im Bankettbereich.
Abgerechnet wird nach Länge je verlegte Rohrleitung.
Das Verfüllen der Leitungszone wird gesondert vergütet.
Menge: 17,000 m

**02.02.02.0120 Kabel des AG in Kabelschutzrohr einziehen**
Kabel des AG in Kabelschutzrohr einziehen.
Material vom Lager des AG abholen, einschl. Auf- und
Abladen.
Einfache Förderstrecke ca. 10 km.
Auf-, Ab- und Umsetzen der Kabeltrommel werden nicht
Gesondert berechnet.
Kabelmasse bis 2 kg/M.
Abgerechnet wird nur die tatsächlich im Kabelschutzrohr
Umhüllte Kabellänge.
Kabelschlaufen nach Vorgaben des AG ausbilden.
Das Einziehen von Kabelschlaufen in Fundamente,
Abzweigkästen und ähnlich wird nicht gesondert
Vergütet.
Menge: 307,000 m

**02.02.02.0130 Kabelschacht 80/80 liefern und versetzen**
Kabelschacht 80/80 aus Betonfertigteilen mit
Schmutzschale aus verzinktem Stahlblech liefern und
Einbauen.
- Deckelrahmen Klasse D 400 incl. Betonabdeckung
- Zwischenrahmen, 15 cm
- Kastenrahmen, 42 cm
- Bodenplatte
Einführungsöffnungen verschließen und mit Zementmörtel verputzen.
Größe = 80/80 cm mit Leerrohraussparungen,
Abdeckung Klasse D 400.
Die Fugen zwischen den Bauteilen sind mit Zementmörtel
(MG III) nach DIN 1045 Abschnitt 6.7.1 auszubilden.
Bettung aus Splitt 11/16 mm, 5 cm dick, herstellen
Montagegrube mit geeignetem Material verfüllen und
Verdichten. Kabel einsanden. Herstellung der Oberfläche
Wird gesondert
Vergütet.

Aushub durchführen, Handschachtung ist einzurechnen,
Aushubmasse entsorgen, Boden gem. Unterlagen des AG
Aufbruch der Oberfläche wird gesondert vergütet.

Boden gem. geotechnischem Gutachten:
Homogenbereich E3
Materialklasse BM-F3
Deponieklasse nach DepV = DK 0
Abfallschlüssel-Nr. AVV = 17 05 04.
Menge: 4,000 St

**02.02.02.0140 Distanzkranz für Kabelschacht H=15,0 cm**
Distanzkranz für Kabelschacht liefern
Und fachgerecht einbauen.
80/80 cm, H = 15,0 cm
Die Fugen zwischen den Bauteilen sind mit Zementmörtel
(MG III) nach DIN 1045 Abschnitt 6.7.1 auszubilden.
Menge: 2,000 St

**02.02.02.0150 Distanzkranz für Kabelschacht H=7,5 cm**
Distanzkranz für Kabelschacht liefern
Und fachgerecht einbauen.
80/80 cm, H = 7,5 cm
Die Fugen zwischen den Bauteilen sind mit Zementmörtel
(MG III) nach DIN 1045 Abschnitt 6.7.1 auszubilden.
Menge: 2,000 St

**02.02.02.0160 Abzweigkasten 80/40, liefern und versetzen**
Abzweigkasten 80/40 aus Betonfertigteilen mit
Schmutzschale aus verzinktem Stahlblech liefern und
einbauen.
- Deckelrahmen Klasse D 400 incl. Betonabdeckung
- Zwischenrahmen, 15 cm
- Kastenrahmen, 42 cm
- Bodenplatte
Einfuehrungsoeffnungen verschliessen und mit Zementmoertel verputzen.
Groesse = 80/40 cm mit Leerrohraussparungen,
Abdeckung Klasse D 400.
Die Fugen zwischen den Bauteilen sind mit Zementmörtel
(MG III) nach DIN 1045 Abschnitt 6.7.1 auszubilden.
Bettung aus Splitt 11/16 mm, 5 cm dick, herstellen
Montagegrube mit geeignetem Material verfüllen und
verdichten. Kabel einsanden. Herstellung der Oberfläche
wird gesondert
vergütet.

Aushub durchführen, Handschachtung ist einzurechnen,
Aushubmasse entsorgen, Boden gem. Unterlagen des AG
Aufbruch der Oberfläche wird gesondert vergütet.

Boden gem. geotechnischem Gutachten:
Homogenbereich E3
Materialklasse BM-F3
Deponieklasse nach DepV = DK 0
Abfallschlüssel-Nr. AVV = 17 05 04.
Menge: 8,000 St

**02.02.02.0170 Distanzkranz für Abzweigkasten H=15,0 cm**
Distanzkranz für Abzweigkasten liefern
und fachgerecht einbauen.
80/40 cm, H = 15,0 cm
Die Fugen zwischen den Bauteilen sind mit Zementmörtel
(MG III) nach DIN 1045 Abschnitt 6.7.1 auszubilden.
Menge: 4,000 St

**02.02.02.0180 Distanzkranz für Abzweigkasten H=7,5 cm**
Distanzkranz für Abzweigkasten liefern
und fachgerecht einbauen.
80/40 cm, H = 7,5 cm
Die Fugen zwischen den Bauteilen sind mit Zementmörtel
(MG III) nach DIN 1045 Abschnitt 6.7.1 auszubilden.
Menge: 4,000 St

**02.02.02.0190 Material lief.,in Leitungsgr. einb. steinfreier Sand in Leitungszone**
Material liefern, in Leitungsgraben einschließlich
Schachtbaugruben einbauen und verdichten.
Material, steinfreier Sand (Rheinsand o.ä.)
aus Mineralgemisch 0/11mm, verdichtungsfähig,
zum Ein- und Absanden der verlegten Kabelschutzrohre.
Eindeckung oberhalb der Schutzrohre 10 cm dick.
Material nach Verlegen der Leitung in Graben in der
Leitungszone einbauen und verdichten.
Abgerechnet wird mit senkrechten Wänden entsprechend
der Abrechnung beim Aushub, abzüglich der durch Baukörper mit mehr als 0,1 m2 Querschnitt sowie durch Teilverfüllungen verdrängten Mengen.
Menge: 40,000 m3

**02.02.02.0200 Kabeltrassenwarnband liefern und verlegen**
Kunststoff-Kabeltrassenwarnband mit dauerhafter
verwitterungsfester Beschriftung liefern und
im teilverfüllten Kabelgraben auf Anordnung
des AG oberhalb sandumhüllten Leitungstrasse
ein- oder mehrbahnig verlegen.
Abgerechnet wird die tatsächlich verlegte Länge
vom Kabeltrassenwarnband.
Menge: 175,000 m

**02.02.02.0210 Material lief.,in Leitungsgr. einb. Körnung 0/32 - 0/45 ob.Leitungsz.**
Material liefern, in Leitungsgraben einschließlich
Schachtbaugruben einbauen und verdichten.
Material der Körnung 0/32 - 0/45.
Material nach Verlegen der Leitung in Graben oberhalb
der Leitungszone einbauen und verdichten.
Abgerechnet wird mit senkrechten Wänden entsprechend
der Abrechnung beim Aushub, abzüglich der durch Baukörper mit mehr als 0,1 m2 Querschnitt sowie durch Teilverfüllungen verdrängten Mengen.
Menge: 50,000 m3

**02.02.02.0220 Dokumentation für Schutzrohrtrasse LSA**
*** Pauschalposition
Anfertigung von Bestandsplänen sämtlicher
ausgeführenden Arbeiten z.B. Trasse Schutzrohre mit
Abzweigkästen.
Abstand zur Fahrbahn bzw. zu festen Gebäuden sind
einzutragen.
Die Lagepläne für die Eintragung der o. g. Arbeiten
werden vom AG in dxf- oder dwg-Format zur Verfügung
gestellt.
Die Pläne sind auf CAD mit DWG- oder DXF-Format zu
erstellen. Neben den Papierpausen sind die
Zeichnungsunterlagen 1 x im DWG-/DXF-Format auf CD zu
übergeben.
Menge: 1,000 psch

### 03 KANALERNEUERUNG

#### 03.01 Kanalbau

##### Abschnitt 03.01.01 Baustelleneinrichtung und Verkehrsregelung

*Hinweis: Hinweise zur Verkehrsregelung / Verkehrssicherung*
Hinweise zur Verkehrsregelung / Verkehrssicherung
--------------------------------------------------------------------
Die folgenden Positionen umfassen lediglich Leistungen für den Kanalbau innerhalb der Gesamtbaumaßnahmen, sowie für die Herstellung der provisorischen Umfahrung von Schacht KR1 und für den Streckenabschnitt Kanalbau ca. zwischen den Schächten KR5 und KR8.

Die entsprechenden Leistungen zur Verkehrsregelung und Verkehrssicherung werden von einem vom AG separat beauftragten Verkehrssicherungsunternehmen ausgeführt. Die Koordinationsleistungen für die Abstimmung und Durchführung von Verkehrssicherungsmaßnahmen werden über die OZ 01.03.05.0020 abgerechnet und sind hier nicht weiter einzukalkulieren.

*Hinweis: Hinweis zur Vorhaltung von Stahlplatten*
Hinweis zur Vorhaltung von Stahlplatten
----------------------------------------------------

Um jederzeit die Zufahrt für Feuerwehr und
Rettungsfahrzeuge zu den Häusern zu gewährleisten sind
Stahlplatten vorzuhalten, die auf Feuerwehrfahrzeuge
26 to Gewicht ausgelegt sein müssen.
Im Katastrophenfall sind die Stahlplatten umgehend zur
Abdeckung von Gräben und Baugruben einzusetzen.
Die Aufwendungen hierfür sind in die Kosten der
Baustelleneinrichtung einzukalkulieren. Eine gesonderte
Vergütung erfolgt nicht.
(Siehe u.a. Auch ZTV Ziffer 01.00.0210.1)

**03.01.01.0010 Einrichten der Baustelle**
*** Pauschalposition
Einrichten der Baustelle für sämtliche in der Leistungsbeschreibung aufgeführten Leistungen. Abrechnung und Vergütung nach Baufortschritt.
Menge: 1,000 psch

**03.01.01.0020 Baustelleneinrichtung vorhalten**
Vorhalten der Baustelleneinrichtung für die Dauer der Umsetzung der vertraglich vereinbarten Leistungen.
Abrechnung und Vergütung nach Baufortschritt.
Menge: 51,000 Wo

**03.01.01.0030 Baustelle räumen**
*** Pauschalposition
Räumen der Baustelle.
Menge: 1,000 psch

**03.01.01.0040 Einstellen, Räumung und Wiederinbetriebnahme der Baustelle**
Für Unterbrechungen des Baubetriebes
Die der Auftragnehmer nicht zu vertreten hat, wie z.B. Kampfmittelfunde, oder sonstige Einflüsse durch Dritte.
Witterungsbedingte Unterbrechungen des Baubetriebes während der Ausführungszeit, mit denen bei Abgabe des Angebotes normalerweise gerechnet werden musste, und planmäßige Unterbrechungen entsprechend dem vorgegebenen Bauablauf (siehe allg. Vorbemerkungen / Bauablauf), gelten nicht als Behinderung.
Mit dieser Position sind alle Aufwendungen und Erschwernisse aus der Einstellung, der Räumung und der Wiederaufnahme der Arbeiten auf der Baustelle abgegolten wie z.B.:
- Einstellung der Kanalarbeiten
- Sicherung der Baugruben, Kanalrohre und Bauteile
- Sicherung von Baustelleneinrichtung und lagerndem Material
- Kosten des Baustellenstillstands der Mitarbeiter, sämtlicher Maschinen und Geräte sowie LKW
- Räumen und Wiedereinrichtung der Baustelle
Hinweis und Abrechnungsbasis:
Mehr als vier Stunden gelten als Tag
Menge: 4,000 h

**03.01.01.0050 Einstellung, Räumung und Wiederinbetriebnahme der Baustelle**
Für Unterbrechungen des Baubetriebes
Die der Auftragnehmer nicht zu vertreten hat, wie z.B. Kampfmittelfunde, oder sonstige Einflüsse durch Dritte.
Witterungsbedingte Unterbrechungen des Baubetriebes während der Ausführungszeit, mit denen bei Abgabe des Angebotes normalerweise gerechnet werden musste, und planmäßige Unterbrechungen entsprechend dem vorgegebenen Bauablauf (siehe allg. Vorbemerkungen / Bauablauf), gelten nicht als Behinderung.
Mit dieser Position sind alle Aufwendungen und Erschwernisse aus der Einstellung, der Räumung und der Wiederaufnahme der Arbeiten auf der Baustelle abgegolten wie z.B.:
- Einstellung der Kanalarbeiten
- Sicherung der Baugruben, Kanalrohre und Bauteile
- Sicherung von Baustelleneinrichtung und lagerndem Material
- Kosten des Baustellenstillstands der Mitarbeiter, sämtlicher Maschinen und Geräte sowie LKW
- Räumen und Wiedereinrichtung der Baustelle
Hinweis und Abrechnungsbasis:
Mehr als drei Tage gelten als Woche
Menge: 2,000 Tag

**03.01.01.0060 Einstellung, Räumung und Wiederinbetriebnahme der Baustelle**
Für Unterbrechungen des Baubetriebes
Die der Auftragnehmer nicht zu vertreten hat, wie z.B. Kampfmittelfunde, oder sonstige Einflüsse durch Dritte.
Witterungsbedingte Unterbrechungen des Baubetriebes während der Ausführungszeit, mit denen bei Abgabe des Angebotes normalerweise gerechnet werden musste, und planmäßige Unterbrechungen entsprechend dem vorgegebenen Bauablauf (siehe allg. Vorbemerkungen / Bauablauf), gelten nicht als Behinderung.
Mit dieser Position sind alle Aufwendungen und Erschwernisse aus der Einstellung, der Räumung und der Wiederaufnahme der Arbeiten auf der Baustelle abgegolten wie z.B.:
- Einstellung der Kanalarbeiten
- Sicherung der Baugruben, Kanalrohre und Bauteile
- Sicherung von Baustelleneinrichtung und lagerndem Material
- Kosten des Baustellenstillstands der Mitarbeiter, sämtlicher Maschinen und Geräte sowie LKW
- Räumen und Wiedereinrichtung der Baustelle
Menge: 1,000 Wo

**03.01.01.0070 Schutzzaun aufstellen H= 2,00 m**
Schutzzaun aufstellen, für die Dauer der vertraglichen Ausführung vorhalten und beseitigen. Ausführung nach Wahl des AN. Nach Baufortschritt umsetzen.
Die Elemente sind untereinander zu verschrauben.
Zaunoberkante über dem Boden 2

 M.
Menge: 120,000 m

**03.01.01.0080 Schutzzaun aufstellen H=1,00m**
Schutzzaun aufstellen, für die Dauer der vertraglichen Ausführung vorhalten und beseitigen. Schutzzaun nach Wahl des AN. Nach Baufortschritt umsetzen zur Absicherung der Kanalgräben und Schachtbaugruben im Bereich von Fussgängerwegen.
Die Zaunelemente sind untereinander zu verbinden. Zaunoberkante über dem Boden ca. 1,00 M.
Menge: 200,000 m

**03.01.01.0090 Behelfsmäßiger Fußweg**
Behelfsmäßigen Fußweg als Holzkonstruktion herstellen, für die Dauer der vertraglichen Ausführung vorhalten und beseitigen. Schutzgeländer einseitig mit gehobeltem Handlauf.
Nutzbreite:  ca.
'1'

Länge:  ca.
'3'
Menge: 2,000 St

**03.01.01.0100 Behelfsmäßiger Fußweg**
Behelfsmäßigen Fußweg als Fußgängerhilfsbrücke herstellen, für die Dauer der Kanalverlegung vorhalten und beseitigen. Schutzgeländer beidseitig mit Handlauf.
Nutzbreite:
'2' m, Länge:
'4'

 m
Nur auf besondere Anforderung durch die Bauleitung.
Menge: 1,000 St

**03.01.01.0110 Baumschutz**
Baumschutz gegen mechanische Schäden für Bäume und Sträucher aufstellen und beseitigen durch Brettermantel oder Stangengeviert.
Bis
'3'
m Höhe.
Durchmesser bis
'20'

 cm.
Menge: 3,000 St

**03.01.01.0120 Baumschutz**
Baumschutz gegen mechanische Schäden für Bäume und Sträucher aufstellen und beseitigen durch Brettermantel oder Stangengeviert.
Bis
'3'
m Höhe.
Durchmesser bis
'30'

 cm.
Menge: 2,000 St

**03.01.01.0130 Behelfsmäßige Baustraße**
Behelfsmäßige Baustraße für nichtöffentlichen Verkehr nach Wahl des AN herstellen einschl. Erforderlicher Erdarbeiten. Vorhalten während der Bauzeit und beseitigen.
Breite bis
'5'

 M.
Dicke Schottertragschicht: 30 cm
Ausführung nur auf besondere Anordnung des AG.
Menge: 150,000 m2

**03.01.01.0140 Straßenhilfsbrücke**
Straßenhilfsbrücke aus Stahlverlegeplatten für öffentlichen Verkehr in Fahrbahnhöhe liefern, für die Dauer der Bauzeit vorhalten, verlegen, nach Baufortschritt und Bedarf umlegen. Ausführung nach Wahl des AN mit Schutzgeländer. Für Brückenklasse 30/300 DIN 1072.
Nutzbreite: bis
'4' M.
Länge:  bis
'4'

  M.
Verlegeplatten bleiben im Eigentum des AN.
Menge: 1,000 St

##### Abschnitt 03.01.02 Auf- und Abbrucharbeiten

**03.01.02.0010 Baugelände abräumen**
Baugelände abräumen von Aufwuchs mit Stämmen bis 10 cm Durchmesser einschl. Wurzelwerk, von Steinen, Mauerresten, Zäunen, Schutt und Unrat. Das Räumgut wird Eigentum des AN und ist zu beseitigen.
Menge: 300,000 m2

**03.01.02.0020 Wurzelstöcke roden, Durchmesser 11 bis 20 cm**
Wurzelstöcke roden, Durchmesser 11 bis 20 cm
Wurzelstöcke roden. Alles Holz ist entsprechend den einschlägigen Vorschriften und gesetzlichen Vorgaben zu entsorgen.
Wurzellöcher verfüllen und verdichten.
Von Bäumen mit Durchmesser von
'11' cm bis
'20'

 cm.
Menge: 5,000 St

**03.01.02.0030 Wurzelstöcke roden, Durchmesser 21 bis 40 cm**
Wurzelstöcke roden, Durchmesser 21 bis 40 cm
Wurzelstöcke roden. Alles Holz ist entsprechend den einschlägigen Vorschriften und gesetzlichen Vorgaben zu entsorgen.
Wurzellöcher verfüllen und verdichten.
Von Bäumen mit Durchmesser von
'21' cm bis
'40'

 cm.
Menge: 2,000 St

**03.01.02.0040 Mauerwerk abbrechen**
Mauerwerk abbrechen, sowie Beton über Gelände.
Abbruchgut ist entsprechend den einschlägigen Vorschriften und gesetzlichen Vorgaben zu entsorgen.
Menge: 2,000 m3

**03.01.02.0050 Stahlbeton abbrechen**
Stahlbeton abbrechen über Gelände.
Abbruchgut ist entsprechend den einschlägigen Vorschriften und gesetzlichen Vorgaben zu entsorgen.
Menge: 2,000 m3

**03.01.02.0060 Bit. Befestigung aufbrechen Fahrbahn und Nebenflächen**
Bit. Befestigung  in Fahrbahnen und Nebenflächen, in Teilleistungen entsprechend dem Baufortschritt, erschütterungsarm aufbrechen, aufnehmen und laden.

Die Art und Weise des Aufbrechens ist so auf die vorhandene Stärke der Straßenbefestigung (Schwarzdecke)  abzustimmen, dass keine schädigenden Auswirkungen auf die Randbebauung entstehen.
Grundsätzlich ist ein Zerschlagen des Aufbruchs mit der Baggerschaufel, zur Erlangung entsprechender Kubaturen gem. den Vorgaben der annehmenden Stellen bzw. in Abhängigkeit des Ladevolumens der eingesetzten Fahrzeuge,  nicht zulässig.

Möglicherweise erforderlich werdende Schnitte des Aufbruchs, zur Erlangung der vor genannten Kriterien, sind in den Einheitspreis einzurechnen.

Der Aufbruch ist entsprechend den einschlägigen Vorschriften und gesetzlichen Vorgaben zu verwerten.

Der Auftragnehmer hat den geplanten Verwertungsweg vor Baubeginn  aufzuzeigen.

Dicke der Befestigung bis
'22'

 cm (im Mittel 18 cm)
Unterlage
'ungebundener Oberbau'

Bereich Hauptkanal DN 500 Mainzer Straße - Neustadt

 Als Zulage zum Aushub.
Menge: 375,000 m2

**03.01.02.0070 Bit. Befestigung aufbrechen Fahrbahn und Nebenflächen**
Bit. Befestigung  in Fahrbahnen und Nebenflächen, in Teilleistungen entsprechend dem Baufortschritt, erschütterungsarm aufbrechen, aufnehmen und laden.

Die Art und Weise des Aufbrechens ist so auf die vorhandene Stärke der Straßenbefestigung (Schwarzdecke)  abzustimmen, dass keine schädigenden Auswirkungen auf die Randbebauung entstehen.
Grundsätzlich ist ein Zerschlagen des Aufbruchs mit der Baggerschaufel, zur Erlangung entsprechender Kubaturen gem. den Vorgaben der annehmenden Stellen bzw. in Abhängigkeit des Ladevolumens der eingesetzten Fahrzeuge,  nicht zulässig.

Möglicherweise erforderlich werdende Schnitte des Aufbruchs, zur Erlangung der vor genannten Kriterien, sind in den Einheitspreis einzurechnen.

Der Aufbruch ist entsprechend den einschlägigen Vorschriften und gesetzlichen Vorgaben zu verwerten.

Der Auftragnehmer hat den geplanten Verwertungsweg vor Baubeginn  aufzuzeigen.

Dicke der Befestigung bis
'26'

 cm (im Mittel 22 cm)
Unterlage
'ungebundener Oberbau'

Bereich Seitenkanäle DN 300 B 49 - Fiedrich-Ebert-Ring

 Als Zulage zum Aushub.
Menge: 200,000 m2

**03.01.02.0080 Bit. Oberbau anschneiden**
Bit. Oberbau anschneiden mit Fugenschneidgerät.
Tiefe bis 40 mm. Restdicke trennen nach Wahl des AN.
Gesamtdicke bis
'26'

 cm.
Menge: 980,000 m

**03.01.02.0090 Betondecke aufbrechen**
Betondecke aufbrechen in Fahrbahnen und Nebenflächen.
In Teilleistungen entsprechend dem Baufortschritt,
Aufbruchgut ist entsprechend den einschlägigen Vorschriften und gesetzlichen Vorgaben zu entsorgen.

Dicke bis
'20'

 cm.
Als Zulage zum Aushub.
Menge: 10,000 m2

**03.01.02.0100 Borde aufbrechen**
Borde aufbrechen und aufnehmen einschl. Unterbeton und Rückenstütze. Aufbruchgut ist entsprechend den einschlägigen Vorschriften und gesetzlichen Vorgaben zu entsorgen.

Abmessungen der Borde:
'B bis 18 cm; H bis 30 cm'

Material:
'Beton'

Als Zulage zum Aushub.
Menge: 80,000 m

**03.01.02.0110 Borde aufbrechen**
Borde aufbrechen und aufnehmen einschl. Unterbeton und Rückenstütze. Zur Wiederverwendung säubern und seitlich lagern. Nicht mehr verwendbare Stoffe sind entsprechend den einschlägigen Vorschriften und gesetzlichen Vorgaben zu entsorgen.

Abmessungen der Borde:
'B bis 18 cm; H bis 30 cm'

Material:
'Beton'

Als Zulage zum Aushub.
Menge: 80,000 m

**03.01.02.0120 Rinnenpflaster aufbrechen**
Rinnenpflaster aufbrechen und aufnehmen einschl. Unterbeton. Zur Wiederverwendung säubern und seitlich lagern. Nicht mehr verwendbare Stoffe sind entsprechend den einschlägigen Vorschriften und gesetzlichen Vorgaben zu entsorgen.

Pflaster:
'Rechteckrinnenpflaster 16x24x10 cm'

Anzahl der Pflasterzeilen :
'1'

Als Zulage zum Aushub.
Menge: 25,000 m

**03.01.02.0130 Rinnenpflaster aufbrechen**
Rinnenpflaster aufbrechen und aufnehmen einschl. Unterbeton.
Aufbruchgut ist entsprechend den einschlägigen Vorschriften und gesetzlichen Vorgaben zu entsorgen.

Pflaster:
'Rechteckrinnenpflaster 16x24x10 cm'

Anzahl der Pflasterzeilen:
'`1'

Als Zulage zum Aushub.
Menge: 50,000 m

**03.01.02.0140 Sicherungspfosten und Straßenverkehrsschilder**
Sicherungspfosten und Verkehrsschilder in Beton versetzt abbauen in Straßen und Nebenflächen nach besonderer Anordnung des AG. Ausgebaute Teile zur Wiederverwendung lagern. Pfosten von anhaftenden Betonteilen befreien.
Fundamentgröße bis 0,50 x 0,50 0,60 M.
Menge: 2,000 St

**03.01.02.0150 Verkehrsschild abdecken**
Verkehrsschild abdecken für die Dauer der Bauzeit. Abdeckung wieder entfernen.
Menge: 4,000 St

**03.01.02.0160 Rückbau bestehender Schächte**
Rückbau der best. Schächte innerhalb der Verkehrsfläche im Rahmen einer Totalabbruchmaßnahme. Geräteeinsatz ist möglich. Ausführung staubarm. Aufgenommene Stoffe sammeln, zerkleinern, auf LKW des AN laden und zur Verwertungsanlage transportieren. Aufbruchgut ist entsprechend den einschlägigen Vorschriften und gesetzlichen Vorgaben zu entsorgen.
Tiefe bis: 6,50 m
Abmessungen:
Material: Mauerwerk
Es handelt sich um die Schächte 00800117, 00800110,
Als Zulage zum Aushub.
Menge: 2,000 St

**03.01.02.0170 Rückbau bestehender Schächte**
Rückbau bestehender Schächte
Rückbau der best. Schächte innerhalb der Verkehrsfläche im Rahmen einer Totalabbruchmaßnahme. Geräteeinsatz ist möglich. Ausführung staubarm. Aufgenommene Stoffe sammeln, zerkleinern, auf LKW des AN laden und zur Verwertungsanlage transportieren. Aufbruchgut ist entsprechend den einschlägigen Vorschriften und gesetzlichen Vorgaben zu entsorgen.
Tiefe bis:  4 m
Abmessungen:
Material: Mauerwerk
Es handelt sich um die Schächte 00800112, 00800104, 00800103, 00800100, 00800393, 0080099, 00800109, 00800111, 00800108, 0800367.
Als Zulage zum Aushub.
Menge: 10,000 St

**03.01.02.0180 Schachthals aufnehmen**
Schachthals aus Beton/Stahlbeton ausbauen in Straßen und Nebenflächen. Aufbruchgut ist entsprechend den einschlägigen Vorschriften und gesetzlichen Vorgaben zu entsorgen.

Schachthals DN: 1000
Höhe: 650 mm
Als Zulage zum Aushub.
Menge: 3,000 St

**03.01.02.0190 Schachtabdeckung ausbauen**
Schachtabdeckungen ausbauen in Fahrbahnen und Nebenflächen. Zum Wiedereinbau lagern. Beschädigte Teile
Sind entsprechend den einschlägigen Vorschriften und gesetzlichen Vorgaben zu entsorgen.

Als Zulage zum Aushub.
Menge: 3,000 St

##### Abschnitt 03.01.03 Provisorische Umfahrung Schachtbaugrube KR1

**03.01.03.0010 Baugelände abräumen**
Baugelände abräumen von Aufwuchs mit Stämmen bis 10 cm Durchmesser einschl. Wurzelwerk, von Steinen, Mauerresten, Zäunen, Schutt und Unrat. Das Räumgut wird Eigentum des AN und ist zu beseitigen.
Menge: 80,000 m2

**03.01.03.0020 Oberboden abtragen und lagern**
Oberboden DIN 18320 fräsen, abtragen und lagern aus Grünflächen einschl. Vegetationsdecke in vorh. Dicke. Unrat vorher und während der Arbeiten aussondern und beseitigen. Oberboden im Baustellenbereich fördern und auf Flächen des AG in Mieten lagern Abgerechnet werden Einzelflächen mit gemittelter Aushubtiefe.
Abtragsdicke i.M.
'20' cm
Förderweg i.M.
'50'

 m
Menge: 20,000 m3

**03.01.03.0030 Oberboden gelagert andecken**
Oberboden DIN 18320 gelagert, andecken. Gelagerten Oberboden profilgerecht andecken. Gelagerten Oberboden aufnehmen und fördern. Der aufgebrachte Oberboden ist zu fräsen. Steine und Unrat sind zu entfernen.
Abgerechnet wird nach Fläche und gemittelter Auftragsdicke.
Auftragsdicke i.M.
'20'

 cm
Menge: 20,000 m3

**03.01.03.0040 Oberboden liefern und andecken**
Oberboden DIN 18320 liefern und profilgerecht andecken.
Der aufgebrachte Oberboden ist zu fräsen. Steine und Unrat sind zu entfernen. Abgerechnet wird nach Fläche und gemittelter Auftragsdicke.
Auftragsdicke i.M.
'20'

 cm
Menge: 10,000 m3

**03.01.03.0050 Feinplanum für Rasensaatflächen**
Feinplanum für Rasensaatflächen herstellen.
Die Flächen sind so herzustellen, dass nachträgliche Setzungen vermieden werden. Steine, Unrat und Fremdkörper ab 3 cm Durchmesser und Pflanzenteile ablösen. Anfallendes Material aufnehmen und entsorgen.
Menge: 80,000 m2

**03.01.03.0060 Aussaat von Rasen**
Aussaat von Rasen Saatgutmenge 25 g/m2 Regel-Saatgut-mischung für Landschaftsrasen nach DIN 18917.
Menge: 80,000 m2

**03.01.03.0070 Boden für Verkehrsfläche lösen**
Boden für Verkehrsfläche lösen, profilgerecht,
Ab Unterkante Oberboden/Geländeoberfläche innerhalb der Baustelle lagern.
Mengenermittlung nach Abtragsprofilen.

Art des Bodens:
'Boden mit min. Fremdbest. <10 Vol.-%'

Schichten:
'Verfüllung'

Homogenbereich:
'E3'

Aushubtiefe von
'UK Oberboden' bis
'-0,50 m'

Aushubbreite bis
'5,00 m'
Menge: 20,000 m3

**03.01.03.0080 Boden für Verkehrsflächen einbauen**
Boden für Verkehrsflächen, im Baubereich lagernd, fördern, profilgerecht einbauen und verdichten.

Art des Bodens:
'Boden mit min. Fremdbest. <10 Vol.-%'

Homogenbereich:
'E3'

Einbaustärke bis
'0,50 m'

Einbaubbreite bis
'5,00 m'
Menge: 20,000 m3

**03.01.03.0090 Straßenbauvlies GRK 3 als Trennschicht liefern und verlegen**
Straßenbauvlies GRK 3 als Trennschicht liefern und verlegen
Vlies als Trennung zwischen anstehendem Erdreich und der Schottertragschicht liefern und verlegen.
Überlappungsbreite 15 cm
Masse > 150 g/m²
Menge: 80,000 m2

**03.01.03.0100 Straßenbauvlies GRK 3 als Trennschicht**
Straßenbauvlies GRK 3 als Trennschicht nach Beendigung der provisorischen Umfahrung von Schachtbaugrube KR1 zurückbauen.
Menge: 80,000 m2

**03.01.03.0110 Schottertragschicht herstellen**
Schottertragschicht als Frostschutzschicht aus gebrochenen Mineralstoffen(Brechsand-Splitt-Schottergemisch), güteüberwacht nach TL Gestein - StB 04/18 und gem. Den Anforderungen der ZTV Beton-StB 07, TL Beton-StB 07, ZTV Asphalt-StB 07, TL Asphalt-StB 07, ZTV SoB-StB 20,sowieTL SoB-StB 20.
Einbau in Fahrbahn und Nebenflächen der Belastungsklassen gem. Regelquerschnitt.
Verdichtungsanforderung: Dpr>103 %, Ev2/Ev1 < 2,2
Körnung 0/32 bis 0/56 mm.
Toleranz zur profilgerechten Lage: +/- 2 cm.
Abgerechnet wird nach Auftragsprofilen.
Schichtdicke (verdichtet):
'35'

cm
Die Lieferung ist durch Wiegescheine zu belegen.
Menge: 30,000 m3

**03.01.03.0120 Asphalttragdeckschicht aus AC 16 TD herst.**
Asphalttragdeckschicht aus Asphalttragdeckschichtmischgut AC 16 TD entsprechend den ZTV Asphalt-StB 07/13 herstellen.
In Verkehrsflächen der Belastungsklasse
'0,3'

Einbaudicke = 10 cm -einschichtiger Aufbau.
Bindemittel = 70/100.
Aufhellungsgestein = 20% Quarzit in der Groben Gesteinskörnung.
Grobe Gesteinskörnung = Kategorie C 90/1, Feine Gesteinskörnung = Fließkoeffizient Kategorie E CS 35
Mindestanteil 35 M.-v.H.
Fremdfüller = Kalksteinfüller Kategorie CC 90.
Menge: 80,000 m2

**03.01.03.0130 Bit. Befestigung aufbrechen Fahrbahn und Nebenflächen**
Bit. Befestigung  in Fahrbahnen und Nebenflächen,
  In Teilleistungen entsprechend dem Baufortschritt, erschütterungs-
  Arm aufbrechen, aufnehmen und laden.

Die Art und Weise des Aufbrechens ist so auf die vorhandene Stärke der Straßenbefestigung (Schwarzdecke)  abzustimmen, dass keine schädigenden Auswirkungen auf die Randbebauung entstehen.
Grundsätzlich ist ein Zerschlagen des Aufbruchs mit der Baggerschaufel, zur Erlangung entsprechender Kubaturen gem. Den Vorgaben der annehmenden Stellen bzw. in Abhängigkeit des Ladevolumens der eingesetzten Fahrzeuge,  nicht zulässig.

Möglicherweise erforderlich werdende Schnitte des Aufbruchs, zur Erlangung der vor genannten Kriterien, sind in den Einheitspreis einzurechnen.

Der Aufbruch ist entsprechend den einschlägigen Vorschriften und gesetzlichen Vorgaben zu verwerten.
Der Auftragnehmer hat den geplanten Verwertungsweg vor Baubeginn  aufzuzeigen.

  Dicke der Befestigung bis
'10'

 cm

Unterlage
'Schottertragschicht'

  Als Zulage zum Aushub.
Menge: 80,000 m2

**03.01.03.0140 Rückbau Schottertragschicht**
Rückbau Schottertragschicht.
Schottertragschicht ist entsprechend den einschlägigen Vorschriften und gesetzlichen Vorgaben zu entsorgen.
Der Auftragnehmer hat den geplanten Entsorgungsweg vor Baubeginn  aufzuzeigen.
Die Gebühren der Abfallentsorgung  sind gem. Der ZTV des AG in den EP einzurechnen.

Abgerechnet wird nach den entsprechenden Abtragsprofilen. Die Entsorgung ist über Lieferscheine der Annahmestelle nachzuweisen.

Maschineneinsatz möglich.
Menge: 30,000 m3

##### Abschnitt 03.01.04 Erdarbeiten Kanal

*Hinweis: Hinweis zu den Erdarbeiten*
Hinweis zu den Erdarbeiten
-------------------------------------------------------------------------------
Beim Aushub von Böden in Bereichen von belasteten Straßenoberlächen mit belastetem Unterbau ist besonders darauf zu achten, dass bei Nachschachtungsarbeiten keine belasteten Teile mit unbelasteten Material vermischt werden. Verunreinigungen von unbelasteten Böden, die auf unsachge-mäße Behandlung und Durchführung der Erd- und Aushubarbeiten zurückzuführen sind, gehen zu Lasten des AN und werden  n i c h t  durch den AG übernommen. Um einen kraftschlüssigen Verbau der Baugruben und Leitungsgräben zu erzielen, ist die vorh. Schwarzdecke entsprechend den vorgegebenen Grabenbreiten der Stadtentwässerung anzuschneiden und aufzunehmen. Nach dem Einbau der ungebundenen Tragschichten sind die vorhandenen Asphaltschichten um das Maß der Auflockerung der Randzonen gem. ZTV A-StB 12 zurückzunehmen.
Der AG veranlasst, wenn erforderlich,  die Entnahme und Analyse von Bodenproben und übernimmt auch die hieraus resultierenden Kosten, wenn sich im Zuge der Erdarbeiten Abweichungen zu den Erkenntnissen des vorliegenden Baugrundgutachtens ergeben. Die Verwendung von mineralischen Ersatzbaustoffen und Gemischen wird im Bereich der Wasserschutzzone I nicht zugelassen.
In der Wasserschutzzone II dürfen mineralische Ersatzbaustofffe und Gemische nach BM-O, BG-O,SKG, GS-O sowie Gemische der v.g.  mineralischen Ersatzbaustoffen eingebaut werden.
In der Wasserschutzzone III A darf der Einbau von mineralischen Ersatzbaustoffen nur in der jeweils zulässigen  Einbauweise nach den Anlagen 2 und 3 der EBV erfolgen. Darüberhinaus die Einbaukriterien  der TR Boden eingehalten sind.
Hinweise zum Zulassungsverfahren und vertraglichen Auswirkungen bei der Verwendung von RCL-Materialien siehe ZTV „Zustand von Baustoffen und Bauteilen“
Technische Vorbemerkungen zur mechanischen Bodenverbesserung:
Die im bestehenden Altkanalgraben/im Bereich der Kanaltrasse anstehenden Böden der Verdichtbarkeitsklassen V2 und V3 sind im natürlichen Zustand nicht zum Wiedereinbau als Kanalgrabenverfüllung geeignet. Der Baugrunduntersuchungs- bericht Büro Umweltgeotechnik GmbH vom 28.10.2025  wird zur Verfügung gestellt und wird Vertragsbestandteil.

Im Bereich der Kanalabschnitte DN 300 Bereich der Wiederlager der vorhandenen Brücke (Haltungen KR12-KR13 und KR9-KR10) sind die Erdarbeiten in Geländeneigungen bis 1:2,5 herzustellen. Sämtliche Erschwernisse hierdurch sind in die nachfolgenden Erdbaupositionen einzurechnen. Eine gesonderte Vergütung erfolgt nicht.

Hinweis zu den Verdichtungsarbeiten:
-------------------------------------------------------------------------------

Bei sämtlichen Verdichtungsarbeiten, die im Rahmen der Maßnahme anfallen, ist auf den Einsatz von geeigneten Verdichtungsgeräten zu achten, so dass die Grenzwerte gemäß DIN 4150-3 zum Schutgsgz von angrenzenden baulichen Anlagen nicht überschritten we  >rden.
A

*Hinweis: Hinweise zu Erschwernissen infolge Versorgungsleitungen ENM*
Hinweise zu Erschwernissen infolge Versorgungsleitungen ENM
------------------------------------------------------------------------------------

Alle Erschwernisse im Bereich Kanalbau (Verbau, Erdaushub, Grabenverfüllung, Kanalverlegung, Herstellung Rohrbettung, etc.), die sich infolge des Leitungsbestandes durch Leitungen der ENM (Gas-Wasser-Strom) ergeben, werden durch die ENM über Teil 4 vergütet.
Entsprechende Leistungspositionen befinden sich in Teil 4, ENM (Gas-Wasser-Strom). Alle v.g. Erschwernisse sind in die jeweiligen Positionen bzw. in die Baustelleneinrichtung zu Teil 4 ENM einzukalkulieren.

**03.01.04.0010 Oberboden abtragen und lagern**
Oberboden DIN 18320 fräsen, abtragen und lagern aus Grünflächen einschl. Vegetationsdecke in vorh. Dicke. Unrat vorher und während der Arbeiten aussondern und beseitigen. Oberboden im Baustellenbereich fördern und auf Flächen des AG in Mieten lagern Abgerechnet werden Einzelflächen mit gemittelter Aushubtiefe.
Abtragsdicke i.M.
'20' cm
Förderweg i.M.
'50'

 m
Menge: 50,000 m3

**03.01.04.0020 Oberboden gelagert andecken**
Oberboden DIN 18320 gelagert, andecken. Gelagerten Oberboden profilgerecht andecken. Gelagerten Oberboden aufnehmen und fördern. Der aufgebrachte Oberboden ist zu fräsen. Steine und Unrat sind zu entfernen.
Abgerechnet wird nach Fläche und gemittelter Auftragsdicke.
Auftragsdicke i.M.
'20'

 cm
Menge: 50,000 m3

**03.01.04.0030 Oberboden liefern und andecken**
Oberboden DIN 18320 liefern und profilgerecht andecken.
Der aufgebrachte Oberboden ist zu fräsen. Steine und Unrat sind zu entfernen. Abgerechnet wird nach Fläche und gemittelter Auftragsdicke.
Auftragsdicke i.M.
'20'

 cm
Menge: 20,000 m3

**03.01.04.0040 Boden ausheben für Gräben BM-O bis BM-0***
Gräben für Kanäle, Schächte und Bauwerke profilgerecht ab Unterkante Schwarzdecke bis Unterkante Tragschicht ohne Bindemittel ausheben, laden und verwerten.

Der verdrängte Boden - gem. Analytik der beigefügten Baugrunderkundung des  Büro
'Umweltgeotechnik GmbH' vom
'28.10.2025'

  ist entsprechend den einschlägigen Vorschriften und gesetzlichen Vorgaben zu verwerten.
Der Auftragnehmer hat den geplanten Verwertungsweg vor Baubeginn  aufzuzeigen.
Die Gebühren der Abfallentsorgung  sind gem. Der ZTV des AG in den EP einzurechnen.

Anmerkung:
Sollte die vom AN vorgesehene Annahmestelle die vom AG zur Verfügung gestellten Analysen auf Grund des Erstellungsdatums nicht anerkennen, sind zusätzliche Analysen durch den AN zu veranlassen. Die damit einhergehenden Kosten sind in die Aushubposition einzukalkulieren und werden nicht gesondert vergütet.

Abgerechnet wird nach den entsprechenden Abtragsprofilen. Die Verwertung ist über Lieferscheine der Annahmestelle nachzuweisen.

Abfallschlüsselnummer  17 05 04
Zuordnungswert nach EBV BM-O,Anteil ca.
'50'
%
Zuordnungswert nach EBV BM-O*,Anteil ca.
'50'
%

Art des Bodens:
'Boden mit min. Fremdbest. <10 Vol.-%'

Schichten:
'Tragschicht ohne Bindemittel'

Homogenbereich:
'E2'

Aushubtiefe von
'UK Schwarzdecke' bis
'UK TSoB'

Aushubbreite bis
'1,70 m'
Menge: 330,000 m3

**03.01.04.0050 Boden ausheben für Gräben BM-O bis BM-0***
Gräben für Kanäle, Schächte und Bauwerke profilgerecht ab Unterkante Tragschicht ohne Bindemittel ausheben, laden und verwerten.

Der verdrängte Boden - gem. Analytik der beigefügten Baugrunderkundung des  Büro
'Umweltgeotechnik GmbH' vom
'28.10.2025'

  ist entsprechend den einschlägigen Vorschriften und gesetzlichen Vorgaben zu verwerten.
Der Auftragnehmer hat den geplanten Verwertungsweg vor Baubeginn  aufzuzeigen.
Die Gebühren der Abfallentsorgung  sind gem. Der ZTV des AG in den EP einzurechnen.

Anmerkung:
Sollte die vom AN vorgesehene Annahmestelle die vom AG zur Verfügung gestellten Analysen auf Grund des Erstellungsdatums nicht anerkennen, sind zusätzliche Analysen durch den AN zu veranlassen. Die damit einhergehenden Kosten sind in die Aushubposition einzukalkulieren und werden nicht gesondert vergütet.

Abgerechnet wird nach den entsprechenden Abtragsprofilen. Die Verwertung ist über Lieferscheine der Annahmestelle nachzuweisen.

Abfallschlüsselnummer  17 05 04
Zuordnungswert nach EBV BM-O,Anteil ca.
'50'
%
Zuordnungswert nach EBV BM-O*,Anteil ca.
'50'
%

Art des Bodens:
'Boden mit min. Fremdbest. <10 Vol.-%'

Schichten:
'Kanalgrabenverfüllung'

Homogenbereich:
'E3'

Aushubtiefe von
'UK TSoB' bis
'6,50 m'

Aushubbreite bis
'1,70 m'
Menge: 900,000 m3

**03.01.04.0060 Boden ausheben für Gräben BM-F2 bis BM-F3**
Gräben für Kanäle, Schächte und Bauwerke profilgerecht ab Unterkante Tragschicht ohne Bindemittel ausheben, laden und verwerten.

Der verdrängte Boden - gem. Analytik der beigefügten Baugrunderkundung des  Büro
'Umweltgeotechnik GmbH' vom
'28.10.2025'

  ist entsprechend den einschlägigen Vorschriften und gesetzlichen Vorgaben zu verwerten.
Der Auftragnehmer hat den geplanten Verwertungsweg vor Baubeginn  aufzuzeigen.
Die Gebühren der Abfallentsorgung  sind gem. Der ZTV des AG in den EP einzurechnen.

Anmerkung:
Sollte die vom AN vorgesehene Annahmestelle die vom AG zur Verfügung gestellten Analysen auf Grund des Erstellungsdatums nicht anerkennen, sind zusätzliche Analysen durch den AN zu veranlassen. Die damit einhergehenden Kosten sind in die Aushubposition einzukalkulieren und werden nicht gesondert vergütet.

Abgerechnet wird nach den entsprechenden Abtragsprofilen. Die Verwertung ist über Lieferscheine der Annahmestelle nachzuweisen.

Abfallschlüsselnummer  17 05 04
Zuordnungswert nach EBV BM-F2, Anteil ca.
'5'
%
Zuordnungswert nach EBV BM-F3,Anteil ca.
'95'
%

Art des Bodens:
'Boden mit min. Fremdbest. <10 Vol.-%'

Schichten:
'Kanalgrabenverfüllung'

Homogenbereich:
'E3'

Aushubtiefe von
'UK TSoB' bis
'6,50 m'

Aushubbreite bis
'1,70 m'
Menge: 275,000 m3

**03.01.04.0070 Boden ausheben für Gräben BM-F2 bis BM-F3**
Gräben für Kanäle, Schächte und Bauwerke profilgerecht ab Unterkante Tragschicht ohne Bindemittel ausheben, laden und verwerten.

Der verdrängte Boden - gem. Analytik der beigefügten Baugrunderkundung des  Büro
'Umweltgeotechnik GmbH' vom
'28.10.2025'

  ist entsprechend den einschlägigen Vorschriften und gesetzlichen Vorgaben zu verwerten.
Der Auftragnehmer hat den geplanten Verwertungsweg vor Baubeginn  aufzuzeigen.
Die Gebühren der Abfallentsorgung  sind gem. Der ZTV des AG in den EP einzurechnen.

Anmerkung:
Sollte die vom AN vorgesehene Annahmestelle die vom AG zur Verfügung gestellten Analysen auf Grund des Erstellungsdatums nicht anerkennen, sind zusätzliche Analysen durch den AN zu veranlassen. Die damit einhergehenden Kosten sind in die Aushubposition einzukalkulieren und werden nicht gesondert vergütet.

Abgerechnet wird nach den entsprechenden Abtragsprofilen. Die Verwertung ist über Lieferscheine der Annahmestelle nachzuweisen.

Abfallschlüsselnummer  17 05 04
Zuordnungswert nach EBV BM-F2, Anteil ca.
'5'
%
Zuordnungswert nach EBV BM-F3,Anteil ca.
'95'
%

Art des Bodens:
'Boden mit min. Fremdbest. <50 Vol.-%'

Schichten:
'Kanalgrabenverfüllung'

Homogenbereich:
'E3'

Aushubtiefe von
'UK TSoB' bis
'6,50 m'

Aushubbreite bis
'1,70 m'
Menge: 275,000 m3

**03.01.04.0080 Boden ausheben für Gräben > BM-F3 Fremdbest. <10 Vol.-%**
Gräben für Kanäle, Schächte und Bauwerke profilgerecht ab Unterkante ungebundene Tragschicht ausheben, laden und transportieren.

Der verdrängte Boden - gem. Analytik der beigefügten Baugrunderkundung des  Büro
'Umweltgeotechnik GmbH' vom
'28.10.2025'

  ist entsprechend den einschlägigen
Vorschriften und gesetzlichen Vorgaben als gefährlicher Abfall einzustufen.

Gem. Der ZTV des AG sind in die Position einzurechnen:
Der Transport zur Zentraldeponie Eiterköpfe
Das Verbringen des Materiales auf der Deponie nach Anweisung des Deponiebetreibers
Die eingeschränkten Öffnungs-/ Annahmezeiten.

Die anfallenden Deponiegebühren werden gem. Der ZTV des AG direkt zwischen dem Deponiebetreiber und dem AG abgerechnet.
Abfallschlüssel 17 05 03*
Zuordnung nach EBV > BM-F3
Art des Bodens:
'Boden mit min. Fremdbest. <10 Vol.-%'

Schichten:
'Kanalgrabenverfüllung'

Homogenbereich:
'E3'

Aushubtiefe von
'UK TSoB' bis
'6,50 m'

Aushubbreite bis
'1,70 m'

Umrechnungsfaktor t/m³ gem. Baugrunderkundung:
'i.M.: 1,7'

Die Abrechnung erfolgt auf Basis der nachgewiesenen Wiegescheine.
Menge: 210,000 m3

**03.01.04.0090 Boden ausheben für Gräben > BM-F3 Fremdbest. <50 Vol.-%**
Gräben für Kanäle, Schächte und Bauwerke profilgerecht ab Unterkante ungebundene Tragschicht ausheben, laden und transportieren.

Der verdrängte Boden - gem. Analytik der beigefügten Baugrunderkundung des  Büro
'Umweltgeotechnik GmbH' vom
'28.10.2025'

  ist entsprechend den einschlägigen
Vorschriften und gesetzlichen Vorgaben als gefährlicher Abfall einzustufen.

Gem. Der ZTV des AG sind in die Position einzurechnen:
Der Transport zur Zentraldeponie Eiterköpfe
Das Verbringen des Materiales auf der Deponie nach Anweisung des Deponiebetreibers
Die eingeschränkten Öffnungs-/ Annahmezeiten.

Die anfallenden Deponiegebühren werden gem. Der ZTV des AG direkt zwischen dem Deponiebetreiber und dem AG abgerechnet.
Abfallschlüssel 17 05 03*
Zuordnung nach EBV > BM-F3
Art des Bodens:
'Boden mit min. Fremdbest. <50 Vol.-%'

Schichten:
'Kanalgrabenverfüllung'

Homogenbereich:
'E3'

Aushubtiefe von
'UK TSoB' bis
'6,50 m'

Aushubbreite bis
'1,70 m'

Umrechnungsfaktor t/m³ gem. Baugrunderkundung:
'i.M.: 1,7'

Die Abrechnung erfolgt auf Basis der nachgewiesenen Wiegescheine.
Menge: 210,000 m3

**03.01.04.0100 Grabenaushub unter Grabensohle**
Gräben für Kanäle, Schächte und Bauwerke profilgerecht ab Unterkante Kanalgrabensohle ausheben, laden und verwerten.

Der verdrängte Boden - gem. Analytik der beigefügten Baugrunderkundung des  Büro
'Umweltgeotechnik GmbH' vom
'28.10.2025'

  ist entsprechend den einschlägigen Vorschriften und gesetzlichen Vorgaben zu verwerten.
Der Auftragnehmer hat den geplanten Verwertungsweg vor Baubeginn  aufzuzeigen.
Die Gebühren der Abfallentsorgung  sind gem. Der ZTV des AG in den EP einzurechnen.

Anmerkung:
Sollte die vom AN vorgesehene Annahmestelle die vom AG zur Verfügung gestellten Analysen auf Grund des Erstellungsdatums nicht anerkennen, sind zusätzliche Analysen durch den AN zu veranlassen. Die damit einhergehenden Kosten sind in die Aushubposition einzukalkulieren und werden nicht gesondert vergütet.

Abgerechnet wird nach den entsprechenden Abtragsprofilen. Die Verwertung ist über Lieferscheine der Annahmestelle nachzuweisen.

Abfallschlüsselnummer  17 05 04
Zuordnungswert nach EBV BM-O,Anteil ca.
'50'
%
Zuordnungswert nach EBV BM-O*,Anteil ca.
'50'
%

Art des Bodens:
'Boden mit min. Fremdbest. <10 Vol.-%'

Schichten:
'Kanalgrabenverfüllung'

Homogenbereich:
'E3'

Aushubtiefe von
'UK Kanalgrabensohle'
; Dicke
'0,30 m'

Aushubbreite bis
'1,70 m'
Menge: 20,000 m3

**03.01.04.0110 Zulage für Bodenklasse 6 und 7, DIN 18300-2012**
Zulage zu den vorgenannten Erdaushubpositionen für das
Lösen Bodenklasse 6 und 7 gemäß ehem. DIN 18300-2012.
Menge: 50,000 m3

**03.01.04.0120 Grabensohle verdichten**
Grabensohle des Kanals nach Aushub verdichten.
Menge: 600,000 m2

**03.01.04.0130 Körnung liefern und einbauen**
Geeigneten Boden nach besonderer Anordnung des AG und den Forderungen der DIN EN 1610 liefern und unter Grabensohle einbauen und verdichten.
Material: Lava oder gebrochenes Basaltmaterial.
Material: Körnung der Größe 63 bis 80 bzw. 80 bis 120 mm. Die Abrechnung erfolgt nach anerkannten Lieferscheinen.
Menge: 30,000 to

**03.01.04.0140 Austauschboden liefern und einbauen**
Austauschboden liefern, in Leitungsgraben (Bodenaustausch unter Grabensohle) einbauen und verdichten.
Bodenaushub und Verwertung (Entsorgung) der Verdrängungsmassen wird über die Aushubposition vergütet.
Material:  Kiessand bzw. Lava oder gebrochenes Basaltmaterial,
nichtbindiger Boden, z. B. Grubenkies 0/63.
Abgerechnet wird nach Abtragsprofil, abzüglich eventueller Teilfüllung.
Die Lieferung ist durch Wiegescheine zu belegen.
Menge: 20,000 m3

**03.01.04.0150 Verdichtungsfähiges Füllmaterial liefern und einbauen**
Verdichtungsfähiges Füllmaterial nach DIN EN 1610 und DWA-A 139 liefern; in Leitungszone ab OK der Bettungsschibt b einbauen und verdichten.

Bodenaushub und Entsorgung der Verdrängungsmassen wird über die Aushubposition vergütet.
Einbetten der Rohre bis 30 cm über Rohrscheitel.
Material:  Kiessand bzw. Lava oder gebrochenes Basaltmaterial.
Korngröße gem. DIN EN 1610 Punkt 5.2.1
Die Lieferung ist durch Wiegescheine zu belegen.
Abgerechnet wird nach Abtragsprofil, abzüglich eingebauter Leitung und eventueller Teilfüllung.
Menge: 400,000 m3

**03.01.04.0160 Austauschboden liefern und einbauen**
Geeigneten Boden nach besonderer Anordnung des AG und den Forderungen der DIN EN 1610 und DWA-A 139 liefern, in Leitungsgraben (Grabenhauptverfüllung) einbauen und verdichten.
Bodenaushub und Verwertung (Entsorgung) der Verdrängungsmassen wird über die Aushubposition vergütet.
Material:  Kiessand bzw. Lava oder gebrochenes Basaltmaterial.
Abgerechnet wird nach Abtragsprofil, abzüglich eventueller Teilfüllung.
Die Lieferung ist durch Wiegescheine zu belegen.
Menge: 1800,000 m3

**03.01.04.0170 Boden für Suchgräben ausheben**
Boden für Suchgraben ausheben einschl. Verbau nach DIN 18303. Aushub seitlich lagern, Wiedereinbau, verfüllen und verdichten. Angetroffene Hindernisse im Boden sind nach Lage und Höhe einzumessen.

Art des Bodens:
'Boden mit min. Fremdbest. <10 Vol.-%'

Schichten:
'Tragschicht ohne Bindemittel'

Homogenbereich:
'E2'

Aushubtiefe von
'UK Schwarzdecke' bis
'UK TSoB'

Aushubbreite bis
'1,00 m'
Menge: 5,000 m3

**03.01.04.0180 Boden für Suchgräben ausheben**
Boden für Suchgraben ausheben einschl. Verbau nach DIN 18303. Aushub seitlich lagern, Wiedereinbau, verfüllen und verdichten. Angetroffene Hindernisse im Boden sind nach Lage und Höhe einzumessen.

Art des Bodens:
'Boden mit min. Fremdbest. <10 Vol.-%'

Schichten:
'Kanalgrabenverfüllung'

Homogenbereich:
'E3'

Aushubtiefe von
'UK TSoB' bis
'2,00 m'

Aushubbreite bis
'1,00 m'
Menge: 5,000 m3

**03.01.04.0190 Zulage zum Aushub für Hindernisse durch**
Zulage zum Aushub für Hindernisse durch Findlinge,
Größe bis 1,00 m im Durchmesser
Menge: 5,000 St

**03.01.04.0200 Zulage zum Aushub Hindernis Mauerwerk u. Beton**
Zulage zum Aushub für Hindernis aus Mauerwerk oder Beton.
Menge: 10,000 m3

**03.01.04.0210 Zulage zum Aushub Hindernis Stahlbeton**
Zulage zum Aushub für Hindernis aus Stahlbeton.
Menge: 10,000 m3

**03.01.04.0220 Zulage zum Aushub, Abbruch Kanal**
Zulage zum Aushub für Abbruch eines Entwässerungskanals aus Steinzeugrohren DN
'300'

 incl. Betonauflager.
Menge: 325,000 m

**03.01.04.0230 Sicherungsbeton C 16/20**
Beton C 16/20; X0 zu Sicherungszwecken einbauen. Nur mit Zustimmung des AG. Der Nachweis erfolgt durch Lieferschein.
Menge: 2,000 m3

**03.01.04.0240 Kabelabdeckung aufnehmen und lagern**
Kabelabdeckung aus Ziegelsteinen, Hauben und dergleichen aufnehmen und zum Wiedereinbau lagern.
Menge: 5,000 m

**03.01.04.0250 Vorh. Kabelabdeckung einbauen**
Vorhandene Kabelabdeckung aus Ziegelsteinen, Hauben und dergleichen wieder einbauen.
Einsanden der Kabel nach den Vorschriften der Leitungseigentümer.
Menge: 5,000 m

**03.01.04.0260 Trassenband auslegen**
Trassenband bauseits beigestellt über Versorgungs- Leitungen/Kabel auslegen.
Menge: 5,000 m

**03.01.04.0270 Umgang mit querenden Kabeln und Kabelpaketen der Telekommunikationsunternehmen im Grabenbereich**
Mehraufwendungen im Bereich von querenden Kabeln und Kabelpaketen der Telekommunikationsunternehmen im Grabenbereich

Hinweis:
Es sind alle im Nachfolgenden näher bezeichneten Erschwernisse, sowie ggf. erforderliche Handschachtung einzurechnen. Eine Handschachtung wird deshalb in der Position Suchgräben nicht gesondert abgerechnet oder vergütet.
Versorgungsleitungen die innerhalb einer Querschnittsfläche von max. 50 x 50 cm liegen, gelten als 1 Stück.
Die maximal zu berücksichtigende Abweichung von der Kanalachse beträgt 45°.

Kabel/Kabelpakete nach Angaben der Netzbetreiber suchen; vorsichtig freilegen; für die Dauer der Kanalbauarbeiten sichern; im Zuge der Grabenverfüllung  mit Sand ummanteln
Zulage für den Aushub ab Unterkante Kabel/Kabelpaket bis zur planmäßigen Grabentiefe
Zulage für entsprechende Aufwendungen zur Herstellung, Unterhaltung und den Rückbau des Verbaus i. B. Der Querung
Zulage für die Herstellung des Auflagers im Bereich der Querung
Zulage für den Rohreinbau im Bereich der Querung
Zulage für die Rohrgrabenverfüllung  im Bereich der Querung

Grabenbreite bis: 1,64 m
Grabentiefe bis: 5,00 m
Menge: 2,000 St

**03.01.04.0280 Fließfähige selbstverdichtende Verfüllbaustoffe**
Zeitweise fließfähige, selbstverdichtende Verfüllbaustoffe (ZFSV) unter Verwendung eines Bindemittels gemäß ZFSV o. glw. Auf Grundlage der "Hinweise für die Herstellung und Verwendung zeitweise fließfähiger, selbstverdichtender Verfüllbaustoffe im Erdbau" (H ZFSV) des FGSV herstellen, liefern und volumenstabil, Hohlraum- und setzungsfrei einbauen.

Anwendungsbereich:
Der Einbau der ZFSV/Verfüllbaustoffes erfolgt zur Verfüllung von Rohr- und Leitungsgräben

Art des Ausgangsbodens:
Werkgemischt, Anlieferung mit Fahrmischer

Größtkorn
Größtkorn ZFSV/Verfüllbaustoff = 40 mm

Einbaukonsistenz
Einbaukonsistenz nach DIN EN 12350 gut fließfähig F5/F6

Wiederaushubfähigkeit
Wiederaushubfähigkeit/Druckfestigkeit nach TP BF-StB/B11.3
Mittel, wiederaushubfähig mit einaxialer Druckfestigkeit nach 28 Tagen 0,3 bis 0,8 N/mm²

Lastverformungsmodul nach DIN 18134
Die Tragfähigkeit auf Oberkante ZFSV/ Verfüllbaustoff ist
Nachzuweisen mit Ev2=45 MN/m²

Wasserdurchlässigkeit nach DIN 18130
Durchlässig 10-4 bis 10-8 m/s

Auftriebsicherung
Zur Verhinderung des temporären Auftriebs während des  Einbaus fließfähiger ZFSV / Verfüllbaustoffe sind  Auftriebssicherungen nach Wahl des AN einzubauen

Abschottung gegenüber nicht zu verfüllenden Bereichen
Zur Trennung des zu verfüllenden Bauabschnittes von nicht zu verfüllenden angrenzenden Baubschnitten sind Querabschottungen zu setzen inkl. der Abdichtung zu umbauender Bereiche nach Wahl AN

Abrechnung:
Die Abrechnung erfolgt nach anerkannten Lieferscheinen
Menge: 10,000 m³

##### Abschnitt 03.01.05 Verbauarbeiten

*Hinweis: Hinweis zu Verbauarbeiten*
Hinweis zu Verbauarbeiten
----------------------------------------------------
Alle Leistungen umfassen auch die Lieferung der dazugehörenden Stoffe und Bauteile einschl. Abladen und Lagern auf der Baustelle, wenn in der Leistungsbeschreibung nichts anderes vorgeschrieben ist. Bei Ausführung der Verbauarbeiten abschnittsweise ist die Zwischenlagerung der mehrfach zu verwendenden Materialien einzurechnen. Durch vorhandene Versorgungsleitungen oder sonstige Einbauten können im Grabenbereich großflächige Verbauelemente nur in Verbindung mit Kammerdielen, Spundbohlen oder klassischem Holzverbau eingesetzt werden. Für den Einbau der tragenden Verbauelemente wird bindend die Verwendung von Geräten vorgeschrieben, die einen Geräusch- und erschütterungsarmen Einbau garantieren. Falls sich der AN für Verbauarbeiten mit Rammen entscheidet, sind Explosionsrammen ausgeschlossen. Schäden an Anlagen Dritter im Bereich der Verbauwände wie an Gebäuden, innen wie außen, Zäunen, Gartenmauern, Einfahrten etc., aufgrund vom Rammarbeiten, bzw. der gewählten Verbauart werden vom Auftraggeber nicht anerkannt. Die Kosten zur Beseitigung trägt der Auftragnehmer.
Eventuelles Umrüsten von Geräten auf ein anderes Verbausystem während der Verbauarbeiten ist einzurechnen. Wird z.B. Bei Einsatz eines Elektrorüttlers mit Haltebagger und
Aggregat die Grenze dieser Einbauart erreicht, die Bohle bzw. der Träger sind noch nicht voll planmäßig niedergebracht, so ist ein anderes Einbaugerät zu wählen, z.B. Ein hydraulisch betriebener Rüttler, oder nur auf Anweisung der Bauleitung, ein kompressorbetriebener Schnellschlaghammer etc. Die Gestellung der Geräte hierzu, sowie deren Vorhaltung, muss für die Baustellenabwicklung ohne Störung erfolgen. Kosten hierzu werden nicht gesondert vergütet. Unterbrechungen und Ausfallstunden der Rammung aufgrund von begründeten Anweisungen der Bauleitung, bei Kreuzungen vorhandener Leitungen oder Antreffen von Rammhindernissen werden nicht gesondert vergütet. Die Baustelleneinrichtung und Räumung für den Verbau ist in den Titel 1 "Baustelleneinrichtung, Verkehrsführung" einzurechnen. Sollten über der Straße hängende Beleuchtungskörper umgehängt werden oder müssen Ausleger von Lichtsignalanlagen entfernt oder in ihrer Lage verändert werden, hat sich der AN direkt an den zuständigen Energieträger bzw. Betreiber der Anlage zu wenden. Alle mit  der Umhängung oder Änderung einhergehenden Kosten, werden unmittelbar  zwischen dem Betreiber der Anlage und dem  AG verrechnet.
Erschwernisse beim Einbau der Rohre unterhalb der Steifen und Gurtungen, besonders in vorgenannten Verbaubereich, sind einzurechnen.
Die statischen Berechnungen sowie die zugehörigen Konstruktionspläne sind vor Baubeginn der Verbauarbeiten in prüffähiger Form  vorzulegen. Alle Ausgangswerte für die statischen Berechnungen sind den "Bodenmechanischen Untersuchungen" zu entnehmen.en
Schleppverbau wird nicht zugelassen.
Der Verbau ist während der gesamtpveen Vorhaltezeit durch den AN zu kontrollieren. Die Aufwendungen hierzu sind einzurechnen.

Im Bereich der Kanalabschnitte DN 300 Bereich der Wiederlager der vorhandenen Brücke (Haltungen KR12-KR13 und KR9-KR10) sind die Verbauarbeiten in Geländeneigungen bis 1:2,5 herzustellen. Sämtliche Erschwernisse hierdurch sind in die nachfolgenden Verbaupositionen einzurechnen. Eine gesonderte Vergütung erfolgt nicht.

*Hinweis: Hinweise zu Erschwernissen infolge Versorgungsleitungen*
Hinweise zu Erschwernissen infolge Versorgungsleitungen ENM
------------------------------------------------------------------------------------

Alle Erschwernisse im Bereich Kanalbau (Verbau, Erdaushub, Grabenverfüllung, Kanalverlegung, etc.), die sich infolge des Leitungsbestandes durch Leitungen der ENM (Gas-Wasser-Strom) ergeben, werden durch die ENM über Teil 4 vergütet.
Entsprechende Leistungspositionen befinden sich in Teil 4, ENM (Gas-Wasser-Strom). Alle v.g. Erschwernisse sind in die jeweiligen Positionen bzw. in die Baustelleneinrichtung zu Teil 4 ENM einzukalkulieren.

*Hinweis: Hinweis zu Lasteintrag aus Lichtmastfundamenten*
Hinweis zu Lasteinträgen aus Lichtmastfundamenten
----------------------------------------------------------------------

Es ist geplant, die Beleuchtungsmaste einschließlich der Mastfundamente vom AN der Gesamtbaumaßnahme  liefern und einbauen zu lassen. Mastzeichnungen, inkl. Erstellung einer Mast- und Fundamentstatik, sind durch den AN nach Auftragsvergabe zu erstellen.

An 4 Stellen des Hauptkanals DN 500 gibt es ggf., in Abhängigkeit vom Bauablauf des AN, Lasteinträge durch die Fundamente der vorhandenen bzw. der neu herzustellenden großen Beleuchtungsmaste in den Kanalgraben. In den betreffenden Kanalgrabenbereichen ist ein ggf. vorhandener Lasteintrag bei der Dimensionierung und der Auswahl der Verbauart  zu berücksichtigen.
Mehrkosten hierdurch sind in die Einheitspreise des Titels "Verbauarbeiten" einzukalkulieren.

**03.01.05.0010 Verbau**
Verbau nach DIN 4124 in Kombination mit DIN 18303, lückenloser und kraftschlüssiger Verbau für Baugruben und Leitungsgraben im Absenkverfahren mittels randgestützten Verbauboxen nach DIN EN 13331.
Verbau ausführen und nach Herstellung der Einbauten mit dem Zufüllen fortschreitend zurückbauen.
Lichte Breite des Grabens/der Baugrube
'bis 1,34 m'

Tiefe: bis
'4,50'

 m
Menge: 2400,000 m2

**03.01.05.0020 Zulage zum Verbau**
Zulage zum Verbau für alle Erschwernisse und Anpassungen des Verbaumaterials in Folge von Hindernissen (z.B. Verbau aus Einzeldielen oder Berliner Verbau; incl. Aussteifungen) im Bereich von Leitungskreuzungen.
Abgerechnet wird die tatsächliche Breite der Auswechslung ab OK Gelände bis Grabensohle.
Menge: 200,000 m2

**03.01.05.0030 Gleitschienenverbau**
Verbau nach DIN 4124 in Kombination mit DIN 18303, lückenloser und kraftschlüssiger Verbau für Baugruben und Leitungsgräben entspr. statischen und konstruktiven Erfordernissen. Verbau ausführen und nach Herstellung der Einbauten mit dem Zufüllen fortschreitend zurückbauen.
Art des Verbaus: Gleitschienenverbau
Lichte Breite des Grabens/d.Baugrube:
'1,34 m'

Grabentiefe:  bis
'6,50'

 m
Menge: 300,000 m2

**03.01.05.0040 Kammerdielenverbau**
Verbau nach DIN 4124 in Kombination mit DIN 18303, lückenloser und kraftschlüssiger Verbau für Baugruben und Leitungsgräben entspr. statischen und konstruktiven Erfordernissen. Verbau ausführen und nach Herstellung der Einbauten mit dem Zufüllen fortschreitend zurückbauen.
Art des Verbaus:  Kammerdielenverbau.
Lichte Breite des Grabens/der Baugrube:
'bis 1,34'

Grabentiefe:  bis
'7,00'

 M.
Menge: 300,000 m2

##### Abschnitt 03.01.06 Tragschichten und Deckschichten

*Hinweis: Hinweis zu Schwarzdeckenpositionen/Asphaltarbeiten*
Hinweis für die Asphaltarbeiten:
-----------------------------------------
Die Einbauten (Schächte, Abläufe) sind vor Verschmutzungen zu schützen.
Einbauten sind fachgerecht abzudecken und nach Asphalteinbau freizulegen, so dass ein Verschmutzen vermieden wird.
Versprünge in den Längsnähten, die eine einwandfreie Verdichtung verhindern, sind zu beseitigen.
Vor Beginn der Asphaltarbeiten hat der AN das Mischgut durch Eignungsprüfung nachzuweisen und vom AG genehmigen zu lassen.
Evtl. vom AG im Rahmen der technischen Vorschriften geforderte Änderung im Mischungsverhältnis berechtigen nicht zu Mehrforderungen.
Für die Lieferung und Einbau sind die einschlägigen Regelwerke in Ihrer zur Zeit gültigen Fassung bindend.
Für die Verklebung bit. Schichten dürfen nur unstabile kationische Bitumenemulsionen und lösungsmittelhaltige Bitumenemulsionen in Mengen zwischen 0,3 und 0,4 kg/m² verwendet werden.
Als Zuschlagsstoffe sind nur die Mineralien Basalt, Melphyr, Gabbro, Granit, Kalkstein, Quarzit und Diabas zugelassen.
Das bit. Mischgut muss auch im Sommer auf dem LKW abgedeckt transportiert werden damit Wärmeverluste oder Oxidation so gering wie möglich gehalten werden.
Die Einbautemperatur des Mischgutes muss bei der Asphalttragschicht und der Asphaltbinderschicht mindestens  120 C° betragen, bei der Asphaltbetondeckschicht mindestens 130 C°. Bei allen Schichten sollte die Temperatur 180 C° nicht überschreiten.
Werden diese Temperaturen unter- oder überschritten darf dieses Mischgut nicht eingebaut werden. Dies berechtigt nicht zu Mehrforderungen.
Die Mindestlufttemperatur für den Einbau von bit. Schichten muss eingehalten werden. Diese beträgt bei der Asphalttragschicht -3 C°, bei der Asphaltbinderschicht 0 C° und bei der Asphaltbetondeckschicht >= 3 cm, +5 C°. Bei Unterschreitung dieser Temperaturen wird ein Einbau der Schichten untersagt.
Bei maschinellen Einbau des bit. Mischgutes ist für die Aufweitungen und Einengungen Handeinbau in den jeweiligen Einheitspreis abgegolten.

**03.01.06.0010 Feinplanum herstellen**
Feinplanum nach ZTV E-StB 17 profilgerecht
herstellen einschl. Verdichten des
Untergrundes.
Planum für Unterbau Tragdeckschicht
Toleranz zur profilgerechten Lage: +/- 2 cm
Menge: 190,000 m2

**03.01.06.0020 Schottertragschicht herstellen**
Schottertragschicht als Frostschutzschicht aus gebrochenen Mineralstoffen (Brechsand-Splitt-Schottergemisch), güteüberwacht nach TL Gestein - StB 04/18 und gem. Den Anforderungen der ZTV Beton-StB 07, TL Beton-StB 07, ZTV Asphalt-StB 07, TL Asphalt-StB 07, ZTV SoB-StB 20,sowie TL SoB-StB 20.
Einbau in Fahrbahn und Nebenflächen der Belastungsklassen gem. Regelquerschnitt.
Verdichtungsanforderung: Dpr>103 %, Ev2/Ev1 < 2,2
Körnung 0/32 bis 0/56 mm.
Toleranz zur profilgerechten Lage: +/- 2 cm.
Abgerechnet wird nach Auftragsprofilen.
Schichtdicke (verdichtet):
'42'

cm
Die Lieferung ist durch Wiegescheine zu belegen.
Menge: 150,000 m3

**03.01.06.0030 Asphalttragdeckschicht aus AC 16 TD herst.**
Asphalttragdeckschicht aus Asphalttragdeckschichtmischgut AC 16 TD entsprechend den ZTV Asphalt-StB 07/13 herstellen. Zur Profilregulierung und zum Angleichen bei Anschlüssen, Schadenstellen und Übergängen aus gebrochenen Mineralstoffen
Bindemittel = 70/100.
Aufhellungsgestein = 20% Quarzit in der Groben Gesteinskörnung.
Grobe Gesteinskörnung = Kategorie C 90/1, Feine Gesteinskörnung = Fließkoeffizient Kategorie E CS 35
Mindestanteil 35 M.-v.H.
Fremdfüller = Kalksteinfüller Kategorie CC 90.
Menge: 5,000 to

**03.01.06.0040 Asphalttragdeckschicht aus AC 16 TD herst.**
Asphalttragdeckschicht aus Asphalttragdeckschichtmischgut AC 16 TD entsprechend den ZTV Asphalt-StB 07/13 herstellen.
In Verkehrsflächen der Belastungsklasse, als Zwischeneinbau bis zur Herstellung des endgültigen Straßenoberbaus.
Einbaudicke = 10 cm -einschichtiger Aufbau.
Bindemittel = 70/100.
Aufhellungsgestein = 20% Quarzit in der Groben Gesteinskörnung.
Grobe Gesteinskörnung = Kategorie C 90/1, Feine Gesteinskörnung = Fließkoeffizient Kategorie E CS 35
Mindestanteil 35 M.-v.H.
Fremdfüller = Kalksteinfüller Kategorie CC 90.
Menge: 275,000 m2

**03.01.06.0050 Bit. Bindemittel aufspritzen**
Bituminöses Bindemittel aufspritzen auf bit. Flächen einschl. Vorheriger Reingung. Bitumen-Emulsion U 60 K
Bindemittelmenge 0,3 kg/m2.
Menge: 200,000 m2

**03.01.06.0060 Asphalttragschicht AC 32 T S herstellen**
Asphalttragschicht  mit bit. Bindemitteln nach ZTV Asphalt-StB 0/13 in der jeweils gültigen Fassung in Verkehrsflächen aller Art, Fahrbahnen und Nebenflächen.
Einbau in Einzelflächen und zum Profilausgleich von Hand.
Mischgutart C, Anteil an gebrochenem Korn über 70 Gew.-%.
Bindemittel: Bitumen 50/70  nach DIN EN 12591
Fremdfüller = Kalksteinfüller
Mischgut:  AC 32 T S
Anlieferung des Asphaltmischgutes in thermoisolierten Transportbehältern.
Schichtdicke:
'10'

Zugabe von ausgebautem Asphalt bis zu 30 Gew.-% unter Einhaltung der TL Asphalt-StB 07/13.
Das Mischwerk ist verpflichtet, die Güteüberwachung nach der TL Asphalt-StB 07/13 auf den Lieferscheinen zu kennzeichnen. Auf das "Merkblatt für die Verwendung von Asphaltgranulat" der FGSV wird hingewiesen. Der Abschnitt 5 wird Vertrags- Bestandteil.
Auf das "Merkblatt für die Lieferung von Asphaltgranulat" der FGSV wird hingewiesen.
Die Abschnitte 4 und 5 werden Vertragsbestandteil.
Menge: 200,000 m2

**03.01.06.0070 Aspahltbinderschicht AC 16 B S herstellen**
Asphaltbinderschicht ZTV Asphalt-StB 07/13 in Verkehrsflächen aller Art, Fahrbahnen und Nebenflächen.
Einbau in Einzelflächen und zum Profilausgleich von Hand.
Anlieferung des Asphaltmischgutes in thermoisolierten Transportbehältern.
Mischgut:  AC 16 B S
Bindemittel:  25/55-55 A
Fremdfüller = Kalksteinfüller
Grobe Gesteinskörnung = Kategorie C 95/1
Grobe Gesteinskörnung = Kategorie SZ 18
Schichtdicke:
'8'

 cm.
Menge: 200,000 m2

**03.01.06.0080 Abstumpfungsmaßnahme durchführen**
Abstumpfungsmaßnahme zur Erhöhung der
Anfangsgriffigkeit durch gleichmäßiges Aufbringen und
Einwalzen von Abstreukörnung durchführen. Nicht
gebundene Abstreukörnung aufnehmen und der Verwertung
nach Wahl des AN zuführen.
Abstreukörnung = Lieferkörnung 1/3.
Aus Gestein wie Aufhellungsgestein in
Asphaltdeckschicht.
Abstreumenge = 1 kg/m2.
Menge: 200,000 m2

**03.01.06.0090 Straßeneinbauten anpassen**
Straßeneinbauten anpassen an die neue Höhe im Zuge der
Deckenarbeiten.
Art des Einbauteils: 'Schieber- und Hydrantenkappen'
Höhenänderung bis  : '10' cm.
Menge: 3,000 St

**03.01.06.0100 Deckschicht abkanten**
Vorh. Deckschicht im Bereich der Anschlussstellen: ca. 4
cm tief und 20 cm breit abkanten, abbrennen oder
abfräsen, damit die neue Deckschicht ordnungsgemäß
angeschlossen werden kann.
Menge: 160,000 m

**03.01.06.0110 Anschluss mit Fugenband herstellen**
Anschluss an bestehende Asphaltschicht oder Bauteil
in der Dicke der Asphaltschicht mit Fugenband
herstellen.
Anschluss an Asphaltdeckschicht.
Längs- und Querfuge.
Dicke der Asphaltschicht = 10 cm.
Einzellängen bis 20,00 M.
Breite des Fugenbandes = 10 mm.
Menge: 160,000 m

**03.01.06.0120 Trennfuge ausbilden**
Trennfuge zwischen alter und neuer Decke mit Fugenband
40 mm hoch und 8 mm dick verschweißt ausbilden.
Anschlußkanten und Vorarbeiten nach Vorschrift des
Fugenbandherstellers.
Menge: 10,000 m

##### Abschnitt 03.01.07 Pflaster, Borde, Rinnen

**03.01.07.0010 Rinne aus Betonpflastersteinen**
Pflasterstreifen als Randeinfassung oder Rinne aus Betonpflastersteinen. DIN 1338.
Pflasterbett aus Beton  C 16/20 X0,
Dicke
'20' cm.
Pflasterfugen mit Mörtel einschlämmen,
Flächen reinigen. Einschließlich Dehnungsfugenausbildung gem. DIN 18318
Anschlüsse an Einbauten und Begrenzungen sind einzurechnen.
Format :
'16x24x10'

Anzahl der Pflasterzeilen :
'1'

Farbe :
'grau'

Steinmuster sind vorzulegen
Menge: 80,000 m

**03.01.07.0020 Zulage für Schnitte**
Zulage für Schneiden von Platten und Pflaster an Kanten und Einfassungen im Nasschnittverfahren.
Menge: 2,000 m

**03.01.07.0030 Bordsteine aus Beton**
Bordsteine aus Beton DIN 483, einschichtig. Zuschlag aus gebrochenem Hartgestein als Hochbord/Flachbord verlegen einschl. Absenkungen.
Betonbettung mit Rückenstütze 15 cm. C 16/20, X0  Einschließlich Dehnungsfugenausbildung gem. DIN 18318. Abmessung:
'18x30'

Steinlänge:  1,00 m
.
Menge: 60,000 m

**03.01.07.0040 Bordsteine aus Beton**
Bordsteine aus Beton DIN 483, einschichtig. Zuschlag an gebrochenem Hartgestein als Tiefbord verlegen. Betonbettung mit Rückenstütze 15 cm. C 16/20, X0
Einschließlich Dehnungsfugenausbildung gem. DIN 18318.
Abmessung:
'18x30'

Steinlänge:  1,00 m
Menge: 15,000 m

**03.01.07.0050 Borde auf der Baustelle lagernd einbauen**
Borde auf der Baustelle lagernd als Hoch- oder Tiefborde verlegen. Betonbettung C 16/20, X0 mit Rückenstütze.
Einschließlich Dehnungsfugenausbildung gem. DIN 18318.
Abmessungen:
'18x30'

Steinlänge:  1,00 m
Menge: 40,000 m

**03.01.07.0060 Bordsteine schneiden**
Bordsteine aus Beton schneiden.
Abmessungen: b/h=
'18x30'
Menge: 10,000 St

**03.01.07.0070 Borde ausrichten**
Borde ausrichten höhen- und fluchtgerecht als Hochbord mit Rückenstütze. Vorh. Bettung aus Beton und Rückenstütze aus Beton. Borde freilegen und säubern. Ersatzsteine sind vom lager des AG abzuholen.
Nicht verwendbare Stoffe sind entsprechend den einschlägigen Vorschriften und gesetzlichen Vorgaben zu entsorgen. Unterfüllen mit Zementmörtel.
Dicke bis 10 cm.
Einschließlich der erforderlichen Erdarbeiten.
Abmessungen:
'18x30x100'
Menge: 10,000 m

**03.01.07.0080 Zulage für Radien > 10 m**
Zulage für Radien > 10 m für Ausbildung von Radien durch gerade Bordsteine in Längen von 25 bis 50 cm einschl aller Schnitte.
Menge: 10,000 m

**03.01.07.0090 Zulage für Radien > 5 m**
Zulage für Radien > 5 m für Ausbildung von Radien mit Radienbordsteinen einschl. Aller Schnitte.
Menge: 10,000 m

##### Abschnitt 03.01.08 Rohre und Formstücke

*Hinweis: Hinweis Erschwernisse durch Geländeneigung bis 1:2,5*
Im Bereich der Kanalabschnitte DN 300 Bereich der Wiederlager der vorhandenen Brücke (Haltungen KR12-KR13 und KR9-KR10) sind die Rohrverlegearbeiten in Geländeneigungen bis 1:2,5 herzustellen. Sämtliche Erschwernisse hierdurch sind in die nachfolgenden Positionen einzurechnen. Eine gesonderte Vergütung erfolgt nicht.

**03.01.08.0010 Steinzeugrohre DIN EN 295-1, Verbundungssystem C**
Steinzeugrohre nach DIN EN 295
Anforderungen:
- DN
'300'

- Scheiteldruckkraft FN
'48'

 kN/m
- innen und außen glasiert
- Verbindungssystem C
Verlegung/ Einbau nach DIN EN 1610/ DWA-A 139 auf vorh. Auflager in verbauten Gräben.
Menge: 10,000 m

**03.01.08.0020 Zulage zum Steinzeugrohr für Gelenkstück GZ**
Zulage zum Stzg.-Rohr DIN EN 295 innen und außen glasiert Scheiteldruckkraft FN
'48' kN/m
Verbindungs-System C
Formstück: Gelenkstück für Zulauf GZ.
DN
'300'
Menge: 3,000 St

**03.01.08.0030 Zulage zum Steinzeugrohr für Gelenkstück GA**
Zulage zum Stzg.-Rohr DIN EN 295 innen und außen glasiert Scheiteldruckkraft FN
'48' kN/m
Verbindungs-System C
Formstück: Gelenkstück für Ablauf GA
DN
'300'
Menge: 3,000 St

**03.01.08.0040 Passring für Steinzeugrohre**
Passring (P-Ring) für Steinzeugrohre als Dichtelement für das Spitzende von abgeschnittenen Rohren, Verbindungssystem C, Steckmuffe K oder S
DN
'300'
Menge: 3,000 St

**03.01.08.0050 Stahlbetonrohre DIN EN 1916, DIN V 1201**
Stahlbetonrohre DIN EN 1916, DIN V 1201, Typ
'1'

kreisförmig mit Muffe einschl. Gleitringdichtung.
Verlegung/ Einbau nach DIN EN 1610/ DWA-A 139 auf vorh. Auflager in verbauten Gräben.
DN
'300'
Menge: 200,000 m

**03.01.08.0060 Stahlbetonrohre DIN EN 1916, DIN V 1201**
Stahlbetonrohre DIN EN 1916, DIN V 1201, Typ
'1'

kreisförmig mit Muffe einschl. Gleitringdichtung.
Verlegung/ Einbau nach DIN EN 1610/ DWA-A 139 auf vorh. Auflager in verbauten Gräben.
DN
'500'
Menge: 215,000 m

**03.01.08.0070 Zulage zum SB-Rohr für Gelenkstück SS**
Zulage zum SB-Rohr DIN EN 1916, DIN V 1201, Typ
'1'
, für Gelenkstück SS
DN
'300'
Menge: 10,000 St

**03.01.08.0080 Zulage zum SB-Rohr für Gelenkstück SS**
Zulage zum SB-Rohr DIN EN 1916, DIN V 1201, Typ
'1'
, für Gelenkstück SS
DN
'500'
Menge: 7,000 St

**03.01.08.0090 Zulage zum SB-Rohr für Gelenkstück SM**
Zulage zum SB-Rohr DIN EN 1916, DIN V 1201, Typ
'1' für Gelenkstück SM
DN
'300'
Menge: 10,000 St

**03.01.08.0100 Zulage zum SB-Rohr für Gelenkstück SM**
Zulage zum SB-Rohr DIN EN 1916, DIN V 1201, Typ
'1' für Gelenkstück SM
DN
'500'
Menge: 7,000 St

**03.01.08.0110 Zulage zum SB-Rohr für Passrohr**
Zulage zum SB-Rohr DIN EN 1916, DIN V 1201, Typ
'1' für Paßrohr
DN
'300'
Menge: 10,000 St

**03.01.08.0120 Zulage zum SB-Rohr für Passrohr**
Zulage zum SB-Rohr DIN EN 1916, DIN V 1201, Typ
'1' für Paßrohr
DN
'500'
Menge: 7,000 St

**03.01.08.0130 Nachträgliches Anbohren eines SB-Rohres für Anschluss PVC**
Flexibles Sattelstück mit bauaufsichtlicher Zulassung zum seitlichen Anschluss von PVC-U Rohren SN 12, DN/ID 150/90° an Stahlbetonrohre liefern und gemäß Herstellerangaben einbauen.

Materialanforderungen:
Sattelanschlussdichtung aus säure- und laugenbeständigem Elastomer
Zusätzliche  Lippendichtung an der Rohrinnenseite des angebohrten Rohres und vollständige Abdeckung der Bohrlochlaibung mittels thermoplastischem Elastomer oder Epoxidharzverpressung zum Schutz der freigelegten Bewehrung gegen Korrosion.
Mit Kugelgelenk, schwenkbar bis mind. 10 °

Herstellen des Anschlusses mittels Kernbohrgerät.
Die Bohrkerne sind zu kennzeichnen und der örtlichen Bauüberwachung - vor der Entsorgung durch den AN-  vorzulegen.

Der Einbau des Formstückes -gemäß Herstellerangaben- ist durch Fotos zu dokumentieren. Die Dokumentation ist an den AG zu übergeben.

Hauptrohr SB DN:  300
Menge: 11,000 St

**03.01.08.0140 Nachträgliches Anbohren eines SB-Rohres für Anschluss PVC**
Flexibles Sattelstück mit bauaufsichtlicher Zulassung zum seitlichen Anschluss von PVC-U Rohren SN 12, DN/ID 150/90° an Stahlbetonrohre liefern und gemäß Herstellerangaben einbauen.

Materialanforderungen:
Sattelanschlussdichtung aus säure- und laugenbeständigem Elastomer
Zusätzliche  Lippendichtung an der Rohrinnenseite des angebohrten Rohres und vollständige Abdeckung der Bohrlochlaibung mittels thermoplastischem Elastomer oder Epoxidharzverpressung zum Schutz der freigelegten Bewehrung gegen Korrosion.
Mit Kugelgelenk, schwenkbar bis mind. 10 °

Herstellen des Anschlusses mittels Kernbohrgerät.
Die Bohrkerne sind zu kennzeichnen und der örtlichen Bauüberwachung - vor der Entsorgung durch den AN-  vorzulegen.

Der Einbau des Formstückes -gemäß Herstellerangaben- ist durch Fotos zu dokumentieren. Die Dokumentation ist an den AG zu übergeben.

Hauptrohr SB DN:  500
Menge: 8,000 St

**03.01.08.0150 Nachträgliches Anbohren eines SB-Rohres für Anschluss PVC**
Flexibles Sattelstück mit bauaufsichtlicher Zulassung zum seitlichen Anschluss von PVC-U Rohren SN 12, DN/ID 200/90° an Stahlbetonrohre liefern und gemäß Herstellerangaben einbauen.

Materialanforderungen:
Sattelanschlussdichtung aus säure- und laugenbeständigem Elastomer
Zusätzliche  Lippendichtung an der Rohrinnenseite des angebohrten Rohres und vollständige Abdeckung der Bohrlochlaibung mittels thermoplastischem Elastomer oder Epoxidharzverpressung zum Schutz der freigelegten Bewehrung gegen Korrosion.
Mit Kugelgelenk, schwenkbar bis mind. 10 °

Herstellen des Anschlusses mittels Kernbohrgerät.
Die Bohrkerne sind zu kennzeichnen und der örtlichen Bauüberwachung - vor der Entsorgung durch den AN-  vorzulegen.

Der Einbau des Formstückes -gemäß Herstellerangaben- ist durch Fotos zu dokumentieren. Die Dokumentation ist an den AG zu übergeben.

Hauptrohr SB DN:  500
Menge: 8,000 St

**03.01.08.0160 Flexible Rohrkupplung (gleiche Rohrnennweite und unterschiedlicher Werkstoff)**
Flexible Rohrkupplung
bauaufsichtllich zugelassene Rohrkupplung zur axialen Verbindung von Freispiegelleitungen  -Kanalrohre gleicher Nennweite aus unterschiedlichen Werkstoffen- liefern und nach Herstellervorgaben einbauen.
Rohrkupplung zur Verbindung von biegesteifen und biegeelastischen Rohren mit glattwandiger, gerippter oder gewellter Wandung in beliebiger Kombination.

Rohr 1: DN 300, Werkstoff: SB
Rohr 2: DN 300, Werkstoff: Stz

Dichtung nach DIN EN 681-1 mit Mehrfachdichtprofil.
Funktionsprüfung nach DIN 4060 und DIN EN 295-4, nachgewiesene Dichtheit bis mind. 2,5 bar Innendruck.
Menge: 4,000 St

**03.01.08.0170 Dichtmanschette in Edelstahl**
Dichtmanschette in Edelstahl für Steinzeugrohre zur Verbindung von Spitzenden
DN
'300'
Menge: 6,000 St

**03.01.08.0180 Dichtmanschette in Edelstahl**
Dichtmanschette in Edelstahl für Stahlbetonrohre zur Verbindung von Spitzenden
DN
'300'
Menge: 2,000 St

**03.01.08.0190 Dichtmanschette in Edelstahl**
Dichtmanschette in Edelstahl für Stahlbetonrohre zur Verbindung von Spitzenden
DN
'500'
Menge: 3,000 St

**03.01.08.0200 Flexible Rohrkupplung (gleiche Rohrnennweite und unterschiedlicher Werkstoff)**
Flexible Rohrkupplung
bauaufsichtllich zugelassene Rohrkupplung zur axialen Verbindung von Freispiegelleitungen  -Kanalrohre gleicher Nennweite aus unterschiedlichen Werkstoffen- liefern und nach Herstellervorgaben einbauen.
Rohrkupplung zur Verbindung von biegesteifen und biegeelastischen Rohren mit glattwandiger, gerippter oder gewellter Wandung in beliebiger Kombination.

Rohr 1: DN 300, Werkstoff: Stz
Rohr 2: DN 300, Werkstoff: SB

Dichtung nach DIN EN 681-1 mit Mehrfachdichtprofil.
Funktionsprüfung nach DIN 4060 und DIN EN 295-4, nachgewiesene Dichtheit bis mind. 2,5 bar Innendruck.
Menge: 3,000 St

**03.01.08.0210 Rohrbettung DIN EN 1610, Typ 1, Bild 3, 1/10 DN Sand-Kies**
Rohrbettung  DIN EN 1610 Bettung Typ 1, Bild 3, / DWA- A 139, Bettung Typ 1, Bild 13: a=10 cm + 1/10 DN und b=0,15 OD bei 90° Auflagerwinkel aus abgestimmter Sand/ Kies-Körnung oder gebrochenem Basaltmaterial herstellen.
Korngröße 0/16 mm.

Für Rohre DN
'300'

Auflagerwinkel:
'90'
Menge: 200,000 m

**03.01.08.0220 Rohrbettung DIN EN 1610, Typ 1, Bild 3, 1/10 DN Sand-Kies**
Rohrbettung  DIN EN 1610 Bettung Typ 1, Bild 3, / DWA- A 139, Bettung Typ 1, Bild 13: a=10 cm + 1/10 DN und b=0,15 OD bei 90° Auflagerwinkel aus abgestimmter Sand/ Kies-Körnung oder gebrochenem Basaltmaterial herstellen.
Korngröße 0/16 mm.

Für Rohre DN
'500'

Auflagerwinkel:
'90'
Menge: 215,000 m

**03.01.08.0230 Rohrschnitte herstellen**
Rohrschnitte herstellen innerhalb des Grabens.
Art der Rohre:
'SB'

DN
'300'
Menge: 4,000 St

**03.01.08.0240 Rohrschnitte herstellen**
Rohrschnitte herstellen innerhalb des Grabens.
Art der Rohre:
'Stz'

DN
'300'
Menge: 4,000 St

**03.01.08.0250 Rohrschnitte herstellen**
Rohrschnitte herstellen innerhalb des Grabens.
Art der Rohre:
'SB'

DN
'500'
Menge: 6,000 St

**03.01.08.0260 Umbinden von Anschlussleitungen**
In Betrieb befindliche Straßenentwässerungsleitungen aus Rohren DN 150 - 250 provisorisch bis zur Herstellung der Anschlussleitungen umbinden.
Freilegen der Spitzenden und Aufrechterhalten der Vorflut.
Einzurechnen sind alle erforderlichen Formteile.
Menge: 27,000 St

**03.01.08.0270 Umbinden von Entwässerungsleitungen Bereich KR3**
Provisorisches Umbinden der in Betrieb befindlichen Entwässerungsleitungen aus Rohren DN 300 Stz im Bereich Schacht KR3 an die vorverlegten Gelenkstücke DN 300 SB.
Freilegen der Spitzenden und Aufrechterhalten der Vorflut.
Einzurechnen sind alle erforderlichen Formteile.
Menge: 2,000 St

**03.01.08.0280 Rohrleitung zur Weiterverlegung freilegen**
Rohrleitungen zur Weiterverlegung freilegen. Zulage zu den Aushubpositionen, wenn die bereits verlegten Rohrleitungen durch den Bauablauf in 2 Abschnitten hergestellt werden müssen.
Die Pos. beinhaltet die Erschwernisse für Sicherung, Verbau, Aushub und Freilegung der bereits verlegten Rohrleitungen aus Rohren DN 300.
Menge: 8,000 St

**03.01.08.0290 Rohrleitung zur Weiterverlegung freilegen**
Rohrleitungen zur Weiterverlegung freilegen. Zulage zu den Aushubpositionen, wenn die bereits verlegten Rohrleitungen durch den Bauablauf in 2 Abschnitten hergestellt werden müssen.
Die Pos. beinhaltet die Erschwernisse für Sicherung, Verbau, Aushub und Freilegung der bereits verlegten Rohrleitungen aus Rohren DN 500.
Menge: 3,000 St

**03.01.08.0300 Entwässerungskanal und Schachtbauwerke verfüllen**
Entwässerungskanal und Schachtbauwerke abschnittsweise abschotten und mit hydraulisch gebundenem, fließfähigem Füllmaterial mit einer Endfestigkeit von mind. 5 N/mm2 verfüllen. Einschl. Herstellen und Rückbau der erforderlichen Entlüftungs- und Einfüllöffnungen.
Der Nachweis der eingebrachten Menge erfolgt durch Lieferschein.
Für Rohre DN
'300'

Hinweis:
Im Bereich von Umbindungen ist die Durchgängigkeit zum Einbau von fließfähigen Füllmaterial durch den Einbau von PVC-U Rohren mit einem Mindestdurchmesser von 150 mm sicherzustellen. Der Einbau der PVC-U Rohre ist in den EP "Entwässerungskanal verfüllen" einzurechnen.
Menge: 10,000 m3

**03.01.08.0310 Abmauern / Verschließen alte Anbindung an Schacht 00800118**
*** Pauschalposition
Stillgelegten alten Zulauf zu Schacht 00800118 abmauern / verschließen.
Die Vergütung der Verfüllung/Verdämmung des Altkanals erfolgt separat.
Einzurechnen sind alle mit dem Verschluss der Öffnung
im Bestandskanal verbundenen Leistungen
/ Materialien.
Menge: 1,000 psch

**03.01.08.0320 Entwässerungskanal reinigen**
Entwässerungskanal reinigen
Anfallendes Räumgut ist zu beseitigen.
Für Rohre DN
'300'

Ausführung nur auf besondere Anordnung des AG.
Menge: 100,000 m

##### Abschnitt 03.01.09 Schächte und Bauwerke Kanal

*Hinweis: Höhenmäßiges Anpassen von Schachtabdeckungen*
Höhenmäßiges Anpassen von Schachtabdeckungen
----------------------------------------------------------------------
Das höhenmäßige Anpassen der Schachtabdeckung incl.  Auflagering an die Straßenoberfläche ist gem. DIN 19573 "Mörtel für Neubau und Sanierung von Entwässerungsanlagen außerhalb von Gebäuden" auszuführen.
Die verwendeten Schachtkopfmörtel müssen mind. Die in Tabelle 13 der DIN 19573 genannten Mindestanforderungen erfüllen.

*Hinweis: Hinweis Erschwernisse durch Geländeneigung bis 1:2,5*
Im Bereich der Kanalabschnitte DN 300 Bereich der Wiederlager der vorhandenen Brücke (Haltungen KR12-KR13 und KR9-KR10) sind die Schachtbauarbeiten in Geländeneigungen bis 1:2,5 herzustellen. Sämtliche Erschwernisse hierdurch sind in die nachfolgenden Positionen einzurechnen. Eine gesonderte Vergütung erfolgt nicht.

**03.01.09.0010 Sauberkeitsschicht aus Beton C 8/10**
Sauberkeitsschicht aus Ortbeton C 8/10 unbewehrt,
Expositionsklasse:
'XO'

Dicke
'10 cm'
Menge: 90,000 m2

**03.01.09.0020 Schachtunterteil SU-M 1000**
Schachtunterteil DIN EN 1917, DIN  4034-1, Typ
'1'

SU-M 1000, für Schacht KR8
- mit angeformten Muffen für Anschlüsse bis DN 600,
- mit eingebauten Anschlussstücken bis DN 500
Mit im Zuge der Bauausführung separat aufzulegendem  Lastübertragungselement aus Elastomer, einschl. Steigbügel DIN 19555, Form B, Steigmaß: 250mm.
Ausführung: Edelstahlvollkern mit Kunststoffummantelung.
Berme und Gerinne geklinkert,
Zulauf aus :
'DN 300 Stz'

Ablauf aus :
'DN 500 SB'

Sohle Zulauf :
'66,98 mNN'

Sohle Ablauf:
'66,65 mNN'

Erorderliche Sonderbauhöhe SU wegen höher liegendem Zulauf: 1270 mm ist einzukalkulieren.
Menge: 1,000 St

**03.01.09.0030 Schachtunterteil SU-M 1000**
Schachtunterteil DIN EN 1917, DIN  4034-1, Typ
'1'

SU-M 1000, für Schächte KR2, KR4, KR6
- mit angeformten Muffen für Anschlüsse bis DN 600,
- mit eingebauten Anschlussstücken bis DN 500
Mit im Zuge der Bauausführung separat aufzulegendem  Lastübertragungselement aus Elastomer, einschl. Steigbügel DIN 19555, Form B, Steigmaß: 250mm.
Ausführung: Edelstahlvollkern mit Kunststoffummantelung.
Berme und Gerinne geklinkert,
Zulauf aus :
'DN 500 SB'

Ablauf aus :
'DN 500 SB'
Menge: 3,000 St

**03.01.09.0040 Schachtunterteil SU-M 1000**
Schachtunterteil DIN EN 1917, DIN  4034-1, Typ
'1'

SU-M 1000, für Schacht KR16
- mit angeformten Muffen für Anschlüsse bis DN 600,
- mit eingebauten Anschlussstücken bis DN 500
Mit im Zuge der Bauausführung separat aufzulegendem  Lastübertragungselement aus Elastomer, einschl. Steigbügel DIN 19555, Form B, Steigmaß: 250mm.
Ausführung: Edelstahlvollkern mit Kunststoffummantelung.
Berme und Gerinne geklinkert,
Zulauf aus :
'DN 300 SB'

Ablauf aus :
'DN 300 SB'

Sohle 1. Zulauf :
'65,53 mNN'

Sohle 2. Zulauf :
'66,05 mNN'

Sohle Ablauf:
'65,53 mNN'

Erforderliche Sonderbauhöhe SU wegen höher liegendem 2. Zulauf: 1270 mm ist einzukalkulieren.
Menge: 1,000 St

**03.01.09.0050 Schachtunterteil SU-M 1000**
Schachtunterteil DIN EN 1917, DIN  4034-1, Typ
'1'

SU-M 1000, für Schächte KR10, KR9, KR12, KR14
- mit angeformten Muffen für Anschlüsse bis DN 600,
- mit eingebauten Anschlussstücken bis DN 500
Mit im Zuge der Bauausführung separat aufzulegendem  Lastübertragungselement aus Elastomer, einschl. Steigbügel DIN 19555, Form B, Steigmaß: 250mm.
Ausführung: Edelstahlvollkern mit Kunststoffummantelung.
Berme und Gerinne geklinkert,
Zulauf aus :
'DN 300 SB'

Ablauf aus :
'DN 300 SB'
Menge: 4,000 St

**03.01.09.0060 Schachtunterteil SU-M 1000**
Schachtunterteil DIN EN 1917, DIN  4034-1, Typ
'1'

SU-M 1000
- mit angeformten Muffen für Anschlüsse bis DN 600,
- mit eingebauten Anschlussstücken bis DN 500
Mit im Zuge der Bauausführung separat aufzulegendem  Lastübertragungselement aus Elastomer, einschl. Steigbügel DIN 19555, Form B, Steigmaß: 250mm.
Ausführung: Edelstahlvollkern mit Kunststoffummantelung.
Berme und Gerinne geklinkert,
Zulauf aus :
'ohne'

Ablauf aus :
'DN 300 SB'
Menge: 3,000 St

**03.01.09.0070 Schachtunterteil SU-M 1000**
Schachtunterteil DIN EN 1917, DIN  4034-1, Typ
'1'

SU-M 1000, für Schacht KR17
- mit angeformten Muffen für Anschlüsse bis DN 600,
- mit eingebauten Anschlussstücken bis DN 500
Mit im Zuge der Bauausführung separat aufzulegendem  Lastübertragungselement aus Elastomer, einschl. Steigbügel DIN 19555, Form B, Steigmaß: 250mm.
Ausführung: Edelstahlvollkern mit Kunststoffummantelung.
Berme und Gerinne geklinkert,
Zulauf aus :
'DN 300 Stz'

Ablauf aus :
'DN 300 SB'
Menge: 1,000 St

**03.01.09.0080 Schachtunterteil SU-M 1200**
Schachtunterteil DIN EN 1917 DIN  4034-1 Typ:
'1'

SU-M 1200, für Schacht KR5
- mit angeformten Muffen für Anschlüsse bis DN 800
- mit eingebauten Anschlussstücken bis DN 700
Mit im Zuge der Bauausführung separat aufzulegendem  Lastübertragungselement aus Elastomer, einschl. Steigbügel DIN 19555, Form B, Steigmaß: 250 mm.
Ausführung: Edelstahlvollkern mit Kunststoffummantelung.
Berme und Gerinne geklinkert,
Zulauf aus
'500 SB'

Ablauf aus
'500 SB'

Erforderliche Sonderbauhöhe SU 1270 mm wegen seitlichem Zulauf DN 300 SB ist einzukalkulieren.
Der innen liegenden Untersturz für den seitlichen Zulauf, sowie der seitliche Zulauf werden separat vergütet.
Menge: 1,000 St

**03.01.09.0090 Schachtunterteil SU-M 1200**
Schachtunterteil DIN EN 1917 DIN  4034-1 Typ:
'1'

SU-M 1200, für Schacht KR13
- mit angeformten Muffen für Anschlüsse bis DN 800
- mit eingebauten Anschlussstücken bis DN 700
Mit im Zuge der Bauausführung separat aufzulegendem  Lastübertragungselement aus Elastomer, einschl. Steigbügel DIN 19555, Form B, Steigmaß: 250 mm.
Ausführung: Edelstahlvollkern mit Kunststoffummantelung.
Berme und Gerinne geklinkert,
Zulauf aus
'ohne'

Ablauf aus
'300 SB'

Der innen liegenden Untersturz bzw. der Zulauf aus KR14 wird im Schachtaufbau angebunden und separat vergütet.
Menge: 1,000 St

**03.01.09.0100 Schachtunterteil SU-M 1500**
Schachtunterteil DIN EN 1917, DIN  4034-1, Typ
'1'

SU-M 1000, für Schächte KR1 und KR3
- mit angeformten Muffen für Anschlüsse bis DN 600,
- mit eingebauten Anschlussstücken bis DN 500
Mit im Zuge der Bauausführung separat aufzulegendem  Lastübertragungselement aus Elastomer, einschl. Steigbügel DIN 19555, Form B, Steigmaß: 250mm.
Ausführung: Edelstahlvollkern mit Kunststoffummantelung.
Berme und Gerinne geklinkert,
Zulauf aus :
'DN 500 SB'

Ablauf aus :
'DN 500 SB'

Die innen liegenden Unterstürze für die seitlichen Zuläufe, sowie die seitlichen Zuläufe im Schachtaufbau werden separat vergütet.
Menge: 2,000 St

**03.01.09.0110 Zulage für zweiten Zulauf**
Zulage für 2. Zulauf im Schacht.
DN: 300
Rohrmaterial: SB
Menge: 2,000 St

**03.01.09.0120 Zulage für Abwinklung**
Zulage für Abwinklung im Schacht.
Menge: 9,000 St

**03.01.09.0130 Zulage für Dimensionswechsel**
Zulage für Dimensionswechsel im Schacht KR8
Zulauf DN
'300'

Ablauf DN
'500'
Menge: 1,000 St

**03.01.09.0140 Zulage für Anschlußstück**
Zulage für Anschlussstücke bei Gefälle größer 5 %.
Menge: 2,000 St

**03.01.09.0150 Zulage für Einbau Gefällestutzen**
Zulage für den Einbau von Gefällestutzen im Schachtunterteil oder Rohrschacht.
Spitze/Muffe für Längsgefälle bis
'8 %'

Rohrmaterial/Dimension:
'SB / DN 300'

Einbau in Schächte DN
'1000'

Als Zulage zur Rohrposition.
Menge: 2,000 St

**03.01.09.0160 Schachtring mit Muffe SR-M 1000 x 500**
Schachtring DIN EN 1917 DIN 4034-1 Typ:
'1'

SR-M 1000 x 500
Mit werkseitig integrierter Dichtung aus Elastomeren nach DIN EN 681-1 und DIN 4060 als Kompressionsdichtung zur Bauteilverbindung und im Zuge der Bauausführung separat aufzulegendem  Lastübertragungselement aus Elastomer, einschl. Steigbügel DIN 19555, Form B, Steigmaß: 250 mm.
Ausführung: Edelstahlvollkern mit Kunststoffummantelung.
Menge: 1,000 St

**03.01.09.0170 Schachtring mit Muffe SR-M 1000 x 750**
Schachtring mit Muffe DIN EN 1917 DIN 4034-1 Typ:
'1'

SR-M  1000 x 750
Mit werkseitig integrierter Dichtung aus Elastomeren nach DIN EN 681-1 und DIN 4060 als Kompressionsdichtung zur Bauteilverbindung und im Zuge der Bauausführung separat aufzulegendem  Lastübertragungselement aus Elastomer, einschl. Steigbügel DIN 19555, Form B, Steigmaß: 250 mm.
Ausführung: Edelstahlvollkern mit Kunststoffummantelung.
Menge: 6,000 St

**03.01.09.0180 Schachtring mit Muffe SR-M 1000 x 1000**
Schachtring DIN EN 1917 DIN  4034-1 Typ:
'1'

SR-M 1000 x 1000
Mit werkseitig integrierter Dichtung aus Elastomeren nach DIN EN 681-1 und DIN 4060 als Kompressionsdichtung zur Bauteilverbindung und im Zuge der Bauausführung separat aufzulegendem  Lastübertragungselement aus Elastomer, einschl. Steigbügel DIN 19555, Form B, Steigmaß: 250 mm.
Ausführung: Edelstahlvollkern mit Kunststoffummantelung.
Menge: 14,000 St

**03.01.09.0190 Schachtring mit Muffe SR-M 1200 x 500**
Schachtring DIN EN 1917 DIN 4034-1 Typ:
'1'

SR-M 1200 x 500
Mit werkseitig integrierter Dichtung aus Elastomeren nach DIN EN 681-1 und DIN 4060 als Kompressionsdichtung zur Bauteilverbindung und im Zuge der Bauausführung separat aufzulegendem  Lastübertragungselement aus Elastomer, einschl. Steigbügel DIN 19555, Form B, Steigmaß: 250 mm.
Ausführung: Edelstahlvollkern mit Kunststoffummantelung.
Menge: 1,000 St

**03.01.09.0200 Schachtring mit Muffe SR-M 1200 x 750**
Schachtring mit Muffe DIN EN 1917 DIN 4034-1 Typ:
'1'

SR-M  1200 x 750
Mit werkseitig integrierter Dichtung aus Elastomeren nach DIN EN 681-1 und DIN 4060 als Kompressionsdichtung zur Bauteilverbindung und im Zuge der Bauausführung separat aufzulegendem  Lastübertragungselement aus Elastomer, einschl. Steigbügel DIN 19555, Form B, Steigmaß: 250 mm.
Ausführung: Edelstahlvollkern mit Kunststoffummantelung.
Menge: 1,000 St

**03.01.09.0210 Schachtring mit Muffe SR-M 1200 x 1000**
Schachtring DIN EN 1917 DIN  4034-1 Typ:
'1'

SR-M 1200 x 1000
Mit werkseitig integrierter Dichtung aus Elastomeren nach DIN EN 681-1 und DIN 4060 als Kompressionsdichtung zur Bauteilverbindung und im Zuge der Bauausführung separat aufzulegendem  Lastübertragungselement aus Elastomer, einschl. Steigbügel DIN 19555, Form B, Steigmaß: 250 mm.
Ausführung: Edelstahlvollkern mit Kunststoffummantelung.
Menge: 1,000 St

**03.01.09.0220 Schachtring mit Muffe SR-M 1500 x 500**
Schachtring DIN EN 1917 DIN 4034-1 Typ:
'1'

SR-M 1500 x 500
Mit werkseitig integrierter Dichtung aus Elastomeren nach DIN EN 681-1 und DIN 4060 als Kompressionsdichtung zur Bauteilverbindung und im Zuge der Bauausführung separat aufzulegendem  Lastübertragungselement aus Elastomer, einschl. Steigbügel DIN 19555, Form B, Steigmaß: 250 mm.
Ausführung: Edelstahlvollkern mit Kunststoffummantelung.
Menge: 1,000 St

**03.01.09.0230 Schachtring mit Muffe SR-M 1500 x 750**
Schachtring mit Muffe DIN EN 1917 DIN 4034-1 Typ:
'1'

SR-M  1500 x 750
Mit werkseitig integrierter Dichtung aus Elastomeren nach DIN EN 681-1 und DIN 4060 als Kompressionsdichtung zur Bauteilverbindung und im Zuge der Bauausführung separat aufzulegendem  Lastübertragungselement aus Elastomer, einschl. Steigbügel DIN 19555, Form B, Steigmaß: 250 mm.
Ausführung: Edelstahlvollkern mit Kunststoffummantelung.
Menge: 1,000 St

**03.01.09.0240 Schachtring mit Muffe SR-M 1500 x 1000**
Schachtring DIN EN 1917 DIN  4034-1 Typ:
'1'

SR-M 1500 x 1000
Mit werkseitig integrierter Dichtung aus Elastomeren nach DIN EN 681-1 und DIN 4060 als Kompressionsdichtung zur Bauteilverbindung und im Zuge der Bauausführung separat aufzulegendem  Lastübertragungselement aus Elastomer, einschl. Steigbügel DIN 19555, Form B, Steigmaß: 250 mm.
Ausführung: Edelstahlvollkern mit Kunststoffummantelung.
Menge: 5,000 St

**03.01.09.0250 Schachthals mit Muffe SH-M 1000/625 x 600**
Schachthals mit Muffe DIN EN 1917, DIN  4034-1 Typ:
'1'

SH-M 1000/625 x 600
Mit werkseitig integrierter Dichtung aus Elastomeren nach DIN EN 681-1 und DIN 4060 als Kompressionsdichtung zur Bauteilverbindung
einschl. Steigbügel DIN 19555, Form B, Steigmaß: 250 mm. Ausführung: Edelstahlvollkern mit Kunststoffummantelung.
Menge: 10,000 St

**03.01.09.0260 Schachthals mit Muffe SH-M 1000/625 x 850**
Schachthals mit Muffe DIN EN 1917, DIN  4034-1, Typ:
'1'

SH-M 1000/625x850
mit werkseitig integrierter Dichtung aus Elastomeren nach DIN EN 681-1 und DIN 4060 als Kompressionsdichtung zur Bauteilverbindung
einschl. Steigbügel DIN 19555, Form B, Steigmaß: 250 mm
 Ausführung: Edelstahlvollkern mit Kunststoffummantelung.
Menge: 3,000 St

**03.01.09.0270 Schachthals mit Muffe SH-M 1200/625 x 600**
Schachthals mit Muffe DIN EN 1917, DIN  4034-1 Typ:
'1'

SH-M 1200/625 x 600
Mit werkseitig integrierter Dichtung aus Elastomeren nach DIN EN 681-1 und DIN 4060 als Kompressionsdichtung zur Bauteilverbindung
einschl. Steigbügel DIN 19555, Form B, Steigmaß: 250 mm. Ausführung: Edelstahlvollkern mit Kunststoffummantelung.
Menge: 1,000 St

**03.01.09.0280 Schachthals mit Muffe SH-M 1200/625 x 850**
Schachthals mit Muffe DIN EN 1917, DIN  4034-1, Typ:
'1'

SH-M 1200/625x850
mit werkseitig integrierter Dichtung aus Elastomeren nach DIN EN 681-1 und DIN 4060 als Kompressionsdichtung zur Bauteilverbindung
einschl. Steigbügel DIN 19555, Form B, Steigmaß: 250 mm
 Ausführung: Edelstahlvollkern mit Kunststoffummantelung.
Menge: 1,000 St

**03.01.09.0290 Schachthals mit Muffe SH-M 1500/625 x 600**
Schachthals mit Muffe DIN EN 1917, DIN  4034-1 Typ:
'1'

SH-M 1500/625 x 600
Mit werkseitig integrierter Dichtung aus Elastomeren nach DIN EN 681-1 und DIN 4060 als Kompressionsdichtung zur Bauteilverbindung
einschl. Steigbügel DIN 19555, Form B, Steigmaß: 250 mm. Ausführung: Edelstahlvollkern mit Kunststoffummantelung.
Menge: 1,000 St

**03.01.09.0300 Schachthals mit Muffe SH-M 1500/625 x 850**
Schachthals mit Muffe DIN EN 1917, DIN  4034-1, Typ:
'1'

SH-M 1500/625x850
mit werkseitig integrierter Dichtung aus Elastomeren nach DIN EN 681-1 und DIN 4060 als Kompressionsdichtung zur Bauteilverbindung
einschl. Steigbügel DIN 19555, Form B, Steigmaß: 250 mm
 Ausführung: Edelstahlvollkern mit Kunststoffummantelung.
Menge: 1,000 St

**03.01.09.0310 Schachthals mit Muffe SH-M 1000/800 x 600**
Schachthals mit Muffe DIN EN 1917, DIN  4034-1 Typ:
'1'

SH-M 1000/800 x 600
Mit werkseitig integrierter Dichtung aus Elastomeren nach DIN EN 681-1 und DIN 4060 als Kompressionsdichtung zur Bauteilverbindung
einschl. Steigbügel DIN 19555, Form B, Steigmaß: 250 mm. Ausführung: Edelstahlvollkern mit Kunststoffummantelung.
Menge: 1,000 St

**03.01.09.0320 Schachthals mit Muffe SH-M 1000/800 x 850**
Schachthals mit Muffe DIN EN 1917, DIN  4034-1 Typ:
'1'

SH-M 1000/800 x 850
Mit werkseitig integrierter Dichtung aus Elastomeren nach DIN EN 681-1 und DIN 4060 als Kompressionsdichtung zur Bauteilverbindung
einschl. Steigbügel DIN 19555, Form B, Steigmaß: 250 mm. Ausführung: Edelstahlvollkern mit Kunststoffummantelung.
Menge: 1,000 St

**03.01.09.0330 Schachthals mit Muffe SH-M 1200/800 x 600**
Schachthals mit Muffe DIN EN 1917, DIN  4034-1 Typ:
'1'

SH-M 1200/800 x 600
Mit werkseitig integrierter Dichtung aus Elastomeren nach DIN EN 681-1 und DIN 4060 als Kompressionsdichtung zur Bauteilverbindung
einschl. Steigbügel DIN 19555, Form B, Steigmaß: 250 mm. Ausführung: Edelstahlvollkern mit Kunststoffummantelung.
Menge: 1,000 St

**03.01.09.0340 Schachthals mit Muffe SH-M 1200/800 x 850**
Schachthals mit Muffe DIN EN 1917, DIN  4034-1 Typ:
'1'

SH-M 1200/800 x 850
Mit werkseitig integrierter Dichtung aus Elastomeren nach DIN EN 681-1 und DIN 4060 als Kompressionsdichtung zur Bauteilverbindung
einschl. Steigbügel DIN 19555, Form B, Steigmaß: 250 mm. Ausführung: Edelstahlvollkern mit Kunststoffummantelung.
Menge: 1,000 St

**03.01.09.0350 Schachthals mit Muffe SH-M 1500/800 x 600**
Schachthals mit Muffe DIN EN 1917, DIN  4034-1 Typ:
'1'

SH-M 1500/800 x 600
Mit werkseitig integrierter Dichtung aus Elastomeren nach DIN EN 681-1 und DIN 4060 als Kompressionsdichtung zur Bauteilverbindung
einschl. Steigbügel DIN 19555, Form B, Steigmaß: 250 mm. Ausführung: Edelstahlvollkern mit Kunststoffummantelung.
Menge: 1,000 St

**03.01.09.0360 Schachthals mit Muffe SH-M 1500/800 x 850**
Schachthals mit Muffe DIN EN 1917, DIN  4034-1 Typ:
'1'

SH-M 1500/800 x 850
Mit werkseitig integrierter Dichtung aus Elastomeren nach DIN EN 681-1 und DIN 4060 als Kompressionsdichtung zur Bauteilverbindung
einschl. Steigbügel DIN 19555, Form B, Steigmaß: 250 mm. Ausführung: Edelstahlvollkern mit Kunststoffummantelung.
Menge: 1,000 St

**03.01.09.0370 Auflagering AR-V 625 x 60/80/100**
Auflagering DIN EN 1917, DIN  4034-1, Typ:
'1'

AR-V  625 x 60/80/100.
Menge: 25,000 St

**03.01.09.0380 Auflagering AR-V 800 x 60/80/100**
Auflagering DIN EN 1917, DIN  4034-1, Typ:
'1'

AR-V  800 x 60/80/100.
Menge: 5,000 St

**03.01.09.0390 Schachtabdeckung Klasse D**
Schachtabdeckung D400 / Rahmen: Be-Gu / Deckel: Be-Gu
Schachtabdeckung Klasse D 400 Form C1 -rund-  nach DIN 19584-1 mit Lüftungsöffnungen inkl. integrierter Aufnahmebuchse für Haltestange, horizontal und vertikal dämpfende Einlage im Deckel aus Gusseisen mit Beton, vertikal dämpfende Einlage im Rahmen aus Gusseisen mit Beton, mit vier innenliegenden Taschen zum Einhängen eines Schmutzfängers nach DIN 1221, kompatibel zum Deckel DIN 19584,
Min. LW = 600mm
Einbauhöhe = 160mm
Menge: 2,000 St

**03.01.09.0400 Selbstnivellierende Schachtabdeckung mit Be-Gu-Deckel**
Schachtabdeckung D400 / Rahmen: Gusseisen selbstnivellierend nach DIN 1229 und DIN EN 124/ Deckel: Be-Gu nach DIN 19584
Einwalzbare, selbstnivellierende Schachtabdeckung Klasse D 400 Form C -rund- mit Lüftungsöffnungen inkl. integrierter Aufnahmebuchse für Haltestange.
Deckel aus Gusseisen mit Beton nach DIN 19584 mit horizontal und vertikal dämpfender Einlage
Rahmen aus Gusseisen nach DIN EN 124 mit  vertikal dämpfender Einlage, hochziehbar,  mit vier innenliegenden Taschen zum Einhängen eines Schmutzfängers nach DIN 1221, kompatibel zum Deckel DIN 19584, mit Adapterring aus Gusseisen oder Stahl.
Min. LW = 800mm
Einbauhöhe = 140 - 230mm
Menge: 3,000 St

**03.01.09.0410 Selbstnivellierende Schachtabdeckung mit Be-Gu-Deckel**
Schachtabdeckung D400 / Rahmen: Gusseisen selbstnivellierend nach DIN 1229 und DIN EN 124/ Deckel: Be-Gu nach DIN 19584
Einwalzbare, selbstnivellierende Schachtabdeckung Klasse D 400 Form C -rund- mit Lüftungsöffnungen inkl. integrierter Aufnahmebuchse für Haltestange.
Deckel aus Gusseisen mit Beton nach DIN 19584 mit horizontal und vertikal dämpfender Einlage
Rahmen aus Gusseisen nach DIN EN 124 mit  vertikal dämpfender Einlage, hochziehbar,  mit vier innenliegenden Taschen zum Einhängen eines Schmutzfängers nach DIN 1221, kompatibel zum Deckel DIN 19584, mit Adapterring aus Gusseisen oder Stahl.
Min. LW = 600mm
Einbauhöhe = 140 - 230mm
Menge: 12,000 St

**03.01.09.0420 Schmutzfänger DN 625**
Schmutzfänger DIN 1221 für Schachtabdeckungen.DN 625
Menge: 14,000 St

**03.01.09.0430 Schmutzfänger DN 800**
Schmutzfänger DIN 1221 für Schachtabdeckungen.DN 800
Menge: 3,000 St

**03.01.09.0440 Zweiholm-Fallschutzleiter**
Zweiholm-Leiter incl. Fallschutz vollständig aus Edelstahl V4A, Werkstoff 1.4571, gebeizt, einschl.:
a)Fallschutzschiene und Fallschutzläufer incl. Endanschlägen  und fest installiertem Gegenhalter zum Einsetzen einer systemkonformen Einstiegshilfe
b) Fußplatten
c)  Befestigungs- und Montagematerial aus Edelstahl liefern und gemäß den Vorgaben des Herstellers sowie den Anforderungen der UVV in Schächten und Schachtbauwerken montieren.
System: Fa. Haca, Lorenz Hasenbach, 65517 Bad Camberg

Abgestimmt auf das beim Eigenbetrieb Stadtentwässerung eingesetzte Einstiegssystem.
Einzellängen:
'bis 6'

 M.
Menge: 17,000 m

**03.01.09.0450 Absturz innen liegend Schacht KR1**
*** Pauschalposition
Absturz innen liegend mittels eines Kunstoff-Formteils gemäß beiliegenden Planunterlagen herstellen.
RW-Kanal ankommend, in Betrieb:  Stz DN 300
Das Fallrohr PVC-U DN 200 soll durch anhängen an das Formteil angeschlossen werden. Das Fallrohr ist mittels Rohrschellen aus Edelstahl an der Schachtwandung, Abstand der Schellen max. 1,00 m, zu befestigen.
Höhe Absturz: bis 2,65 m
Es handelt sich um das Schachtbauwerk KR1, DN 1500

Diese Position beinhaltet:
- Herstellen der Anschlussöffnung durch Anbohren der Schachtwandung mittels Kernbohrung (Schachtwandung bis 20 cm; Borhlochdurchmesser nach Erfordernis)
- Lieferung und Einbau der Fallrohre PVC-U DN 200 (Vollwand)
- Lieferung und Einbau der Edelstahlrohrschellen
- Lieferung und Einbau des Kunststoff-Formteils
- Lieferung und Einbau eines Gelenkstückes DN 300 Stz
- Herstellen des wasserdichten Anschlusses des ankommenden Bestandskanals, z.Bsp. Mittels vorgefertigtem Schachtfutter, Ringraumdichtung oder mittels Dichtkombi-Set.

Als Bögen dürfen nur 45°-Bögen eingebaut werden. Das Arbeitsblatt der DWA A 157 ist beim Einbau zu beachten.

Dichtmanschette und erforderliche Rohrschnitte für den Anschluss an den Bestandskanal Stz DN 300 werden separat vergütet.

Das Freilegen des ankommenden Rohres wird separat vergütet.
Menge: 1,000 psch

**03.01.09.0460 Abstürze innen liegend Schacht KR3**
*** Pauschalposition
2 Abstürze innen liegend mittels Kunstoff-Formteilen gemäß beiliegenden Planunterlagen herstellen.
RW-Kanäle ankommend, in Betrieb:  SB DN 300
Die Fallrohre PVC-U DN 200 sollen durch anhängen an die Formteile angeschlossen werden. Die Fallrohre sind mittels Rohrschellen aus Edelstahl an der Schachtwandung, Abstand der Schellen max. 1,00 m, zu befestigen.
Höhe der Abstürze: bis ca. 2,40 m
Es handelt sich um das Schachtbauwerk KR3, DN 1500

Diese Position beinhaltet:
- Herstellen der Anschlussöffnungen durch Anbohren der Schachtwandungen mittels Kernbohrungen (Schachtwandung bis 20 cm; Borhlochdurchmesser nach Erfordernis)
- Lieferung und Einbau der Fallrohre PVC-U DN 200 (Vollwand)
- Lieferung und Einbau der Edelstahlrohrschellen
- Lieferung und Einbau der Kunststoff-Formteile
- Lieferung und Einbau der Gelenkstücke DN 300 SB
- Herstellen der wasserdichten Anschlüsse der ankommenden Bestandskanäle, z.Bsp. Mittels vorgefertigtem Schachtfutter, Ringraumdichtung oder mittels Dichtkombi-Set.

Als Bögen dürfen nur 45°-Bögen eingebaut werden. Das Arbeitsblatt der DWA A 157 ist beim Einbau zu beachten.

Das Freilegen der ankommenden Rohre wird separat vergütet.
Menge: 1,000 psch

**03.01.09.0470 Absturz innen liegend Schacht KR5**
*** Pauschalposition
Absturz innen liegend mittels Kunstoff-Formteilen gemäß beiliegenden Planunterlagen herstellen.
RW-Kanal ankommend, in Betrieb:  SB DN 300
Das Fallrohr PVC-U DN 200 soll durch anhängen an die Formteile angeschlossen werden. Das Fallrohr ist mittels Rohrschellen aus Edelstahl an der Schachtwandung, Abstand der Schellen max. 1,00 m, zu befestigen.
Höhe Absturz: bis ca. 0,75 m
Es handelt sich um das Schachtbauwerk KR5, DN 1200

Diese Position beinhaltet:
- Lieferung und Einbau Fallrohr PVC-U DN 200 (Vollwand)
- Lieferung und Einbau der Edelstahlrohrschellen
- Lieferung und Einbau der Kunststoff-Formteil

Als Bögen dürfen nur 45°-Bögen eingebaut werden. Das Arbeitsblatt der DWA A 157 ist beim Einbau zu beachten.

Das Freilegen der ankommenden Rohre wird separat vergütet.
Menge: 1,000 psch

**03.01.09.0480 Absturz innen liegend Schacht KR13**
*** Pauschalposition
Absturz innen liegend mittels Kunstoff-Formteilen gemäß beiliegenden Planunterlagen herstellen.
RW-Kanal ankommend, in Betrieb:  SB DN 300
Das Fallrohr PVC-U DN 200 soll durch anhängen an die Formteile angeschlossen werden. Das Fallrohr ist mittels Rohrschellen aus Edelstahl an der Schachtwandung, Abstand der Schellen max. 1,00 m, zu befestigen.
Höhe Absturz: bis ca. 1,87 m
Es handelt sich um das Schachtbauwerk KR13, DN 1200

Diese Position beinhaltet:
- Lieferung und Einbau Fallrohr PVC-U DN 200 (Vollwand)
- Lieferung und Einbau der Edelstahlrohrschellen
- Lieferung und Einbau der Kunststoff-Formteil

Als Bögen dürfen nur 45°-Bögen eingebaut werden. Das Arbeitsblatt der DWA A 157 ist beim Einbau zu beachten.

Das Freilegen der ankommenden Rohre wird separat vergütet.
Menge: 1,000 psch

**03.01.09.0490 Schacht KR3 freilegen für Weiterverlegung Anschlussrohre**
*** Pauschalposition
Schacht KR3 für die Weiterverlegung der  beiden seitlichen Anschlussrohre DN 300 freilegen
Menge: 1,000 psch

##### Abschnitt 03.01.10 Tunnelierung / Stollen / Startbaugrube Stollenbau

*Hinweis: Vorbemerkungen:*
Vorbemerkungen:

Allgemeines:
Die Arbeiten sind entsprechend der VOB DIN 18312 Untertagebauarbeiten, den einschlägigen UVV des berufsgenossenschaftlichen Vorschriften- und Regelwerkes, wie z. B. GUV-V C 22 DWA Arbeits- und Merkblätter wie z. B. DWA- A 125, auszuführen.
Der durch den AN gewählte Querschnitt des Stollens muss
die in der DWA-A 125 angegebenen Mindestlichtmaße
sicherstellen.
Da der neue Kanal im Bereich des Stollenbaus innerhalb der Trasse des bestehenden Kanals hergestellt wird, wird eine Wasserhaltung bei der Herstellung des neu zu verlegenden Kanals DN 500 SB, sowie für den Anschluss an den Bestandskanal EI 1000/1500 MA in der Straße Am Mainzer Tor erforderlich.
Die gesamte Stollensicherung verbleibt im Boden und ist
als verlorener Verbau zu kalkulieren.
Das Liefern, Einbauen, Vorhalten, Betreiben und
Beseitigen sämtlicher für die Durchführung der
Stollenarbeiten notwendigen Materialien, Geräte,
Maschinen, Hilfseinbauten, der Fördereinrichtungen usw.,
sowie Beleuchtung, Be- und Entlüftung der
Stollenstrecke, einschließlich der Hilfs- und
Betriebsstoffe, sowie alle besonderen und speziellen
Einrichtungen, die für die Herstellung des
Stollenvortriebes erforderlich sind, sind in die
entsprechenden Leistungspositionen einzurechnen.
Bei der Abrechnung des Stollens, wird die Stollenachse
zugrunde gelegt.
Anschlussmöglichkeiten für Strom und Wasser werden vom
AG nicht zur Verfügung gestellt. Die Kosten für das
Herstellen des Anschlusses werden nicht gesondert
vergütet. Die Kosten für den Verbrauch trägt der AN. Er
hat auch die Anschlusswerte festzulegen.

Statische Berechnung:
Die statischen Nachweise für den Stollen und für die Startbaugrube sind vom AN in geprüfter Form zu erbringen und in 2-facher Ausfertigung, mind. 10 Arbeitstage vor dem angedachten Baubeginn an den AG zu übergeben. Die statischen Nachweise sind einschließlich der erforderlichen
Systempläne anzufertigen und vorzulegen.
Sämtliche Bauzustände, Übergangs- und Sonderbereiche
(Stollenanstich, Baugrube/Stollen, Stollen/Querstollen)
sind in den Berechnungen nachzuweisen.
Die Kosten der Aufstellung und Prüfung der statischen
Nachweise sind in die jeweiligen Einheitspreise
einzurechnen.
Folgende Lastannahmen sind  der statischen Berechnung
zugrunde zu legen:
Straßenverkehrslast LMM 1 (früher SLW 60) gemäß DIN EN
1991-2
Eigengewicht des zu unterfahrenden Erdreiches gemäß
beigefügtem Baugrundgutachten.

Ausführung:
Der AN hat die jederzeitige Sicherung der  Ortsbrust
und des Stollenanstichbereiches mit geeigneten
Maßnahmen sicherzustellen.
D@r bergmännische ialStollenvortrieb isialt mittels
geeigneten und ialzugelassenen Stahlprofilen und
Aufgelegten Verzugsblechen aus Stahl, die vorauseilend
eingeschlagen werden, auszuführen.

Für den Stollenbau sind unter Berücksichtigung des
Baugrundgutachtens des Büro Umweltgotechnik GmbH vom
30.09.2025:
DIN 18300
DWA-A 125:2014 und die DIN EN 12889:2000
DIN 4124:2012
Homogenbereich 3 (Kanalgrabenverfüllung)
Abfallschlüsselnummer  17 05 04
Zuordnungswert nach EBV BM-O,
Zuordnungswert nach EBV BM-O*
DIN 18196
DIN 18319
sowie die Ausbruchsklasse nach DIN EN 18312
DGUV Regel 103-004 Arbeiten in umschlossenen Räumen von
Abwasser- technischen Anlagen (bisher BGR 126)
DGUV Regel 101-007  Bauarbeiten unter Tage (bisher BGR
160)
zu berücksichtigen.

Bei Veränderungen des anstehenden Bodens im Zuge des
Stollenvortriebes, hat der AN unverzüglich den AG zu
informieren.
Die Gesamtüberdeckung des Kanals DN 500 SB beträgt i.M. Ca.
5,70 M.
Der Stollen ist von Schacht Nr. KR1 auf einer Haltungslänge
von ca. 15 m Richtung Bestandskanal in der Straße Am Mainzer Tor / Julius-Wegeler-Straße auszuführen.
Der verdrängte Boden im Ausbruchquerschnitt des
Stollens ist profilgerecht zu lösen und Übertage zu
fördern und durch den AN entsprechend den einschlägigen
Vorschriften und gesetzlichen Vorgaben zu entsorgen.
Die Gebühren der Abfallentsorgung sind einzurechnen.
Entstehende Hohlräume sind durch das Einbringen
geeigneter Füllstoffe nach Wahl des AN zwischen
anstehenden Boden und Auskleidung zu schließen. Diese
Sicherungsleistungen sind in die Einheitspreise
einzurechnen.

Grundwasserstände: Bei der Baugrunderkundung wurde
weder Grund- noch Schichtwasser festgestellt. Bedingt
durch die Nähe zum Rhein ist davon auszugehen,
dass der Grundwasserspiegel mit geringer zeitlicher
Verzögerung mit den Wasserständen des Rheins
korrespondiert. Die Ausführung der Tunnelierung erfolgt nur bei entsprechend niedrigen Wasserständen des Rheins.

Vor dem Einfahren in den Bestandskanal EI 1000/1500 MA
ist die Kanalwandung (Dicke bis zu 0,25 m) zur Aufnahme
des Muffenstücks als Passrohr DN 500 Material
SB aufzustemmen. Eine ggf. erforderliche Aufweitung des Stollenquerschnittes im Anschlussbereich an den Bestandskanal EI 1000/1500 MA ist einzurechnen.
Nach Fertigstellung der Einbauten ist der verbleibende
Lichtraum/Ringraum im Stollen vollständig mit
hydraulisch gebundenen, fließfähigen,
volumenbeständigen Stoffen mit einer
Mindestdruckfestigkeit von 5 N/mm² zu verfüllen.

Beim Einfahren in den Bestandskanal EI 1000/1500 MA ist
zu berücksichtigen, dass die Sohle des Anschlusskanals
 DNSB DN 500 aus der Mainzer Straße nur ca. 0,20 m über der
Sohle des Eiprofils des Bestandskanals in der Straße Am Mainzer Tor / Julius-Wegeler-Straße liegt. Die Ausführung des Anschlusses an den Bestandskanal ist nur bei Trockenwetterabfluss möglich. Der Trockenwetterabfluß Qt beträgt 54 l/s, was einem Wasserstand von ca. 14 cm im Bestandskanal (EI 1000/1500) entspricht. Um sicher an den Bestandskanal anschließen zu können, wird eine Wasserhaltung im Bestandskanal erforderlich.

Die für die Herstellung der Startbaugrube und für die Durchführung der Stollenbauarbeiten erforderlichen Kampfmittelsondierungen sind auf den Bauablauf des AN und auf die vom AN gewählte Ausführungsart abzustimmen.

Alle v. g..  Erschwernisse sind in die Positionen des Titels
einzurechnen.

*Hinweis: Hinweis zur Startbaugrube Stollenbau*
Hinweis zur Startbaugrube Stollenbau

Die Festlegung der geplanten lichten Baugrubenabmessung (ca. 3,00 m x 4,00 m) erfolgte anhand des Flächenbedarfs der geplanten Bauwerksgeometrie des Schachtbauwerkes KR1 (Fertigteilschacht DN 1500 mit innen liegendem Untersturz) und einer Abschätzung des zur Ausführung der Tunnelierung bzw. der Herstellung des Stollens erforderlichen Platzbedarfes.

Im Rahmen seiner technischen Bearbeitung hat der Auftragnehmer auf Basis dieser Festlegungen eine vollständige statische Berechnung mit Ausführungsplanung (Konstruktionspläne, Positionspläne) der Baugrube anzufertigen, und die Erfordernisse der baubetrieblichen Belange des Auftragnehmers zu berücksichtigen. Dies kann eine größere und/oder geänderte Baugrubengeometrie ergeben.

Die Startbaugrube ist aufgrund der Baugrubentiefe in allen Bauphasen mit einer Absturzsicherung und einem Einstieg gem. UVV auszustatten (z.B. Treppenturm). Am Einstieg ist sichtbar ein Freigabeschein anzubringen.

Die nachfolgenden Positionen beschreiben die Leistungen zur Herstellung der Startbaugrube für den Stollenbau in fix- und fertiger Leistung.

**03.01.10.0010 Einrichten, Vorhalten und Räumen der**
*** Pauschalposition
Einrichten, Vorhalten und Räumen der Baustelle für die
Ausführung des bergmännischen Stollens im
Stahlverzug.
Die Vergütung erfolgt prozentual gemäß Baufortschritt.
Menge: 1,000 psch

**03.01.10.0020 Technische Bearbeitung Baugrube Stollenbau**
*** Pauschalposition
Technische Bearbeitung für die Herstellung der Startbaugrube

Herstellung mit Trägerbohlwandverbau

Leistungsumfang:

Aufstellen des Festigkeits- und Standsicherheitsnachweises;
Erstellung detaillierter Ausführungspläne (Konstruktionsplänen) für die Verbaukonstruktion, einschl. Gurtungen, Aussteifungen, Ausfachungen, etc. unter Berücksichtigung der örtlichen Randbedingungen;
Statische und konstruktive Bearbeitung der Arbeitssohle und Sohle der Baugrube unter Berücksichtigung der Stollenarbeiten, einschließlich Erstellen von Ausführungsplänen (Schal- und Bewehrungspläne);
Die statische und konstruktive Bearbeitung der Einfahröffnung im Verbau, einschließlich Erstellen von Ausführungsplänen;
Sämtliche Vermessungsleistungen (Planung und örtliches Abstecken) für die Verbaukonstruktion, einschließlich Dokumentation;
Koordination der für die Herstellung der Startbaugrube und für die Durchführung der Stollenbauarbeiten erforderlichen Kampfmittelsondierungen;

Sämtliche Ausführungsunterlagen sind durch einen Prüfstatiker prüfen zu lassen (Prüfkosten sind einzurechnen).

Die geprüften Unterlagen sind dem Auftraggeber  rechtzeitig vor Ausführungsbeginn in 2-facher Ausfertigung in Papierform und zusätzlich in digitaler Form auf Datenträger im "dwg"- und "pdf"-Format zur Prüfung und Freigabe einzureichen.
Menge: 1,000 psch

**03.01.10.0030 Startbaugrube Stollenbau**
*** Pauschalposition
Startbaugrube aus Trägerbohlwandverbau für den Kanalbau DN 500 SB in den zur Durchführung der Leistungen erforderlichen Abmessungen in Lage und Höhe in nachfolgend beschriebenem Umfang herstellen, für die Dauer der Bauzeit vorhalten und nach Beendigung der Arbeiten beseitigen.

Boden ausheben bis auf UK Baugrubensohle, Aushub laden und fachgerecht entsorgen

Gewerk Erdarbeiten (DIN 18300) /  Bohrarbeiten (DIN 18301) / Verbauarbeiten (DIN 18303)

Herstellung in den Homogenbereichen gemäß Bodengutachten mit folgenden Anteilen:

Homogenbereich 3 (Kanalgrabenverfüllung)
Abfallschlüsselnummer  17 05 04
Zuordnungswert nach EBV BM-O, 50%
Zuordnungswert nach EBV BM-O*, 50%

Weitere Angaben und Kennwerte gemäß Bodengutachten.

Abmessung / Form der Baugrube: gem. Technischer Bearbeitung des AN

Tiefen:
OKG = ca. 70,37 mNHN,
Sohle Kanal = 64,13 mNHN,
Sohle Baugrube = ca. 63,30 mNHN,
Evtl. Mehrtiefe für das Einfahren in den Stollen ist entsprechend zu berücksichtigen.

Verbau:
Trägerbohlwandverbau, mit in Bohrung eingestellte Träger und Holzausfachung, gem. Technischer Bearbeitung.

Bohrlöcher beim Ziehen der Bohrrohre mit anzulieferndem, nichtbindigem und hydraulisch gebundenem Füllboden verfüllen;
Vollständiger Rückbau der Bohlträger, der Gurtung, der Ausfachung aus Bohlen;
Von Baugrubensohle bis unter Geländeoberkante, einschließlich der Entsorgung des hierbei anfallenden Materials (Entsorgungskosten sind einzurechnen);

Einzurechnen sind weiterhin:

Herstellen der Einfahröffnung im Verbau, einschließlich Abdichtung des Ringspaltes zwischen Baugrubenwand und dem Vortriebsrohren. Etwaige Einfahrdichtungen als auf der Verbauwand aufgebrachtes Dichtelement (z.B. Brillendichtung) können nach Abdichtung des Ringspaltes verbleiben.
Lagenweises Verfüllen des Arbeitsraumes der Baugrube nach Herstellung des Bauwerkes KR1 mit vom AN zu liefernden, volumenbeständigem, gut verdichtungsfähigen, wasserunempfindlichen, schwach bindigen bis nicht bindigen Erdbaustoff nach DIN 18196 (SW, GW, SU, GU)
Verdichten der Arbeitsraumverfüllung, Verdichtungsgrad DPr 97 %
Feste Absturzsicherung an der Baugrube, lückenlos mittels fest verankertem Elementen, h=1,40 m herstellen und beseitigen, sicherer Bestaugrubenzugang ¿Arfür Schachttie¿Arfen über 5 m (¿Arz.Bsp.Treppenturm)
Herstellen und Beseitigen der erforderlichen
Arbeitssohlen nach `P@»¿statischen Erfordernissen
Geprüfte statische Berechnung /
Standsicherheitsnachweis für die Baugrube
Offene Wasserhaltung für anfallendes Grund- und Schichtenwassers
Geschlossene Wasserhaltung für vorhandenen Bestandskanal DN 300 Stz
Menge: 1,000 psch

**03.01.10.0040 Herstellen und Betreiben der sicherheitstechnischen Einrichtungen**
*** Pauschalposition
Herstellen und Betreiben der sicherheitstechnischen
Einrichtungen (z.B. Beleuchtung, Belüftung)  unter
Beachtung und Einhaltung aller sicherheitsrelevanten
Maßnahmen.
Menge: 1,000 psch

**03.01.10.0050 Stollenanstich als Zulage**
*** Pauschalposition
Zulage für den Anstich des bergmännischen Stollens aus
der Verbauwand der Startgrube, lichte
Querschnittsbreite nach Wahl des AN.
Menge: 1,000 psch

**03.01.10.0060 Herstellung und Ausbruch des Stollens**
Bergmännischer Stollen mit Ausbaurahmen aus Stahl mit aufgelegten Verzugsblechen aus Stahl in den zur Durchführung der Leistungen erforderlichen Abmessungen in Lage und Höhe herstellen. Das Verfüllen des Stollens erfolgt gemäß separater LV-Position.
Profile und Abmessungen nach Wahl des AN, unter Berücksichtigung der Randbedingungen gem. Vorbemerkungen, unter Berücksichtigung der geprüften Statik, zur späteren Verlegung eines Rohres DN 500 SB. Verzugsbleche vorauseilend einschlagen.
Boden ausheben/abbauen, Aushub laden, zur Startbaugrube transportieren und fachgerecht entsorgen.

Gewerk Erdarbeiten (DIN 18300) /  Bohrarbeiten (DIN 18301) / Verbauarbeiten (DIN 18303)

Herstellung in den Homogenbereichen gemäß Bodengutachten mit folgenden Anteilen:

Homogenbereich 3 (Kanalgrabenverfüllung)
Abfallschlüsselnummer  17 05 04
Zuordnungswert nach EBV BM-O, 50%
Zuordnungswert nach EBV BM-O*, 50%

Weitere Angaben und Kennwerte gemäß Bodengutachten.

Abmessung / Form des Stollens gem. Technischer Bearbeitung des AN.
Menge: 15,000 m

**03.01.10.0070 Profilaufweitung des Stollens als Zulage**
*** Pauschalposition
Zulage für Profilaufweitung des bergmännischen Stollens
für den Anschluss an den Bestandskanal Ei 1000/1500 MA
in der Julius-Wegeler-Straße / Straße Am Mainzer Tor.
Die kraftschlüssige Ausbildung der Aufweitung im
Anschlussbereich erfolgt nach Wahl des AN unter
Berücksichtigung der Vorgaben gem. Geprüftem statischem
Nachweis.
Länge entsprechend den ausführungstechnischen
Erfordernissen.
Konstruktiv erforderliche Stützen und Abstrebungen im
Aufweitungs- und Abwinklungsbereich sind einzurechnen.
Menge: 1,000 psch

**03.01.10.0080 Zulage für Herstellung Anschluss an Bestandskanal**
*** Pauschalposition
Zulage für die Herstellung  des Anschlusses an den Bestandskanal Ei 1000/1500 MA unter Berücksichtigung der Vorbemerkungen.
Sohle DN 500 SB nur ca. 20 cm über der Sohle des Bestandskanals Ei 1000/1500 MA.
Anschluss mittels Kernbohrung / Aufstemmen, nach Wahl des AN.
Einzurechnen sind alle mit der Herstellung der Öffnung
im Bestandskanal und der Herstellung der wasserdichten
Einbindung in den Bestandskanal verbundenen Leistungen
/ Materialien, sowie das Beseitigen von Aufbruchgut,
welches beim Öffnen des Bestandskanals anfällt, bzw.
dass ggf. erforderliche Reinigen des Bestandskanals.
Einzurechnen sind insbesondere auch alle mit der räumlichen Anschlusssituation gem. Beiliegenden Planunterlagen verbundenen Aufwendungen bei der Herstellung des Anschlusses an den Bestandskanal (u.a. Vom rechten Winkel abweichender Zulaufwinkel, Sohlhöhe Zulauf / Zulauf im unteren Bereich des Eiprofils, etc.).
Menge: 1,000 psch

**03.01.10.0090 Zulage für Wasserhaltung im Bestandskanal**
*** Pauschalposition
Zulage für Wasserhaltung im Bestandskanal EI 1000/1500 MA für die Herstellung des Anschlusses DN 500 SB an den
Bestandskanal, z. B.. Mittels Absperrblasen mit integriertem Bypass oder durch überpumpen.
Einzurechnen sind u. a.:
- Herstellen, Betreiben und Rückbau der bauzeitlichen
Wasserhaltung bis zur vollständigen Herstellung des
Stollens und dem Anschluss an den Bestandskanal
- Erforderliche Arbeiten im Bestandskanal, unter
Betrieb, einschl. Aller erforderlicher technischer
Sicherungs-/Belüftungsmaßnahmen, Einsatz von
Gasmessgeräten etc.
- Eingeschränkter/erschwerter Zugang zum Bestandskanal.
Der Bestandskanal ist nur über zwei Schachteinstiege in der
Julius-Wegeler-Straße zugänglich. Die beiden Schachtdeckel liegen im Bereich der Verkehrsfläche und sind bis zu ca. 15 m vom eigentlichen Anschlusspunkt des ankommenden Kanals  DN 500 SB an den Bestandskanal EI 1000/1500 MA entfernt.
- Mehraufwendungen für temporäre Verkehrssicherungen und Absicherungen, sowie für die v.g. Entfernungen vom Schachteinstieg bis zur Lage der Wasserhaltung im Bestandskanal.
Menge: 1,000 psch

**03.01.10.0100 Zulage für Wasserhaltung im Stollen**
*** Pauschalposition
Zulage für die Herstellung und das Betreiben einer Wasserhaltung für den bestehenden RW-Kanal DN 300 im Bereich des Stollenvortriebes, nach Wahl des AN.
Menge: 1,000 psch

**03.01.10.0110 Zulage für temporäre Abmauerung oder Absperrblase**
*** Pauschalposition
Zulage für temporäre  Abmauerung oder das Setzen und
Betreiben einer Absperrblase in der Leitung DN 500 im Bereich des bereits hergestellten Anschlusses an den Bestandskanal, nach Wahl des AN, zur Verhinderung von Rückläufen aus dem Bestandskanal in den neu verlegten Kanal DN 500 SB.
Menge: 1,000 psch

**03.01.10.0120 Zulage Hindernissbeseitigung Ziegel- und Bruchsteine**
Hindernisse im Boden aus Ziegel- und
Bruchsteinmauerwerk und alten Bauwerksresten aller
Dimensionen und Festigkeiten beim Auffahren des
Stollens  abbrechen, als Zulage zum Stollenausbruch
Menge: 5,000 m3

**03.01.10.0130 Zulage Hindernissbeseitigung Beton**
Hindernisse im Boden aus unbewehrtem Beton aller
Dimensionen und Festigkeiten beim Auffahren des
Stollens abbrechen, als Zulage zum Stollenausbruch
Menge: 5,000 m3

**03.01.10.0140 Zulage zum Aushub, Abbruch Bestandskanal DN 300 Stz**
Zulage zum Aushub, Abbruch Bestandskanal DN 300 Stz
Zulage zum Aushub für Abbruch eines Entwässerungskanals aus Rohren DN
'300 Stz'

 incl. Auflager.
Menge: 15,000 m

**03.01.10.0150 Zulage für Herstellung Rohrauflager und Rohrverlegung**
Zulage für Herstellung Rohrauflager DN 500 SB und Rohrverlegung im Stollen.
Herstellung Rohrauflager und Verlegung der Rohre gem.
DIN EN 1610 im Stollen, als Zulage zu den
Rohrpositionen/Rohrauflager im Titel "Rohre und
Formstücke".
Einzurechnen sind alle Aufwendungen, die mit der
fachgerechten Verlegung im Bereich des Stollens
verbunden sind
Menge: 15,000 m

**03.01.10.0160 Stollenprofil nach dem Einbau des Rohres**
*** Pauschalposition
Stollenprofil nach dem Einbau des Rohres DN 500 SB
mit hydraulisch gebundenen, fließfähigen,
volumenbeständigen Stoffen, Mindestdruckfähigkeit 5
N/mm², kraftschlüssig und lagenweise gem. Den Anforderungen der Vorbemerkung verfüllen.
Einschließlich der Sicherstellung  der Auftriebssicherheit der im Stollen eingebauten Kanalrohre. Die Sicherung der verlegten Rohre gegen Auftrieb bzw. gegen Lageverschiebung innerhalb des Stollenprofils erfolgt nach Wahl des AN.
Einschließlich der Abmauerung des Stollenprofils sowie
das Ein- und Ausbauen von Be- und Entlüftungsleitungen.
Die Zusammensetzung des Materials muss vor dem Einbau
dem AG aufgezeigt und vom AG freigegeben werden.
Menge: 1,000 psch

**03.01.10.0170 Stillstandskosten der Stollenbaukolonne**
Stillstandskosten der Stollenbaukolonne (Mannschaft und
Geräte), bedingt durch Gründe, die nicht vom AN zu
vertreten sind wie z. B. Archäologische Funde,
Hochwasser etc.
Einzurechnen sind sämtliche Kosten der Arbeitskolonne
(Geräte, Lohn, Mieten, Vorhaltung etc.) infolge der
eingetretenen Arbeitsunterbrechung.
Der Stillstand ist dem AG unverzüglich  anzuzeigen.
Menge: 4,000 h

**03.01.10.0180 Stillstandskosten der Stollenbaukolonne**
Stillstandskosten der Stollenbaukolonne (Mannschaft und
Geräte), bedingt durch Gründe, die nicht vom AN zu
vertreten sind wie z. B. Archäologische Funde,
Hochwasser etc.
Einzurechnen sind sämtliche Kosten der Arbeitskolonne
(Geräte, Lohn, Mieten, Vorhaltung etc.) infolge der
eingetretenen Arbeitsunterbrechung.
Mehr als vier Stunden gelten als Tag.
Der Stillstand ist dem AG unverzüglich anzuzeigen.
Menge: 1,000 Tag

##### Abschnitt 03.01.11 Nachweise und Überprüfungen

*Hinweis: Hinweis zu den Positionen "Nachweise und Überprüfungen"*
Leistungen aus diesem Titel "Nachweise und Überprüfungen" sind nicht im Formblatt 233 "Nachunternehmerleistungen" aufzuführen.

**03.01.11.0010 Dichtheitsprüfung Schacht KR1**
Schacht-Dichtheitsprüfung nach DIN EN 1610 in Verbindung mit DWA-A 139 aus Beton, DN
'1500'

Mit Zu- und Ablauf und ggf. seitlichem Zulauf.
Einschl. Aller erforderlichen Geräte (Absperrelemente incl. Sicherungen)
Wasserhaltung auf-/abbauen und betreiben Verfahren W, Wasser liefern und schadlos beseitigen.
Zulauf: DN
'500'

Ablauf: DN
'500'

Seitlicher Zulauf: DN
'300'

Tiefe: bis
'6,25'

 m
Es handelt sich um den Schacht mit der Nummer
'KR1'
Menge: 1,000 St

**03.01.11.0020 Dichtheitsprüfung Schacht KR2**
Schacht-Dichtheitsprüfung nach DIN EN 1610 in Verbindung mit DWA-A 139 aus Beton, DN
'1000'

Mit Zu- und Ablauf und ggf. seitlichem Zulauf.
Einschl. Aller erforderlichen Geräte (Absperrelemente incl. Sicherungen)
Wasserhaltung auf-/abbauen und betreiben Verfahren W, Wasser liefern und schadlos beseitigen.
Zulauf: DN
'500'

Ablauf: DN
'500'

Seitlicher Zulauf: DN
'ohne'

Tiefe: bis
'5,85'

 m
Es handelt sich um den Schacht mit der Nummer
'KR2'
Menge: 1,000 St

**03.01.11.0030 Dichtheitsprüfung Schacht KR3**
Schacht-Dichtheitsprüfung nach DIN EN 1610 in Verbindung mit DWA-A 139 aus Beton, DN
'1500'

Mit Zu- und Ablauf und ggf. seitlichem Zulauf.
Einschl. Aller erforderlichen Geräte (Absperrelemente incl. Sicherungen)
Wasserhaltung auf-/abbauen und betreiben Verfahren W, Wasser liefern und schadlos beseitigen.
Zulauf: DN
'500'

Ablauf: DN
'500'

1. seitlicher Zulauf: DN
'300'

2. seitlicher Zulauf: DN
'300'

Tiefe: bis
'4,25'

 m
Es handelt sich um den Schacht mit der Nummer
'KR3'
Menge: 1,000 St

**03.01.11.0040 Dichtheitsprüfung Schacht KR4**
Schacht-Dichtheitsprüfung nach DIN EN 1610 in Verbindung mit DWA-A 139 aus Beton, DN
'1000'

Mit Zu- und Ablauf und ggf. seitlichem Zulauf.
Einschl. Aller erforderlichen Geräte (Absperrelemente incl. Sicherungen)
Wasserhaltung auf-/abbauen und betreiben Verfahren W, Wasser liefern und schadlos beseitigen.
Zulauf: DN
'500'

Ablauf: DN
'500'

Seitlicher Zulauf: DN
'ohne'

Tiefe: bis
'2,90'

 m
Es handelt sich um den Schacht mit der Nummer
'KR4'
Menge: 1,000 St

**03.01.11.0050 Dichtheitsprüfung Schacht KR5**
Schacht-Dichtheitsprüfung nach DIN EN 1610 in Verbindung mit DWA-A 139 aus Beton, DN
'1200'

Mit Zu- und Ablauf und ggf. seitlichem Zulauf.
Einschl. Aller erforderlichen Geräte (Absperrelemente incl. Sicherungen)
Wasserhaltung auf-/abbauen und betreiben Verfahren W, Wasser liefern und schadlos beseitigen.
Zulauf: DN
'500'

Ablauf: DN
'500'

Seitlicher Zulauf: DN
'300'

Tiefe: bis
'2,55'

 m
Es handelt sich um den Schacht mit der Nummer
'KR5'
Menge: 1,000 St

**03.01.11.0060 Dichtheitsprüfung Schacht KR6**
Schacht-Dichtheitsprüfung nach DIN EN 1610 in Verbindung mit DWA-A 139 aus Beton, DN
'1000'

Mit Zu- und Ablauf und ggf. seitlichem Zulauf.
Einschl. Aller erforderlichen Geräte (Absperrelemente incl. Sicherungen)
Wasserhaltung auf-/abbauen und betreiben Verfahren W, Wasser liefern und schadlos beseitigen.
Zulauf: DN
'500'

Ablauf: DN
'500'

Seitlicher Zulauf: DN
'ohne'

Tiefe: bis
'2,10'

 m
Es handelt sich um den Schacht mit der Nummer
'KR6'
Menge: 1,000 St

**03.01.11.0070 Dichtheitsprüfung Schacht KR7**
Schacht-Dichtheitsprüfung nach DIN EN 1610 in Verbindung mit DWA-A 139 aus Beton, DN
'1000'

Mit Zu- und Ablauf und ggf. seitlichem Zulauf.
Einschl. Aller erforderlichen Geräte (Absperrelemente incl. Sicherungen)
Wasserhaltung auf-/abbauen und betreiben Verfahren W, Wasser liefern und schadlos beseitigen.
Zulauf: DN
'500'

Ablauf: DN
'500'

Seitlicher Zulauf: DN
'300'

Tiefe: bis
'2,35'

 m
Es handelt sich um den Schacht mit der Nummer
'KR7'
Menge: 1,000 St

**03.01.11.0080 Dichtheitsprüfung Schacht KR8**
Schacht-Dichtheitsprüfung nach DIN EN 1610 in Verbindung mit DWA-A 139 aus Beton, DN
'1000'

Mit Zu- und Ablauf und ggf. seitlichem Zulauf.
Einschl. Aller erforderlichen Geräte (Absperrelemente incl. Sicherungen)
Wasserhaltung auf-/abbauen und betreiben Verfahren W, Wasser liefern und schadlos beseitigen.
Zulauf: DN
'300'

Ablauf: DN
'500'

Seitlicher Zulauf: DN
'ohne'

Tiefe: bis
'2,50'

 m
Es handelt sich um den Schacht mit der Nummer
'KR8'
Menge: 1,000 St

**03.01.11.0090 Dichtheitsprüfung Schacht KR9**
Schacht-Dichtheitsprüfung nach DIN EN 1610 in Verbindung mit DWA-A 139 aus Beton, DN
'1000'

Mit Zu- und Ablauf und ggf. seitlichem Zulauf.
Einschl. Aller erforderlichen Geräte (Absperrelemente incl. Sicherungen)
Wasserhaltung auf-/abbauen und betreiben Verfahren W, Wasser liefern und schadlos beseitigen.
Zulauf: DN
'300'

Ablauf: DN
'300'

Seitlicher Zulauf: DN
'ohne'

Tiefe: bis
'5,45'

 m
Es handelt sich um den Schacht mit der Nummer
'KR9'
Menge: 1,000 St

**03.01.11.0100 Dichtheitsprüfung Schacht KR10**
Schacht-Dichtheitsprüfung nach DIN EN 1610 in Verbindung mit DWA-A 139 aus Beton, DN
'1000'

Mit Zu- und Ablauf und ggf. seitlichem Zulauf.
Einschl. Aller erforderlichen Geräte (Absperrelemente incl. Sicherungen)
Wasserhaltung auf-/abbauen und betreiben Verfahren W, Wasser liefern und schadlos beseitigen.
Zulauf: DN
'300'

Ablauf: DN
'300'

Seitlicher Zulauf: DN
'ohne'

Tiefe: bis
'4,40'

 m
Es handelt sich um den Schacht mit der Nummer
'KR10'
Menge: 1,000 St

**03.01.11.0110 Dichtheitsprüfung Schacht KR11**
Schacht-Dichtheitsprüfung nach DIN EN 1610 in Verbindung mit DWA-A 139 aus Beton, DN
'1000'

Mit Zu- und Ablauf und ggf. seitlichem Zulauf.
Einschl. Aller erforderlichen Geräte (Absperrelemente incl. Sicherungen)
Wasserhaltung auf-/abbauen und betreiben Verfahren W, Wasser liefern und schadlos beseitigen.
Zulauf: DN
'ohne'

Ablauf: DN
'300'

Seitlicher Zulauf: DN
'ohne'

Tiefe: bis
'3,10'

 m
Es handelt sich um den Schacht mit der Nummer
'KR11'
Menge: 1,000 St

**03.01.11.0120 Dichtheitsprüfung Schacht KR12**
Schacht-Dichtheitsprüfung nach DIN EN 1610 in Verbindung mit DWA-A 139 aus Beton, DN
'1000'

Mit Zu- und Ablauf und ggf. seitlichem Zulauf.
Einschl. Aller erforderlichen Geräte (Absperrelemente incl. Sicherungen)
Wasserhaltung auf-/abbauen und betreiben Verfahren W, Wasser liefern und schadlos beseitigen.
Zulauf: DN
'300'

Ablauf: DN
'300'

Seitlicher Zulauf: DN
'ohne'

Tiefe: bis
'2,35'

 m
Es handelt sich um den Schacht mit der Nummer
'KR12'
Menge: 1,000 St

**03.01.11.0130 Dichtheitsprüfung Schacht KR13**
Schacht-Dichtheitsprüfung nach DIN EN 1610 in Verbindung mit DWA-A 139 aus Beton, DN
'1000'

Mit Zu- und Ablauf und ggf. seitlichem Zulauf.
Einschl. Aller erforderlichen Geräte (Absperrelemente incl. Sicherungen)
Wasserhaltung auf-/abbauen und betreiben Verfahren W, Wasser liefern und schadlos beseitigen.
Zulauf: DN
'ohne'

Ablauf: DN
'300'

Seitlicher Zulauf: DN
'ohne'

Tiefe: bis
'4,70'

 m
Es handelt sich um den Schacht mit der Nummer
'KR13'
Menge: 1,000 St

**03.01.11.0140 Dichtheitsprüfung Schacht KR14**
Schacht-Dichtheitsprüfung nach DIN EN 1610 in Verbindung mit DWA-A 139 aus Beton, DN
'1000'

Mit Zu- und Ablauf und ggf. seitlichem Zulauf.
Einschl. Aller erforderlichen Geräte (Absperrelemente incl. Sicherungen)
Wasserhaltung auf-/abbauen und betreiben Verfahren W, Wasser liefern und schadlos beseitigen.
Zulauf: DN
'300'

Ablauf: DN
'300'

Seitlicher Zulauf: DN
'ohne'

Tiefe: bis
'2,65'

 m
Es handelt sich um den Schacht mit der Nummer
'KR14'
Menge: 1,000 St

**03.01.11.0150 Dichtheitsprüfung Schacht KR15**
Schacht-Dichtheitsprüfung nach DIN EN 1610 in Verbindung mit DWA-A 139 aus Beton, DN
'1000'

Mit Zu- und Ablauf und ggf. seitlichem Zulauf.
Einschl. Aller erforderlichen Geräte (Absperrelemente incl. Sicherungen)
Wasserhaltung auf-/abbauen und betreiben Verfahren W, Wasser liefern und schadlos beseitigen.
Zulauf: DN
'ohne'

Ablauf: DN
'300'

Seitlicher Zulauf: DN
'ohne'

Tiefe: bis
'2,35'

 m
Es handelt sich um den Schacht mit der Nummer
'KR15'
Menge: 1,000 St

**03.01.11.0160 Dichtheitsprüfung Schacht KR16**
Schacht-Dichtheitsprüfung nach DIN EN 1610 in Verbindung mit DWA-A 139 aus Beton, DN
'1000'

Mit Zu- und Ablauf und ggf. seitlichem Zulauf.
Einschl. Aller erforderlichen Geräte (Absperrelemente incl. Sicherungen)
Wasserhaltung auf-/abbauen und betreiben Verfahren W, Wasser liefern und schadlos beseitigen.
Zulauf: DN
'300'

Ablauf: DN
'300'

Seitlicher Zulauf: DN
'300'

Tiefe: bis
'1,85'

 m
Es handelt sich um den Schacht mit der Nummer
'KR16'
Menge: 1,000 St

**03.01.11.0170 Dichtheitsprüfung Schacht KR17**
Schacht-Dichtheitsprüfung nach DIN EN 1610 in Verbindung mit DWA-A 139 aus Beton, DN
'1000'

Mit Zu- und Ablauf und ggf. seitlichem Zulauf.
Einschl. Aller erforderlichen Geräte (Absperrelemente incl. Sicherungen)
Wasserhaltung auf-/abbauen und betreiben Verfahren W, Wasser liefern und schadlos beseitigen.
Zulauf: DN
'300'

Ablauf: DN
'300'

Seitlicher Zulauf: DN
'ohne'

Tiefe: bis
'1,85'

 m
Es handelt sich um den Schacht mit der Nummer
'KR17'
Menge: 1,000 St

**03.01.11.0180 Prüfung auf Wasserdichtheit -- Muffenprüfung DN 300**
Prüfung aller Verbindungen (Muffenprüfung)  auf Dichtheit  nach DIN EN 1610 Absatz 13.2 in Verbindung mit DWA-A 139  Punkt 13.4.2 mit Luftüberdruck.
Verfahren LD bis DN 900
Verfahren LC ab DN 1000

Rohrwerkstoff: SB
DN: 300

Anforderungen an die Durchführung und Protokollierung:

Angabe der technischen Daten des Packers
Prüfabschnitt unmittelbar vor der Prüfung reinigen
Oberirdische Nullmessung - Funktionsprüfung des Prüfgerätes
Referenzmessung des Druckabfalls an einem optisch dichten Rohrstück
Positionierung des Prüfgerätes
Abdichten des Prüfraumes
Druckaufbau gem. DIN EN 1610 Tabelle 3
Einhaltung der Beruhigungszeit von mind. 30 Sekunden
Zul. Druckabfall und Prüfzeiten gem. Tabelle 3
Tabellarische Zusammenstellung aller Ergebnisse einschl. Unterschrift des verantwortlichen Prüfers.
Prüfverfahren mit negativem Druck werden nicht zugelassen
Menge: 200,000 m

**03.01.11.0190 Prüfung auf Wasserdichtheit -- Muffenprüfung DN 500**
Prüfung aller Verbindungen (Muffenprüfung)  auf Dichtheit  nach DIN EN 1610 Absatz 13.2 in Verbindung mit DWA-A 139  Punkt 13.4.2 mit Luftüberdruck.
Verfahren LD bis DN 900
Verfahren LC ab DN 1000

Rohrwerkstoff: SB
DN: 500

Anforderungen an die Durchführung und Protokollierung:

Angabe der technischen Daten des Packers
Prüfabschnitt unmittelbar vor der Prüfung reinigen
Oberirdische Nullmessung - Funktionsprüfung des Prüfgerätes
Referenzmessung des Druckabfalls an einem optisch dichten Rohrstück
Positionierung des Prüfgerätes
Abdichten des Prüfraumes
Druckaufbau gem. DIN EN 1610 Tabelle 3
Einhaltung der Beruhigungszeit von mind. 30 Sekunden
Zul. Druckabfall und Prüfzeiten gem. Tabelle 3
Tabellarische Zusammenstellung aller Ergebnisse einschl. Unterschrift des verantwortlichen Prüfers.
Prüfverfahren mit negativem Druck werden nicht zugelassen
Menge: 215,000 m

**03.01.11.0200 Verdichtungskontrolle-Künzelung**
Die Position wird nur vergütet, wenn die Prüfungen zusätzlich zur Eigenüberwachung des AN vom AG angeordnet wurden. Künzelstabsondierungen durchführen zur Überprüfung der Grabenverdichtung. Ausführung mittels Sondierung nach DIN EN ISO 22476-2 durch ein anerkanntes Prüfinstitut.
Für Sondierungstiefe bis
'7,00'

 m
Menge: 40,000 m

**03.01.11.0210 Verdichtungskontrolle-Lastplattendruckversuch**
Die Position wird nur vergütet, wenn die Prüfungen zusätzlich zur Eigenüberwachung des AN vom AG angeordnet wurden. Lastplattendruckversuch durchführen zur Überprüfung der Verdichtung der ungebundenen Schichten des Oberbaus. Ausführung mittels statischem Versuch incl. Gestellung des erforderlichen Gegengewichtes.
Nach DIN 18134  und ZTV E-StB 17 durch ein anerkanntes Prüfinstitut.
Menge: 3,000 St

##### Abschnitt 03.01.12 Stundenlohnarbeiten

**03.01.12.0010 Stundenlohnarbeiten Polier**
Stundenlohnarbeiten auf Anordnung des AG.
Angeboten wird ein Verrechnungssatz, der sämtliche Aufwendungen enthält.
Nacht-, Sonntags- und Feiertagsarbeit sind jedoch nicht eingerechnet.
Poliere, Schachtmeister oder dgl.
Menge: 5,000 h

**03.01.12.0020 Stundenlohnarbeiten Baufachwerker LG 1**
Stundenlohnarbeiten auf Anordnung des AG.
Angeboten wird ein Verrechnungssatz, der sämtliche Aufwendungen enthält.
Zuschläge für Nacht-, Sonntags- und Feiertagsarbeit sind jedoch nicht eingerechnet.
Baufachwerker (Lohngruppe LG 1)
Menge: 15,000 h

**03.01.12.0030 Stundenlohnarbeiten Bauwerker LG 1**
Stundenlohnarbeiten auf Anordnung des AG.
Angeboten wird ein Verrechnungssatz, der sämtliche Aufwendungen enthält.
Zuschläge für Nacht-, Sonntags- und Feiertagsarbeit sind jedoch nicht eingerechnet.
Bauwerker (Lohngruppe LG 1)
Menge: 15,000 h

**03.01.12.0040 Stundenlohnarbeiten Bagger über 0,4 bis 1,0 m3**
Stundenlohnarbeiten auf Anordnung des AG.
Angeboten wird ein Verrechnungssatz, der sämtliche Aufwendungen für den Einsatz enthält, einschl. der Kosten für das Bedienungspersonal.
Abgerechnet wird nach tatsächlich geleisteten Arbeitsstunden.
Bagger über 0,4 bis 1,0 m3 Ladevolumen der Schaufel.
Menge: 5,000 h

**03.01.12.0050 Stundenlohnarbeiten Bagger über 1,0 m3**
Stundenlohnarbeiten auf Anordnung des AG.
Angeboten wird ein Verrechnungssatz, der sämtliche Aufwendungen für den Einsatz enthält, einschl. der Kosten für das Bedienungspersonal.
Abgerechnet wird nach tatsächlich geleisteten Arbeitsstunden.
Bagger über 1,0 m3 Ladevolumen der Schaufel.
Menge: 5,000 h

**03.01.12.0060 Stundenlohnarbeiten Frontlader luftbereift bis 75 kw**
Stundenlohnarbeiten auf Anordnung des AG.
Angeboten wird ein Verrechnungssatz, der sämtliche Aufwendungen für den Einsatz enthält, einschl. der Kosten für das Bedienungspersonal.
Abgerechnet wird nach tatsächlich geleisteten Arbeitsstunden.
Frontlader, luftbereift bis 75 kw.
Menge: 5,000 h

**03.01.12.0070 Stundenlohnarbeiten Kompressor bis 10 m3/min**
Stundenlohnarbeiten auf Anordnung des AG
Angeboten wird ein Verrechnungssatz, der sämtliche Aufwendung zum Stemmen enthält, einschl. der Kosten für das
Bedienungspersonal.
Abgerechnet wird nach tatsächlich geleisteten Arbeitsstunden.
Kompressor bis 10 m3/min.
Menge: 5,000 h

**03.01.12.0080 Stundenlohnarbeiten Bohr- und Abbruchhammer bis 20 kg**
Stundenlohnarbeiten auf Anordnung des AG
Angeboten wird ein Verrechnungssatz, der sämtliche Aufwendungen für den Einsatz enthält, einschl. der Kosten für das Bedienungspersonal.
Abgerechnet wird nach tatsächlich geleisteten Arbeitsstunden.
Bohr- und Abbruchhammer bis 20 kg.
Menge: 5,000 h

**03.01.12.0090 Stundenlohnarbeiten LKW über 5 bis 12 t**
Stundenlohnarbeiten auf Anordnung des AG.
Angeboten wird ein Verrechnungssatz, der sämtliche Aufwendungen für den Einsatz enthält, einschl. der Kosten für den Fahrer.
Abgerechnet wird nach tatsächlich geleisteten Arbeitsstunden.
LKW über 5 bis 12 t Nutzlast.
Menge: 5,000 h

**03.01.12.0100 Stundenlohnarbeiten LKW über 12 t**
Stundenlohnarbeiten auf Anordnung des AG.
Angeboten wird ein Verrechnungssatz, der sämtliche Aufwendungen für den Einsatz enthält, einschl. der Kosten für den Fahrer.
Abgerechnet wird nach tatsächlich geleisteten Arbeitsstunden.
LKW über 12 t Nutzlast.
Menge: 5,000 h

**03.01.12.0110 Stundenlohnarbeiten Kleintransporter**
Stundenlohnarbeiten auf Anordnung des AG.
Angeboten wird ein Verrechnungssatz, der sämtliche Aufwendungen für den Einsatz enthält, einschl. der Kosten für den Fahrer.
Abgerechnet wird nach tatsächlich geleisteten Arbeitsstunden.
Kleintransporter ca. 1,5 t Nutzlast.
Menge: 5,000 h

**03.01.12.0120 Stundenlohnarbeiten Tauchpumpe**
Stundenlohnarbeiten auf Anordnung des AG.
Angeboten wird ein Verrechnungssatz, der sämtliche Aufwendungen für den Einsatz enthält, einschl. der Kosten für aufbauen, abbauen, vorhalten und betreiben und den erforderlichen Leitungen zum Vorfluter.
Tauchpumpe Leistung 3 kw.
Menge: 15,000 h

##### Abschnitt 03.01.13 Straßenentwässerung

*Hinweis: Hinweis zu den Anschlussleitungen für die*
Hinweis zu den Anschlussleitungen für die
Straßenentwässerung
----------------------------------------------------
Anschlussleitungen sind Kanäle vom öffentlichen
Straßenkanal bis zum Straßenablauf.
Jeder Anschluss ist separat abzurechnen. Zur
Dokumentation zu den Aufmaßen je Anschluss 2 Bilder
beizufügen aus denen die verwendeten Rohre, Formstücke
und Verbindungselemente
zu erkennen sind. Sämtliche Leistungen sind mit Bilder
zu dokumentieren.

Die Anschlüsse an den Hauptkanal sind mit Rohre in der
Farbe Blau auszuführen.

Fehlende Positionen die zur Ausführung benötigt werden
sind im Gesamtleistungsverzeichniss enthalten und
werden über dieses abgerechnet.
Die BE wird anteilig über die Anzahl der Anschlüsse
abgerechnet.

*Hinweis: Baustelleneinrichtung*

**03.01.13.0010 Einrichten, Vorhalten und Räumen der Baustelle**
*** Pauschalposition
Einrichten, Vorhalten und Räumen der Baustelle für
sämtliche zusätzlich zum Hauptkanal-LV in der
Leistungsbeschreibung aufgeführten Leistungen.
Die BE wird anteilig über die Anzahl der Hausanschlüsse
abgerechnet.
Menge: 1,000 psch

**03.01.13.0020 Straßenablaufleitung einmessen und dokumentieren**
Abzweig/Anbohrung, Bögen und Rohrende/Umbindung nach
Lage & Tiefe auf Grenzpunkte oder neue Schächte
einmessen.
Es sind den Aufmaßen je Anschluss 2 Bilder beizufügen
aus denen die verwendeten Rohre, Formstücke und
Verbindungselemente zu erkennen sind.
Menge: 57,000 St

**03.01.13.0030 Grabenabsturzsicherung für Anschlusslängen bis 5,0 m**
Grabenabsturzsicherung (Baken, Schutzzaun, Warnleuten)
für die Absicherung der Straßenablaufgräben und der
Baugruben gegen Abstürzen von Personen, aufstellen,
vorhalten, warten, umsetzen entsprechend Baufortschritt
und beseitigen.
Länge der Straßenabläufe: 2,50m - 5,00m
Menge: 57,000 St

**03.01.13.0040 Grabenabsturzsicherung für Anschlusslängen bis 15,0 m**
Grabenabsturzsicherung (Baken, Schutzzaun, Warnleuten)
für die Absicherung der Straßenablaufgräben und der
Baugruben gegen Abstürzen von Personen, aufstellen,
vorhalten, warten, umsetzen entsprechend Baufortschritt
und beseitigen.
Länge der Straßenabläufe: 5,00m - 15,00m
Menge: 25,000 St

**03.01.13.0050 Grabenabsturzsicherung für Anschlusslängen bis 25,0 m**
Grabenabsturzsicherung (Baken, Schutzzaun, Warnleuten)
für die Absicherung der Straßenablaufgräben und der
Baugruben gegen Abstürzen von Personen, aufstellen,
vorhalten, warten, umsetzen entsprechend Baufortschritt
und beseitigen.
Länge der Straßenabläufe: 15,00m - 25,00m
Menge: 5,000 St

**03.01.13.0060 Fußgängerhilfsbrücke Für Leitungsgräbengraben**
Graben im Bereich eines Fußweges mit behelfsmäßigem
Fußweg als Fußgängerhilfsbrücke für die
uneingeschränkte Nutzbarkeit des Fußweges abdecken,
für die Dauer der Kanalanschlussleitungsverlegung
vorhalten, warten und zurückbauen entsprechend
Baufortschritt. Mittels Foto zu belegen.
Schutzgeländer beidseitig mit Handlauf.
Nutzbreite: 1,50 m, Länge: 3,00 m
Fußgängerhilfsbrücken bleiben im Eigentum des AN.
Menge: 10,000 St

**03.01.13.0070 Straßenhilfsbrücke über Anschlussgräben**
Straßenhilfsbrücke aus Stahlverlegeplatten für
öffentlichen Verkehr in Fahrbahnhöhe aufstellen,
vorhalten, warten, und zurückbauen entsprechend
Baufortschritt.
Ausführung nach Wahl des AN mit
Schutzgeländer. Für Brückenklasse 300 DIN 1072.
Nutzbreite: bis 3,00 m.
Länge:  bis 5,00  m.
Verlegeplatten bleiben im Eigentum des AN.
Menge: 5,000 St

**03.01.13.0080 Einstellen, Räumung und Wiederinbetriebnahme der Baustelle**
Für Unterbrechungen des Baubetriebes
die der Auftragnehmer nicht zu vertreten hat, wie z.B.
Kampfmittelfunde, oder sonstige Einflüsse durch Dritte.
Witterungsbedingte Unterbrechungen des Baubetriebes
während der Ausführungszeit, mit denen bei Abgabe des
Angebotes normalerweise gerechnet werden musste, und
planmäßige Unterbrechungen entsprechend dem
vorgegebenen Bauablauf (siehe allg. Vorbemerkungen /
Bauablauf), gelten nicht als Behinderung.
Mit dieser Position sind alle Aufwendungen und
Erschwernisse aus der Einstellung, der Räumung und der
Wiederaufnahme der Arbeiten auf der Baustelle
abgegolten wie z.B.:
- Einstellung der Kanalarbeiten
- Sicherung der Baugruben, Kanalrohre und Bauteile
- Sicherung von Baustelleneinrichtung und lagerndem
Material
- Kosten des Baustellenstillstands der Mitarbeiter,
sämtlicher Maschinen und Geräte sowie LKW
- Räumen und Wiedereinrichtung der Baustelle
Hinweis und Abrechnungsbasis:
mehr als vier Stunden gelten als Tag
Menge: 4,000 h

**03.01.13.0090 Einstellung, Räumung und Wiederinbetriebnahme der Baustelle**
Für Unterbrechungen des Baubetriebes
die der Auftragnehmer nicht zu vertreten hat, wie z.B.
Kampfmittelfunde, oder sonstige Einflüsse durch Dritte.
Witterungsbedingte Unterbrechungen des Baubetriebes
während der Ausführungszeit, mit denen bei Abgabe des
Angebotes normalerweise gerechnet werden musste, und
planmäßige Unterbrechungen entsprechend dem
vorgegebenen Bauablauf (siehe allg. Vorbemerkungen /
Bauablauf), gelten nicht als Behinderung.
Mit dieser Position sind alle Aufwendungen und
Erschwernisse aus der Einstellung, der Räumung und der
Wiederaufnahme der Arbeiten auf der Baustelle
abgegolten wie z.B.:
- Einstellung der Kanalarbeiten
- Sicherung der Baugruben, Kanalrohre und Bauteile
- Sicherung von Baustelleneinrichtung und lagerndem
Material
- Kosten des Baustellenstillstands der Mitarbeiter,
sämtlicher Maschinen und Geräte sowie LKW
- Räumen und Wiedereinrichtung der Baustelle
Hinweis und Abrechnungsbasis:
mehr als drei Tage gelten als Woche
Menge: 2,000 Tag

**03.01.13.0100 Einstellung, Räumung und Wiederinbetriebnahme der Baustelle**
Für Unterbrechungen des Baubetriebes
die der Auftragnehmer nicht zu vertreten hat, wie z.B.
Kampfmittelfunde, oder sonstige Einflüsse durch Dritte.
Witterungsbedingte Unterbrechungen des Baubetriebes
während der Ausführungszeit, mit denen bei Abgabe des
Angebotes normalerweise gerechnet werden musste, und
planmäßige Unterbrechungen entsprechend dem
vorgegebenen Bauablauf (siehe allg. Vorbemerkungen /
Bauablauf), gelten nicht als Behinderung.
Mit dieser Position sind alle Aufwendungen und
Erschwernisse aus der Einstellung, der Räumung und der
Wiederaufnahme der Arbeiten auf der Baustelle
abgegolten wie z.B.:
- Einstellung der Kanalarbeiten
- Sicherung der Baugruben, Kanalrohre und Bauteile
- Sicherung von Baustelleneinrichtung und lagerndem
Material
- Kosten des Baustellenstillstands der Mitarbeiter,
sämtlicher Maschinen und Geräte sowie LKW
- Räumen und Wiedereinrichtung der Baustelle
Menge: 1,000 Wo

**03.01.13.0110 Baumschutz**
Baumschutz gegen mechanische Schäden für Bäume und
Sträucher aufstellen und beseitigen durch Brettermantel
oder Stangengeviert.
Bis '3' m Höhe.
Durchmesser bis '20' cm.
Menge: 4,000 St

**03.01.13.0120 Baumschutz**
Baumschutz gegen mechanische Schäden für Bäume und
Sträucher aufstellen und beseitigen durch Brettermantel
oder Stangengeviert.
Bis '3' m Höhe.
Durchmesser bis '30' cm.
Menge: 4,000 St

*Hinweis: Hinweis zu den Erdarbeiten*
Hinweis zu den Erdarbeiten
-------------------------------------------------------
------------------------
Beim Aushub von Böden in Bereichen von belasteten Straßenoberlächen mit belastetem Unterbau ist besonders darauf zu achten, dass bei Nachschachtungsarbeiten keine belasteten Teile mit unbelasteten Material vermischt werden. Verunreinigungen von unbelasteten Böden, die auf unsachge-mäße Behandlung und Durchführung der Erd- und Aushubarbeiten zurückzuführen sind, gehen zu Lasten des AN und werden nicht durch den AG übernommen.
Um einen kraftschlüssigen Verbau der Baugruben und Leitungsgräben zu erzielen, ist die vorh. Schwarzdecke entsprechend den vorgegebenen Grabenbreiten der Stadtentwässerung anzuschneiden und aufzunehmen. Nach dem Einbau der ungebundenen Tragschichten sind die vorhandenen Asphaltschichten um das Maß der Auflockerung der Randzonen gem. ZTV A-StB 12 zurückzunehmen.
Der AG veranlasst, wenn erforderlich, die Entnahme und Analyse von Bodenproben und übernimmt auch die hieraus resultierenden Kosten, wenn sich im Zuge der Erdarbeiten Abweichungen zu den Erkenntnissen des vorliegenden Baugrundgutachtens ergeben. Die Verwendung von mineralischen Ersatzbaustoffen und Gemischen wird im Bereich der Wasserschutzzone I nicht zugelassen. In der Wasserschutzzone II dürfen mineralische Ersatzbaustofffe und Gemische nach BM-O, BG-O,SKG, GS-O sowie Gemische der v.g. mineralischen Ersatzbaustoffen eingebaut werden.
In der Wasserschutzzone III A darf der Einbau von mineralischen Ersatzbaustoffen nur in der jeweils zulässigen  Einbauweise nach den Anlagen 2 und 3 der EBV erfolgen. Darüber hinaus sind die die Einbaukriterien der TR Boden einzuhalten.
Hinweise zum Zulassungsverfahren und vertraglichen Auswirkungen bei der Verwendung von RCL-Materialien siehe ZTV "Zustand von Baustoffen und Bauteilen" Technische Vorbemerkungen zur mechanischen Bodenverbesserung:
Die im bestehenden Altkanalgraben/im Bereich der Kanaltrasse anstehenden Böden der Verdichtbarkeitsklassen V2 und V3 sind im natürlichen Zustand nicht zum Wiedereinbau als Kanalgrabenverfüllung geeignet. Der
Baugrunduntersuchungs- bericht des 'Umweltgeotechnik
GmbH (UGG)' vom

'28.10.2025' wird zur Verfügung gestellt und wird
 Vertragsbestandteil.

Die mechanische Bodenverbesserung sieht die Aufwertung der im Kanalgraben anstehenden Böden zu einem tragfähigen, gut verdichteten Erdbaustoff vor. Die Aufwertung erfolgt durch das gezielte und dosierte Zumischen von Stützkorn aus geeigneten Materialien. Die bodenmechanische Aufbereitung des mineralischen Ersatzbaustoffes ist einer zertifizierten Aufbereitungsanlage nach § 52 KrW/AbtG durchzuführen.
Der mineralische Ersatzbaustoff ist güteüberwacht herzustellen. Ein Konzept zur Durchführung der mechanischen Aufbereitung ist dem AG mind. 10 Arbeitstage vor Baubeginn zur Prüfung und Zustimmung vorzulegen.
Bodenmechanische Anforderungen: Verformungsmodul Ev2>45
MN/m2, Ev2/Ev1<2,2, Proctordichte Dpr>97 %, Wasserdurchlässigkeitsbeiwert kf<1x10E-6 m/s bei Dpr>97%

Im Bereich der Kanalabschnitte DN 300 Bereich der Wiederlager der vorhandenen Brücke (Haltungen KR12-KR13 und KR9-KR10) sind die Erdarbeiten in Geländeneigungen
bis 1:2,5 herzustellen. Sämtliche Erschwernisse hierdurch sind in die nachfolgenden Erdbaupositionen einzurechnen. Eine gesonderte Vergütung erfolgt nicht.

Hinweis zu den Verdichtungsarbeiten:
Bei sämtlichen Verdichtungsarbeiten, die im Rahmen der Maßnahme anfallen, ist auf den Einsatz von geeigneten Verdichtungsgeräten zu achten, so dass die Grenzwerte gemäß DIN 4150-3 zum Schutz von angrenzenden baulichen Anlagen nicht überschritten werden.

**03.01.13.0130 Baugelände abräumen**
Baugelände abräumen von Aufwuchs mit Stämmen bis 10 cm
Durchmesser einschl. Wurzelwerk, von Steinen,
Mauerresten, Zäunen, Schutt und Unrat. Das Räumgut wird
Eigentum des AN und ist zu beseitigen.
Menge: 200,000 m2

**03.01.13.0140 Wurzelstöcke roden, Durchmesser 11 bis 20 cm**
Wurzelstöcke roden, Durchmesser 11 bis 20 cm
Wurzelstöcke roden. Alles Holz ist entsprechend den
einschlägigen Vorschriften und gesetzlichen Vorgaben zu
entsorgen.
Wurzellöcher verfüllen und verdichten.
Von Bäumen mit Durchmesser von '11' cm bis
'20' cm.
Menge: 5,000 St

**03.01.13.0150 Wurzelstöcke roden, Durchmesser 21 bis 40 cm**
Wurzelstöcke roden, Durchmesser 21 bis 40 cm
Wurzelstöcke roden. Alles Holz ist entsprechend den
einschlägigen Vorschriften und gesetzlichen Vorgaben zu
entsorgen.
Wurzellöcher verfüllen und verdichten.
Von Bäumen mit Durchmesser von '21' cm bis
'40' cm.
Menge: 2,000 St

**03.01.13.0160 Mauerwerk abbrechen**
Mauerwerk abbrechen, sowie Beton über Gelände.
Abbruchgut ist entsprechend den einschlägigen
Vorschriften und gesetzlichen Vorgaben zu entsorgen.
Menge: 2,000 m3

**03.01.13.0170 Stahlbeton abbrechen**
Stahlbeton abbrechen über Gelände.
Abbruchgut ist entsprechend den einschlägigen
Vorschriften und gesetzlichen Vorgaben zu entsorgen.
Menge: 2,000 m3

**03.01.13.0180 Plattenbelag aufbrechen - Betonplatten DIN 485**
Plattenbelag aufbrechen und aufnehmen einschl.
Unterlage.
Nicht mehr verwendbare Stoffe werden Eigentum des AN
und sind zu beseitigen.
Art des Pflasters: Betonplatten DIN 485
Menge: 80,000 m2

**03.01.13.0190 Bit. Oberbau anschneiden, Gesamtdicke bis 22 cm**
Bit. Oberbau anschneiden bzw. nachschneiden
(Rückschnitt) mit Fugenschneidgerät.
Tiefe bis 40 mm. Restdicke trennen nach Wahl des AN.
Gesamtdicke bis '22' cm.
Menge: 300,000 m

**03.01.13.0200 Bit. Oberbau anschneiden, Gesamtdicke bis 30 cm**
Bit. Oberbau anschneiden bzw. nachschneiden
(Rückschnitt) mit Fugenschneidgerät.
Tiefe bis 40 mm. Restdicke trennen nach Wahl des AN.
Gesamtdicke bis '30' cm.
Menge: 180,000 m

**03.01.13.0210 Bit. Befestigung aufbrechen, d= 20 cm, Unterlage Schotter**
Bit. Befestigung aufbrechen in Fahrbahnen und
Nebenflächen
Dicke der bit. Befestigung bis: '20' cm
einschl. Unterlage 'Sand / Schotter'

Aufbruch geht in das Eigentum des AN über und ist
entsprechend den einschlägigen Vorschriften und
gesetzlichen Vorgaben zu entsorgen.

Als Zulage zum Aushub.
Menge: 165,000 m2

**03.01.13.0220 Bit. Befestigung aufbrechen, d= 30 cm, Unterlage Schotter**
Bit. Befestigung aufbrechen in Fahrbahnen und
Nebenflächen
Dicke der bit. Befestigung bis: '30' cm
einschl. Unterlage 'Sand / Schotter'

Aufbruch geht in das Eigentum des AN über und ist
entsprechend den einschlägigen Vorschriften und
gesetzlichen Vorgaben zu entsorgen.

Als Zulage zum Aushub.
Menge: 100,000 m2

**03.01.13.0230 Betondecke aufbrechen**
Betondecke aufbrechen in Fahrbahnen und Nebenflächen.
In Teilleistungen entsprechend dem Baufortschritt,
Aufbruchgut ist entsprechend den einschlägigen
Vorschriften und gesetzlichen Vorgaben zu entsorgen.
Dicke bis '10- 30' cm.

Als Zulage zum Aushub.
Menge: 10,000 m2

**03.01.13.0240 Boden ausheben für Gräben BM-O bis BM-0***
Boden ausheben für Gräben  BM-O bis BM-0*
Gräben für Kanäle, Schächte und Bauwerke profilgerecht
ab Geländeoberfläche ausheben.

Der verdrängte Boden - gem. Analytik der beigefügten
Baugrunderkundung des  Büro 'Umweltgeotechnik GmbH
(UGG)' vom
'28.10.2025' ist entsprechend den einschlägigen
 Vorschriften und gesetzlichen Vorgaben zu entsorgen.
Der Auftragnehmer hat den geplanten Entsorgungsweg vor
Baubeginn  aufzuzeigen.
Die Gebühren der Abfallentsorgung  sind gem. der ZTV
des AG in den EP einzurechnen.

Anmerkung:
Sollte die vom AN vorgesehene Annahmestelle die vom AG
zur Verfügung gestellten Analysen auf Grund des
Erstellungsdatums nicht anerkennen, sind zusätzliche
Analysen durch den AN zu veranlassen. Die damit
einhergehenden Kosten sind in die Aushubposition
einzukalkulieren und werden nicht gesondert vergütet.

Abgerechnet wird nach den entsprechenden
Abtragsprofilen. Die Verwertung ist über Lieferscheine
der Annahmestelle nachzuweisen.

Abfallschlüsselnummer  17 05 04
Zuordnungswert nach EBV BM-O  Anteil ca. '85' %
Zuordnungswert nach EBV BM-O*  Anteil ca. '15' %

Art des Bodens: 'Boden mit min. Fremdbest. <10 Vol.-%'
Schichten: 'Tragschicht ohne Bindemittel'
Homogenbereich: 'E2/E3'

Aushubtiefe von '0,00' bis
'-2,00 m'
Aushubbreite bis '1,10 m'
Menge: 500,000 m3

**03.01.13.0250 Boden ausheben für Gräben BM-O bis BM-0***
Boden ausheben für Gräben  BM-O bis BM-0*
Gräben für Kanäle, Schächte und Bauwerke profilgerecht
ab Geländeoberfläche ausheben.

Der verdrängte Boden - gem. Analytik der beigefügten
Baugrunderkundung des  Büro 'Umweltgeotechnik GmbH
(UGG)' vom
'28.10.2025' ist entsprechend den einschlägigen
 Vorschriften und gesetzlichen Vorgaben zu entsorgen.
Der Auftragnehmer hat den geplanten Entsorgungsweg vor
Baubeginn  aufzuzeigen.
Die Gebühren der Abfallentsorgung  sind gem. der ZTV
des AG in den EP einzurechnen.

Anmerkung:
Sollte die vom AN vorgesehene Annahmestelle die vom AG
zur Verfügung gestellten Analysen auf Grund des
Erstellungsdatums nicht anerkennen, sind zusätzliche
Analysen durch den AN zu veranlassen. Die damit
einhergehenden Kosten sind in die Aushubposition
einzukalkulieren und werden nicht gesondert vergütet.

Abgerechnet wird nach den entsprechenden
Abtragsprofilen. Die Verwertung ist über Lieferscheine
der Annahmestelle nachzuweisen.

Abfallschlüsselnummer  17 05 04
Zuordnungswert nach EBV BM-O  Anteil ca. '85' %
Zuordnungswert nach EBV BM-O*  Anteil ca. '15' %

Art des Bodens: 'Boden mit min. Fremdbest. <10 Vol.-%'
Schichten: 'Tragschicht ohne Bindemittel'
Homogenbereich: 'E2/E3'

Aushubtiefe von '0,00' bis
'-5,50 m'
Aushubbreite bis '1,10 m'
Menge: 85,000 m3

**03.01.13.0260 Boden ausheben für Gräben BM-F2 bis BM-F3**
Boden ausheben für Gräben  BM-F2 bis BM-F3
Gräben für Kanäle, Schächte und Bauwerke profilgerecht
ab Geländeoberfläche ausheben.

Der verdrängte Boden - gem. Analytik der beigefügten
Baugrunderkundung des  Büro 'Umweltgeotechnik GmbH
(UGG)' vom
'28.10.2025' ist entsprechend den einschlägigen
 Vorschriften und gesetzlichen Vorgaben zu entsorgen.
Der Auftragnehmer hat den geplanten Entsorgungsweg vor
Baubeginn  aufzuzeigen.
Die Gebühren der Abfallentsorgung  sind gem. der ZTV
des AG in den EP einzurechnen.

Anmerkung:
Sollte die vom AN vorgesehene Annahmestelle die vom AG
zur Verfügung gestellten Analysen auf Grund des
Erstellungsdatums nicht anerkennen, sind zusätzliche
Analysen durch den AN zu veranlassen. Die damit
einhergehenden Kosten sind in die Aushubposition
einzukalkulieren und werden nicht gesondert vergütet.

Abgerechnet wird nach den entsprechenden
Abtragsprofilen. Die Verwertung ist über Lieferscheine
der Annahmestelle nachzuweisen.

Abfallschlüsselnummer  17 05 04
Zuordnungswert nach EBV BM-F2  Anteil ca. '20' %
Zuordnungswert nach EBV BM-F3  Anteil ca. '80' %

Art des Bodens: 'Boden mit min. Fremdbest. <10 Vol.-%'
Schichten: 'Tragschicht ohne Bindemittel'

Homogenbereich: 'E2/E3'

Aushubtiefe von '0,00 m' bis
'-2,00 m'
Aushubbreite bis '1,10 m'
Menge: 100,000 m3

**03.01.13.0270 Boden ausheben für Gräben BM-F2 bis BM-F3**
Boden ausheben für Gräben  BM-F2 bis BM-F3
Gräben für Kanäle, Schächte und Bauwerke profilgerecht
ab Geländeoberfläche ausheben.

Der verdrängte Boden - gem. Analytik der beigefügten
Baugrunderkundung des  Büro 'Umweltgeotechnik GmbH
(UGG)' vom
'28.10.2025' ist entsprechend den einschlägigen
 Vorschriften und gesetzlichen Vorgaben zu entsorgen.
Der Auftragnehmer hat den geplanten Entsorgungsweg vor
Baubeginn  aufzuzeigen.
Die Gebühren der Abfallentsorgung  sind gem. der ZTV
des AG in den EP einzurechnen.

Anmerkung:
Sollte die vom AN vorgesehene Annahmestelle die vom AG
zur Verfügung gestellten Analysen auf Grund des
Erstellungsdatums nicht anerkennen, sind zusätzliche
Analysen durch den AN zu veranlassen. Die damit
einhergehenden Kosten sind in die Aushubposition
einzukalkulieren und werden nicht gesondert vergütet.

Abgerechnet wird nach den entsprechenden
Abtragsprofilen. Die Verwertung ist über Lieferscheine
der Annahmestelle nachzuweisen.

Abfallschlüsselnummer  17 05 04
Zuordnungswert nach EBV BM-F2  Anteil ca. '20' %
Zuordnungswert nach EBV BM-F3  Anteil ca. '80' %

Art des Bodens: 'Boden mit min. Fremdbest. <10 Vol.-%'
Schichten: 'Tragschicht ohne Bindemittel'

Homogenbereich: 'E2/E3'

Aushubtiefe von '0,00 m' bis
'-5,50 m'
Aushubbreite bis '1,10 m'
Menge: 50,000 m3

**03.01.13.0280 Boden ausheben für Gräben > BM-F3**
Boden ausheben für Gräben  > BM-F3
Gräben für Kanäle, Schächte und Bauwerke profilgerecht
ab Geländeoberfläche ausheben.

Der verdrängte Boden - gem. Analytik der beigefügten
Baugrunderkundung des  Büro 'Umweltgeotechnik GmbH
(UGG)' vom
'28.10.2025' ist entsprechend den einschlägigen
 Vorschriften und gesetzlichen Vorgaben zu entsorgen.
Der Auftragnehmer hat den geplanten Entsorgungsweg vor
Baubeginn  aufzuzeigen.
Die Gebühren der Abfallentsorgung  sind gem. der ZTV
des AG in den EP einzurechnen.

Anmerkung:
Sollte die vom AN vorgesehene Annahmestelle die vom AG
zur Verfügung gestellten Analysen auf Grund des
Erstellungsdatums nicht anerkennen, sind zusätzliche
Analysen durch den AN zu veranlassen. Die damit
einhergehenden Kosten sind in die Aushubposition
einzukalkulieren und werden nicht gesondert vergütet.

Abgerechnet wird nach den entsprechenden
Abtragsprofilen. Die Verwertung ist über Lieferscheine
der Annahmestelle nachzuweisen.

Abfallschlüsselnummer  17 05 03*
Zuordnungswert nach EBV >BM-F3  Anteil ca. '100' %

Folgende Leitungen sind betroffen:
S24, S25, S26, S33, S34, S53, S54, S55

Art des Bodens: 'Boden mit min. Fremdbest. <10 Vol.-%'
Schichten: 'Tragschicht ohne Bindemittel'

Homogenbereich: 'E2/E3'

Aushubtiefe von '0,00 m' bis
'-5,50 m'
Aushubbreite bis '1,10 m'

Umrechnungsfaktor t/m³ gem. Baugrunderkundung: 'i.M.:
1,7'

Die Abrechnung erfolgt auf Basis der nachgewiesenen
Wiegescheine.
Menge: 120,000 m3

**03.01.13.0290 Zulage zum Grabenaushub, erschwerter Aushub**
Zulage zum Grabenaushub für erschwerten Aushub und
Verfüllung in Bereichen, in denen Leitungskreuzungen in
einer Häufigkeit folgen, dass eine Länge von größer
1,00 m unterfahren werden muss.
Die Abrechnung erfolgt ab Unterkante tiefstes Hindernis
bis Grabensohle.
Menge: 25,000 m3

**03.01.13.0300 Erschwerniszulage für Steigleitung innerhalb des Kanalgraben bis -5,5 m**
Erschwerniszulage bei Verfüllarbeiten durch senkrecht,
aufsteigende Anschlussleitungen innerhalb des
Kanalgrabens ab einer Tiefe von -1,75 m bis -5,50m

Einzurechnung in die Posisiton sind, Erschwernisse beim
lageweisen Verdichten des Kanalgrabens.
Menge: 25,000 Stck

**03.01.13.0310 Kabel und Leitungen sichern, kreuzend**
Kabel und Leitungen sichern, kreuzend
Kabel und Leitungen (kreuzend) bis DN 300 in Betrieb
sichern nach Vorschrift der Eigentümer.
Versorgungsleitungen die innerhalb einer
Querschnittsfläche von max. 50 x 50 cm liegen, gelten
als 1 Stück.
Menge: 50,000 m

**03.01.13.0320 Kabel und Leitungen sichern, längslaufend**
Kabel und Leitungen sichern, längslaufend
Kabel und Leitungen (längslaufend) bis DN 300 in
Betrieb sichern nach Vorschrift der Eigentümer.
Versorgungsleitungen die innerhalb einer
Querschnittsfläche von max. 50 x 50 cm liegen, gelten
als 1 Stück.
Menge: 30,000 m

**03.01.13.0330 Kabel und Leitungen sichern, schleifender Schnitt**
Kabel und Leitungen sichern, schleifender Schnitt
Kabel und Leitungen (schleifender Schnitt) bis DN 300
in Betrieb sichern nach Vorschrift der Eigentümer.
Versorgungsleitungen die innerhalb einer
Querschnittsfläche von max. 50 x 50 cm liegen, gelten
als 1 Stück.
Menge: 10,000 m

**03.01.13.0340 Trassenband auslegen**
Trassenband bauseits beigestellt über Versorgungsleitungen/Kabel auslegen.
Menge: 80,000 m

**03.01.13.0350 Rohrauflager DIN EN 1610**
Rohrbettung  DIN EN 1610 Bettung Typ 1, Bild 3, / DWA- A 139, Bettung Typ 1, Bild 13: a=10 cm + 1/10 DN und b=0,15 OD bei 90° Auflagerwinkel aus abgestimmter Sand/ Kies-Körnung oder gebrochenem Basaltmaterial herstellen.
Korngröße 0/16 mm.

Für Rohre DN '160 bis 200'
Auflagerwinkel: '90 Grad'
Menge: 550,000 m

**03.01.13.0360 Zulage zum Aushub, Abbruch Kanal**
Zulage zum Aushub für Abbruch eines Entwässerungskanals
aus Rohren DN/ID160 bis 200.
Rohr 'Stzg, Kunststoff'
Menge: 60,000 m

**03.01.13.0370 Rohrauflager DIN EN 1610 für Steigleitungen (Anschlussleitung)**
Die Steigleitung im Bereich des Kanalgrabens ist
vollständig mit
Sand- oder Kies-zu umhüllen. Die Dicke der Schicht ist
wie das Rohrauflager zu gestallten. einschl. der
erforderlichen Verdichting. siehe DWA-Arbeitsblatt A
139, Bild 3 (a=10 cm + 1/10 DN; b=0,15 OD bei 90 Grad Auflagerwinkel)
Für Rohre DN '160 bis DN 200'
Menge: 65,000 m

**03.01.13.0380 Verdichtungsfähiges Füllmaterial**
Verdichtungsfähiges Füllmaterial nach DIN EN 1610 und DWA-A 139 liefern; in Leitungszone ab OK der Bettungsschibt b einbauen und verdichten.

Bodenaushub und Entsorgung der Verdrängungsmassen wird über die Aushubposition vergütet.
Einbetten der Rohre bis 30 cm über Rohrscheitel.
Material:  Kiessand bzw. Lava oder gebrochenes Basaltmaterial.
Korngröße gem. DIN EN 1610 Punkt 5.2.1
Die Lieferung ist durch Wiegescheine zu belegen.
Menge: 280,000 m3

**03.01.13.0390 Austauschboden liefern und einbauen**
Austauschboden liefern und einbauen.
Geeigneten Boden gemäß Bodengutachten und den
Forderungen der DIN EN 1610 liefern, in Leitungsgraben
einschl. Leitungszone einbauen und verdichten.
Material:  Kiessand bzw. Lava oder gebrochenes
Basaltmaterial.
Verdrängter Boden wird Eigentum des AN und ist zu
beseitigen.
Abgerechnet wird nach Abtragsprofil, abzüglich
eingebauter Leitung und eventueller Teilfüllung.
Die Lieferung ist durch Wiegescheine zu belegen.
Menge: 480,000 m3

**03.01.13.0400 Oberboden liefern und andecken**
Oberboden DIN 18320 liefern und profilgerecht andecken
Der aufgebrachte Oberboden ist zu fräsen. Steine und
Unrat sind zu entfernen. Abgerechnet wird nach Fläche
und gemittelter Auftragsdicke.
Auftragsdicke i.M. '20' cm
Menge: 100,000 m2

**03.01.13.0410 Rohrleitung zur Weiterverlegung freilegen**
Rohrleitungen zur Weiterverlegung freilegen. Zulage zu
den Aushubpositionen, wenn Hausanschluss- und
Straßenablaufleitungen durch den Bauablauf in 2 Abschnitten
hergestellt werden müssen.
Die Pos. beinhaltet die Erschwernisse für das Einmessen/Dokumentieren, die Sicherung,
Aushub und Freilegung der bereits verlegten
Rohrleitungen aus Rohren DN/OD 160 bis DN/OD 200.
Menge: 150,000 St

*Hinweis: Hinweis zu Verbauarbeiten*
Hinweis zu Verbauarbeiten
 ----------------------------------------------------
Die Verbauart kann vom AN eigenständig gewählt werden.
Alle Leistungen umfassen auch die Lieferung der
dazugehörenden Stoffe und Bauteile einschl. Abladen und
Lagern auf der Baustelle, wenn in der
Leistungsbeschreibung nichts anderes vorgeschrieben
ist. Bei Ausführung der Verbauarbeiten abschnittsweise
ist die Zwischenlagerung der mehrfach zu
verwendenden Materialien einzurechnen. Durch vorhandene
Versorgungsleitungen oder sonstige Einbauten können im
Grabenbereich großflächige Verbauelemente nur in
Verbindung mit Kammerdielen, Spundbohlen oder
klassischem Holzverbau eingesetzt werden. Für den
Einbau der tragenden Verbauelemente wird bindend die
Verwendung von Geräten vorgeschrieben, die einen
geräusch- und erschütterungsarmen Einbau garantieren.
Falls sich der AN für Verbauarbeiten mit Rammen
entscheidet sind Explosionsrammen ausgeschlossen.
Schäden an Anlagen Dritter im Bereich der Verbauwände
wie an Gebäuden, innen wie außen, Zäunen, Gartenmauern,
Einfahrten etc., aufgrund vom Rammarbeiten, bzw. der
gewählten Verbauart werden vom Auftraggeber nicht
anerkannt. Die Kosten zur Beseitigung trägt der
Auftragnehmer.
Eventuelles Umrüsten von Geräten auf ein anderes
Verbausystem während der Verbauarbeiten ist
einzurechnen. Wird z.B. bei Einsatz eines
Elektrorüttlers mit Haltebagger und
Aggregat die Grenze dieser Einbauart erreicht, die
Bohle bzw. der Träger sind noch nicht voll planmäßig
niedergebracht, so ist ein anderes Einbaugerät zu
wählen, z.B. ein hydraulisch betriebener Rüttler, oder nur auf Anweisung der Bauleitung,
ein kompressorbetriebener Schnellschlaghammer etc. Die
Gestellung der Geräte hierzu, sowie deren Vorhaltung,
muss für die Baustellenabwicklung ohne Störung
erfolgen. Kosten hierzu
werden nicht gesondert vergütet. Unterbrechungen
und Ausfallstunden der Rammung aufgrund von begründeten
Anweisungen der Bauleitung, bei Kreuzungen vorhandener
Leitungen oder Antreffen von Rammhindernissen werden
nicht gesondert vergütet. Die Baustelleneinrichtung und
Räumung für den Verbau ist in den Titel 1
"Baustelleneinrichtung, Verkehrsführung" einzurechnen.
Sollten über der Straße hängende Beleuchtungskörper
umgehängt werden oder müssen
Ausleger von Lichtsignalanlagen entfernt oder in ihrer
Lage verändert werden, hat sich der AN direkt an den
zuständigen Energieträger zu wenden. Kosten der
Umhängung oder Änderung werden nicht gesondert
vergütet. Erschwernisse beim Einbau der Rohre unterhalb
der Steifen und Gurtungen, besonders in vorgenannten
Verbaubereich, sind einzurechnen.
Die statische Berechnung sowie die zugehörigen
Konstruktionspläne sind vor Baubeginn der
Verbauarbeiten geprüft zur Genehmigung vorzulegen. Alle
Ausgangswerte für die statische Berechnung sind den beigefügten "Bodenmechanischen Untersuchungen" zu entnehmen.
Schleppverbau wird nicht zugelassen.

**03.01.13.0420 Verbau nach DIN 4124**
Verbau nach DIN 4124 in Kombination mit DIN 18303,
lückenloser und kraftschlüssiger Verbau für Baugruben
und Leitungsgraben im Absenkverfahren mittels
randgestützten Verbauboxen nach DIN EN 13331.
Verbau ausführen und nach Herstellung der Einbauten mit
dem Zufüllen fortschreitend zurückbauen.
Lichte Breite des Grabens/ der Baugrube: 1,10 bis 1,30m
Tiefe: von 1,25m bis 5,5m
Menge: 1580,000 m2

**03.01.13.0430 Umbindung von Anschlussleitungen**
Umbinden der in Betrieb befindlichen Grundstücks-
und Straßenentwässerungsleitungen
aus Rohren DN/OD 160 bis DN/OD 200
Freilegen der Spitzenden und Aufrechterhalten der
Vorflut.
Einschl. Wasserhaltung und der hiermit erforderlichen
Arbeiten und Materialien.
Menge: 10,000 St

**03.01.13.0440 Anschlussleitungen aus PVC-U SN 12 DN/OD 160**
Anschlussleitung verlegen, Hochlast-Kanalrohr,
wandverstärkt aus PVC-U SN 12 vollwandig, nicht
kerngeschäumt,
nach DIN EN 1401-1. Ringsteifigkeit SN: >12 KN/m2.
Mit Steckmuffe und ML-Sicherheitsdichtsystem
nach DIN V19534, höhen- und fluchtgerecht auf
vorhandenes Auflager in vorhandene Gräben
für Anschlusskanäle verlegen.
Farbe: blau
Verlegetiefe bis 5,50 m
DN/OD: 160
Einschl. aller Rohrschnitte.
Menge: 550,000 m

**03.01.13.0450 Anschlussleitungen aus PVC-U SN 12 DN/OD 200**
Anschlussleitung verlegen, Hochlast-Kanalrohr,
wandverstärkt aus PVC-U SN 12 vollwandig, nicht
kerngeschäumt,
nach DIN EN 1401-1. Ringsteifigkeit SN: >12 KN/m2.
Mit Steckmuffe und ML-Sicherheitsdichtsystem
nach DIN V19534, höhen- und fluchtgerecht auf
vorhandenes Auflager in vorhandene Gräben
für Anschlusskanäle verlegen.
Farbe: blau
Verlegetiefe bis 5,50 m
DN: 200
Einschl. aller Rohrschnitte.
Menge: 100,000 m

**03.01.13.0460 Zulage zum PVC-U-Rohr für Bögen**
Zulage für Formstücke zu Anschlussleitung verlegen.
Bögen KGB passend zu den Rohren
PVC_U. wandverstärkt.
Bögen in allen Gradzahlen 15 bis 30 Grad.
SN: '12'
DN/OD: '160'
Menge: 235,000 St

**03.01.13.0470 Zulage zum PVC-U-Rohr für Bögen**
Zulage für Formstücke zu Anschlussleitung verlegen.
Bögen KGB passend zu den Rohren
PVC_U. wandverstärkt.
Bögen in allen Gradzahlen 15 bis 30 Grad.
SN: '12'
DN/OD: '200'
Menge: 55,000 St

**03.01.13.0480 Zulage zum PVC-U-Rohr für AbzweigeDN/OD 160/160, blau**
Zulage für Formstücke zu Anschlussleitung verlegen.
Abzweig KGEA passend zu den Rohren PVC_U,
wandverstärkt.
Farbe: blau
SN:  12
DN/OD:  160/160
Menge: 5,000 St

**03.01.13.0490 Zulage zum PVC-U-Rohr für Abzweige DN 200/160, blau**
Zulage für Formstücke zu Anschlussleitung verlegen.
Abzweig KGEA passend zu den Rohren PVC_U,
wandverstärkt.
Farbe: blau
SN:  12
DN/OD:  200/160
Menge: 15,000 St

**03.01.13.0500 Zulage zum PVC-U-Rohr für Übergangsrohr KGR DN/OD200/160**
Zulage für Formstücke zu Anschlussleitung verlegen.
Übergangsrohr KGR passend zu den
Rohren PVC-U, wandverstärkt.
Farbe: blau
SN: '12'
DN/OD: '200' /
'160'
Menge: 15,000 St

**03.01.13.0510 Zulage zum PVC-U-Rohr für Überschiebmuffe**
Zulage für Formstücke zu Anschlussleitung verlegen.
Überschiebmuffe KGU passend zu den
Rohren PVC-U, wandverstärkt.
SN: '12'
DN/OD: '160'
Menge: 20,000 St

**03.01.13.0520 Zulage zum PVC-U-Rohr für Überschiebmuffe**
Zulage für Formstücke zu Anschlussleitung verlegen.
Überschiebmuffe KGU passend zu den
Rohren PVC-U, wandverstärkt.
SN: '12'
DN/OD: '200'
Menge: 20,000 St

**03.01.13.0530 Zulage zum PVC-U-Rohr für Muffenstopfen**
Zulage für Formstücke zu Anschlussleitung verlegen.
Muffenstopfen KGM passend zu den
Rohren PVC_U, wandverstärkt.
SN: '12'
DN/OD: '160'
Menge: 30,000 St

**03.01.13.0540 Zulage zum PVC-U-Rohr für Muffenstopfen**
Zulage für Formstücke zu Anschlussleitung verlegen.
Muffenstopfen KGM passend zu den
Rohren PVC_U, wandverstärkt.
SN: '12'
DN/OD: '200'
Menge: 30,000 St

**03.01.13.0550 Adapter - Rohrkupplung DN 150**
Adapter - Kupplung DN 150 zur variablen, stufenlosen
Verbindung von Abwasserrohren der gleichen Nennweite
aus unterschiedlichen Materialien, liefern und
einbauen.
Spannbereich: 160 - 192 mm
DN '150'
Menge: 2,000 St

**03.01.13.0560 BI-Adapter DN 150**
Bi-Adapter DN 150 für die Verbindung von Rohren aus
verschiedenen Materialien mit innerem Kreisprofil DN
150 und unterschiedlichen äußeren
Rohrwandkonstruktionen einschl. Adapter-Rohrkupplung,
Einschlagmedium & Gleitmittel.
DN '150'
Menge: 1,000 St

**03.01.13.0570 Nachträgliches Anbohren eines SB-Rohres**
Flexibles Sattelstück mit bauaufsichtlicher Zulassung
zum seitlichen Anschluss von Stahlbetonrohren, DN
150/90° an Stahlbetonrohre liefern und gemäß
Herstellerangaben einbauen.

Materialanforderungen:
Sattelanschlussdichtung aus säure- und
laugenbeständigem Elastomer
Sattelanschlussdichtung zusätzlich mit innenliegender
Lippendichtung und Quelldichtung zur Bohrlochlaibung
aus thermoplastischem Elastomer zum Schutz der
freigelegten Bewehrung gegen Korrosion.

Herstellen des Anschlusses mittels Kernbohrgerät.
Die Bohrkerne sind zu kennzeichnen und der örtlichen
Bauüberwachung vorzulegen.
Hauptrohr DN: bis DN 500
Menge: 1,000 St

**03.01.13.0580 Nachträgliches Anbohren eines Stz -Rohres**
Flexibles Sattelstück mit bauaufsichtlicher Zulassung
zum seitlichen Anschluss von PVC- U Rohren, DN
160/90° an Steinzeugrohre liefern und gemäß
Herstellerangaben einbauen.

Materialanforderungen:
Sattelanschlussdichtung aus säure- und
laugenbeständigem Elastomer
Sattelanschlussdichtung zusätzlich mit innenliegender
Lippendichtung und Quelldichtung zur Bohrlochlaibung
aus thermoplastischem Elastomer zum Schutz der
freigelegten Bewehrung gegen Korrosion.

Herstellen des Anschlusses mittels Kernbohrgerät.
Die Bohrkerne sind zu kennzeichnen und der örtlichen
Bauüberwachung vorzulegen.
Hauptrohr DN:  300
Menge: 10,000 St

**03.01.13.0590 Sicherungsbeton C 16/20**
Beton C 16/20; X0 zu Sicherungszwecken einbauen. Nur
mit
Zustimmung des AG. Der Nachweis erfolgt durch
Lieferschein.
Menge: 5,000 m3

**03.01.13.0600 Dichtheitsprüfung Anschlussleitungen von Revisionöffnungen**
Dichtheitsprüfung  Anschlussleitungen von
Revisionöffnungen / Straßeneinlauf (offener Graben)
Dichtheitsprüfung  einer Anschlussleitung nach DIN EN
1610 in Verbindung mit DWA A 139 mit Luft (Verfahren LC
oder LD) oder mit Wasser. Während der Prüfung ist ein
Druckschreiber anzuschließen. Der Prüfvorgang sowie die
Ergebnisse sind zu protokollieren und dem AG vom Prüfer
unterschrieben zu übergeben.
Prüfung von Revisionsöffnung / Straßeneinlauf offener
Graben aus.
Dimension Anschlussleitung:
DN 150 bis DN 200, mit Einzellängen bis zu 15,00 m
In die Position sind die Ab- und Abfahrten, das
Bedienpersonal, alle Umrüst- und Umsetzarbeiten, sowie
sämtliche Nebenarbeiten, Geräte und Betriebsstoffe
einzurechnen.
Menge: 57,000 St

**03.01.13.0610 Schottertragschicht für Zwischeneinbau Bereich bit. Oberbau**
Schottertragschicht  für den zwischenzeitlichen Einbau
bis OK Fahrbahn zur Aufrechterhaltung des
Anliegerverkehrs.
Einzurechnen sind im einzelnen Lieferung,
Einbau und Rückbau der Schottertragschicht in der
Stärke des herzustellenden bituminösen Oberbaus,
Herstellung des Feinplanums der Schottertragschicht
nach erfolgtem Rückbau.
Das Material der Schottertragschicht darf nur dann
weiterverwendet werden, wenn keine Verunreinigungen
eingebracht werden.
Menge: 15,000 m2

**03.01.13.0620 Schottertragschicht herstellen**
Schottertragschicht als Frostschutzschicht aus
gebrochenen Mineralstoffen
(Brechsand-Splitt-Schottergemisch),
güteüberwacht nach TL SOB-StB 04 und TL Gestein - StB
04/07
und gem. den Anforderungen der ZTVT-StB 95/02
Einbau in Fahrbahn und Nebenflächen
Verdichtungsanforderung: Dpr>103 %, Ev2/Ev1 < 2,2
Körnung 0/32 bis 0/56 mm.
Toleranz zur profigerechten Lage: +/- 2 cm.
Abgerechnet wird nach Auftragsprofilen.
Schichtdicke (verdichtet): 35 cm
Die Lieferung ist durch Wiegescheine zu belegen.
Menge: 15,000 m3

**03.01.13.0630 Planum herstellen**
Planum nach ZTVE - StB 09 profilgerecht herstellen
einschl. verdichten auf der Frostschutzschicht bzw. der
Schottertragschicht.
Die Standfestigkeit ist im Rahmen der Eigenüberwachung
nachzuweisen.
Geforderter Tragfähigkeitswert im LP- Versuch: 120
MPa/m²
Menge: 15,000 m2

**03.01.13.0640 Asphalttragdeckschicht aus AC 16 TD herst.**
Asphalttragdeckschicht aus
Asphalttragdeckschichtmischgut AC 16 TD entsprechend
den ZTV Asphalt-StB 07/13 herstellen. Zur
Profilregulierung und zum Angleichen bei Anschlüssen,
Schadenstellen und Übergängen aus gebrochenen
Mineralstoffen
Bindemittel = 70/100.
Aufhellungsgestein = 20% Quarzit in der Groben
Gesteinskörnung.
Grobe Gesteinskörnung = Kategorie C 90/1, Feine
Gesteinskörnung = Fließkoeffizient Kategorie E CS 35
Mindestanteil 35 M.-v.H.
Fremdfüller = Kalksteinfüller Kategorie CC 90.
Menge: 5,000 to

**03.01.13.0650 Asphalttragdeckschicht aus AC 16 TD herst.**
Asphalttragdeckschicht aus
Asphalttragdeckschichtmischgut AC 16 TD entsprechend
den ZTV Asphalt-StB 07/13 herstellen.
In Verkehrsflächen der Belastungsklasse, als
Zwischeneinbau bis zur Herstellung des endgültigen
Straßenoberbaus.
Einbaudicke = 10 cm -einschichtiger Aufbau.
Bindemittel = 70/100.
Aufhellungsgestein = 20% Quarzit in der Groben
Gesteinskörnung.
Grobe Gesteinskörnung = Kategorie C 90/1, Feine
Gesteinskörnung = Fließkoeffizient Kategorie E CS 35
Mindestanteil 35 M.-v.H.
Fremdfüller = Kalksteinfüller Kategorie CC 90.
Menge: 265,000 m2

**03.01.13.0660 Bit. Bindemittel aufspritzen**
Bituminöses Bindemittel aufspritzen auf bit. Flächen
einschl. vorheriger Reingung. Bitumen-Emulsion U 60 K
Bindemittelmenge 0,3 kg/m2.
Menge: 50,000 m2

**03.01.13.0670 Asphalttragschicht AC 32 T S herstellen**
Asphalttragschicht  mit bit. Bindemitteln nach ZTV
Asphalt-StB 0/13 in der jeweils gültigen Fassung in
Verkehrsflächen aller Art, Fahrbahnen und Nebenflächen.

Einbau in Einzelflächen und zum Profilausgleich von
Hand.
Mischgutart C, Anteil an gebrochenem Korn über 70
Gew.-%.
Bindemittel: Bitumen 50/70  nach DIN EN 12591
Fremdfüller = Kalksteinfüller
Mischgut:  AC 32 T S
Anlieferung des Asphaltmischgutes in thermoisolierten
Transportbehältern.
Schichtdicke: '10'

Zugabe von ausgebautem Asphalt bis zu 30 Gew.-% unter
Einhaltung der TL Asphalt-StB 07/13.
Das Mischwerk ist verpflichtet, die Güteüberwachung
nach der TL Asphalt-StB 07/13 auf den Lieferscheinen zu
kennzeichnen. Auf das "Merkblatt für die Verwendung von
Asphaltgranulat" der FGSV wird hingewiesen. Der
Abschnitt 5 wird Vertrags- bestandteil.
Auf das "Merkblatt für die Lieferung von
Asphaltgranulat" der FGSV wird hingewiesen.
Die Abschnitte 4 und 5 werden Vertragsbestandteil.
Menge: 50,000 m2

**03.01.13.0680 Aspahltbinderschicht AC 16 B S herstellen**
Asphaltbinderschicht ZTV Asphalt-StB 07/13 in
Verkehrsflächen aller Art, Fahrbahnen und Nebenflächen.
Einbau in Einzelflächen und zum Profilausgleich von
Hand.
Anlieferung des Asphaltmischgutes in thermoisolierten
Transportbehältern.
Mischgut:  AC 16 B S
Bindemittel:  25/55-55 A
Fremdfüller = Kalksteinfüller
Grobe Gesteinskörnung = Kategorie C 95/1
Grobe Gesteinskörnung = Kategorie SZ 18
Schichtdicke: '8' cm.
Menge: 50,000 m2

**03.01.13.0690 Aspahltdeckschicht AC 11 D SP herstellen**
Asphaltdeckschicht aus Asphaltbeton für Asphaltdeck- schichten AC 11 D SP gem. AP AC D S SP herstellen. Anlieferung des Asphaltmischguts in thermoisolierten Transportbehältern.
In Verkehrsflächen der Belastungsklasse Bk32.
Einbaudicke = 4 cm.
Bindemittel = 25/55-55 A.
Grobe Gesteinskörnung = C95/1, mit Aufhellungsgestein von mindestens 20% Quarzit oder alternativ mind. 30% alpine Moräne. Die Anteile beziehen sich auf die Gesamtmasse aller Gesteinskörner.
Grobe Gesteinskörnung = Kategorie PSV 53

Widerstand gegen Zertrümmerung SZ18 / LA20

Mindestanteil an Lieferkörnung 0/2 mit ECS35 = 100%

Fremdfüller Kalksteinmehl mit einem Anteil von 1,5 M-% Calciumhydroxid bezogen auf das gesamte Asphaltmischgut.
Haftverbessernde Zusätze nach Unterlagen des AG.
Einbau in Fahrbahn als Deckenerneuerung im gesamten Kreuzungsbereich.
Anlieferung des Asphaltmischguts in thermoisolierten Transportbehältern.
Menge: 50,000 m2

**03.01.13.0700 Abstumpfungsmaßnahme durchführen LFK 1/3*Gestein wie Aufh. Menge 1 kg/m2**
Abstumpfungsmaßnahme zur Erhöhung der
Anfangsgriffigkeit durch gleichmäßiges Aufbringen und
Einwalzen von Abstreukörnung durchführen. Nicht
gebundene Abstreukörnung aufnehmen und der Verwertung
nach Wahl des AN zuführen.
Abstreukörnung = Lieferkörnung 1/3.
Aus Gestein wie Aufhellungsgestein in
Asphaltdeckschicht.
Abstreumenge = 1 kg/m2.
Menge: 50,000 m2

**03.01.13.0710 Straßeneinbauten anpassen**
Straßeneinbauten anpassen an die neue Höhe im Zuge der
Deckenarbeiten.
Art des Einbauteils: 'Schieber- und Hydrantenkappen'
Höhenänderung bis  : '10' cm.
Menge: 3,000 St

**03.01.13.0720 Deckschicht abkanten**
Vorh. Deckschicht im Bereich der Anschlußstellen: ca. 4
cm tief und 20 cm breit abkanten, abbrennen oder
abfräsen, damit die neue Deckschicht ordnungsgemäß
angeschlossen werden kann.
Menge: 20,000 m

**03.01.13.0730 Anschluss mit Fugenband herstellen**
Anschluss an bestehende Asphaltschicht oder Bauteil
in der Dicke der Asphaltschicht mit Fugenband
herstellen.
Anschluss an Asphaltdeckschicht.
Längs- und Querfuge.
Dicke der Asphaltschicht = 10 cm.
Einzellängen bis 20,00 m.
Breite des Fugenbandes = 10 mm.
Menge: 60,000 m

**03.01.13.0740 Trennfuge ausbilden**
Trennfuge zwischen alter und neuer Decke mit Fugenband
40 mm hoch und 8 mm dick verschweißt ausbilden.
Anschlußkanten und Vorarbeiten nach Vorschrift des
Fugenbandherstellers.
Menge: 10,000 m

**03.01.13.0750 Rinnenstein aufbrechen und aufnehmen**
Rinnenstein aufbrechen und aufnehmen einschl.
Unterbeton. Zur Wiederverwendung säubern und seitlich
lagern. Nicht mehr verwendbare Stoffe werden Eigentum
des AN und sind zu beseitigen.
Rinnenstei: 15 * 15*15 cm
Anzahl der Plattenzeilen: 1
Menge: 30,000 m

**03.01.13.0760 Rinnenstein aufbrechen und aufnehmen**
Rinnenstein aufbrechen und aufnehmen einschl.
Unterbeton. Zur Wiederverwendung säubern und seitlich
lagern. Nicht mehr verwendbare Stoffe werden Eigentum
des AN und sind zu beseitigen.
Rinnenstei: 15 * 15*15 cm
Anzahl der Plattenzeilen: 2
Menge: 10,000 m

**03.01.13.0770 Rinnenplatten auf der Baustelle lagernd einbauen**
Seitlich gelagerte Rinnensteine aufnehmen und
entsprechend der ursprünglichen Ausführung
wiedereinbauen. Pflasterbett aus Beton C 16/20 X0.
Fugen mit Mörtel einschlämmen, Flächen reinigen.
Dehnungsfugenausbildung gem. DIN 18318
Anschlüsse an Einbauten und Begrenzungen sind
einzurechnen.
Art der Rinnenplatten: 15 * 15*15 cm
Anzahl der Plattenzeilen: 1
Menge: 20,000 m

**03.01.13.0780 Rinnenplatten auf der Baustelle lagernd einbauen**
Seitlich gelagerte Rinnenplatten aufnehmen und
entsprechend der ursprünglichen Ausführung
wiedereinbauen. Pflasterbett aus Beton C 16/20 X0.
Fugen mit Mörtel einschlämmen, Flächen reinigen.
Dehnungsfugenausbildung gem. DIN 18318
Anschlüsse an Einbauten und Begrenzungen sind
einzurechnen.
Art der Rinnenplatten: 15 * 15 * 15 cm
Anzahl der Plattenzeilen: 2
Menge: 10,000 m

**03.01.13.0790 Bordsteine aufbrechen**
Bordsteine aufbrechen und aufnehmen einschl. Unterbeton
und
Rückenstütze. Zur Wiederverwendung säubern und seitlich
lagern. Nicht mehr verwendbare Stoffe werden Eigentum
des AN und sind zu beseitigen.
Abmessung: '8*20'

Steinlänge:  1,00 m
Menge: 20,000 m

**03.01.13.0800 Bordsteine aufbrechen**
Bordsteine aufbrechen und aufnehmen einschl. Unterbeton
und
Rückenstütze. Zur Wiederverwendung säubern und seitlich
lagern. Nicht mehr verwendbare Stoffe werden Eigentum
des AN und sind zu beseitigen.
Abmessung: '12/15*25'

Steinlänge:  1,00 m
Menge: 20,000 m

**03.01.13.0810 Bordsteine aufbrechen**
Bordsteine aufbrechen und aufnehmen einschl. Unterbeton
und
Rückenstütze. Zur Wiederverwendung säubern und seitlich
lagern. Nicht mehr verwendbare Stoffe werden Eigentum
des AN und sind zu beseitigen.
Abmessung: '15*22*30'

Steinlänge:  1,00 m
Menge: 20,000 m

**03.01.13.0820 Bordsteine auf der Baustelle lagernd einbauen**
Borde auf der Baustelle lagernd als Hochborde verlegen.
Betonbettung C 16/20, X0 Mit Rückenstütze.
Fugenausbildung gem. DIN 18318
Abmessung: '8*12'

Steinlänge:  1,00 m
einschl. aller erforderlichen Schnitte.
Menge: 15,000 m

**03.01.13.0830 Bordsteine auf der Baustelle lagernd einbauen**
Borde auf der Baustelle lagernd als Hochborde verlegen.
Betonbettung C 16/20, X0 Mit Rückenstütze.
Fugenausbildung gem. DIN 18318
Abmessung: '12/15*25'

Steinlänge:  1,00 m
einschl. aller erforderlichen Schnitte.
Menge: 15,000 m

**03.01.13.0840 Bordsteine auf der Baustelle lagernd einbauen**
Borde auf der Baustelle lagernd als Rundborde verlegen.
Betonbettung C 16/20, X0 Mit Rückenstütze.
Fugenausbildung gem. DIN 18318
Abmessung: '15*22*30'

Steinlänge:  1,00 m
einschl. aller erforderlichen Schnitte.
Menge: 15,000 m

**03.01.13.0850 Bordsteine aus Beton**
Bordsteine aus Beton DIN 483, einschichtig. Zuschlag
aus
gebrochenem Hartgestein als Hochbord/Flachbord verlegen
einschl. Absenkungen.
Betonbettung mit Rückenstütze 15 cm. C 16/20, X0
Fugenausbildung gem. DIN 18318
Abmessung: '12/15*25'

Steinlänge:  1,00 m
einschl. aller erforderlichen Schnitte.
Menge: 5,000 m

**03.01.13.0860 Pflaster aufnehmen**
Pflaster aufnehmen
Pflaster aufnehmen, in Sand verlegt. Zur
Wiederverwendung säubern und seitlich lagern. Nicht
verwendbare Stoffe werden Eigentum des AN und sind zu
beseitien.
Art des Pflaster: SF-Verbundsteinpflaster
Pflasterstärke: 'bis 16' cm
Menge: 24,000 m2

**03.01.13.0870 Pflaster auf der Baustelle lagernd einbauen**
Seitlich gelagertes Pflaster aufnehmen und entsprechend
der ursprünglichen Ausführung wiedereinbauen.
Pflasterbett mit Basaltsand einschlämmen.
Art des Pflasters: SF-Verbundsteinpflaster
Pflasterstärke: 10 - 16 cm
Menge: 24,000 m2

**03.01.13.0880 Stundenlohnarbeiten Handschiebekamera**
Stundenlohnarbeiten auf Anordnung des AG.
Angeboten wird ein Verrechnungssatz, der sämtliche
Aufwendungen für den Einsatz enthält, einschl. der
Kosten für das Bedienpersonal und Helfer sowie das
Vorhalten der Kamera
auf der Baustelle während der gesamten Bauzeit.
Abgerechnet wird nach tatsächlich geleisteten
Arbeitsstunden.
Handschiebekamera
Menge: 5,000 h

**03.01.13.0890 Stundenlohnarbeiten Bohr- und Abbruchhammer bis 20 kg**
Stundenlohnarbeiten auf Anordnung des AG
Angeboten wird ein Verrechnungssatz, der
sämtliche Aufwendungen für den Einsatz
enthält, einschl. der Kosten für das
Bedienungspersonal.
Abgerechnet wird nach tatsächlich
geleisteten Arbeitsstunden.
Bohr- und Abbruchhammer bis 20 kg.
Menge: 1,000 h

**03.01.13.0900 Stundenlohnarbeiten Kompressor bis 10 m3/min**
Stundenlohnarbeiten auf Anordnung des AG
Angeboten wird ein Verrechnungssatz, der
sämtliche Aufwendung zum Stemmen
enthält, einschl. der Kosten für das
Bedienungspersonal.
Abgerechnet wird nach tatsächlich
geleisteten Arbeitsstunden.
Kompressor bis 10 m3/min.
Menge: 1,000 h

### 04 TIEFERLEGUNG GASLEITUNG

#### Kanalbau 04.01 Tiefbauarbeiten

##### Abschnitt 04.01.01 Tiefbauarbeiten Versorgungsleitungen

**04.01.01.0010 Kopflöcher herstellen**
Kopflöcher/Baugruben herstellen.
Abgerechnet werden nur die Aushubmassen, die über die
Aushubsohle für den Straßenausbau hinausgehen.
Abmessungen der Kopflöcher nach Angaben des
Versorgungsunternehmens.
Aushub wird zum Verfüllen nicht verwendet. Verfüllen
der Gruben nach Verlegen der Leitung wird gesondert
vergütet.
Aushub laden.
Menge: 14,400 m3

**04.01.01.0020 Leitungsgraben herstellen, T bis 1,25 m**
Leitungsgraben profilgerecht herstellen.
Straßenaufbruch wird gesondert vergütet.
Homogenbereich 1 bis 6 nach DIN 18300.
gemäß DVGW Information GW 20
Grabentiefe bis 1,25 m.
Graben für Versorgungsleitungen Gas.
Aushub wird zum Verfüllen nicht verwendet. Verfüllen
des Grabens nach Verlegen der Leitung wird gesondert
vergütet.
Aushub laden.
Menge: 63,000 m3

**04.01.01.0030 Zulage Handschachtung**
Zulage für Handschachtung auf alle Aushubpositionen,
Homogenbereich 1 bis 6 nach DIN 18300.
gemäß DVGW Information GW 20.
Ausführung nach besonderer Anordnung des AG.
Diese Position wird nicht gemeinsam mit Positionen für
Erschwernisse durch Leitungsbestand vergütet.
Menge: 2,400 m3

**04.01.01.0040 Abtransport Bodenaushub**
Geladenen Bodenaushub auf eine zu der Baustelle
nächstgelegenen Deponie abfahren und abladen.
Menge: 77,400 m3

**04.01.01.0050 Rohre ausbauen**
Rohre von Versorgungsleitungen ausbauen.
Als Zulage zu den Erdarbeiten. Die Rohre sind
freizulegen und sorgfältig auszubauen.
Material in Eigentum des AN über und ist zu beseitigen.
Die auszubauende Leitung wird nicht als Erschwernis für
Erdarbeiten anerkannt.
Leitungsbestand: Stahl DN 400
Menge: 70,000 m

**04.01.01.0060 Sand liefern, einbauen und verdichten**
Sand liefern, profilgerecht einbauen und verdichten,
für
Einbettung von Kabeln und Leitungen, in Gräben und
Gruben, Körnung 0/2, Schichtdicke entsprechend
Leitungsdurchmesser.
Menge: 43,000 m3

**04.01.01.0070 Kabel-/Leitungsgräben verfüllen und verdichten**
Kabel-/Leitungsgräben und Baugruben profilgerecht
verfüllen einschl. Stoffe verdichten,
Kies-Sand-Gemisch, liefern, Körnung 0/32.
Menge: 34,400 m3

**04.01.01.0080 Warn- und Ortungsband des AG verlegen**
Warn- und Ortungsband nach Vogaben des AG im Kabel-
bzw. Leitungsgraben verlegen.
Material ist am Hauptlager des AG abzuholen:

Schützenstraße 80-82, 56068 Koblenz
Menge: 70,000 m
